# Neubau Familienbad
Angebotsaufforderung (GAEB DA XML 3.3, DA83)
Währung: EUR
Erstellt mit: CaliforniaX by G&W Software AG, CaliforniaX V25.2.05, 15.06.2026

## Zusätzlicher Text
LEISTUNGSVERZEICHNIS

über

Elektrotechnik

| Bauvorhaben: | Neubau Familienbad |
| --- | --- |
| Bauort: | Dr.-Horst-Schmidt-Str. 12 / 64319 Pfungstadt |
| Auftraggeber: | Magistrat der Stadt Pfungstadt / Kirchenstraße 12-14 / 64319 Pfungstadt |
| Angebot über: | Elektrotechnik |

## Elektrotechnik
Datum: 15.06.2026

### 28 Elektrotechnik

#### 28.1 Elektroinstallation

*Hinweis: 1. Allgemeine Angaben zur Baustelle*
DIN 18299 ALLGEMEINE ANGABEN ZUR BAUSTELLE

1.01.00 ANGABEN ZUR BAUSTELLE

1.01.01 Lage, Umgebungsbedingungen

Der Magistrat der Stadt Pfungstadt - Stabsstelle Schwimmbad-Neubau - Kirchstraße 12-14 in 64319 Pfungstadt, beabsichtigt den Neubau eines Schwimmbades mit Saunabereich in der Dr.-Horst-Schmidt-Straße in 64319 Pfungstadt.

Im Zug der Neubaumaßnahme soll demnach ein teilunterkellertes, eingeschossiges Hallenbad sowie einige Außenanlagen errichtet werden.

Das Grundstück liegt im Süden von Pfungstadt und wird von Norden her über die Dr.-Horst-Schmidt-Straße erschlossen. Das betrachtete Gebäude ist freistehend. Die Lage des Gebäudes auf dem Grundstück ist in folgender Abbildung dargestellt.

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
1.01.03 Art und Lage der baulichen Anlage, Anzahl der Geschosse

Das Schwimmbad mit der Sauna ist ein freistehendes Gebäude und gliedert sich in das Untergeschoss, das Erdgeschoss und die Technikaufbauten auf dem Dach.

Des Weiteren gliedert sich das Gebäude nach West- und Ostrichtung auf. In der Westrichtung ist das Schwimmbad nebst Technik, Umkleiden, Eingang, Küche und Kiosk untergebracht, im Osten der Saunabereich.

Das Gebäude hat einen Polygonen Grundriss und wird von einem rechteckigen Dach mit den Abmessungen von ca. 83 m × 54 m abgeschlossen, mit Dachüberständen an allen Gebäudeseiten außer im Osten.
Der Westbereich des Gebäudes mit Schwimmbad nebst Technik, Umkleiden, Eingang, Küche und Kiosk hat eine Grundfläche von ca. 2.340 qm und kann von einem Rechteck mit den Abmessungen von ca. 59 m × 51 m umfasst werden. Der Ostbereich mit Sauna hat eine Grundfläche von ca. 1.018 qm und besitzt eine Größe von ca. 23 m × 43 m.

Die Grundfläche beträgt demnach insgesamt ca. 3.358 qm.

Abgesetzt vom Hauptgebäude wird ein freistehendes Nebengebäude zur Unterbringung der Chlorgasanlage / -Lagerung errichtet.

Die Nutzungen im Gebäude sind:

1. UG: Beckenbereich der Schwimmhalle mit Technik-Peripherie
2. EG: Schwimmhalle mit Umkleiden, Kinderbecken, Eingangsbereich, Kiosk, Küche, Sauna
3. Dach: Technikaufbauten und Photovoltaik-Anlage

Alle Aufenthaltsräume befinden sich auf Geländeniveau.
Die Attika liegt in einer Höhe von + 7,05 m, die Technikaufbauten reichen bis in eine Höhe von + 9,25 m.

Das Gebäude wird von Norden her über die Dr.-Horst-Schmidt-Straße und den vorgelagerten Parkplatz erschlossen. Der Haupteingang befindet sich in der Mitte der Nordfassade, es sind weitere Ausgänge an allen Gebäudeseiten vorhanden.

Es handelt sich um ein Gebäude der Gebäudeklasse 3 gem. § 2 (4) HBO.

Mit der geplanten Sport-Nutzung fällt das Gebäude nicht in den Geltungsbereich der Versammlungsstätten-Richtlinie. Es ist mit 100 Personen im Schwimmbad und mit 80 Personen im Saunabereich gleichzeitig zu rechnen.

Das Schwimmbad verfügt nicht über Tribünen für Zuschauer.

Der Technikbereich im Untergeschoss wird in massiv Bauweise errichtet.
Die oberirdischen Gebäudeteile werden als Holz- und Stahlbaukonstruktion mit Holzwandelementen, System-Holzdachelementen und Trapezblechdach ausgeführt.

Bauwerkshöhen nach Planunterlagen Architekt:

Das geplante Gelände um den Neubau befindet sich i.M. bei + 0,00 m ab OKFF EG.
Das Baufeld wird mit einer Geländehöhe i.M. - 0,50 m ab OKFF EG ± 0,00 dem AN Rohbau für seine Erdarbeiten übergeben.

· OKF UG Technik = - 3,20 m
· OKF EG = ± 0,00 m = + 168,20 m
· OKF OG Technik = +3,90 m
· OKF Attika Dach Umlauf = + 7,05 m
· OKF Attika Dach Technik = + 9,25 m
· UKF Bodenplatte Beckenbereich
· Regelfall, bis - 2,69 m ab OKF EG
· abgesenkter Beckenbereich, bis - 3,90 m ab OKF EG
· höherer Beckenbereich, bis - 2,09 m ab OKF EG

1.01.04 Zufahrtsmöglichkeiten, inkl. Beschaffenheit und Einschränkungen, Verkehrsverhältnisse auf der Baustelle, Verkehrsbeschränkungen

Baustellenandienung:
Die Baustellenzufahrt / - ausfahrt erfolgt über die Dr.-Horst-Schmidt-Straße im Norden und den vorgelagerten Parkplatz bis ca. 15 m direkt vor den Haupteingang.

Dabei ist insbesondere auf Fußgänger und auf den fließenden Verkehr zu achten.

Das Baufeld ist durch Bauzäune des AG verschlossen.

Die Baustelleneinrichtungsfläche (BE) ist neben der Baustelle geplant.

Materialanlieferungen haben grundsätzlich so zu erfolgen, dass die Materialien direkt abgeladen und sofort verbaut werden. Für besondere Materiallagerungen, die insbesondere viel Platz benötigen und die Platzverhältnisse auf der BE einschränken können, bedarf es grundsätzlich der Nachfrage vorab bei der örtlichen Bauleitung.

Das Abstellen von Firmenfahrzeugen auf dem Baugelände ist in Absprache und mit der Zustimmung durch die örtliche Bauleitung möglich.

1.01.05 Für den Verkehr freizuhaltende Flächen

Alle Verkehrswege, Baustellenzufahrt, Zufahrten für die Feuerwehr, Feuerwehrbewegungsflächen sowie Zugänge und Fußwege sind während der Bauzeit jederzeit freizuhalten, sodass deren Nutzung ohne Gefährdung und wesentliche Einschränkungen für die Nutzer möglich ist.

Verschmutzungen der vorgenannten Verkehrswege sind weitestgehend zu vermeiden, bzw. unverzüglich bei grober Verschmutzung, sonst täglich wieder zu beseitigen.

1.01.06 Art, Lage, Maße und Nutzbarkeit von Transporteinrichtungen und Transportwegen, z.B. Montageöffnungen

Schwerlasttransporte, überdimensionierte Transporte sowie mögliche Verkehrsbehinderungen durch Auf- /Abbau und zeitweises Sperren von Verkehrsflächen für die Baustelle sind vom AN frühzeitig mit der jeweils zuständigen Behörde abzustimmen. Eine Einschränkung der Achslasten sind zunächst nicht bekannt und müssten im Bedarfsfall vorab mit der Behörde geklärt werden.

1.01.07 Lage und Ausmaß der dem AN für die Ausführung seiner Leistungen überlassene Flächen

Für die Ausführung der Leistungen stehen dem AN Flächen zur Materiallagerung, Zwischenlagerung und Vorbereitung zur Verfügung.
Unmittelbar nach Auftragsvergabe hat der AN die Anzahl und erforderlichen Standflächen seiner Container der örtlichen Bauleitung bekannt zu geben.

Weitere BE-Flächen sind vom AN direkt mit der örtlichen Bauleitung abzustimmen.

1.01.08 Lage, Art, Anschlusswert und Bedingungen für das Überlassen von Anschlüssen für Wasser, Energie und Abwasser

Durch den AN werden folgende Anschlussmöglichkeiten hergestellt und für die restlichen Gewerke vorgehalten:

Abwasser: DN 100
Wasser: 2 Zoll - für Nachfolgegewerke: 3/4 Zoll
Strom: 380 V / 63 A - für Nachfolgegewerke: 230 V / 16 A

Die Übergabestellen für Bauwasser und Baustrom befinden sich neben und im Gelände in Abstimmung mit der Örtlichen Bauleitung, Baustrom je Geschoss je Bauteil im Gebäude.

1.01.09 Bodenverhältnisse, Baugrund, Tragfähigkeit / Ergebnisse von Bodenuntersuchungen

1.01.10 Hydrologische Werte von Grundwasser und Schichtenwasser usw.

- nicht vorhanden -

1.01.11 Besondere Anforderungen für die Entsorgung, Beschränkungen für die Beseitigung von Abwasser und Abfall:

Grundsätzlich hat der AN den bei der Durchführung seiner Leistungen (auch Stundenlohnarbeiten) anfallenden Bauschutt und seinen sonstigen Müll täglich selbst getrennt und fachgerecht zu entsorgen.
Der AG behält sich vor, den Bauschutt, der trotz Aufforderung durch die Bauleitung an den AN nicht umgehend entfernt wird, zu Lasten des AN beseitigen zulassen.

Der AN wird auf die Verpflichtung der Müllbeseitigung gemäß VOB/C; DIN 18299; Nr. 4, Abs. 4.1.11 und 4.1.12 ausdrücklich hingewiesen.
Die Baustelle ist innerhalb und außerhalb des Gebäudes täglich zu reinigen.

Bei Leistungserfüllung müsste daher die Baustelle jederzeit in einem sauberen Zustand sein. Sollte jedoch entgegen dieser Verpflichtung die Baustelle sich nicht in einem jederzeit sauberen Zustand befinden, wird der AG die Leistungserbringung in den Baubesprechungen unter Fristsetzung abmahnen.
Nach fruchtloser zweimaliger Abmahnung ist der AG gegenüber dem AN berechtigt, die Baustellenreinigung auf dessen Kosten extern zu vergeben.
Dem AN bleibt es unbenommen, nachzuweisen, dass er seiner Pflicht zur Baustellenreinigung nachgekommen ist beziehungsweise die Baustelle nicht verunreinigt hat.

Alle notwendigen Sicherheitsvorkehrungen zur Abgrenzung von Gefahrenzonen sind durch den AN zu erbringen.
Baustaubentwicklung ist durch geeignetes Arbeitsgerät zu vermeiden, z.B. durch wirkungsvolle Absaugung oder das Nassschneiden.

Die allgemeinen Bestimmungen und Gesetze des Bundes und des jeweiligen Bundeslandes über die Vermeidung und Entsorgung von Abfällen (Abfallbe-seitigungsgesetz), insbesondere die Mülltrennung sind zu beachten. Entsorgungsnachweise sind unverzüglich und unaufgefordert der Bauleitung zu übergeben.

1.01.12 Schutzgebiete, Schutzzeiten im Bereich der Baustelle, vorliegende Fachgutachten

Im Bereich der Baustelle sind keine Besonderen Schutzgebiete ausgewiesen.

Alle gültigen Lärmschutzbestimmungen sind einzuhalten.
Hierzu gehören u.a. die allgemeinen Verwaltungsvorschriften zum Schutz gegen Baulärm-Geräuschimmissionen vom 19.08.1970, die gültige VDI-Richtlinie, die Vorgaben der TA-Lärm, des Bundesimmissionsschutzgesetzes, sowie der Geräte- und Maschinenlärmverordnung.
Die entstehenden Kosten für die Erfüllung zum Lärmschutz sind in die Einheitspreise mit einzurechnen.

1.01.13 Schutz von Vegetation, Verkehrsflächen, Bauwerken oder Bauteilen

Baumbestände um das Baufeld herum sind zu schützen (zu schonen) und zu erhalten. Materiallagerung im Kronenbereich ist untersagt.

1.01.14 Im Baugelände vorhandene Abwasser- o. Versorgungsanlagen

Es ist nicht wahrscheinlich, dass sich in der Aushubfläche noch Medienleitungen befinden. Der damalige Bestand wurde mit Abriss vom Schwimmbad und Sauna mit entfernt und das Baufeld flächig bis auf -0,50 m ab OKFF EG geplanter Neubau mit vorhandenem Bodenmaterial aufgeschüttet.
Dennoch ist der Aushub in diesem Bereich vorsorglich behutsamer durchzuführen.

1.01.15 Bekannte und vermutete Hindernisse durch Leitungen, Bauwerksreste und deren Eigentümer

Suchschachtungen sind vor Aushub der Baugrube nach Rücksprache mit dem Grundstückseigentümer, den Versorgern und nach Vorgabe der örtlichen Bauleitung vom AN ggf. durchzuführen. Genaue Bereiche sind nicht bekannt.

1.01.16 Vermutete Kampfmittel / Ergebnisse von Erkundungs- oder Beräumungsmaßnahmen

Eine Luftbildauswertung vom Kampfmittelbeseitigungsdienst ist dem Ausschreiber nicht bekannt. Sollten Kampfmittel oder sonstige gefährliche Gegenstände gefunden werden, sind die Arbeiten unverzüglich einzustellen. Die sich auf der Baustelle aufhaltenden Personen haben sodann den Gefahrenbereich unverzüglich zu verlassen.
Im Falle eines Kampfmittelfundes ist unverzüglich die Ordnungsbehörde zu informieren.

1.01.17 Gegebenenfalls gemäß der Baustellenverordnung getroffene Maßnahmen

- siehe Baustellenverordnung

Vertragsgrundlagen sind auch die Baustellenordnung-analog der Muster-Baustellenordnung der Bau-BGen S aktueller Stand sowie der Sicherheits- und Gesundheitsschutzplan (SiGe-Plan) nach Baustellenverordnung/RAB 31.

Die Prüfung der Betriebsmittel, Qualifikationen und Unterweisungen der Bediensteten sind gemäß Betriebssicherheitsverordnung / Arbeitsschutzgesetz / Gefahrstoffverordnung zu dokumentieren.
Der vom AG bestellte SiGeKo wird Einblick in diese Nachweise nehmen. Fehlende Qualifikationen und Nachweise stellen eine Vertragsverletzung dar.

Die Baustellenordnung und der SiGe-Plan sind vor Ort einzusehen und kann bei Bedarf bei dem Sicherheits- und Gesundheitskoordinator angefordert werden.

Die Baumaßnahme wird durch eine Sicherheits- und Gesundheitskoordinator (SiGeKo) in sicherheitsbezogenen Belangen überwacht.
Den Anweisungen des SiGeKo´s ist während der Bauzeit Folge zu leisten.
Die vom SiGeKo erstellte Baustellenordnung wird den einzelnen, beauftragten Firmen schriftlich zur Kenntnisnahme mit der Aufforderung der schriftlichen Empfangsbestätigung übermittelt.
Sie ist als Bestandteil der Beauftragung zu sehen.

Der SiGeKo des AN nimmt an den Besprechungen des SiGeKo zwingend teil.

Ebenfalls wird im Sinne der Baustellenverordnung ein Sicherheits- und Gesundheitsschutzplan auf der Baustelle ausgehängt und dem Führungspersonal der einzelnen Firmen in dessen Bestandteil erläutert.
Das Baustellenpersonal ist von diesen Personen dann nachfolgend einzuweisen. Dem im SiGeKo-Plan aufgeführten Sicherheitsmaßnahmen ist Folge zu leisten.

Die Verantwortung für die Einhaltung der Arbeitsschutzbestimmungen obliegt dem AN.  Es wird insbesondere auch auf die VBG 37, Bauarbeiten, hingewiesen.

Der AN führt Namenslisten und Einweisungen vom Personal für das Zollamt, das Arbeitsamt etc. Das Personal hat seine Nachweise stets mit sich zu führen auf der Baustelle.

Für alle Leistungen und Maßnahmen sind die einschlägigen Unfallverhütungs- und Sicherheitsvorschriften und die Baustellenverordnung maßgebend und zu beachten.

1.01.18 Art und Umfang von Schadstoffbelastungen des Bodens, Gewässer, Luft, Stoffe und Bauteile / vorliegende Fachgutachten

- siehe Bodengutachten, der Anlage beigefügt

1.01.19 Ausführungsunterlagen

4 Wochen vor Ausführungsbeginn erhält der AN Ausführungsvorlagen in digitaler Form. Die vom AN verwendeten Ausführungsunterlagen müssen den Freigabevermerk des Architekten tragen, um Verwechslungen bei der Bauausführung zu vermeiden. Nicht freigegebene Unterlagen dürfen nicht verwendet werden.
Dies entbindet den AN aber nicht von seiner eigenen Prüfungs- und Hinweispflicht. Diese bleibt unberührt.

1.01.20 Arbeiten anderer Unternehmer auf der Baustelle

Es ist davon auszugehen, dass auf der Baustelle ständig andere Unternehmen arbeiten, daher müssen unter den Unternehmern im Vorfeld und während der Maßnahme Abstimmungen getroffen werden, bezüglich der Baustelleneinrichtung, der Nutzung von Bewegungsflächen und unter Berücksichtigung der terminlichen Abhängigkeiten zum übergreifendem Bauablauf.

1.02.00 ANGABEN ZUR AUSFÜHRUNG

1.02.01 Vorgesehene Arbeitsabschnitte, -unterbrechungen, -beschränkungen sowie Ort, Zeit und Abhängigkeit von Leistungen anderer:

Die Baumaßnahme erfolgt in 1 durchgehenden Bauabschnitt.
Gewerkebezogene, übergreifende Bauabläufe siehe u.a. Vorläufiger Bauablaufplan / Vertragsfristen als Anlage beigefügt.

Der AN ist dazu verpflichtet, Arbeiten anderer Gewerke zu berücksichtigen in seiner Baustellenabwicklung. Die Arbeiten sind so auszuführen, dass im Zuge der Gesamtarbeiten ein zügiges Arbeiten ermöglicht wird.
Der gesamte Bau- und Montageablauf muss in enger Koordinierung mit dem Architekten sowie dem Bauleitungsbüro und den übrigen, am Baubeteiligten Firmen erfolgen.

Einzelne Leistungen sind auch unabhängig vom Gesamtablauf vor und nach den allgemeinen Leistungen zu erbringen und werden nicht als Stundenlohnarbeiten zusätzlich vergütet. Des Weiteren werden hierfür auch keine zusätzlichen An- und Abfahrten vergütet.

Der AN hat Sorge dafür zu tragen, dass die Kapazitäten von Mitarbeitern, Maschinen, Geräten und Materialien entsprechend auf der Baustelle vorhanden sind.

Die sich aus dem Bauablauf ergebenden Arbeitsunterbrechungen sind in die Einheitspreise einzukalkulieren, so ggf. ein einmaliges Versetzen der Baustelleneinrichtung.

1.02.02 Besondere Erschwernisse, äußere Einflüsse während der Ausführung und sonstige Anforderungen

Der öffentliche Verkehrsfluss ist während Abwicklung der Baustelle aufrecht zu halten. Besonders geräusch- und erschütterungsintensive Arbeiten sind frühzeitig vor Beginn mit der örtlichen Bauleitung abzustimmen und dürfen nur nach vorheriger Freigabe durchgeführt werden.

Grundsätzlich sind Arbeiten nur an Werktagen auszuführen und wenn notwendig von der zuständigen Behörde genehmigen zu lassen.

Weitere Arbeitszeiten sind mit der örtlichen Bauleitung frühzeitig abzustimmen.

Brandverhütung /Betrieblicher Brandschutz:

Vor Schweiß-, Brenn-, Schleif-, Trennarbeiten sowie Anwärm- und Lötarbeiten (Heißarbeiten ) mit offener Flamme sind die Arbeiten der örtlichen Bauleitung mitzuteilen. Auf Nachfrage ist der örtlichen Bauleitung ein geeigneter Nachweis zum Ausführen der Arbeiten mit offener Flamme vorzulegen.
Fallbezogene Sicherheitsvorkehrungen sind mit der örtlichen Bauleitung festzulegen.

Bei allen Schweißarbeiten hat der Unternehmer in jedem Fall eine Brandwache aufzustellen. Die Brandwache ist noch 2 Stunden nach Beenden der Arbeiten vorzuhalten.
Während der gesamten Zeit ist eine Feuerlöscheinrichtung vorzuhalten, die in Art und Umfang den auszuführenden Arbeiten entspricht.
Die Mitarbeiter für die Ausführung der Schweißarbeiten sowie für die Brandwache müssen zuvor namentlich durch den Sicherheits- und Gesundheitskoordinator unterwiesen werden.

Brandwachen, Brandverhütung und betrieblicher Brandschutz sind in die Kalkulation der Einheitspreise einzubeziehen.

Öffnungen sind gegen Funkenflug zu dichten. Nach Beendigung der Arbeiten ist eine förmliche Freigabe der Arbeitsstelle erforderlich.

Neben den UVV sind die einschlägigen Vorschriften des Dt. Verbandes für Schweißtechnik, des Verbandes der Sachversicherer zwingend zu beachten.

Feuerlöschanordnung:

Bei Feuer ist, wenn der Brand nicht zweifelsfrei selbst gelöscht werden kann, sofort die Feuerwehr zu alarmieren.

Ersthelfer:

Gemäß VBG 109 hat jeder AN, welcher bis 10 Beschäftigte auf der Baustelle eingesetzt hat, einen geprüften Ersthelfer zu benennen. Die Zertifizierung ist auf der Baustelle vorzuhalten und auf Verlangen der Bauleitung oder dem SiGeKo vorzulegen.
Ebenfalls ist bis zu einer Anzahl von 10 Beschäftigten ein Verbandskasten und ein Verbandsbuch vorzuhalten.

Bei einer Anzahl von 50 Arbeitskräften auf der Baustelle ist ein Sanitätscontainer vom AN bereitzustellen.

Persönliche Schutzausrüstung:

Die Einhaltung der PSA (persönliche Schutzausrüstung) im Bereich der Baustelle ist zwingend einzuhalten. Dies gilt insbesondere für die Verwendung von Arbeitsschutzhelmen, Arbeitsschutzschuhen, gewerkebezogenen Arbeitshandschuhen und der Verwendung von Gehörschutz und Staubmasken.
Zuwiderhandlungen werden geahndet, z.B. mit dem Baustellenverweis.

Verwendung von Sicherheitsgeschirren:

Verschiedene Arbeitsausführungen sind unter Verwendung von Sicherungsgeschirren auszuführen. Hierbei ist die BGV C22 zu beachten. Verwendete Sicherheitsgeschirre müssen geprüft und schadlos sein. Der Verwendungsanleitung der Herstellerfirma ist Folge zu leisten.

Stillstandzeiten infolge Schlechtwetter und höherer Gewalt usw. werden nicht besonders vergütet.

1.02.03 Besondere Anforderungen für Arbeiten im kontaminiertem Bereich, besondere Anforderungen an Schutz- und Sicherheitsmaßnahmen

Vorsorgeuntersuchungen:
Bei Arbeitsausführung in Verbindung mit kontaminierten Materialien ist neben den einzuhaltenden Sicherheitsbestimmungen die arbeitsmedizinische Vorsorgeuntersuchungsbescheinigung des eingesetzten Personals gemäß BGV A 4 sowie der fachbezogene Zertifizierungsnachweis dem SiGeKo im Vorfeld zu übermitteln.

1.02.04 Besondere Anforderungen an die Baustelleneinrichtung und Entsorgungseinrichtungen

Für die Baustelleneinrichtung sind die dafür benötigten Flächen vorab mit der örtlichen Bauleitung, dem SiGeKo und dem Bauherrn abzustimmen.
Zusätzliche Geräte, Maschinen, Container sind in Absprache mit der örtlichen Bauleitung aufzustellen.
Tagesunterkünfte, Aufenthalts- und Lagerräume und Lagerflächen werden nicht vorgehalten oder bereitgestellt. Ihre Beschaffung (Container etc.) obliegt dem AN. Die Kosten sind von AN einzukalkulieren.

Es werden Sanitärcontainer / Chemietoilette auf der BE-Fläche bis zum Ende der Bauzeit bzw. nach Vorgabe SiGeKo aufgestellt.

Das Aufstellen und Nutzen von Übernachtungsmöglichkeiten (Container etc.) auf dem Gelände ist nicht gestattet!

1.02.05 Besonderheiten zur Regelung und Sicherung des Verkehrs

Der Arbeitsbereich ist mit Hinweisschildern und Bauzäunen zu sichern und vom laufendem Betrieb abzutrennen.
Rückwärtsfahren von LKW´s und anderen Baumaschinen ist ohne Einweiser oder einem akustischen Warnsignal aufgrund der daraus resultierenden Unfallgefahr grundsätzlich untersagt. Großtransporte sind rechtzeitig und vorab mit der örtlichen Bauleitung abzuklären.

1.02.06 Mitbenutzung fremder Einrichtungen (Aufenthaltsbereiche, Lagerräume)

Aufenthaltsräume und Lagerräume: s. Punkt 1.02.04

1.02.08 Gebrauchsüberlassung von Einrichtungen (Aufenthaltsbereiche, Lagerräume) für andere Auftragnehmer

Aufenthaltsräume und Lagerräume: s. Punkt 1.02.04

1.02.09 Besondere Anforderungen an Art und Güte der Stoffe und Bauteile, auch z. B. an die schnelle biologische Abbaubarkeit von Hilfsstoffen.

Werden für nicht genormte Erzeugnisse Gebrauchstauglichkeitsnachweise verlangt und kann für eingebaute Erzeugnisse ein solcher Nachweis nicht erbracht werden, gilt das als Fehler der Werkleistung. Referenzen können in diesem Fall den Nachweis nicht ersetzen.

1.02.10 Vom Auftraggeber verlangte Eignungs- und Gütenachweise

Das Übergeben aller erforderlichen Unterlagen wie Werk- und Montage- und Schaltpläne, Bedienungsanleitungen sowie der Zulassungsbescheide, Prüfzeugnisse, Werksbescheinigungen und vollständiger Fachunternehmerbescheinigungen erfolgen vor der Schlussabnahme.

Diese sind als Ganzes mit den dazugehörigen Anlagen nachzuweisen. Teilkopien genügen den Anforderungen nicht.
Einzelzulassungen müssen auf den Namen des Herstellers ausgestellt sein.
Die Nachweise der Prüfungen sind entsprechend dem Baufortschritt zu übergeben.

Ohne die oben genannten Unterlagen wird eine Schlussabnahme nicht durchgeführt. Erst nach erfolgter Schlussabnahme wird die Schlussrechnung vom AG berücksichtigt.

1.02.11 Unter welchen Bedingungen auf der Baustelle gewonnene Stoffe verwendet werden dürfen bzw. müssen oder einer anderen Verwertung zuzuführen sind

- ggf. gem. LV-Position

1.02.12 Art, Zusammensetzung und Menge der aus dem Bereich des Auftraggebers zu entsorgenden Böden, Stoffe und Bauteile, Art der Verwertung, Anforderungen an die Nachweise.

Die allgemeinen Bestimmungen und Gesetze des Bundes und des jeweiligen Bundeslandes über die Vermeidung und Entsorgung von Abfällen (Abfallbeseiti-gungsgesetz), insbesondere die Mülltrennung sind zu beachten. Der Verwertungs-, bzw. Entsorgungsnachweise sind grundsätzlich und immer unverzüglich und unaufgefordert der Bauleitung zu übergeben. Entsorgungsnachweise sind mit Schlüssel und Entsorgungsdatum in Listen zu führen.
Der Entsorgungsweg muss nachvollziehbar sein. Der Aufwand ist in den Einheitspreisen einzukalkulieren.

1.02.13 Angaben zu Übernahme von Leistungen, Bauteilen oder Baustoffen durch den Auftraggeber.

Der Auftraggeber übernimmt auf keinen Fall das Abladen, Lagern und den Transport von Stoffen und Bauteilen oder stellt dem Auftragnehmer Geräte oder Arbeitskräfte zur Verfügung.

1.02.14 Leistungen für andere Unternehmer

- ggf. gem. LV-Position

1.02.15 Mitwirkung beim Einstellen von Anlageteilen und bei der Inbetriebnahme von Anlagen in Zusammenwirken mit anderen Beteiligten.

Der Auftragnehmer hat beim Einstellen seiner Anlagenteile und der Inbetriebnahme seiner Anlagen grundsätzlich mitzuwirken und den Auftraggeber zu beteiligen.

1.02.16 Benutzung von Teilen der Leistung vor der Abnahme

Die Benutzung von Teilen der Leistung vor der Abnahme ist mit ausdrücklicher Erlaubnis durch den AG und mit Abstimmung mit der örtlichen Bauleitung möglich. Überschneidungen durch Nachfolgegewerke sind jedoch nicht auszuschließen. Grundsätzlich hat der AN sein Werk bis zur Abnahme ausreichend und angemessen zu schützen.

Eine vorzeitige Nutzung oder Inbetriebnahme durch den AG stellt keine Abnahme dar und begründet eine und ersetzt auch nicht die förmliche Abnahme.

1.02.17 Übertragung der Wartung während der Dauer der Verjährungsfrist für die Mängelansprüche für maschinelle und elektrotechnische Anlagen oder Teile davon, bei denen die Wartung Einfluss auf die Sicherheit und die Funktionsfähigkeit hat.

Für wartungspflichtige Anlagen und Systeme hat der Auftragnehmer seinen Auftraggeber darüber in Kenntnis zu setzen und, sofern nicht Bestandteil der Leistungsposition, eigenständig und unaufgefordert einen Wartungsvertrag zu unterbreiten. Eine automatische Beauftragungspflicht besteht damit nicht.

*Hinweis: 2. Leistungsbeschreibung Elektrotechnik*
2. Leistungsbeschreibung elektrotechnische Anlagen

2.0 Anlagenbeschreibung

Im Bereich der Elektro- Fernmeldetechnik kommen folgende Arbeiten zur Ausführung:

Es ist zu beachten, dass für die Elektroinstallation über 3,5m kein bauseitiges Gerüst zu Verfügung steht. Die Ausführung ist mit den Positionen im Titel Montagehilfen zu realisieren. Zusätzlich Vergütung ist nicht vorgesehen.

max. Belastung je m² für Montagehilfen im Gebäude ist 500kg

Untergeschoss ca. 700m² unter 3,5m Installationshöhe der Decken
Erdgeschoss ca. 3.400m² über 3,5m Installationshöhe der Decken

Mittelspannung / NSHV
Im Rahmen des Neubaus wird eine neue Trafostation mit 630kVA durch den Energieversorger als Kompaktstation errichtet. Die Schnittstelle zum AN ist an den niederspannungsseitigen Abgängen in der Station.

Schaltanlagen:
Für die niederspannungsseitige Verteilung werden nachfolgende Unterverteiler aufgestellt:

- NSHV Hallenbad
- UV UG 1
- UV EG 2 Halle
- UV EG 3 Umkleide
- UV EG 4 Foyer
- UV EG 5 Verwaltung
- UV EG 6 Gastro
- UV EG 7 Sauna
- UV EG 8 OG links
- UV OG 9 OG rechts
- UV Außen 10 Nord
- UV Außen 11 Süd

Der Transport und die Aufstellung im Untergeschoss zur Einbringung über einen Montageschacht ohne Kran ist zu kalkulieren

Die Verteilter im OG müssen über einen Kran eingebracht werden dies ist ebenfalls zu berücksichtigen

PV-Anlagen:
Siehe Text Vorbemerkung Los 2.

Installationseinsätze:
In den Technikräumen wird die Installation Aufputz ausgeführt. In den anderen Bereichen ist eine Unterputzinstallation vorgesehen.

Verlegesysteme:
In den Technikräumen werden Rohr-, Kanal- und Rinnensysteme zur Verlegung verwendet. In den anderen Bereichen wird eine Unterputzverlegung ausgeführt.

Kabel und Leitungen:
Im LV sind sämtliche Leitungen, die anhand der Elektro- Installationspläne und der Kabelzuglisten der Auftragnehmer für die Badetechnik und Heizung/ Lüftung verlegt werden, enthalten.

Beleuchtung:
In dem gesamten Gebäude, inkl. Außenanlagen wird eine künstliche Beleuchtung und eine Notbeleuchtung aufgebaut. Bei der Ausführung ist auf die DIN EN 12464 und VDE 0108 zu achten. Des Weiteren ist darauf zu achten, dass die benötigten IP- Schutzarten eingehalten werden. Die Leuchten im Schwimmhallenbereich werden mit einer chlorbeständigen Montage und Beschichtung ausgeführt.

Potentialausgleich:
Sämtliche metallisch leitenden Teile (ausgenommen Stahl- Türzargen), werden in den örtlichen Potentialausgleich eingebunden. Die Beckenkonstruktionen werden jeweils mit dem Potentialausgleich verbunden.

Telekommunikation und Datentechnik:
Im gesamten Gebäude wird die EDV- und Telefontechnik mit CAT 7a Leitungen verkabelt. Im Bereich der Technik UG Technik (oben und unten) und UG EDV-Raum wird jeweils ein Datenschrank, der die passiven und aktiven Komponenten der Telefon- und EDV-Technik enthält, aufgebaut.

Zeitanzeige:
Es wird eine Hauptuhr mit Außenantenne montiert. Für die einzelnen Bereiche werden Nebenuhren verwendet.

Elektroakustische Anlage:
Im Untergeschoss wird eine ELA- Zentrale  aufgebaut. Eine separate Bedieneinheit wird in dem Aufsichts- Sauna und Kassenbereich montiert.

Videotechnik:
Im Gebäude werden mehrere IP-Kameras montiert, die auf das zentrale System aufgeschaltet werden. Überwachungsmonitore werden in dem Aufsichts- und Kassenbereich montiert. (Die Lieferung und Inbetriebnahme erfolgt durch die Gemeindewerke)

Telefontechnik:
Im Gebäude werden mehrere Systemtelefone montiert, die auf das zentrale Anlage im UG aufgeschaltet werden.

Es ist zu berücksichtigen, dass aus Dokumentationsgründen die Baustelle Videoüberwacht wird.

Projektmanagement
Dem Projektmanagement steht der verantwortliche Projektleiter vor. Dieser ist bei Auftragserteilung dem Auftraggeber zu benennen. Er ist mit Vollmacht für die Abwicklung des Projektes ausgestattet und darf nicht ohne Zustimmung des Auftraggebers gewechselt werden.
Der Projektleiter ist zuständig für die Auftragsabwicklung, Abklärung, sowie die firmeninterne Koordination der einzelnen Leistungen und hat bei den jeweiligen Baubesprechungen anwesend zu sein. Dies gilt für die Projektbetreuung, das Leistungsaufmaß, die Abrechnung, bis zum Projektabschluss.

Verlegeart / Bohrungen
Die Verlegeart und die Abstände der einzelnen Leitungen sind nach aktuellen Normen und nach herstellerspezifischen Angaben auszuführen und mit dem Auftraggeber vor der Ausführung abzustimmen.
Sämtliche Bohrungen in Stahlbeton, Kalksandstein und Ziegel bis einschließlich Ø 35 mm mit einer Länge von maximal 50 cm sind in die jeweiligen Einheitspreise mit einzukalkulieren und werden nicht separat vergütet.

Sonstige Angaben
Der Auftragnehmer hat dafür Sorge zu tragen, dass während der Ausführung seiner Leistungen immer mindestens ein fließend deutschsprechender Mitarbeiter seiner Firma auf der Baustelle anwesend ist. Zu den auf der Baustelle vorzuhaltenden Ausführungsunterlagen zählt neben den Ausführungsplänen auch eine Ausfertigung dieser Leistungsbeschreibung.

Eine Nennung des Auftragnehmers auf dem Bauschild ist möglich. Die Kosten hierfür betragen 200 € und trägt der Auftragnehmer.

Sicherheits- und Gesundheitsschutzplan
Zur Durchführung der Maßnahme wird durch den AG und den SIGE-Koordinator ein Sicherheits- und Gesundheitsschutzplan erstellt. Der AN hat seine Beschäftigten über den SIGE-Plan zu informieren. Der SIGE-Plan ist zu beachten und in der Firmenbauleitung bereitzuhalten.

Baufristenplan
Der Auftragnehmer hat einen Baufristenplan über seine vertraglichen Leistungen zu erstellen, anhand dessen die Einhaltung der Vertragsfristen nachgewiesen und überwacht werden kann. Die Festlegungen des Auftraggebers, z.B. zur baufachlichen oder terminlichen Koordinierung mit den übrigen Leistungsbereichen, sind zu berücksichtigen. Bei Änderungen der Vertragsfristen oder bei erheblichen Abweichungen von sonstigen Festlegungen ist der Plan durch den Auftragnehmer unverzüglich fortzuschreiben.

Technische Angaben
Die Leistungsabgrenzung Elektroanlagen zu maschinentechnischen und sonstigen Anlagen ist, sofern keine andere Regelung getroffen wird, wie folgt vereinbart:
Die Elektroinstallationsfirma verlegt für die maschinentechnischen und sonstigen Anlagen sämtliche elektrische Energie- und Steuerleitungen - zum Schaltschrank bzw. zwischen den Schaltschränken, soweit diese keine Einheit bilden,- von den einzelnen Anlagen, bzw. Anlagenteilen zu den jeweiligen Gewerkeschaltschränken und sonstigen zentralen Einrichtungen.
Das Auflegen der von der Elektroinstallationsfirma verlegten Leitungen erfolgt durch die Firma, welche die maschinentechnischen- bzw. sonstigen Anlagen erstellt.
Das Auflegen beinhaltet auch sämtliche hierzu notwendigen Arbeiten, wie Einführen der Kabel in den Schaltschrank, Befestigen der Kabel am Gerät, Ablängen und Abisolieren der Kabel.
Dauerhafte Bezeichnung aller außerhalb des Schaltschrankes angeordnete Geräte und Installationsmaterial.

Bautagesberichte
Der Auftragnehmer hat Bautagesberichte zu führen und dem Auftraggeber wöchentlich zu übergeben. Sie müssen alle Angaben enthalten, die für die Ausführung und Abrechnung des Auftrages von Bedeutung sein können.

##### 28.1.1 Schaltschrank NSHV / Messungen

**28.1.1.10 Anschlussgehäuse 2000x800x425 (HxBxT)**
Reihenschaltschranksystem (DIN VDE 0100-737),
gebaut nach DIN EN 60439-1 (VDE 0660 Teil 500) TSK,
Schrankgerüst aus verwindungssteifen Stahlprofilen,
für einen uneingeschränkten Betriebsmitteleinbau in
X-/Y-/Z-Richtung,
Rastergrundmaß 25 mm (12,5 mm) nach DIN VDE 43660,
Teilungsmaß nach DIN 41488, Rückwand (schwenkbar)
und Seitenwände ausgekantetem Stahlblech 1,5 mm.
Türmaterial: Stahlblech 2,0 mm mit Verstärkungs-Rahmen
Türart: Einzeltür (Türanschlag wechselbar), Doppeltür
(ab Feldbreite 4),
Türöffnungswinkel in Fluchtrichtung min. 130°
Türverschluss: Doppelbart 3 mm, innere Unterteilung
nach DIN EN 60 439-1 Form 1
Lackierung: Pulverbeschichtung in RAL 7035,
Leitungseinführung über Moosgummiflanschtechnik,
Schutzart IP 54, Schutzklasse I geerdet,
Bemessungsbetriebsspannung: Ue = 690V (AC), 50Hz,
Bemessungsisolationsspannung: Ui = 1000V (AC),
Bemessungsstoßspannungsfestigkeit: Uimp = 8kV,
Zugänge von unten oder oben,
Kabelabfangschiene im Raster positionierbar,
Verteilerbeschriftung mit gravierten Formaturstreifen.

Die Verteilung ist gemäß den geltenden DIN VDE Bestimmungen komplett zusammengebaut und verdrahtet einschl. allem notwendigen Systemzubehör.

Senkrecht bestückt mit 1250A Stomschienensystem
(L1/L2/L3/N/PE)
zur Aufnahme der Hauptzuleitungen
6x NYCWY 4x120/70

inkl. Anschlussarbeiten der Abgangsleitungen

inkl. Zubehör
1. Sockelrahmen 100 mm
2. Abfangschienen inkl. Schellen
3. Rück- und Seitenwände
4. Verschlusssysteme
5. Erdungsbänder
6. Schaltplantaschen
7. Kabelkanälen, Klemmen und sämtliches
  benötigtes Klemmenmaterial.

liefern, montieren, verdrahten und anschließen aller
Zu- und Ableitungen inkl. Zubehör.
Menge: 1,000 St

**28.1.1.20 Wandlerzählerschrank bis 1000A EVU Hauptmessung**
Wandlerzählerschrank bis 1000A für EVU Hauptmessung
Mess- und Wandlerschrank,
Komplettschrank, mit Zählerkreuz,
Montageart: Aufputz, für den Innenbereich, mit Tür,
Schutzklasse I (geerdet),
Schutzart IP54,
geltende Normen: DIN EN 61439-1, VDE 0660-600-1,
DIN EN 61439-2, VDE 0660-600-2,
Bemessungsstrom In 1000 A,
pulverbeschichtet, in RAL 7035,
Gehäuse aus Stahlblech,
Doppeltür, Türanschlag rechts und links,
Abmessungen in mm (H x B x T): 2113 x 1350 x 448,
Netzsystem TN-C-S 5-polig,
Anzahl Reserveplätze 1,
Anzahl Wandlerzählerplatz 1,
inkl. Prüfklemme nach Vorgabe NB,
verdrahtet nach den Vorgaben des NB,
Spannungspfad LS-Schalter B6/25 kA 3-polig
Überspannungskategorie 3,
Lastbereich: Sammelschienensystem
Cu-Schienen 80 x 10 mm 5-polig,
Wandlerbereich Wandlerauflage mit
herausnehmbarer Wandlerlasche 250 x 40 x 10 mm,
Trennstelle nach dem Wandler
2 Sicherungslastleisten NH3/630 A (M12),
Rasteinheit 12 RE,
Bauhöhe 8,
Feldbreite 5,
Schranktiefe 4,
Platzeinheiten 720,
Abdeckungen aus Kunststoff,
plombierbarer Schnellverschluss,
RAL 7035

Schutzart (IP): IP54
Breite: 1350mm
Höhe: 2113mm
Tiefe: 448mm

Bemessungsstrom: 1000A

Komplett bestückt mit:
- 2x Zählerplatz
- 1x APZ- Feld
- 2x NH3 Sicherungs- Lasttrenner Eingang
- 1x NH00 Sicherungs- Lasttrenner BHKW
- 2x NH3 Sicherungs- Lasttrenner Ausgang
- 1x NH00 Sicherungs- Lasttrenner Res.
- Sammelschienensystem 4 pol. zur
  Aufnahme der bauseitigen Stromwandler
- Prüfklemmen
- Leitungsschutzschalter 3x 1x6A / 25 KA

kompletter, betriebsfertiger Verdrahtung.

Die Ausführung ist nach den Vorschriften des zuständigen EVU auszuführen.

Inkl. graviertem Bezeichnungsschild, Montage auf Beton verputztem Untergrund, Befestigungsmaterial, Anschlussklemmen, interne Verdrahtung, Installationsklemmen, kompletter Anschluss, Plantasche und Gerätelegende als Klebefolie oder laminiert (PC-Ausdruck) sowie Abholung und Einbau der Stromwandler bei dem zuständigen EVU.
Menge: 1,000 St

**28.1.1.30 NSHV Reihenschaltschranksystem 2000x500x600 (HxBxT)**
Reihenschaltschranksystem (DIN VDE 0100-737),
gebaut nach DIN EN 60439-1 (VDE 0660 Teil 500) TSK,
Schrankgerüst aus verwindungssteifen Stahlprofilen,
für einen uneingeschränkten Betriebsmitteleinbau in
X-/Y-/Z-Richtung,
Rastergrundmaß 25 mm (12,5 mm) nach DIN VDE 43660,
Teilungsmaß nach DIN 41488, Rückwand (schwenkbar)
und Seitenwände ausgekantetem Stahlblech 1,5 mm.
Türmaterial: Stahlblech 2,0 mm mit Verstärkungs-Rahmen
Türart: Einzeltür (Türanschlag wechselbar), Doppeltür
(ab Feldbreite 4),
Türöffnungswinkel in Fluchtrichtung min. 130°
Türverschluss: Doppelbart 3 mm, innere Unterteilung
nach DIN EN 60 439-1 Form 1
Lackierung: Pulverbeschichtung in RAL 7035,
Schutzart IP 54, Schutzklasse I  geerdet,
Bemessungsbetriebsspannung: Ue = 690V (AC), 50Hz,
Bemessungsisolationsspannung: Ui = 1000V (AC)
Bemessungsstoßspannungsfestigkeit: Uimp = 8kV
Zugänge von unten oder oben,
Kabelabfangschiene im Raster positionierbar.
Die Verteilung ist gemäß den geltenden DIN VDE
Bestimmungen komplett zusammengebaut und
verdrahtet einschl. allem notwendigen Systemzubehör.

inkl. Zubehör
1. Sockelrahmen 100 mm
2. Abfangschienen inkl. Schellen
3. Rück- und Seitenwände
4. Verschlusssysteme
5. Erdungsbänder
6. Schaltplantaschen
7. Kabelkanälen, Klemmen und sämtliches
  benötigtes Klemmenmaterial.
8. Abdeckrahmen

liefern, montieren, verdrahten und anschließen aller
Zu- und Ableitungen inkl. Zubehör.
Menge: 2,000 St

**28.1.1.40 NSHV Reihenschaltschranksystem 2000x600x600 (HxBxT)**
Reihenschaltschranksystem (DIN VDE 0100-737),
gebaut nach DIN EN 60439-1 (VDE 0660 Teil 500) TSK,
Schrankgerüst aus verwindungssteifen Stahlprofilen,
für einen uneingeschränkten Betriebsmitteleinbau in
X-/Y-/Z-Richtung,
Rastergrundmaß 25 mm (12,5 mm) nach DIN VDE 43660,
Teilungsmaß nach DIN 41488, Rückwand (schwenkbar)
und Seitenwände ausgekantetem Stahlblech 1,5 mm.
Türmaterial: Stahlblech 2,0 mm mit Verstärkungs-Rahmen
Türart: Einzeltür (Türanschlag wechselbar), Doppeltür
(ab Feldbreite 4),
Türöffnungswinkel in Fluchtrichtung min. 130°
Türverschluss: Doppelbart 3 mm, innere Unterteilung
nach DIN EN 60 439-1 Form 1
Lackierung: Pulverbeschichtung in RAL 7035,
Schutzart IP 54, Schutzklasse I  geerdet,
Bemessungsbetriebsspannung: Ue = 690V (AC), 50Hz,
Bemessungsisolationsspannung: Ui = 1000V (AC)
Bemessungsstoßspannungsfestigkeit: Uimp = 8kV
Zugänge von unten oder oben,
Kabelabfangschiene im Raster positionierbar.
Die Verteilung ist gemäß den geltenden DIN
VDEBestimmungen komplett zusammengebaut und
verdrahtet einschl. allem notwendigen Systemzubehör.

inkl. Zubehör
1. Sockelrahmen 100 mm
2. Abfangschienen inkl. Schellen
3. Rück- und Seitenwände
4. Verschlusssysteme
5. Erdungsbänder
6. Schaltplantaschen
7. Kabelkanälen, Klemmen und sämtliches
  benötigtes Klemmenmaterial.
8. Abdeckrahmen

liefern, montieren, verdrahten und anschließen aller
Zu- und Ableitungen inkl. Zubehör.
Menge: 2,000 St

**28.1.1.50 NSHV Reihenschaltschranksystem 2000x800x600 (HxBxT)**
Reihenschaltschranksystem (DIN VDE 0100-737),
gebaut nach DIN EN 60439-1 (VDE 0660 Teil 500) TSK,
Schrankgerüst aus verwindungssteifen Stahlprofilen,
für einen uneingeschränkten Betriebsmitteleinbau in
X-/Y-/Z-Richtung,
Rastergrundmaß 25 mm (12,5 mm) nach DIN VDE 43660,
Teilungsmaß nach DIN 41488, Rückwand (schwenkbar)
und Seitenwände ausgekantetem Stahlblech 1,5 mm.
Türmaterial: Stahlblech 2,0 mm mit Verstärkungs-Rahmen
Türart: Einzeltür (Türanschlag wechselbar), Doppeltür
(ab Feldbreite 4),
Türöffnungswinkel in Fluchtrichtung min. 130°
Türverschluss: Doppelbart 3 mm, innere Unterteilung
nach DIN EN 60 439-1 Form 1
Lackierung: Pulverbeschichtung in RAL 7035,
Schutzart IP 54, Schutzklasse I  geerdet,
Bemessungsbetriebsspannung: Ue = 690V (AC), 50Hz,
Bemessungsisolationsspannung: Ui = 1000V (AC)
Bemessungsstoßspannungsfestigkeit: Uimp = 8kV
Zugänge von unten oder oben,
Kabelabfangschiene im Raster positionierbar.
Die Verteilung ist gemäß den geltenden DIN
VDE Bestimmungen komplett zusammengebaut und
verdrahtet einschl. allem notwendigen Systemzubehör.

inkl. Zubehör
1. Sockelrahmen 100 mm
2. Abfangschienen inkl. Schellen
3. Rück- und Seitenwände
4. Verschlusssysteme
5. Erdungsbänder
6. Schaltplantaschen
7. Kabelkanälen, Klemmen und sämtliches
  benötigtes Klemmenmaterial.
8. Abdeckrahmen

liefern, montieren, verdrahten und anschließen aller
Zu- und Ableitungen inkl. Zubehör.
Menge: 2,000 St

**28.1.1.60 NSHV Reihenschaltschranksystem 2000x1000x600 (HxBxT)**
Reihenschaltschranksystem (DIN VDE 0100-737),
gebaut nach DIN EN 60439-1 (VDE 0660 Teil 500) TSK,
Schrankgerüst aus verwindungssteifen Stahlprofilen,
für einen uneingeschränkten Betriebsmitteleinbau in
X-/Y-/Z Richtung,
Rastergrundmaß 25 mm (12,5 mm) nach DIN VDE 43660,
Teilungsmaß nach DIN 41488, Rückwand (schwenkbar)
und Seitenwände ausgekantetem Stahlblech 1,5 mm.
Türmaterial: Stahlblech 2,0 mm mit Verstärkungsrahmen
Türart: Einzeltür (Türanschlag wechselbar), Doppeltür
(ab Feldbreite 4), Türöffnungswinkel in Fluchtrichtung
min. 130°
Türverschluss: Doppelbart 3 mm, innere Unterteilung
nach DIN EN 60 439-1 Form 1
Lackierung: Pulverbeschichtung in RAL 7035,
Schutzart IP 54, Schutzklasse I  geerdet,
Bemessungsbetriebsspannung: Ue = 690 V (AC), 50Hz,
Bemessungsisolationsspannung: Ui = 1000 V (AC)
Bemessungsstoßspannungsfestigkeit: Uimp = 8 kV
Bemessungsfrequenz: f = 50/60Hz
Zugänge von unten oder oben,
Kabelabfangschiene im Raster positionierbar,
Die Verteilung ist gem. den geltenden DIN
VDE Bestimmungen komplett zusammengebaut und
verdrahtet einschl. allem notwendigen Systemzubehör.

inkl. Zubehör
1. Sockelrahmen 100 mm
2. Abfangschienen inkl. Schellen
3. Rück- und Seitenwände
4. Verschlusssysteme
5. Erdungsbänder
6. Schaltplantaschen
7. Kabelkanälen, Klemmen und sämtliches
  benötigtes Klemmenmaterial.
8. Abdeckrahmen

liefern, montieren, verdrahten und anschließen aller
Zu- und Ableitungen inkl. Zubehör.
Menge: 1,000 St

**28.1.1.70 Leistungsschalter 1000A für den Anlagenschutz**
Geschlossener Leistungsschalter mit motorischer Fernauslösung nach EN60947-2 zum vorgeschalteten Leistungsschutz in Anlagen.
Zur Verbesserung der Selektivität mit einstellbarer Kurzzeitverzögerung.
Zum Aufbau auf Montageplatte. Anzeige des Schaltzustandes EIN/ AUS/ Ausgelöst mit Schaltknebel.
Zubehör zur Fernauslösung und Anzeige in Gerät einlegbar. Zur Überprüfung des Zubehörs ist der Leistungsschalter mit einer mechanischen Prüftaste ausgestattet.

Abschaltvermögen bei 400 V (EN 60947-2): 50 kA
Abschaltvermögen nach IEC 947.2 50 Hz: 100 %
Nennstrom: 800 - 1000 A
Un AC: 400 V
Einstellbereich thermischer Auslöser: 0,4 bis 1x In
Einstellbereich magnetischer Auslöser: 2 bis 14x In
Kurzzeitverzögerungszeit: 0 / 120 / 300 ms
Polzahl: 3

inkl. Unterspannungsauslöser

inkl. Arbeitsstromauslöser, Hilfskontakte (2 Wechsler), ev. Drehantrieb für Türeinbau, Abdeckungen, Abschottungen, Befestigungs- und Verdrahtungsmaterial, Primär und Sekundärseitiger Anschluss, Anschluss zu Sammelschienensystem, Anschlussverlängerungen, Installationsklemmen, Einstellen und Beschriften

inkl. Anschlusslaschen für
4 x (5 x NSCRFÖU 1 x 150 mm²)

liefern und betriebsfertig montieren.
Menge: 1,000 St

**28.1.1.80 Leistungsschalter 630A für PV-Abschaltung**
Geschlossener Leistungsschalter mit motorischer Fernauslösung nach EN60947-2 zum vorgeschalteten Leistungsschutz in Anlagen.
Zur Verbesserung der Selektivität mit einstellbarer Kurzzeitverzögerung.
Zum Aufbau auf Montageplatte. Anzeige des Schaltzustandes EIN/ AUS/ Ausgelöst mit Schaltknebel.
Zubehör zur Fernauslösung und Anzeige in Gerät einlegbar. Zur Überprüfung des Zubehörs ist der Leistungsschalter mit einer mechanischen Prüftaste ausgestattet.

Abschaltvermögen bei 400 V (EN 60947-2): 50 kA
Abschaltvermögen nach IEC 947.2 50 Hz: 100 %
Nennstrom: 400 - 630 A
Un AC: 400 V
Einstellbereich thermischer Auslöser: 0,4 bis 1x In
Einstellbereich magnetischer Auslöser: 2 bis 14x In
Kurzzeitverzögerungszeit: 0 / 120 / 300 ms
Polzahl: 3

inkl. Unterspannungsauslöser

inkl. Arbeitsstromauslöser, Hilfskontakte (2 Wechsler), ev. Drehantrieb für Türeinbau, Abdeckungen, Abschottungen, Befestigungs- und Verdrahtungsmaterial, Primär und Sekundärseitiger Anschluss, Anschluss zu Sammelschienensystem, Anschlussverlängerungen, Installationsklemmen, Einstellen und Beschriften

liefern und betriebsfertig montieren.
Menge: 1,000 St

**28.1.1.90 Leistungsschalter 63A für BHKW-Abschaltung**
Geschlossener Leistungsschalter mit motorischer Fernauslösung nach EN60947-2 zum vorgeschalteten Leistungsschutz in Anlagen.
Zur Verbesserung der Selektivität mit einstellbarer Kurzzeitverzögerung.
Zum Aufbau auf Montageplatte. Anzeige des Schaltzustandes EIN/ AUS/ Ausgelöst mit Schaltknebel.
Zubehör zur Fernauslösung und Anzeige in Gerät einlegbar. Zur Überprüfung des Zubehörs ist der Leistungsschalter mit einer mechanischen Prüftaste ausgestattet.

Abschaltvermögen bei 400 V (EN 60947-2): 50 kA
Abschaltvermögen nach IEC 947.2 50 Hz: 100 %
Nennstrom: 63 A
Un AC: 400 V
Einstellbereich thermischer Auslöser: 0,4 bis 1x In
Einstellbereich magnetischer Auslöser: 2 bis 14x In
Kurzzeitverzögerungszeit: 0 / 120 / 300 ms
Polzahl: 3

inkl. Arbeitsstromauslöser, Hilfskontakte (2 Wechsler), ev. Drehantrieb für Türeinbau, Abdeckungen, Abschottungen, Befestigungs- und Verdrahtungsmaterial, Primär und Sekundärseitiger Anschluss, Anschluss zu Sammelschienensystem, Anschlussverlängerungen, Installationsklemmen, Einstellen und Beschriften

liefern und betriebsfertig montieren.
Menge: 1,000 St

**28.1.1.100 Universalnetzmessgerät**
Anforderung - Hardware:
Messeingänge:
- Vier Spannungen und 4 Strömen für die Erfassung von
  3x Phasenspannungen, 1x Verlagerungsspannung /
  U NE, 3x Ströme und 1 x Sternpunktstrom / N-Leiter
  Strom
- Abtastrate: 40,96 kHz synchron über alle Kanäle
- Temperatureingang für KTY, PT100, PT1000
- Differenzstromeingang optional
- Das Gerät kann Frequenzen auf Spannung und Strom bis
  20kHz analysieren.
- Das Messgerät muss 100% der Forderungen nach
  IEC 61000-4-30 Ed.3 (2015) für Klasse-A-Messgeräte
  erfüllen. Die Erfüllung der Norm ist durch ein Zertifikat
  einer unabhängigen Zertifizierungsstelle zu beweisen
- Frequenzgenauigkeit kleiner /gleich 0,1mHz

Die Eingangsspannung muss folgende Kriterien erfüllen:
- Messspannung bis 690V (AC/DC) Leiter-Leiter
- Genauigkeit der Spannungseingänge < 0,1%
- CAT IV/300V

Die Stromeingänge müssen folgende Kriterien erfüllen:
- Genauigkeit der Stromeingänge < 0,1%
- Stromeingang 0 - 10A (AC)
- Überstromfestigkeit 500A für 1 Sekunde
  (Messkreis / Schutzkreis)

Der Netzanalysator muss acht programmierbare digitale Eingänge und vier programmierbare Ausgangsrelais besitzen. Diese sollten als potentialfreie Relaiskontakte ausgeführt sein und für Spannungen AC & DC bis 230V ausgelegt sein.
Die Geräte müssen im Störungsfall das Ereignis selbstständig über den Ethernetanschluss an einen PC melden.
Jeder Störschrieb bzw. Power Quality-Ereignis muss innerhalb einer Minute in der Datenbank vorliegen.
Alle Spannungsereignisse müssen Phase gegen Phase sowie Phase gegen Erde parallel aufgezeichnet werden können, da das Gerät vorhandene Spannungsschreiber ersetzen soll, sowie die Bewertung der EN50160 Parameter übernimmt.
Störschriebe werden mit zwei unterschiedlichen Geschwindigkeiten aufgezeichnet. (Oszilloskopbilder mit 40,96kHz und ½ Perioden-RMS-Werte).
Die Vorgeschichte und Aufzeichnungsdauer müssen beliebig einstellbar sein. Das Gerät passt die Aufzeichnungsdauer automatisch an die Störungsdauer an. Die Störschriebe können vom Netzanalysator automatisch verlängert werden, wenn die Störung länger als die eingestellte Aufzeichnungsdauer anliegt.
Das Gerät wird als Schalttafeleinbaugeräte für das Ausbruchsmaß 144x144 benötigt und muss im eingebauten Zustand die IP54 erfüllen.
Die Zeitsynchronisation muss folgende Möglichkeiten unterstützten: IEEE1344 / IRIG-B000.007; GPS (NMEA +PPS); DCF77; NTP
Die Versorgungsspannung soll wahlweise von 18V DC bis 280V DC oder 85V AC bis 264V AC erfolgen können.
Das Gerät muss mit einem Speicher von mind. 1 GByte  ausgerüstet sein. Über eine Speicherkarte kann der Netzanalysator auf 32GByte Datenspeicher erweitert werden.
In der EN50160 Standartparametrierung muss das Messgerät in der Lage sein 800 Parameter über 100 Wochen ohne Datenverlust aufzuzeichnen.
Das Messgerät muss auf einem eingebauten hochauflösenden 5-Zoll Farbdisplay alle wesentlichen Messdaten und Ereignisse Vorort darstellen können. Die Bedienung und Geräteparametrierung geschieht über Tasten auf dem Gerät oder über die Software und ist über den vollen Temperaturbereich von -25°C bis +55°C verfügbar und einsatzbereit.
Die Abmessungen des Gerätes dürfen nicht größer werden als: 144 x 150 x 110mm inkl. Klemmen
Der Temperaturbereich des Gerätes muss den Bereich
-25°C bis +55°C abdecken.

Kommunikation mit den Messgeräten:
Die Geräte müssen folgende Kommunikationsmöglichkeiten bieten können:
- Ethernet Verbindung zur Verbindung mit Datenbanksoftware parallel zu allen anderen Kommunikationsschnittstellen!
- USB  Schnittstelle  Typ C
- IEC61850 (6 Clienten parallel)
- Modbus TCP (4 x Clienten parallel)
- Modbus RTU
- IEC60870-5-104
- SD Kartenfunktion zum schnellen Datenauslesen ohne
  Software und PC und zur Speichererweiterung

Messparameter:
Die Messung folgender PQ-Parameter muss möglich sein:
Alle Parameter der EN 50160 gemäß IEC 61000-4-30, Klasse A Ed.3.
Die verschiedenen Aufzeichnungsintervalle müssen ohne Einschränkung alle parallel aufgezeichnet werden können.
Messintervalle: 2h, 10 min, 1 min, 3 sec, 200 ms, zusätzlich
2 frei programmierbare Messintervalle von 1 sec - 60 sec
und 1 min bis 60 min.
Spannung, Strom: jeweils RMS, 10ms-Maximum, 10ms-Minimumwerte innerhalb einer Speicherperiode.
Messung Effektivwert der Spannung L1-L2, L2-L3, L3-L1
Messung Effektivwert der Spannung L1-N, L2-N, L3-N, N-E
Leistungen: P, Q, S, cos, Power Faktor, jeweils Max, Min und Mittelwert innerhalb einer Speicherperiode.
- Frequenz: Min-Maximal-, Mittel- und Minimalwerte
- Unsymmetrie: Gegensystem, Mitsystem, Nullsystem
- Flickermeter nach IEC 61000-4-15 (2010) Klasse F1
10-Min-Werte nach IEC 61000-4-15
Messung Flicker Kurzzeitpegel (10 min)
L1-L2, L2-L3, L3-L1 (MS/HS)
Messung Flicker Kurzzeitpegel (10 min) L1, L2, L3 (NS/HS)
Plt Langzeitflickerwert nach IEC 61000-4-15
PF5 (Ausgang 5 des Flickermeters)
Oberschwingungen von Spannung und Strom nach
  IEC 61000-4-7
- 10-Minuten-Maximal- und Mittelwerte Analysefenster
  200 ms/Intervall 200 ms
- Messung Harmonische Oberschwingungen der
  Spannungen L1-L2, L2-L3, L3-L1
  bis zur 50 Harmonischen.
- Messung Zwischenharmonische Oberschwingungen der
  Spannungen L1-L2, L2-L3, L3-L1 bis zur 50. Harmonischen.
- Messung Harmonischer Oberschwingungen der
  Spannungen L1-N, L2-N, L3-N bis zur 50. Harmonischen.
- Messung zwischenharmonische Oberschwingungen der
  Spannungen L1-N, L2-N, L3-N nach Gruppen entsprechend EN 61000-4-30 bis zur 50. Harmonischen.
- THD
- Messung der Phasenwinkel der Spannungs- und
  Stromharmonischen bis 40. Ordnung.
  (der Bezug der Phasenwinkel aller Spannungs- und
  Stromharmonischen muss die Grundschwingung der
  Spannung sein)
Oberschwingungen 2kHz bis 9kHz nach IEC61000-4-7
Spektralanalyse 2 kHz...9 kHz (35 Frequenzbänder,
BW = 200Hz) von Spannungen und Strömen gemäß
(IEC 61000-4-7).

Ereignisschriebe:
Auslösekriterium 10/20 ms Effektivwert für Über- & Unterspannung in % der Versorgungsspannung parametrierbar 10 ms Halbwelleneffektivwerte sollen im Intervall von 10 ms erfasst und bei jedem Wechsel zwischen parametrierbaren Klassen dem Schrieb hinzugefügt werden.
- Schnelle Spannungsschwankungen
- Spannungseinbrüche
- Spannungsunterbrechungen
  (Unterscheidung >/< 3 Minuten)
- Spannungsüberhöhungen je Dauer und Höhe

Störschriebfunktion:
Oszilloskopbilder /10ms RMS Schrieb
Triggerargumente / Aktivierung über einzelne Phasen:
- Externes Triggereingangssignal über Binäreingänge,
- U, U, (P-P und P-N)
- Verlagerungsspannung
- Frequenz (Über- und Unterschreitung), Frequenzsprung
- Hüllkurventrigger / Transientenrekorder
- I (Über- und Unterschreitung), I,
- IN oder N-Leiter)
- Logische Verknüpfungen (Binäreingänge)
- Pre/post time frei einstellbar

Anforderung an das Auswertesystem:
Die Auswertesoftware muss Netzwerkfähig sein,
> 500 Messgeräte in einer Datenbank verwalten können.
Sie sollte benutzerfreundlich und einfach in der Verwaltung der Messdaten sein. Die Software muss Client-Server-fähig sein. Es können mehrere Arbeitsplätze parallel mit der Datenbank kommunizieren.
Für die Bewertung der Spannungsqualität ist es erforderlich alle Parameter der EN50160 und IEC61000-2-2 (-2-12) permanent aufzuzeichnen und mit den Verträglichkeitspegel zu vergleichen.
Berichte zur Spannungsqualitätsnorm EN50160 und IEC61000-2-2 /-2-12 sind in tabellarischer und grafischer Form automatisch vom System zu erstellen und zu archivieren.
Im Fehlerfall melden sich die Geräte selbstständig, das Auswertesystem erstellt Berichte welche automatisch auf Netzlaufwerke sowie E-Mail-Adressen, die in Gruppen verwaltet werden können weitergeleitet werden.

Messdatenexport muss in folgenden Formaten erfolgen:
- COMTRADE Format für Störschriebe
- PQDIF Format für Störschriebe und Langzeitdaten
- XML Format
- CSV Format
- TXT Format
- NeQual Export

Die gesamte Benutzeroberfläche sowie die Dokumentation müssen in deutscher oder englischer Sprache ausgetextet sein.
Für die Parametrierung und Analyse der Messdaten vor Ort und über Netzwerk muss eine kostenfreie und einfache Software zur Verfügung stehen. Diese lizenzfreie Software darf auf beliebig vielen PC's installiert werden.

Inkl. Schranktürausschnitt
Inkl. Wandler für Stromschienensysteme

einschließlich Verdrahtungs- und Klemmenmaterial,
Einbau und Verdrahtung.
Menge: 1,000 St
DIN 276:2018-12: 440

**28.1.1.110 Sammelschienensystem bis Nennstrom 1250A 1000mm**
mit 3 Hauptleitern, PE- und N-Schiene aus Kupfer zum Einbau in die vorgenannten Systemschränke.
Elektrische Leistung und Umfang ist gemäß Umfang der Ausschreibung vom Bieter zu überprüfen und gegebenenfalls anzupassen. Der nachstehende Einzelpreis bezieht sich auf eine Feldbreite von 1000 mm.
Nennspannung 400 VAC, Dauernennstrom gemäß Position Kurzschlussfestigkeit bis 1000 A 50 kA, darüber 80 kA, ab 2000 A 100 kA.

Inkl. Anschlussklemmen, Abdecksysteme, Schienenhalterungen usw. gem. DIN/VDE 0660 Teil 500 / IEC 439.

Inkl. Einbau, Verdrahtungs- Montage-, Befestigungs- und Klemmenmaterial, Verdrahtung, Feldverbindungen, Berührungsschutz, Schienenhalter und Beschriftung

liefern und betriebsfertig montieren.
Menge: 1,000 St

**28.1.1.120 Sammelschienensystem bis Nennstrom 1250A 800mm**
mit 3 Hauptleitern, PE- und N-Schiene aus Kupfer zum Einbau in die vorgenannten Systemschränke.
Elektrische Leistung und Umfang ist gemäß Umfang der Ausschreibung vom Bieter zu überprüfen und gegebenenfalls anzupassen. Der nachstehende Einzelpreis bezieht sich auf eine Feldbreite von 800 mm.
Nennspannung 400 VAC, Dauernennstrom gemäß Position Kurzschlussfestigkeit bis 1000 A 50 kA, darüber 80 kA, ab 2000 A 100 kA.

Inkl. Anschlussklemmen, Abdecksysteme, Schienenhalterungen usw. gem. DIN/VDE 0660 Teil 500 / IEC 439.

Inkl. Einbau, Verdrahtungs- Montage-, Befestigungs- und Klemmenmaterial, Verdrahtung, Feldverbindungen, Berührungsschutz, Schienenhalter und Beschriftung

liefern und betriebsfertig montieren.
Menge: 2,000 St

**28.1.1.130 Sammelschienensystem bis Nennstrom 1250A 600mm**
mit 3 Hauptleitern, PE- und N-Schiene aus Kupfer zum Einbau in die vorgenannten Systemschränke.
Elektrische Leistung und Umfang ist gemäß Umfang der Ausschreibung vom Bieter zu überprüfen und gegebenenfalls anzupassen. Der nachstehende Einzelpreis bezieht sich auf eine Feldbreite von 600 mm.
Nennspannung 400 VAC, Dauernennstrom gemäß Position Kurzschlussfestigkeit bis 1000 A 50 kA, darüber 80 kA, ab 2000 A 100 kA.

Inkl. Anschlussklemmen, Abdecksysteme, Schienenhalterungen usw. gem. DIN/VDE 0660 Teil 500 / IEC 439.

Inkl. Einbau, Verdrahtungs- Montage-, Befestigungs- und Klemmenmaterial, Verdrahtung, Feldverbindungen, Berührungsschutz, Schienenhalter und Beschriftung

liefern und betriebsfertig montieren.
Menge: 4,000 St

**28.1.1.140 Sammelschienensystem bis Nennstrom 1250A (L1.2.3)**
mit 3 Hauptleitern aus Kupfer zum Einbau in die vorgenannten Systemschränke.
Elektrische Leistung und Umfang ist gemäß Umfang der Ausschreibung vom Bieter zu überprüfen und gegebenenfalls anzupassen.
Nennspannung 400 VAC, Dauernennstrom gemäß Position Kurzschlussfestigkeit bis 1000 A 50 kA, darüber 80 kA, ab 2000 A 100 kA.

Inkl. Anschlussklemmen, Abdecksysteme, Schienenhalterungen usw. gem. DIN/VDE 0660 Teil 500 / IEC 439.

Inkl. Einbau, Verdrahtungs- Montage-, Befestigungs- und Klemmenmaterial, Verdrahtung, Feldverbindungen, Berührungsschutz, Schienenhalter und Beschriftung

liefern und betriebsfertig montieren.
Menge: 480,000 cm

**28.1.1.150 Wandlerzähler für Fronttüreinbau**
Wandlerzähler für Fronttüreinbau für die präzise Erfassung des Energieverbrauches (kWh) Stromzähler für Wandlermessung im Vierleiternetzen.
Mit LCD Display zur Anzeige von Wirkenergiewerten.

Messspannung: 3x230/400 V
Messstrom: 5 // 1 A
Genauigkeitsklasse: Klasse 1 nach IEC 62053-21
Frequenz: 50 Hz
Montage: in Schaltschranktür
Impulswertigkeit: einstellbar
Abmessungen: 6 TE
beglaubigt: ja

inkl. Fronttüreinbausatz
inkl. Wandler für Stromschienensysteme
inkl. Montage und Einbau, Verdrahtung und Anschluss, Programmierung und Parametrierung sowie allem erforderlichen Montage-, Befestigungs-, Klemmen- und Verdrahtungsmaterial.

Liefern, montieren und betriebsfertig verdrahten.
Menge: 8,000 St

**28.1.1.160 Leitungsschutzschalter B6A, 3-polig, 25 KA**
Leitungsschutzschalter
nach DIN VDE 0641 Teil 11/8.92,
LS mit zeitverzögertem thermischem Auslöser
für Überlastschutz und elektromagnetischer
Auslöser für Kurzschlussschutz.

Nennstrom: 6A
Auslösercharakteristik:
Polzahl: 3-polig
Abschaltvermögen: 25 kA
Betriebsspannung AC: 230;400 V
Anschlussart: Schraubtechnik
(Käfigklemme mit Schraube)

inkl. anteiliger Drehstromschiene mit Verdrahtung,
Verdrahtungs- und Klemmenmaterial, Einbau, Verdrahtung und Beschriftung.

Liefern und betriebsfertig montieren.
Menge: 8,000 St

**28.1.1.170 Einbausicherung D02/E18 bis 63 A 3-polig**
Norm: DIN VDE 0636
für Hutschienenmontage
inkl. Sicherungseinsätze, Schraubkappen und Passringe

einschließlich Verdrahtungs- und Klemmenmaterial,
Einbau, Verdrahtung und Beschriftung.
Menge: 8,000 St

**28.1.1.180 Einbausicherung D02/E18 bis 63 A 1-polig**
Norm: DIN VDE 0636
für Hutschienenmontage
inkl. Sicherungseinsätze, Schraubkappen und Passringe

einschließlich Verdrahtungs- und Klemmenmaterial,
Einbau, Verdrahtung und Beschriftung.
Menge: 8,000 St

**28.1.1.190 NH00- Sicherungslasttrennschalter 125 A für Hutschienenmontage**
NH00-Sicherungslasttrennschalter
nach DIN VDE 0660/107 und IEC 947/3
geeignet für NH-Sicherungseinsätze nach DIN 43 620/1.
Bestehend aus 3-poligem Schaltergestell,
Isolierstoffblende und Griffeinsatz mit Klarsichtfenster,
allpolig schaltend, plombierbar.

Bemessungsstrom: 125 A
Bemessungsbetriebsspannung: 690 V
Isolationsspannung: 800 V
Stehstoßspannung: 8 kV
bedingter Nennkurzschlussstrom: 20 kA
Kurzschlussschaltvermögen: 40 kA
mechanische Schaltspiele: 1000

einschließlich Sicherungen,
Verdrahtungs- und Klemmenmaterial,

inkl. Einbau und Verdrahtung.
Menge: 1,000 St

**28.1.1.200 Blitzschutz / Kombiableiter TN-S / HV**
4-poliger, modularer Kombi-Ableiter
für 230/400 V- TN(C)-S-Systeme bestehend aus Basisteil und gesteckten Schutzmodulen mit Fernmeldekontakt für Überwachungseinrichtung (potentialfreier Wechsel).
Ableiter Typ 1 nach EN 61643-11.
Einfacher, werkzeugloser Schutzmodul-Wechsel durch
Modulverriegelungssystem mit Modulentriegelungstaste Funktions-/ Defektanzeige durch Markierung im Sichtfenster, gekapselte, nicht ausblasende Bauform.

Höchste Dauerspannung: 255 V ac
Schutzpegel: <= 1,5 kV
Blitzstoßstrom (10/350): 100 kA
Folgestromlöschfähigkeit: 50 kAeff
Ausschaltselektiv bis 50 kAeff: zu 20 A gL/gG-Sicherung
Vibrations- und Schockgeprüft nach EN 60068-2.
Sinus-Vibration: 5 g (11 Hz  200 Hz), 4 g (200 Hz  500 Hz)
Random-Vibration: 1,9 g (5 Hz  500 Hz)
Schock: 30 g

Energetische Koordination nach DIN EN 62305-4 (VDE 0185-305-4) zu Typ 2- und 3-Ableiter der Red/ Line-Familie, sowie direkt zum Endgerät Reiheneinbaugerät nach DIN 43880, 8TE Schutzmodul-Kodierung Durchgangsklemmen für alle Leiteranschlüsse bis 125 A.

Inkl. Verdrahtungs- und Klemmenmaterial, Einbau, Verdrahtung und Beschriftung.

Liefern und betriebsfertig montieren.
Menge: 1,000 St

**28.1.1.210 Reitersicherung 3x 63A DIII für Sammelschienenmontage**
Norm: DIN VDE 0636
für Sammelschienenmontage
inkl. Sicherungen, Schraubkappen und Passringe

einschließlich Verdrahtungs- und Klemmenmaterial,
Einbau und Verdrahtung.
Menge: 2,000 St

**28.1.1.220 NH-Sicherungs-Lasttrennleiste Gr. 00, 125 A**
NH-Sicherungs-Lasttrennleiste Gr. 00, 125 A,
Anschluss Schraube, oben/unten drehbar,
Berührungsschutz nach VBG 4.

Standards :
DIN EN 60947 - 1
DIN EN 60947 - 3
Elektrische Werte :
3-polig schaltbar, 690 V a. c.

Bed. Bemessungskurzschlussstrom 50 kA
(Sicherungen gL/gG)
Schaltvermögen/Gebrauchskategorien
AC22 B (690 V) für Schmelzsicherungseinsätze
DIN 43620 Gr. 00 bis 12 W Verlustleistung.

Inkl. Sicherungseinsätze, Verdrahtungs- und
Klemmenmaterial, Anschlussadapter und Ausgleichsblende für Sammelschienensystem,
Anschluss, Verdrahtung, Abdeckungen und
Beschriftung.

Liefern montieren und betriebsfertig verdrahten.
Menge: 32,000 St

**28.1.1.230 NH-Sicherungs-Lasttrennleiste Gr. 1, 250 A**
NH-Sicherungs-Lasttrennleiste Gr. 1, 250 A
185-mm-System, für Abgang oben/unten drehbar,
Berührungsschutz nach VBG 4.

Standards :
DIN EN 60947 - 1
DIN EN 60947 - 3
Elektrische Werte :
3-polig schaltbar, 690 V a. c.

Bed. Bemessungskurzschlussstrom 100 kA
(Sicherungen gL/gG)
Schaltvermögen/Gebrauchskategorien
AC22 B (690 V) für Schmelzsicherungseinsätze
DIN 43620 Gr. 1 bis 23 W Verlustleistung.

Inkl. Sicherungseinsätze, Verdrahtungs- und
Klemmenmaterial, Anschlussadapter und Ausgleichsblende für Sammelschienensystem,
Anschluss, Verdrahtung, Abdeckungen und
Beschriftung.

Liefern montieren und betriebsfertig verdrahten.
Menge: 8,000 St

**28.1.1.240 NH-Sicherungs-Lasttrennleiste Gr. 2, 400 A**
NH-Sicherungs-Lasttrennleiste Gr. 1, 250 A
185-mm-System, für Abgang oben/unten drehbar,
Berührungsschutz nach VBG 4.

Standards :
DIN EN 60947 - 1
DIN EN 60947 - 3
Elektrische Werte :
3-polig schaltbar, 690 V a. c.

Bed. Bemessungskurzschlussstrom 100 kA
(Sicherungen gL/gG)
Schaltvermögen/Gebrauchskategorien
AC22 B (690 V) für Schmelzsicherungseinsätze
DIN 43620 Gr. 1 bis 23 W Verlustleistung.

Inkl. Sicherungseinsätze, Verdrahtungs- und
Klemmenmaterial, Anschlussadapter und Ausgleichsblende für Sammelschienensystem,
Anschluss, Verdrahtung, Abdeckungen und
Beschriftung.

Liefern montieren und betriebsfertig verdrahten.
Menge: 6,000 St

**28.1.1.250 Fehlerstromschutzschalter 25A, 4-polig**
Fehlerstrom-Schutzschalter (FI) nach EN61008, Teil 1,
Berührungsschutz nach DIN VDE 0106 Teil 100.
Anschlussklemmen mit Draht-Einschiebe-Schutz,
Bi-Connect-Klemmen unten,
externe blaue Test-Taste.
Alle Produkte mit VDE-Zeichen.

Bemessungsspg.: 230 V (50/60Hz)
Bemessungsstrom: 25 A
Bemessungsdifferenzstrom: 30 mA
Kurzschlussfestigkeit bei 63 A gL Vorsicherung: 6 kA
Kontaktstellungsanzeige: Anzeigefenster (grün, rot)
Fehlerstromanzeige: Auslösung bei Fehlerstrom oder
Fernauslösung
Pulsstromsensitiv und stoßstromfest bis: 250 A

Einschließlich Verdrahtungs- und Klemmenmaterial
Einbau und Verdrahtung.
Menge: 1,000 St

**28.1.1.260 Leitungsschutzschalter B16A, 3-polig**
nach DIN VDE 0641/11-08.92 (EN 60 898),
Berührungsschutz nach DIN VDE 0106/100
mit VDE-Zeichen.
LS mit zeitverzögertem, thermischer Auslöser
für Überlastschutz und elektromagnetischer
Auslöser für Kurzschlussschutz.

Energiebegrenzungsklasse: 3
Bemessungsspg.: 230/400 V AC
Bemessungsstrom: 16 A
Bemessungsschaltvermögen: 6 kA
Auslösecharakteristik: B
Polzahl: 3

Inkl. anteiliger Drehstromschiene mit Verdrahtung,
Verdrahtungs- und Klemmenmaterial, Einbau, Verdrahtung und Beschriftung.
Menge: 1,000 St

**28.1.1.270 Leitungsschutzschalter B16A, 1-polig**
nach DIN VDE 0641/11-08.92 (EN 60 898),
Berührungsschutz nach DIN VDE 0106/100
mit VDE-Zeichen.
LS mit zeitverzögertem, thermischen Auslöser
für Überlastschutz und elektromagnetischer
Auslöser für Kurzschlussschutz.

Energiebegrenzungsklasse: 3
Bemessungsspg.: 230/400 V AC
Bemessungsstrom: 16 A
Bemessungsschaltvermögen: 6 kA
Auslösecharakteristik: B
Polzahl: 3

Inkl. anteiliger Drehstromschiene mit Verdrahtung,
Verdrahtungs- und Klemmenmaterial, Einbau, Verdrahtung und Beschriftung.
Menge: 3,000 St

**28.1.1.280 Wandlerzählerschrank bis 630A für PV**
Wandlerzählerschrank bis 630A für PV

für Sondervertragskunden bis 630A mit VDE-Gutachten (Fertigungsüberwachung) nach IEC 439-1, entspricht VDE 0660/500 und DIN EN 60 439/1, Maßnorm DIN 43 870.
Niederspannungsverteilung bis 630 A, 3AC 690 V /50Hz.
Schutzart IP3X hinter der Tür,
Luft- und Kriechstrecken nach DIN VDE 0110/1-2.

Tür aus elektrolytisch verzinktem, pulverbeschichtetem, eingebranntem, stabil profiliertem 1,5 mm dicken Stahlblech. Innenauskleidung aus Kunststoff. Universalleitungseinführungen oben, unten ISO-Flanschplatten mit M-Vorprägungen mit Schnellverriegelung, eingebaut. Sammelschienendurchführungen als seitliche Vorprägung. Tür aufliegend mit innenliegenden, justierbaren Scharnieren, wahlweise rechts oder links anschlagbar mit 162 ° Öffnungswinkel; aus tauschbarer Türverschluss. Türdichtung umlaufend geschäumt, temperaturbeständig und ölbeständig. Schrank nebeneinander und übereinander anflanschbar.

Komplett bestückt mit:
- 2x Zählerplatz
- 1x TRE Platz
- 2x NH2 Sicherungs- Lasttrenner Eingang
- Sammelschienensystem 4 pol. zur
  Aufnahme der bauseitigen Stromwandler
- Prüfklemmen
- Leitungsschutzschalter 3x 1x6A / 25 KA
- NH00 Sicherungs- Lasttrenner im unteren
  Anschlussraum
- 2x NH2 Sicherungs- Lasttrenner Ausgang
- kompletter, betriebsfertiger Verdrahtung

Die Ausführung ist nach den Vorschriften des zuständigen EVU auszuführen.

Ausführung: Aufputz
Schutzart IP: 55
Schutzklasse: Schutzklasse II
Breite: 800 mm
Höhe: 2050 mm
Tiefe: 350 mm
RAL:9016

Inkl. graviertem Bezeichnungsschild, Montage auf Beton verputztem Untergrund, Befestigungsmaterial, Anschlussklemmen, interne Verdrahtung, Installationsklemmen, kompletter Anschluss, Plantasche und Gerätelegende als Klebefolie oder laminiert (PC-Ausdruck) sowie Abholung und Einbau der Stromwandler bei dem zuständigen EVU.
Menge: 1,000 St

**28.1.1.290 Direktzählerschrank bis 63A für BHKW**
Direktzählerschrank bis 63A für BHKW

mit VDE-Gutachten (Fertigungsüberwachung)
nach IEC 439-1.

Komplettschrank DA37CG
2 Dreipunkt Zähler Verteiler mit APZ
Anzahl Verteilerreihen: 5
Anzahl der Zählerplätze: 2
Schutzart [IP]: IP31
Zählerplatzart 2: Zählerkreuz
Abmessungen in mm: 800 x 1100 x 215
Montageart: Aufputz, Unterputz, teilversenkt

SLS-Schalter S751/3-E50 3x1-polig 50A
Überspannungsableiter OVR ZP+ 3N 7.5-255 4-polig
Ausschalter E463/3-KB 63A 3S
Einspeiseadapter K96ESA5 SaS 12x5 bis 25qmm
Zählersteckklemmen-Set 63A Drehstrom ZSK63A-Set

Die Ausführung ist nach den Vorschriften des zuständigen EVU auszuführen.

Inkl. graviertem Bezeichnungsschild, Montage auf Beton verputztem Untergrund, Befestigungsmaterial, Anschlussklemmen, interne Verdrahtung, Installationsklemmen, kompletter Anschluss, Plantasche und Gerätelegende als Klebefolie oder laminiert (PC-Ausdruck).
Menge: 1,000 St

**28.1.1.300 Abstimmung mit EVU Versorgung**
Die komplette Abstimmung mit dem Energieversorger.
Inkl. Beantragung und Abstimmung zum Anschluss
an die Station

inkl. Koordination.
Menge: 1,000 psch

**28.1.1.310 Abstimmung mit EVU PV Rückspeisung**
Die komplette Abstimmung mit dem Energieversorger
bezüglich PV- Rückspeisung
- Abstimmung Messkonzept
- Zusammenstellung der Unterlagen
- Umsetzung in die Montageplanung

Inkl. Beantragung und Abstimmung mit dem Versorger.
Inkl. Koordination.
Menge: 1,000 psch

**28.1.1.320 Abstimmung mit EVU BHKW Rückspeisung**
Die komplette Abstimmung mit dem Energieversorger
bezüglich BHKW- Rückspeisung
- Abstimmung Messkonzept
- Zusammenstellung der Unterlagen
- Umsetzung in die Montageplanung

Inkl. Beantragung und Abstimmung mit dem Versorger.
Inkl. Koordination.
Menge: 1,000 psch

**28.1.1.330 Anlagenzertifikat nach ARN 4110**
Anlagenzertifikat Typ B für EZA inkl. Konformitätserklärung für die Anlage gemäß der aktuellen
gesetzlichen Netzanschlussanforderungen.

- Anlagen Zertifikat nach VDE ARN 4110
- Inbetriebsetzungserklärung
- EZE Konformitätserklärung
- Zusammenstellung der Dokumentation
  gemäß VDE ARN 4110
Menge: 1,000 psch

**28.1.1.340 Übersichtsschema**
Übersichtsschema im Format DIN A0 hinter Glas
liefern und montieren.
Menge: 1,000 psch

##### 28.1.2 Schaltschrank UV

**28.1.2.10 Kleinverteiler 4-reihig, ap, IP 65**
aus Kunststoff, nach DIN VDE 0603 Teil 1, nach DIN 43871.
Zum Einbau von Geräten bis 63 A nach Maßnorm DIN 43 880 mit 70 mm oder 85 mm Einbautiefe, Bemessungsspannung AC 400 V/50 Hz.
Bestehend aus Kunststoffunterteil mit Hutprofilschiene aus verzinktem Stahlblech, Vorprägung für metrische
Leitungseinführungstüllen (oben, unten);
seitliche Vorprägungen für Verbindungstüllen zur Verbindung von zwei oder mehreren Verteilern nebeneinander. Eingebaute PE/N-Klemmen Schnellsteckklemme; Oberteil mit 46 mm Geräteschlitz.
Klarsichttür frontbündig, rechts oder links anschlagbar, plombierbar, abschließbar, Verteiler anflanschbar.

Schutzart IP: 65
Schutzklasse: Schutzklasse II
Montageart: Aufputz
Anzahl der Platzeinheiten: 48
Breite: 310 mm
Höhe: 677 mm
Tiefe: 151 mm
Farbe: grau

Inkl. graviertem Bezeichnungsschild Anschlussmaterial, Installationsklemmen, Anschluss, Blindabdeckstreifen, Verschraubungen und Gerätelegende als Klebefolie oder laminiert (PC-Ausdruck).

Liefern, montieren, verdrahten und anschließen alle
Zu- und Ableitungen inkl. Zubehör.
Menge: 1,000 St

**28.1.2.20 PV Wandverteiler 1400x1000x275 (HxBxT), ap, IP 55**
System-Gehäuse als Verteilertechnik als
schutzisoliertes Stahlblech-Leergehäuse
nach DIN EN 61439 (VDE 0660 Teil 600).

Farbe: RAL 7035
Schutzart: IP 55
Schutzklasse: Schutzisoliert

Breite: 1000 mm
Höhe: 1400 mm
Tiefe: 275 mm

Gehäuse anreihbar.
Mit Leitungseinführungsmöglichkeiten oben und unten.
Seitlich vorgeprägte Durchführungsmöglichkeiten, z.B. für Sammelschienen-Durchführungen, seitliche Leitungseinführungen.
Tür aus Stahlblech, Türöffnungswinkel 270°, werkzeugloses Ein-, Aushängen und Justieren der Tür, Türverschluss serienmäßig plombierbar, nachträglich einfacher Einbau aller marktüblichen Schrankschließungen.
Gehäuse komplett mit systembedingtem Klein- und Befestigungsmaterial.

Komplett mit allem Systemgebundenen Zubehör wie Kabeleinf.-Platten, Abfangschienen und Befestigungsschellen, Blindabdeckstreifen und Abdeckungen.

Inkl. Baugruppen für Reihenfederklemmen und Reiheneinbaugeräte, Plantasche, Schwenkhebel zum Einbau von Profilhalbzylindern, graviertem Bezeichnungsschild, Anschlussmaterial, Installationsklemmen, Anschluss, Trennwände, Abschottungen und Gerätelegende als Klebefolie oder laminiert (PC-Ausdruck).

Liefern, montieren, verdrahten und anschließen alle
Zu- und Ableitungen inkl. Zubehör.
Menge: 1,000 St

**28.1.2.30 Wandverteiler 1250x800x225 (HxBxT), ap, IP 55**
System-Gehäuse für die Zählerplatz- und Verteilertechnik
als schutzisoliertes Stahlblech-Leergehäuse nach DIN EN 61439 (VDE 0660 Teil 600).

Farbe: RAL 7035
Schutzart: IP 55
Schutzklasse: Schutzisoliert

Breite: 800 mm
Höhe: 1250 mm
Tiefe: 225 mm

Gehäuse anreihbar.
Mit Leitungseinführungsmöglichkeiten oben und unten.
Seitlich vorgeprägte Durchführungsmöglichkeiten, z.B. für Sammelschienen-Durchführungen, seitliche Leitungseinführungen.
Tür aus Stahlblech, Türöffnungswinkel 270°, werkzeugloses Ein-, Aushängen und Justieren der Tür, Türverschluss serienmäßig plombierbar, nachträglich einfacher Einbau aller marktüblichen Schrankschließungen.
Gehäuse komplett mit systembedingtem Klein- und Befestigungsmaterial.

Komplett mit allem Systemgebundenen Zubehör wie Kabeleinf.-Platten, Abfangschienen und Befestigungsschellen, Blindabdeckstreifen und Abdeckungen.

Inkl. Baugruppen für Reihenfederklemmen und Reiheneinbaugeräte, Plantasche, Schwenkhebel zum Einbau von Profilhalbzylindern, graviertem Bezeichnungsschild, Anschlussmaterial, Installationsklemmen, Anschluss, Trennwände, Abschottungen und Gerätelegende als Klebefolie oder laminiert (PC-Ausdruck).

Liefern, montieren, verdrahten und anschließen alle
Zu- und Ableitungen inkl. Zubehör.
Menge: 1,000 St

**28.1.2.40 Standverteiler 1850x550x275 (HxBxT), ap, IP 55**
Einzel- oder Anreihschaltschrank,
typgeprüftes Stahlblechgehäuse
nach DIN EN 61439 (VDE 0660 Teil 600).

Farbe: RAL 7035
Schutzart: IP 55
Schutzklasse: geerdet

Breite: 550 mm
Höhe: 1950 mm inkl. Sockel
Tiefe: 275 mm

Gehäuse aus 1,5 mm Stahlblech anreihbar und kombinierbar mit Aufbaugehäusen.
Mit Leitungseinführungsmöglichkeiten oben, unten und seitlich.
Seitlich vorgeprägte Durchführungsmöglichkeiten, z.B. für Sammelschienen-Durchführungen, seitliche Leitungseinführungen.
Tür aus 2,0 mm Stahlblech mit 180° Öffnung, nachträglich einfacher Einbau eines Türverschlusses aller marktüblichen Schrankschließungen.
Gehäuse komplett mit systembedingtem Klein- und Befestigungsmaterial.

Komplett mit allem systemgebundenen Zubehör wie Kabeleinf.-Platten, Abfangschienen und Befestigungsschellen, Blindabdeckstreifen, Seitenblenden und Abdeckungen.

Inkl. Plantasche, Sockel, Schwenkhebel zum Einbau von Profilhalbzylindern, graviertem Bezeichnungsschild, Anschlussmaterial, Trennwände, Abschottungen und Gerätelegende als Klebefolie oder Laminiert (PC Ausdruck).

Inkl. aller benötigten Reihenfederklemmen / Installations-klemmen.

Liefern, montieren, verdrahten und anschließen aller
Zu- und Ableitungen inkl. Zubehör.
Menge: 1,000 St

**28.1.2.50 Standverteiler 1850x800x275 (HxBxT), ap, IP 55**
Einzel- oder Anreihschaltschrank,
typgeprüftes Stahlblechgehäuse
nach DIN EN 61439 (VDE 0660 Teil 600).

Farbe: RAL 7035
Schutzart: IP 55
Schutzklasse: geerdet

Breite: 800 mm
Höhe: 1950 mm inkl. Sockel
Tiefe: 275 mm

Gehäuse aus 1,5 mm Stahlblech anreihbar und kombinierbar mit Aufbaugehäusen.
Mit Leitungseinführungsmöglichkeiten oben, unten und seitlich.
Seitlich vorgeprägte Durchführungsmöglichkeiten, z.B. für Sammelschienen-Durchführungen, seitliche Leitungseinführungen.
Tür aus 2,0 mm Stahlblech mit 180° Öffnung, nachträglich einfacher Einbau eines Türverschlusses aller marktüblichen Schrankschließungen.
Gehäuse komplett mit systembedingtem Klein- und Befestigungsmaterial.

Komplett mit allem systemgebundenen Zubehör wie Kabeleinf.-Platten, Abfangschienen und Befestigungsschellen, Blindabdeckstreifen, Seitenblenden und Abdeckungen.

Inkl. Plantasche, Sockel, Schwenkhebel zum Einbau von Profilhalbzylindern, graviertem Bezeichnungsschild, Anschlussmaterial, Trennwände, Abschottungen und Gerätelegende als Klebefolie oder Laminiert (PC Ausdruck).

Inkl. aller benötigten Reihenfederklemmen / Installations-klemmen.

Liefern, montieren, verdrahten und anschließen aller
Zu- und Ableitungen inkl. Zubehör.
Menge: 5,000 St

**28.1.2.60 Standverteiler 1850x1050x275 (HxBxT), ap, IP 55**
Einzel- oder Anreihschaltschrank,
typgeprüftes Stahlblechgehäuse
nach DIN EN 61439 (VDE 0660 Teil 600).

Farbe: RAL 7035
Schutzart: IP 55
Schutzklasse: geerdet

Breite: 1050 mm
Höhe: 1950 mm inkl. Sockel
Tiefe: 275 mm

Gehäuse aus 1,5 mm Stahlblech anreihbar und kombinierbar mit Aufbaugehäusen.
Mit Leitungseinführungsmöglichkeiten oben, unten und seitlich.
Seitlich vorgeprägte Durchführungsmöglichkeiten, z.B. für Sammelschienen-Durchführungen, seitliche Leitungseinführungen.
Tür aus 2,0 mm Stahlblech mit 180° Öffnung, nachträglich einfacher Einbau eines Türverschlusses aller marktüblichen Schrankschließungen.
Gehäuse komplett mit systembedingtem Klein- und Befestigungsmaterial.

Komplett mit allem systemgebundenen Zubehör wie Kabeleinf.-Platten, Abfangschienen und Befestigungsschellen, Blindabdeckstreifen, Seitenblenden und Abdeckungen.

Inkl. Plantasche, Sockel, Schwenkhebel zum Einbau von Profilhalbzylindern, graviertem Bezeichnungsschild, Anschlussmaterial, Trennwände, Abschottungen und Gerätelegende als Klebefolie oder Laminiert (PC Ausdruck).

Inkl. aller benötigten Reihenfederklemmen / Installations-klemmen.

Liefern, montieren, verdrahten und anschließen aller
Zu- und Ableitungen inkl. Zubehör.
Menge: 1,000 St

**28.1.2.70 Standverteiler 1850x1300x275 (HxBxT), ap, IP 55**
Einzel- oder Anreihschaltschrank,
typgeprüftes Stahlblechgehäuse
nach DIN EN 61439 (VDE 0660 Teil 600).

Farbe: RAL 7035
Schutzart: IP 55
Schutzklasse: geerdet

Breite: 1300 mm
Höhe: 1950 mm inkl. Sockel
Tiefe: 275 mm

Gehäuse aus 1,5 mm Stahlblech anreihbar und kombinierbar mit Aufbaugehäusen.
Mit Leitungseinführungsmöglichkeiten oben, unten und seitlich.
Seitlich vorgeprägte Durchführungsmöglichkeiten, z.B. für Sammelschienen-Durchführungen, seitliche Leitungseinführungen.
Tür aus 2,0 mm Stahlblech mit 180° Öffnung, nachträglich einfacher Einbau eines Türverschlusses aller marktüblichen Schrankschließungen.
Gehäuse komplett mit systembedingtem Klein- und Befestigungsmaterial.

Komplett mit allem systemgebundenen Zubehör wie Kabeleinf.-Platten, Abfangschienen und Befestigungsschellen, Blindabdeckstreifen, Seitenblenden und Abdeckungen.

Inkl. Plantasche, Sockel, Schwenkhebel zum Einbau von Profilhalbzylindern, graviertem Bezeichnungsschild, Anschlussmaterial, Trennwände, Abschottungen und Gerätelegende als Klebefolie oder Laminiert (PC Ausdruck).

Inkl. aller benötigten Reihenfederklemmen / Installationsklemmen.

Liefern, montieren, verdrahten und anschließen aller
Zu- und Ableitungen inkl. Zubehör.
Menge: 1,000 St

**28.1.2.80 Polyester-Freiluftschrank 1250x1140x475 (HxBxT)**
Das Schrankgehäuse besteht aus gepressten Einzelteilen. Die Montage erfolgt durch einfache Schraubverbindungen, somit können einzeln beschädigte Teile kostengünstig ausgetauscht werden.
Die Gehäuse werden aus glasfaserverstärktem Polyester hergestellt, sind vollkommen durchgefärbt und entsprechen RAL 7035 und besitzen eine Anti-Plakatier-Oberfläche.
Die Belüftung erfolgt zwischen Sockel und Schrank; die Entlüftung unterhalb des Daches.
Labyrinthartig ausgebildete Lüftungskanäle verhindern das Eindringen von Fremdkörpern und sind stochersicher.
Türen können wahlweise rechts oder links vor Ort eingehängt werden.
Im Sockel befindet sich eine Kabelhalteschiene aus 40x40 mm Winkelstahl und dient zur Zugentlastung von Kabeln.

Damit keine Feuchtigkeit aus dem Erdreich in den Schrank hochsteigen und dort Kondenswasser bilden kann, ist die obere Füllschicht mit einem geeigneten Material abzudecken.
Es sollte nicht hygroskopisch, nicht brennbar und nicht elektrisch leitend sein.
z.B. eine Grundschicht aus Feinkies, darüber Flusssand, darüber eine Abschlussschicht aus Magerbeton, Blähbeton oder Styropor

Schutzart: IP 43
Höhe: 1250 mm ohne Sockel
Breite: 1140 mm
Tiefe: 475 mm

inkl. durchgehende Montageplatte,
Gummidichtung für Schranktüren, Schwenkgriff für 2 Profil-Halbzylinder, Sockel, verfüllen des Sockelbereiches und abdichten,
Installationsklemmen und Befestigungsmaterial

liefern und betriebsfertig montieren

inkl. Sockel

liefern und betriebsfertig montieren.
Menge: 4,000 St

**28.1.2.90 Kompaktschrank Stahlblech pulverbeschichtet 1000x800x275 (HxBxT)**
Gehäuse mit Tür:
Stabile Stahlblechkonstruktion bestehend aus Korpus aus einem Stück gekantet und geschweißt, mit umlaufender Schutzrinne an der Türöffnung, Rückwand mit Durchzügen für Wandbefestigungshalter. Gehäuseboden mit Stahlblechflanschplatte. Tür mit geschäumter PU-Schaum-Dichtung, beidseitig senkrechten Türlochleisten, mit Schutzleiteranschluss, verschraubten Scharnieren. Wechselbar von Rechts- auf Linksscharnierung, 130° Öffnungswinkel nach VDI (nachrüstbar auf 180°), zwei Vorreiberverschlüsse mit Doppelbarteinsatz nach DIN 43668

Montageplatte:
mit Schlüssellochung für Erdung,
mit Maßaufdruck, befestigt mit Ringschweißmuttern.

QR Code:
Tür und Typenschild zur eindeutigen Kennzeichnung und zum einfachen Abruf relevanter Produkt-Informationen und- Dokumentationen, sowie eindeutiger Nachverfolgbarkeit der einzelnen Teile.

Zubehör:
Verschlusseinsätze, Wandbefestigungshalter, Kunststoff- und Metall- Flanschplatten, Kabeldurchführung, modular, Erdungsbänder, Schaltplantaschen, Türarretierung, Sichtfenster, Bedientableaus, Filterlüfter, Heizungen, Schwenkrahmen, Schutzdach, 180° Scharnier

Material:
Gehäuse, Tür: Stahlblech
Montageplatte: Stahlblech, verzinkt
Oberflächenausführung Gehäuse und Tür: Dreifache Behandlung der Oberfläche für Korrosionsschutz und Beständigkeit gegen Mineralöle, Schmierstoffe, Bearbeitungsemulsionen und Lösungsmittel.
Außenflächen in RAL 7035 Struktur pulverbeschichtet.
Schutzart nach IEC 60 529: IP 66
Schutzart nach UL 508A: Typ 4
Abmessungen (B x H x T): 800x1000x275 mm

Zubehör
1. Beleuchtung je Feld durch LED-Leuchte,
  geschaltet über Bewegungsmelder
2. In der Leuchte ist eine Schukosteckdose
  16 A eingebaut.
3. Erdungsbänder
4. Schaltplantaschen
5. Kabelkanälen, Klemmen und sämtliches
  benötigtes Klemmenmaterial.

liefern, montieren, verdrahten und anschließen
Menge: 4,000 St

**28.1.2.100 Lasttrennschalter 315A**
Lasttrennschalter zur Freischaltung der Niederspannungsunterverteilung zum Aufbau auf Montageplatte.
Anzeige des Schaltzustandes EIN/AUS mit Schaltknebel.

Abschaltvermögen bei 400 V (IEC 947-3)
Nennstrom: 315 A
Polzahl: 3

inkl. Drehantrieb für Türeinbau
inkl. Abdeckungen, Abschottungen, Befestigungs- und Verdrahtungsmaterial, Primär und Sekundärseitiger Anschluss, Anschluss zu Sammelschienensystem, Anschlussverlängerungen, Installationsklemmen, Einstellen und Beschriften

liefern und betriebsfertig montieren.
Menge: 2,000 St

**28.1.2.110 Lasttrennschalter 160A**
Lasttrennschalter zur Freischaltung der Niederspannungsunterverteilung zum Aufbau auf Montageplatte.
Anzeige des Schaltzustandes EIN/AUS mit Schaltknebel.

Abschaltvermögen bei 400 V (IEC 947-3)
Nennstrom: 160 A
Polzahl: 3

inkl. Drehantrieb für Türeinbau
inkl. Abdeckungen, Abschottungen, Befestigungs- und Verdrahtungsmaterial, Primär- und Sekundärseitiger Anschluss, Anschluss zu Sammelschienensystem, Anschlussverlängerungen, Installationsklemmen, Einstellen und Beschriften

liefern und betriebsfertig montieren.
Menge: 2,000 St

**28.1.2.120 Lasttrennschalter 125A**
Lasttrennschalter zur Freischaltung der Niederspannungsunterverteilung zum Aufbau auf Montageplatte.
Anzeige des Schaltzustandes EIN/AUS mit Schaltknebel.

Abschaltvermögen bei 400 V (IEC 947-3)
Nennstrom: 125 A
Polzahl: 3

inkl. Drehantrieb für Türeinbau
inkl. Abdeckungen, Abschottungen, Befestigungs- und Verdrahtungsmaterial, Primär- und Sekundärseitiger Anschluss, Anschluss zu Sammelschienensystem, Anschlussverlängerungen, Installationsklemmen, Einstellen und Beschriften

liefern und betriebsfertig montieren.
Menge: 1,000 St

**28.1.2.130 Lasttrennschalter 100A**
Lasttrennschalter zur Freischaltung der Niederspannungsunterverteilung zum Aufbau auf Montageplatte.
Anzeige des Schaltzustandes EIN/AUS mit Schaltknebel.

Abschaltvermögen bei 400 V (IEC 947-3)
Nennstrom: 100 A
Polzahl: 3

inkl. Drehantrieb für Türeinbau
inkl. Abdeckungen, Abschottungen, Befestigungs- und Verdrahtungsmaterial, Primär- und Sekundärseitiger Anschluss, Anschluss zu Sammelschienensystem, Anschlussverlängerungen, Installationsklemmen, Einstellen und Beschriften

liefern und betriebsfertig montieren.
Menge: 9,000 St

**28.1.2.140 Sammelschienensystem bis Nennstrom 400A 1300mm**
mit 3 Hauptleitern, PE- und N-Schiene aus Kupfer, zum Einbau in die vorgenannten Systemschränke.
Elektrische Leistung und Umfang, ist gemäß Umfang der Ausschreibung vom Bieter zu überprüfen und gegebenenfalls anzupassen.
Der nachstehende Einzelpreis bezieht sich auf eine Feld-breite von 1300 mm. Nennspannung 400 VAC, Dauernennstrom gemäß Position Kurzschlussfestigkeit bis 1000 A 50 kA, darüber 80 kA, ab 2000 A 100 kA.

Inkl. Anschlussklemmen, Abdecksysteme, Schienenhalterungen usw. gem. DIN/VDE 0660 Teil 500 / IEC 439.

Einschließlich Verdrahtungs- und Klemmenmaterial,
inkl. Einbau und Verdrahtung.
Menge: 1,000 St

**28.1.2.150 Sammelschienensystem bis Nennstrom 400A 1050mm**
mit 3 Hauptleitern, PE- und N-Schiene aus Kupfer, zum Einbau in die vorgenannten Systemschränke.
Elektrische Leistung und Umfang, ist gemäß Umfang der Ausschreibung vom Bieter zu überprüfen und gegebenenfalls anzupassen.
Der nachstehende Einzelpreis bezieht sich auf eine Feldbreite von 1050 mm. Nennspannung 400 VAC, Dauernennstrom gemäß Position Kurzschlussfestigkeit bis 1000 A 50 kA, darüber 80 kA, ab 2000 A 100 kA.

Inkl. Anschlussklemmen, Abdecksysteme, Schienenhalterungen usw. gem. DIN/VDE 0660 Teil 500 / IEC 439.

Einschließlich Verdrahtungs- und Klemmenmaterial,
inkl. Einbau und Verdrahtung.
Menge: 1,000 St

**28.1.2.160 Sammelschienensystem bis Nennstrom 400A 800mm**
mit 3 Hauptleitern, PE- und N-Schiene aus Kupfer, zum Einbau in die vorgenannten Systemschränke.
Elektrische Leistung und Umfang, ist gemäß Umfang der Ausschreibung vom Bieter zu überprüfen und gegebenenfalls anzupassen.
Der nachstehende Einzelpreis bezieht sich auf eine Feldbreite von 800 mm. Nennspannung 400 VAC, Dauernennstrom gemäß Position Kurzschlussfestigkeit bis 1000 A 50 kA, darüber 80 kA, ab 2000 A 100 kA.

Inkl. Anschlussklemmen, Abdecksysteme, Schienenhalterungen usw. gem. DIN/VDE 0660 Teil 500 / IEC 439.

Einschließlich Verdrahtungs- und Klemmenmaterial,
inkl. Einbau und Verdrahtung.
Menge: 2,000 St

**28.1.2.170 Sammelschienensystem bis Nennstrom 250A 800mm**
mit 3 Hauptleitern, PE- und N-Schiene aus Kupfer, zum Einbau in die vorgenannten Systemschränke.
Elektrische Leistung und Umfang, ist gemäß Umfang der Ausschreibung vom Bieter zu überprüfen und gegebenenfalls anzupassen.
Der nachstehende Einzelpreis bezieht sich auf eine Feldbreite von 800 mm. Nennspannung 400 VAC, Dauernennstrom gemäß Position Kurzschlussfestigkeit bis 1000 A 50 kA, darüber 80 kA, ab 2000 A 100 kA.

Inkl. Anschlussklemmen, Abdecksysteme, Schienenhalterungen usw. gem. DIN/VDE 0660 Teil 500 / IEC 439.

Einschließlich Verdrahtungs- und Klemmenmaterial,
inkl. Einbau und Verdrahtung.
Menge: 5,000 St

**28.1.2.180 Sammelschienensystem bis Nennstrom 250A 550mm**
mit 3 Hauptleitern, PE- und N-Schiene aus Kupfer, zum Einbau in die vorgenannten Systemschränke.
Elektrische Leistung und Umfang, ist gemäß Umfang der Ausschreibung vom Bieter zu überprüfen und gegebenenfalls anzupassen.
Der nachstehende Einzelpreis bezieht sich auf eine Feldbreite von 550 mm. Nennspannung 25 VAC, Dauernennstrom gemäß Position Kurzschlussfestigkeit bis 1000 A 50 kA, darüber 80 kA, ab 2000 A 100 kA.

Inkl. Anschlussklemmen, Abdecksysteme, Schienenhalterungen usw. gem. DIN/VDE 0660 Teil 500 / IEC 439.

Einschließlich Verdrahtungs- und Klemmenmaterial,
inkl. Einbau und Verdrahtung.
Menge: 4,000 St

**28.1.2.190 Wandlerzähler für Fronttüreinbau**
Wandlerzähler für Fronttüreinbau für die präzise Erfassung des Energieverbrauches (kWh).
Stromzähler für Wandlermessung im Vierleiternetzen.
Mit LCD Display zur Anzeige von Wirkenergiewerten.

Messspannung: 3x230/400 V
Messstrom: 5 // 1 A
Genauigkeitsklasse: Klasse 1 nach IEC 62053-21
Frequenz: 50 Hz
Montage: in Schaltschranktür
Impulswertigkeit: einstellbar
Abmessungen: 6 TE
beglaubigt: ja

inkl. Fronttüreinbausatz
inkl. Wandler für Stromschienensysteme
inkl. Montage und Einbau, Verdrahtung und Anschluss, Programmierung und Parametrierung sowie allem erforderlichen Montage-, Befestigungs-, Klemmen- und Verdrahtungsmaterial.

Liefern, montieren und betriebsfertig verdrahten.
Menge: 4,000 St

**28.1.2.200 Leitungsschutzschalter B6A, 3-polig, 25 KA**
Leitungsschutzschalter
nach DIN VDE 0641 Teil 11/8.92,
LS mit zeitverzögertem thermischem Auslöser
für Überlastschutz und elektromagnetischer
Auslöser für Kurzschlussschutz.

Nennstrom: 6A
Auslösercharakteristik:
Polzahl: 3-polig
Abschaltvermögen: 25 kA
Betriebsspannung AC: 230;400 V
Anschlussart: Schraubtechnik
(Käfigklemme mit Schraube)

inkl. anteiliger Drehstromschiene mit Verdrahtung,
Verdrahtungs- und Klemmenmaterial, Einbau, Verdrahtung und Beschriftung.

Liefern und betriebsfertig montieren.
Menge: 12,000 St

**28.1.2.210 NH-Sicherungs-Lasttrennleiste Gr. 1, 250 A**
NH-Sicherungs-Lasttrennleiste Gr. 1, 250 A
185-mm-System, für Abgang oben/unten drehbar,
Berührungsschutz nach VBG 4.

Standards :
DIN EN 60947 - 1
DIN EN 60947 - 3
Elektrische Werte :
3-polig schaltbar, 690 V a. c.

Bed. Bemessungskurzschlussstrom 100 kA
(Sicherungen gL/gG)
Schaltvermögen/Gebrauchskategorien
AC22 B (690 V) für Schmelzsicherungseinsätze
DIN 43620 Gr. 1 bis 23 W Verlustleistung.

Inkl. Sicherungseinsätze, Verdrahtungs- und
Klemmenmaterial, Anschlussadapter und Ausgleichsblende für Sammelschienensystem,
Anschluss, Verdrahtung, Abdeckungen und
Beschriftung.

Liefern montieren und betriebsfertig verdrahten.
Menge: 1,000 St

**28.1.2.220 NH-Sicherungs-Lasttrennleiste Gr. 00, 125 A**
NH-Sicherungs-Lasttrennleiste Gr. 00, 125 A
100-mm-System, Anschluss Schraube,
oben/unten drehbar,
Berührungsschutz nach VBG A3.

Standards :
DIN EN 60947 - 1
DIN EN 60947 - 3

Elektrische Werte :
3-polig schaltbar, 690 V a. c. 160 A,
Bed. Bemessungskurzschlussstrom 50 kA
(Sicherungen gL/gG)
Schaltvermögen/Gebrauchskategorien
AC22 B (690 V) für Schmelzsicherungseinsätze
DIN 43620 Gr. 00 bis 12 W Verlustleistung.

Einschließlich Verdrahtungs- und Klemmenmaterial, Anschlussadapter und Ausgleichsblende für o. g. Sammelschienensystem

Inkl. Sicherungseinsätze, Verdrahtungs- und
Klemmenmaterial, Anschlussadapter und Ausgleichsblende für Sammelschienensystem,
Anschluss, Verdrahtung, Abdeckungen und
Beschriftung.

Liefern montieren und betriebsfertig verdrahten.
Menge: 8,000 St

**28.1.2.230 Reitersicherungsunterteil 3x 63A D02 für Sammelschienenmontage**
Norm: DIN VDE 0636
für Sammelschienenmontage
inkl. Sicherungen, Schraubkappen und Passringe

einschließlich Verdrahtungs- und Klemmenmaterial,
Einbau und Verdrahtung.
Menge: 75,000 St

**28.1.2.240 Einbausicherung D02 bis 63 A, 3-polig**
Norm: DIN VDE 0636
für Hutschienenmontage
inkl. Sicherungen, Schraubkappen und Passringe

einschließlich Verdrahtungs- und Klemmenmaterial,
Einbau und Verdrahtung.
Menge: 10,000 St

**28.1.2.250 Fehlerstromschutzschalter 40A, 4-polig**
Fehlerstrom-Schutzschalter (FI) nach EN61008, Teil 1,
Berührungsschutz nach DIN VDE 0106 Teil 100.
Anschlussklemmen mit Draht-Einschiebe-Schutz,
Bi-Connect-Klemmen unten,
Alle Produkte mit VDE-Zeichen.

Bemessungsspg.: 230 V (50/60Hz)
Bemessungsstrom: 40 A
Bemessungsdifferenzstrom: 30 mA
Kurzschlussfestigkeit bei 63 A gL Vorsicherung: 6 kA
Kontaktstellungsanzeige: Anzeigefenster (grün, rot)
Pulsstromsensitiv und stoßstromfest bis: 250 A

einschließlich Verdrahtungs- und Klemmenmaterial,
Einbau und Verdrahtung.
Menge: 62,000 St

**28.1.2.260 Fehlerstromschutzschalter 63A, 4-polig**
Fehlerstrom-Schutzschalter (FI) nach EN61008, Teil 1,
Berührungsschutz nach DIN VDE 0106 Teil 100.
Anschlussklemmen mit Draht-Einschiebe-Schutz,
Bi-Connect-Klemmen unten,
Alle Produkte mit VDE-Zeichen.

Bemessungsspg.: 230 V (50/60Hz)
Bemessungsstrom: 63 A
Bemessungsdifferenzstrom: 30 mA
Kurzschlussfestigkeit bei 63 A gL Vorsicherung: 6 kA
Kontaktstellungsanzeige: Anzeigefenster (grün, rot)
Pulsstromsensitiv und stoßstromfest bis: 250 A

einschließlich Verdrahtungs- und Klemmenmaterial,
Einbau und Verdrahtung.
Menge: 4,000 St

**28.1.2.270 Fehlerstromschutzschalter 80A, 4-polig**
Fehlerstrom-Schutzschalter (FI) nach EN61008, Teil 1,
Berührungsschutz nach DIN VDE 0106 Teil 100.
Anschlussklemmen mit Draht-Einschiebe-Schutz,
Bi-Connect-Klemmen unten,
Alle Produkte mit VDE-Zeichen.

Bemessungsspg.: 230 V (50/60Hz)
Bemessungsstrom: 80 A
Bemessungsdifferenzstrom: 30 mA
Kurzschlussfestigkeit bei 80 A gL Vorsicherung: 6 kA
Kontaktstellungsanzeige: Anzeigefenster (grün, rot)
Pulsstromsensitiv und stoßstromfest bis: 250 A

einschließlich Verdrahtungs- und Klemmenmaterial,
Einbau und Verdrahtung.
Menge: 1,000 St

**28.1.2.280 FI/LS-Schalter B13/0,03A 1P+N 2-polig 6kA**
Umgebungstemperatur: Betrieb -25...55 °C
Anzahl Pole: 2
Anzahl der geschützten Pole: 1
Position des N-Leiters: Rechts
Verlustleistung: 3,3 W
Bemessungsstrom: 13 A
Bemessungsfehlerstrom: 30 mA
Bemessungsschaltvermögen: 6 kA
Normen: IEC/EN 61009-1, IEC/EN 61009-2-1
Auslösecharakteristik: B
Fehlerstromart: Typ A

inkl. anteiliger Drehstromschiene mit Verdrahtung,
Verdrahtungs- und Klemmenmaterial, Einbau, Verdrahtung und Beschriftung.
Menge: 10,000 St

**28.1.2.290 FI/LS-Schalter B16/0,03A 1P+N 2-polig 6kA**
Umgebungstemperatur: Betrieb -25...55 °C
Anzahl Pole: 2
Anzahl der geschützten Pole: 1
Position des N-Leiters: Rechts
Verlustleistung: 3,3 W
Bemessungsstrom: 16 A
Bemessungsfehlerstrom: 30 mA
Bemessungsschaltvermögen: 6 kA
Normen: IEC/EN 61009-1, IEC/EN 61009-2-1
Auslösecharakteristik: B
Fehlerstromart: Typ A

inkl. anteiliger Drehstromschiene mit Verdrahtung,
Verdrahtungs- und Klemmenmaterial, Einbau, Verdrahtung und Beschriftung.
Menge: 84,000 St

**28.1.2.300 Leitungsschutzschalter B13A, 1-polig**
nach DIN VDE 0641/11-08.92 (EN 60 898),
Berührungsschutz nach DIN VDE 0106/100
mit VDE-Zeichen.
LS mit zeitverzögertem, thermischen Auslöser
für Überlastschutz und elektromagnetischer
Auslöser für Kurzschlussschutz.

Energiebegrenzungsklasse: 3
Bemessungsspg.: 230/400 V AC
Bemessungsstrom: 13 A
Bemessungsschaltvermögen: 6 kA
Auslösecharakteristik: B
Polzahl: 1

Inkl. anteiliger Drehstromschiene mit Verdrahtung,
Verdrahtungs- und Klemmenmaterial, Einbau, Verdrahtung und Beschriftung.
Menge: 184,000 St

**28.1.2.310 Leitungsschutzschalter B16A, 1-polig**
nach DIN VDE 0641/11-08.92 (EN 60 898),
Berührungsschutz nach DIN VDE 0106/100
mit VDE-Zeichen.
LS mit zeitverzögertem, thermischen Auslöser
für Überlastschutz und elektromagnetischer
Auslöser für Kurzschlussschutz.

Energiebegrenzungsklasse: 3
Bemessungsspg.: 230/400 V AC
Bemessungsstrom: 16 A
Bemessungsschaltvermögen: 6 kA
Auslösecharakteristik: B
Polzahl: 1

Inkl. anteiliger Drehstromschiene mit Verdrahtung,
Verdrahtungs- und Klemmenmaterial, Einbau, Verdrahtung und Beschriftung.
Menge: 194,000 St

**28.1.2.320 Leitungsschutzschalter B16A, 3-polig**
nach DIN VDE 0641/11-08.92 (EN 60 898),
Berührungsschutz nach DIN VDE 0106/100
mit VDE-Zeichen.
LS mit zeitverzögertem, thermischen Auslöser
für Überlastschutz und elektromagnetischer
Auslöser für Kurzschlussschutz.

Energiebegrenzungsklasse: 3
Bemessungsspg.: 230/400 V AC
Bemessungsstrom: 16 A
Bemessungsschaltvermögen: 6 kA
Auslösecharakteristik: B
Polzahl: 3

Inkl. anteiliger Drehstromschiene mit Verdrahtung,
Verdrahtungs- und Klemmenmaterial, Einbau, Verdrahtung und Beschriftung.
Menge: 6,000 St

**28.1.2.330 Leitungsschutzschalter B25A, 3-polig**
nach DIN VDE 0641/11-08.92 (EN 60 898),
Berührungsschutz nach DIN VDE 0106/100
mit VDE-Zeichen.
LS mit zeitverzögertem, thermischen Auslöser
für Überlastschutz und elektromagnetischer
Auslöser für Kurzschlussschutz.

Energiebegrenzungsklasse: 3
Bemessungsspg.: 230/400 V AC
Bemessungsstrom: 25 A
Bemessungsschaltvermögen: 6 kA
Auslösecharakteristik: B
Polzahl: 3

Inkl. anteiliger Drehstromschiene mit Verdrahtung,
Verdrahtungs- und Klemmenmaterial, Einbau, Verdrahtung und Beschriftung.
Menge: 2,000 St

**28.1.2.340 Leitungsschutzschalter B32A, 3-polig**
nach DIN VDE 0641/11-08.92 (EN 60 898),
Berührungsschutz nach DIN VDE 0106/100
mit VDE-Zeichen.
LS mit zeitverzögertem, thermischen Auslöser
für Überlastschutz und elektromagnetischer
Auslöser für Kurzschlussschutz.

Energiebegrenzungsklasse: 3
Bemessungsspg.: 230/400 V AC
Bemessungsstrom: 32 A
Bemessungsschaltvermögen: 6 kA
Auslösecharakteristik: B
Polzahl: 3

Inkl. anteiliger Drehstromschiene mit Verdrahtung,
Verdrahtungs- und Klemmenmaterial, Einbau, Verdrahtung und Beschriftung.
Menge: 4,000 St

**28.1.2.350 Leitungsschutzschalter B50A, 3-polig**
nach DIN VDE 0641/11-08.92 (EN 60 898),
Berührungsschutz nach DIN VDE 0106/100
mit VDE-Zeichen.
LS mit zeitverzögertem, thermischen Auslöser
für Überlastschutz und elektromagnetischer
Auslöser für Kurzschlussschutz.

Energiebegrenzungsklasse: 3
Bemessungsspg.: 230/400 V AC
Bemessungsstrom: 50 A
Bemessungsschaltvermögen: 6 kA
Auslösecharakteristik: B
Polzahl: 3

Inkl. anteiliger Drehstromschiene mit Verdrahtung,
Verdrahtungs- und Klemmenmaterial, Einbau, Verdrahtung und Beschriftung.
Menge: 4,000 St

**28.1.2.360 Leitungsschutzschalter C16A, 3-polig**
nach DIN VDE 0641/11-08.92 (EN 60 898),
Berührungsschutz nach DIN VDE 0106/100
mit VDE-Zeichen.
LS mit zeitverzögertem, thermischen Auslöser
für Überlastschutz und elektromagnetischer
Auslöser für Kurzschlussschutz.

Energiebegrenzungsklasse: 3
Bemessungsspg.: 230/400 V AC
Bemessungsstrom: 16 A
Bemessungsschaltvermögen: 6 kA
Auslösecharakteristik: C
Polzahl: 3

Inkl. anteiliger Drehstromschiene mit Verdrahtung,
Verdrahtungs- und Klemmenmaterial, Einbau, Verdrahtung und Beschriftung.
Menge: 18,000 St

**28.1.2.370 Leitungsschutzschalter C32A, 3-polig**
nach DIN VDE 0641/11-08.92 (EN 60 898),
Berührungsschutz nach DIN VDE 0106/100
mit VDE-Zeichen.
LS mit zeitverzögertem, thermischen Auslöser
für Überlastschutz und elektromagnetischer
Auslöser für Kurzschlussschutz.

Energiebegrenzungsklasse: 3
Bemessungsspg.: 230/400 V AC
Bemessungsstrom: 32 A
Bemessungsschaltvermögen: 6 kA
Auslösecharakteristik: C
Polzahl: 3

Inkl. anteiliger Drehstromschiene mit Verdrahtung,
Verdrahtungs- und Klemmenmaterial, Einbau, Verdrahtung und Beschriftung.
Menge: 4,000 St

**28.1.2.380 Hilfsschalter für LS-Schalter**
nachträglich anbaubar an alle LS- und FI-Schalter.
Berührungsschutz nach DIN VDE 0106 Teil 100
230 V 6 A.
Ein Öffnerkontakt

einschließlich Verdrahtungs- und Klemmenmaterial,
Einbau und Verdrahtung.
Menge: 172,000 St

**28.1.2.390 Netzüberwachung**
zum Einbau in die AV-Verteilung,
inkl. Dreiphasennetzüberwachung.
Modul mit 6 Schalteingängen 230 V
zum Einbau in die AV-Verteilung.
Jeder Schaltbefehl kann einer oder
mehreren Leuchten zugeordnet werden.
Modul inkl. Dreiphasen-Netzüberwachung.

Max. Länge der BUS- Leitung: 500 m

Netzspannung: 230V, 50 Hz.
Leistungsaufnahme: 2 A
Abmessung in mm: 95 x 48 x 59 (LxBxH)
Umgebungstemp.: -10°C bis 50°C

Komplett liefern, montieren und betriebsfertig anschließen.
Menge: 11,000 St

**28.1.2.400 Fernschalter 230V AC**
zur Impulssteuerung von Beleuchtungskreisen
u. ä. gebaut nach VDE 0632 Teil 1 und Teil 504/A1/A2.
Berührungsschutz nach DIN VDE 0106 Teil 100.
Kontaktstellungsanzeige und Handbedienung.

1 Schließer
Bemessungsstrom: 16 A
Spulenspg.: AC 230 V

einschließlich Verdrahtungs- und Klemmenmaterial,
Einbau und Verdrahtung.
Menge: 2,000 St

**28.1.2.410 Transformator bis 12-24VAC**
Transformator für alle Normverteiler mit Zubehör
230 V/ 50-60 Hz
26 VA, 24 VAC, max. 2,5 A
Schutzart IP20

inkl. Einbau und Verdrahtung

einschließlich Verdrahtungs- und Klemmenmaterial,
Einbau und Verdrahtung.
Menge: 2,000 St

**28.1.2.420 Netzteil 24VDC**
REG Netzteil für alle Normverteiler mit Zubehör
230 V/ 50-60 Hz
Leistung 24 VA,
Ausgangsspannung 24 VDC,
Schutzart IP20

inkl. Einbau und Verdrahtung

einschließlich Verdrahtungs- und Klemmenmaterial,
Einbau und Verdrahtung.
Menge: 3,000 St

**28.1.2.430 Schaltschrankheizung 230V 50W**
Anschlussfertige Schaltschrank-Heizung.

Betriebsspannung: 10 - 240 VAC/DC
Vorsicherung: 4 A
Dauerheizleistung Tu=20°C50 W
Abmessungen: 64x185x45 (BxHxT)

inkl. Montage Stahl- oder Metallprofilen, mit Hygrostat,
Anschluss sowie allem erforderlichen Montage-, Befestigungs-, Klemmen- und Verdrahtungsmaterial

liefern, montieren und betriebsfertig verdrahten.
Menge: 3,000 St

**28.1.2.440 Wechselstromschütz 5,5kW**
in kompakter Bauweise
Berührungsschutz nach DIN VDE 0106/100.
Mit Kontaktstellungsanzeige durch Anzeigefenster.
3-polig mit Hilfskontakten 2S/2Ö,
nach DIN / VDE 0660 Teil 102;
Nennisolationsspannung: 660 V AC,
Schutzart IP 00;
Nennbetätigungsspannung: 230 V AC;
Einbau in Verteilung
Betriebsart: S1

einschließlich Verdrahtungs- und Klemmenmaterial,
Einbau und Verdrahtung.
Menge: 2,000 St

**28.1.2.450 Überspannungsschutzgerät/ Klasse C/ TN-S FM/ UV Typ 2**
4-poliger Überspannungs-Ableiter für 230/400 V
TN-S-Systeme mit Fernmeldekontakt für Überwachungseinrichtung (potentialfreier Wechsel),
Ableiter Typ 2 nach EN 61643-11,
Hochleistungsfähige Varistor-Technologie,
Basisteil mit gesteckten Schutzmodulen.
Einfacher, werkzeugloser Schutzmodul-Wechsel durch
Modulverriegelungssystem mit Modulentriegelungstaste.

Höchste Dauerspannung: 275 V ac
Schutzpegel: <= 1,25 kV
Nennableitstoßstrom: 20 kA
Kurzschlussfestigkeit: 50 kAeff
Vibrations- und Schockgeprüft nach EN 60068-2
Sinus-Vibration: 5 g (11 Hz  200 Hz), 4 g (200 Hz  500 Hz)
Random-Vibration: 1,9 g (5 Hz  500 Hz)
Schock: 30 g

Energetische Koordination nach DIN EN 62305-4
(VDE 0185-305-4) mit Typ 1 u. Typ 3-Ableiter der
Red/ Line-Familie.

Überwachung:
Thermo-Dynamik-Control
Funktions- und Defektanzeige
Schutzmodul-Kodierung
Multifunktionsanschlussklemmen
für Leiter und Kammschienenanschluss
Reiheneinbaugerät nach DIN 43880, 4TE

inkl. Verdrahtungs- und Klemmenmaterial,
Einbau, Verdrahtung und Beschriftung

liefern und betriebsfertig montieren.
Menge: 14,000 St

**28.1.2.460 Zeitsteuerung im Aufputzgehäuse**
inkl. Aufputzgehäuse IP 65 12TE
inkl. Zeitschaltuhr 2 Kanal
inkl. Schütz 20A  4-polig
inkl. Hand- Automatik- Schalter
inkl. Verdrahtungs- und Klemmenmaterial,
Einbau, Verdrahtung und Beschriftung

liefern und betriebsfertig montieren.
Menge: 2,000 St

**28.1.2.470 Nachrüsten von Einbaugeräte**
Nachrüsten von Einbaugeräte in die jeweilige Schaltanlage
inkl. Platzvorhaltung und Übernahme in die
Schaltplanunterlagen.
inkl. Einverdrahtung
inkl. Befestigungs- und Verdrahtungsmaterial
inkl. Schaltplanüberarbeitung

Einheitspreis je PLE.
Menge: 16,000 St

##### 28.1.3 Verlegesysteme

*Hinweis: Vorbemerkung Hallenbäder*
Vorbemerkungen zum Leistungstitel für Hallenbäder

Für Montagen in Hallenbädern ist die bauaufsichtliche Zulassung Z-30.3-6 zu beachten. Hallenbäder sind nach DIN EN ISO 12944 Teil 2 in Korrosivitätskategorie C4 eingestuft. Bauteile und Verbindungselemente müssen für den Einsatz in Bereichen mit hoher Chlor- / Chlorid- Belastung geeignet sein. Die entsprechenden Nachweise / Zulassungen müssen vor Beginn der Montage der Bauleitung des Auftraggebers vorgelegt werden.

**28.1.3.10 Sammelhalter für max. 15 Leitungen**
speziell für die Verwendung in Zwischendecken,
flammwidrig nach DIN VDE 0471/DIN IEC 695 Teil 2-1,
Prüftemperatur 960°C,
für Wand und Deckenmontage,
Befestigungslöcher 6 mm,
Fassungsvermögen max. 15 Leitungen
NYM 3x1,5 mm².

Die Befestigung erfolgt an Beton oder Hohlkörper
Decken/ Wänden.

inkl. Befestigungsmaterial

liefern und betriebsfertig montieren.
Menge: 1200,000 St

**28.1.3.20 Sammelhalter für max. 30 Leitungen**
speziell für die Verwendung in Zwischendecken,
flammwidrig nach DIN VDE 0471/DIN IEC 695 Teil 2-1,
Prüftemperatur 960°C,
für Wand und Deckenmontage,
Befestigungslöcher 6 mm,
Fassungsvermögen max. 30 Leitungen
NYM 3x1,5 mm².

Die Befestigung erfolgt an Beton oder Hohlkörper
Decken/ Wänden.

inkl. Befestigungsmaterial

liefern und betriebsfertig montieren.
Menge: 900,000 St

**28.1.3.30 Kabelklammern für max. 8 Leitungen**
Flammwidrige, halogenfreie Ausführung,
speziell für die Verwendung in Zwischendecken,
Thermopl. Polyester,
flammwidrig nach DIN VDE 0471/DIN IEC 695 Teil 2-1,
Prüftemperatur 960°C,
für Wand und Deckenmontage,
Befestigungslöcher 6 mm,
Fassungsvermögen max. 8 Leitungen
NYM 3x1,5 mm².

Die Befestigung erfolgt an Beton oder Hohlkörper
Decken/ Wänden.

inkl. Befestigungsmaterial

liefern und betriebsfertig montieren.
Menge: 600,000 St

**28.1.3.40 Kabelklammern für max. 16 Leitungen**
Flammwidrige, halogenfreie Ausführung,
speziell für die Verwendung in Zwischendecken,
Thermopl. Polyester,
flammwidrig nach DIN VDE 0471/DIN IEC 695 Teil 2-1,
Prüftemperatur 960°C,
für Wand und Deckenmontage,
Befestigungslöcher 6 mm,
Fassungsvermögen max. 16 Leitungen
NYM 3x1,5 mm².

Die Befestigung erfolgt an Beton oder Hohlkörper
Decken/ Wänden.

inkl. Befestigungsmaterial

liefern und betriebsfertig montieren.
Menge: 400,000 St

**28.1.3.50 Kabelrinne Nennbreite 100 mm/Seitenhöhe 60 mm, Stahl**
schweres Kabelrinnensystem,
feuerverzinkt nach dem Tauchverfahren
gemäß DIN EN ISO 1461 gelocht mit Speziallochprägung
zur Bodenverstärkung und gratloser Kabelauflagefläche,
im Regelabstand 1.0 m aufgestellt, abgehängt oder an
Wand befestigt.
Sämtliche Schnittkanten werden nachverzinkt und
mit Kantenschutz versehen.

inkl. Bögen, T- Kreuzstücken, Gelenkverbindungen,
Trennstegen und Befestigungsmaterial

liefern und betriebsfertig montieren.
Menge: 80,000 m

**28.1.3.60 Kabelrinne Nennbreite 200 mm/Seitenhöhe 60 mm, Stahl**
schweres Kabelrinnensystem,
feuerverzinkt nach dem Tauchverfahren
gemäß DIN EN ISO 1461 gelocht mit Speziallochprägung
zur Bodenverstärkung und gratloser Kabelauflagefläche,
im Regelabstand 1.0 m aufgestellt, abgehängt oder an
Wand befestigt.
Sämtliche Schnittkanten werden nachverzinkt und
mit Kantenschutz versehen.

inkl. Bögen, T- Kreuzstücken, Gelenkverbindungen,
Trennstegen und Befestigungsmaterial

liefern und betriebsfertig montieren.
Menge: 120,000 m

**28.1.3.70 Kabelrinne Nennbreite 300 mm/Seitenhöhe 60 mm, Stahl**
schweres Kabelrinnensystem,
feuerverzinkt nach dem Tauchverfahren
gemäß DIN EN ISO 1461 gelocht mit Speziallochprägung
zur Bodenverstärkung und gratloser Kabelauflagefläche,
im Regelabstand 1.0 m aufgestellt, abgehängt oder an
Wand befestigt.
Sämtliche Schnittkanten werden nachverzinkt und
mit Kantenschutz versehen.

inkl. Bögen, T- Kreuzstücken, Gelenkverbindungen,
Trennstegen und Befestigungsmaterial

liefern und betriebsfertig montieren.
Menge: 340,000 m

**28.1.3.80 Bogen 90 Grad passend zu o.g. Rinne**
Bogen 90 Grad passten zur o.g. Rinne feuerverzinkt
nach dem Tauchverfahren gemäß DIN EN ISO 1461.
Sämtliche Schnittkanten werden nachverzinkt und
mit Kantenschutz versehen.

inkl. Verbinder und Befestigungsmaterial

liefern und betriebsfertig montieren.
Menge: 18,000 St

**28.1.3.90 T-Abzweigstück passend zu o.g. Rinne**
T- Abzweigstück passten zur o.g. Rinne feuerverzinkt
nach dem Tauchverfahren gemäß DIN EN ISO 1461.
Sämtliche Schnittkanten werden nachverzinkt und
mit Kantenschutz versehen.

inkl. Verbinder und Befestigungsmaterial

liefern und betriebsfertig montieren.
Menge: 4,000 St

**28.1.3.100 Kabelrinne Nennbreite 400 mm/Seitenhöhe 60 mm, Stahl**
schweres Kabelrinnensystem,
feuerverzinkt nach dem Tauchverfahren
gemäß DIN EN ISO 1461 gelocht mit Speziallochprägung
zur Bodenverstärkung und gratloser Kabelauflagefläche,
im Regelabstand 1.0 m aufgestellt, abgehängt oder an
Wand befestigt.
Sämtliche Schnittkanten werden nachverzinkt und mit
Kantenschutz versehen.

inkl. Gelenkverbindungen, Trennstegen und
Befestigungsmaterial

liefern und betriebsfertig montieren.
Menge: 260,000 m

**28.1.3.110 Bogen 90 Grad passend zu o.g. Rinne**
Bogen 90 Grad passten zur o.g. Rinne feuerverzinkt
nach dem Tauchverfahren gemäß DIN EN ISO 1461.
Sämtliche Schnittkanten werden nachverzinkt und
mit Kantenschutz versehen.

inkl. Verbinder und Befestigungsmaterial

liefern und betriebsfertig montieren.
Menge: 12,000 St

**28.1.3.120 T-Abzweigstück passend zu o.g. Rinne**
T- Abzweigstück passten zur o.g. Rinne feuerverzinkt
nach dem Tauchverfahren gemäß DIN EN ISO 1461.
Sämtliche Schnittkanten werden nachverzinkt und
mit Kantenschutz versehen.

inkl. Verbinder und Befestigungsmaterial

liefern und betriebsfertig montieren.
Menge: 16,000 St

**28.1.3.130 Weitspann- Kabelrinne Nennbreite 400 mm/Seitenhöhe 160 mm**
feuerverzinkt nach dem Tauchverfahren gemäß
DIN EN ISO 1461, gelocht mit Speziallochprägung zur
Bodenverstärkung und gratloser Kabelauflagefläche,
im Regelabstand 6.0 m bei 1,7 kN/m aufgestellt,
abgehängt oder an Wand befestigt.
Sämtliche Schnittkanten werden nachverzinkt und
mit Kantenschutz versehen.

inkl. Gelenkverbindungen und Trennstegen

liefern und betriebsfertig montieren.
Menge: 14,000 m

**28.1.3.140 Kabelrinne Nennbreite 500 mm/Seitenhöhe 60 mm, Stahl**
schweres Kabelrinnensystem,
feuerverzinkt nach dem Tauchverfahren
gemäß DIN EN ISO 1461 gelocht mit Speziallochprägung
zur Bodenverstärkung und gratloser Kabelauflagefläche,
im Regelabstand 1.0 m aufgestellt, abgehängt oder an
Wand befestigt.
Sämtliche Schnittkanten werden nachverzinkt und mit
Kantenschutz versehen.

inkl. Gelenkverbindungen, Trennstegen und
Befestigungsmaterial

liefern und betriebsfertig montieren.
Menge: 120,000 m

**28.1.3.150 Bogen 90 Grad passend zu o.g. Rinne**
Bogen 90 Grad passten zur o.g. Rinne feuerverzinkt
nach dem Tauchverfahren gemäß DIN EN ISO 1461.
Sämtliche Schnittkanten werden nachverzinkt und
mit Kantenschutz versehen.

inkl. Verbinder und Befestigungsmaterial

liefern und betriebsfertig montieren.
Menge: 25,000 St

**28.1.3.160 T-Abzweigstück passend zu o.g. Rinne**
T- Abzweigstück passten zur o.g. Rinne feuerverzinkt
nach dem Tauchverfahren gemäß DIN EN ISO 1461.
Sämtliche Schnittkanten werden nachverzinkt und
mit Kantenschutz versehen.

inkl. Verbinder und Befestigungsmaterial

liefern und betriebsfertig montieren.
Menge: 9,000 St

**28.1.3.170 Kabelrinne Nennbreite 600 mm/Seitenhöhe 60 mm, Stahl**
schweres Kabelrinnensystem,
feuerverzinkt nach dem Tauchverfahren
gemäß DIN EN ISO 1461 gelocht mit Speziallochprägung
zur Bodenverstärkung und gratloser Kabelauflagefläche,
im Regelabstand 1.0 m aufgestellt, abgehängt oder an
Wand befestigt.
Sämtliche Schnittkanten werden nachverzinkt und mit
Kantenschutz versehen.

inkl. Gelenkverbindungen, Trennstegen und
Befestigungsmaterial

liefern und betriebsfertig montieren.
Menge: 18,000 m

**28.1.3.180 Bogen 90 Grad passend zu o.g. Rinne**
Bogen 90 Grad passten zur o.g. Rinne feuerverzinkt
nach dem Tauchverfahren gemäß DIN EN ISO 1461.
Sämtliche Schnittkanten werden nachverzinkt und
mit Kantenschutz versehen.

inkl. Verbinder und Befestigungsmaterial

liefern und betriebsfertig montieren.
Menge: 8,000 St

**28.1.3.190 T-Abzweigstück passend zu o.g. Rinne**
T- Abzweigstück passten zur o.g. Rinne feuerverzinkt
nach dem Tauchverfahren gemäß DIN EN ISO 1461.
Sämtliche Schnittkanten werden nachverzinkt und
mit Kantenschutz versehen.

inkl. Verbinder und Befestigungsmaterial

liefern und betriebsfertig montieren.
Menge: 1,000 St

**28.1.3.200 Wand-Stielausleger für 110 mm, Stahl**
Mittelschwerer Wandausleger
mit angeschweißter Kopfplatte.
Stahl, tauchfeuerverzinkt nach DIN EN ISO 1461.

Länge: 110 mm
Tragfähigkeit: max. 2,21 kN

Die Montage erfolgt auf Beton- oder
Mauerziegelwänden oder an Hängestielen

inkl. Befestigungsmaterial

liefern und betriebsfertig montieren.
Menge: 80,000 St

**28.1.3.210 Wand-Stielausleger für 210 mm, Stahl**
Mittelschwerer Wandausleger
mit angeschweißter Kopfplatte.
Stahl, tauchfeuerverzinkt nach DIN EN ISO 1461.

Länge: 210 mm
Tragfähigkeit: max. 1,50 kN

Die Montage erfolgt auf Beton- oder
Mauerziegelwänden oder an Hängestielen

inkl. Befestigungsmaterial

liefern und betriebsfertig montieren.
Menge: 120,000 St

**28.1.3.220 Wand-Stielausleger für 310 mm, Stahl**
Mittelschwerer Wandausleger
mit angeschweißter Kopfplatte.
Stahl, tauchfeuerverzinkt nach DIN EN ISO 1461.

Länge: 310 mm
Tragfähigkeit: max. 1,32 kN

Die Montage erfolgt auf Beton- oder
Mauerziegelwänden oder an Hängestielen

inkl. Befestigungsmaterial

liefern und betriebsfertig montieren.
Menge: 340,000 St

**28.1.3.230 Wand-Stielausleger für 410 mm, Stahl**
Mittelschwerer Wandausleger
mit angeschweißter Kopfplatte.
Stahl, tauchfeuerverzinkt nach DIN EN ISO 1461.

Länge: 410 mm
Tragfähigkeit: max. 5,5 kN

Die Montage erfolgt auf Beton- oder
Mauerziegelwänden oder an Hängestielen

inkl. Befestigungsmaterial

liefern und betriebsfertig montieren.
Menge: 260,000 St

**28.1.3.240 Wand-Stielausleger für 510 mm, Stahl**
Mittelschwerer Wandausleger
mit angeschweißter Kopfplatte.
Stahl, tauchfeuerverzinkt nach DIN EN ISO 1461.

Länge: 510 mm
Tragfähigkeit: max. 5,5 kN

Die Montage erfolgt auf Beton- oder
Mauerziegelwänden oder an Hängestielen

inkl. Befestigungsmaterial

liefern und betriebsfertig montieren.
Menge: 80,000 St

**28.1.3.250 Wand-Stielausleger für 610 mm, Stahl**
Mittelschwerer Wandausleger
mit angeschweißter Kopfplatte.
Stahl, tauchfeuerverzinkt nach DIN EN ISO 1461.

Länge: 610 mm
Tragfähigkeit: max. 5,5 kN

Die Montage erfolgt auf Beton- oder
Mauerziegelwänden oder an Hängestielen

inkl. Befestigungsmaterial

liefern und betriebsfertig montieren.
Menge: 40,000 St

**28.1.3.260 Wand-Stielausleger für 710 mm, Stahl**
schwerer Wandausleger
mit angeschweißter Kopfplatte.
Stahl, tauchfeuerverzinkt nach DIN EN ISO 1461.

Länge: 710 mm
Tragfähigkeit: max. 5,5 kN

Die Montage erfolgt auf Beton- oder
Mauerziegelwänden oder an Hängestielen

inkl. Befestigungsmaterial

liefern und betriebsfertig montieren.
Menge: 3,000 St

**28.1.3.270 Wand-Stielausleger für 810 mm, Stahl**
schwerer Wandausleger
mit angeschweißter Kopfplatte.
Stahl, tauchfeuerverzinkt nach DIN EN ISO 1461.

Länge: 810 mm
Tragfähigkeit: max. 5,5 kN

Die Montage erfolgt auf Beton- oder
Mauerziegelwänden oder an Hängestielen

inkl. Befestigungsmaterial

liefern und betriebsfertig montieren.
Menge: 2,000 St

**28.1.3.280 Hängestiel 200 mm, Stahl**
mit angeschweißter Kopfplatte,
Stahl tauchfeuerverzinkt nach dem
Tauchverfahren gemäß DIN EN ISO 1461.
Am Hängestiel können einseitig und beidseitig
Ausleger befestigt werden.
Abmessungen U-Profil 50x50mm

Die Montage erfolgt auf Beton- oder Hohlkörperdecken.

inkl. Befestigungsmaterial und Schutzkappe

liefern und betriebsfertig montieren.
Menge: 20,000 St

**28.1.3.290 Hängestiel 400 mm, Stahl**
mit angeschweißter Kopfplatte,
Stahl tauchfeuerverzinkt nach dem
Tauchverfahren gemäß DIN EN ISO 1461.
Am Hängestiel können einseitig und beidseitig
Ausleger befestigt werden.
Abmessungen U-Profil 50x50mm

Die Montage erfolgt auf Beton- oder Hohlkörperdecken.

inkl. Befestigungsmaterial und Schutzkappe

liefern und betriebsfertig montieren.
Menge: 340,000 St

**28.1.3.300 Hängestiel 600 mm, Stahl**
mit angeschweißter Kopfplatte,
Stahl tauchfeuerverzinkt nach dem
Tauchverfahren gemäß DIN EN ISO 1461.
Am Hängestiel können einseitig und beidseitig
Ausleger befestigt werden.
Abmessungen U-Profil 70x50mm

Die Montage erfolgt auf Beton- oder Hohlkörperdecken.

inkl. Befestigungsmaterial und Schutzkappe

liefern und betriebsfertig montieren.
Menge: 110,000 St

**28.1.3.310 Hängestiel 800 mm, Stahl**
mit angeschweißter Kopfplatte,
Stahl tauchfeuerverzinkt nach dem
Tauchverfahren gemäß DIN EN ISO 1461.
Am Hängestiel können einseitig und beidseitig
Ausleger befestigt werden.
Abmessungen U-Profil 70x50mm

Die Montage erfolgt auf Beton- oder Hohlkörperdecken.

inkl. Befestigungsmaterial und Schutzkappe

liefern und betriebsfertig montieren.
Menge: 35,000 St

**28.1.3.320 Hängestiel 1000 mm, Stahl**
mit angeschweißter Kopfplatte,
Stahl tauchfeuerverzinkt nach dem
Tauchverfahren gemäß DIN EN ISO 1461.
Am Hängestiel können einseitig und beidseitig
Ausleger befestigt werden.
Abmessungen U-Profil 70x50mm

Die Montage erfolgt auf Beton- oder Hohlkörperdecken.

inkl. Befestigungsmaterial und Schutzkappe

liefern und betriebsfertig montieren.
Menge: 10,000 St

**28.1.3.330 Hängestiel 1200 mm, Stahl**
mit angeschweißter Kopfplatte,
Stahl tauchfeuerverzinkt nach dem
Tauchverfahren gemäß DIN EN ISO 1461.
Am Hängestiel können einseitig und beidseitig
Ausleger befestigt werden.
Abmessungen U-Profil 70x50mm

Die Montage erfolgt auf Beton- oder Hohlkörperdecken.

inkl. Befestigungsmaterial und Schutzkappe

liefern und betriebsfertig montieren.
Menge: 15,000 St

**28.1.3.340 Hängestiel 2000 mm, Stahl**
mit angeschweißter Kopfplatte,
Stahl tauchfeuerverzinkt nach dem
Tauchverfahren gemäß DIN EN ISO 1461.
Am Hängestiel können einseitig und beidseitig
Ausleger befestigt werden.
Abmessungen U-Profil 70x50mm

Die Montage erfolgt auf Beton- oder Hohlkörperdecken.

inkl. Befestigungsmaterial und Schutzkappe

liefern und betriebsfertig montieren.
Menge: 10,000 St

**28.1.3.350 Steigetrasse Nennbreite 200mm**
feuerverzinkt nach dem Tauchverfahren
gemäß DIN EN ISO 1461 für Wandbefestigung,
mittelschwere Ausführung mit Sprossen aus U-Profil.

Die Montage erfolgt auf Beton- oder Mauerziegelwänden.

inkl. Befestigungsmaterial, Schutzkappen, Wandbügel
und Verbinder

liefern und montieren.
Menge: 10,000 m

**28.1.3.360 Steigetrasse Nennbreite 400mm**
feuerverzinkt nach dem Tauchverfahren
gemäß DIN EN ISO 1461 für Wandbefestigung,
mittelschwere Ausführung mit Sprossen aus U-Profil.

Die Montage erfolgt auf Beton- oder Mauerziegelwänden.

inkl. Befestigungsmaterial, Schutzkappen, Wandbügel
und Verbinder

liefern und montieren.
Menge: 24,000 m

**28.1.3.370 C-Profilschiene, Stahl**
Profilschiene in schwerer Ausführung,
mit Rechtecklochung und der Schlitzweite 18 mm.
Die Befestigung erfolgt an Beton oder Hohlkörper
Decken/ Wänden.

inkl. Befestigungsmaterial und Schutzkappen

liefern und betriebsfertig montieren.
Menge: 160,000 m

**28.1.3.380 Trapezblechabhänger über, Stahl feuerverzinkt**
Trapezblechhänger mit Durchgangsloch 10,5 mm,
feuerverzinkt

inkl. Gewindestange 800mm aus V4A
inkl. Befestigungsmaterial

liefern und betriebsfertig montieren.
Menge: 450,000 St

**28.1.3.390 Bügelschelle 16-22mm, Stahl**
feuerverzinkt nach dem Tauchverfahren
gemäß DIN EN ISO 1461 zur Montage in Steigeleiter

Spannbereich 16-22 mm

inkl. Gegenwanne

liefern und betriebsfertig montieren.
Menge: 60,000 St

**28.1.3.400 Bügelschelle 40-46mm, Stahl**
feuerverzinkt nach dem Tauchverfahren
gemäß DIN EN ISO 1461 zur Montage in Steigeleiter

Spannbereich 40-46 mm

inkl. Gegenwanne

liefern und betriebsfertig montieren.
Menge: 280,000 St

**28.1.3.410 Bügelschelle 58-64mm, Stahl**
feuerverzinkt nach dem Tauchverfahren
gemäß DIN EN ISO 1461 zur Montage in Steigeleiter

Spannbereich 58-64 mm

inkl. Gegenwanne

liefern und betriebsfertig montieren.
Menge: 40,000 St

**28.1.3.420 Montageschiene, Stahl**
Montageschiene zum Erstellen von Befestigungen
Oder Sondertragekonstruktionen.
Tauchfeuerverzinkt nach DIN EN ISO 1461.
U-Stiel
Flanke 1: 53,5 mm
Flanke 2: 28,5 mm
Breite: 75 mm

Die Montage erfolgt auf Beton-, Mauerziegelwänden
oder an Stahlkonstruktionen

inkl. Befestigungsmaterial, Klemm- oder Schraubelementen und variabler Kopfplatte

liefern und betriebsfertig montieren.
Menge: 4,000 m

**28.1.3.430 Starres Kunststoff-Stangenrohr M20**
beständig von -25°C bis 60°C,
nicht flammausbreitend
Druckfestigkeit: 750N
Farbe: grau, RAL 7035
Klassifizierung: 33411

einschließlich: Muffen, Bögen
und allen erforderlichen Hilfsmaterialien.
(Schellen / Schrauben / Endtüllen)

liefern und montieren.
Menge: 250,000 m

**28.1.3.440 Starres Kunststoff-Stangenrohr M25**
beständig von -25°C bis 60°C,
nicht flammausbreitend
Druckfestigkeit: 750N
Farbe: grau, RAL 7035
Klassifizierung: 33411

einschließlich: Muffen, Bögen
und allen erforderlichen Hilfsmaterialien.
(Schellen / Schrauben / Endtüllen)

liefern und montieren.
Menge: 320,000 m

**28.1.3.450 Starres Kunststoff-Stangenrohr M32**
beständig von -25°C bis 60°C,
nicht flammausbreitend
Druckfestigkeit: 750N
Farbe: grau, RAL 7035
Klassifizierung: 33411

einschließlich: Muffen, Bögen
und allen erforderlichen Hilfsmaterialien.
(Schellen / Schrauben / Endtüllen)

liefern und montieren.
Menge: 50,000 m

**28.1.3.460 Flexibles Kunststoff- Wellrohr M20**
VDE 0605 DIN EN 61386-22
Mindestdruckfestigkeit: 750 N/5 cm
Temperaturbeständigkeit bis 75° C
Klassifizierung 3321
Farbe: grau

einschließlich:
erforderlichen Hilfsmaterialien.
(Schellen / Schrauben / Endtüllen)

liefern und montieren.
Menge: 50,000 m

**28.1.3.470 Flexibles Kunststoff- Wellrohr M25**
VDE 0605 DIN EN 61386-22
Mindestdruckfestigkeit: 750 N/5 cm
Temperaturbeständigkeit bis 75° C
Klassifizierung 3321
Farbe: grau

einschließlich:
erforderlichen Hilfsmaterialien.
(Schellen / Schrauben / Endtüllen)

liefern und montieren.
Menge: 400,000 m

**28.1.3.480 Flexibles Kunststoff- Wellrohr M32**
VDE 0605 DIN EN 61386-22
Mindestdruckfestigkeit: 750 N/5 cm
Temperaturbeständigkeit bis 75° C
Klassifizierung 3321
Farbe: grau

einschließlich:
erforderlichen Hilfsmaterialien.
(Schellen / Schrauben / Endtüllen)

liefern und montieren.
Menge: 250,000 m

**28.1.3.490 Kabelschutzrohr flexibel M110**
Druckfestigkeit > 450 N
Temperatur -40°C bis +80°C
korrosionsfest,
Farbe: schwarz

einschließlich: Muffen, Böge
und allen erforderlichen Hilfsmaterialien.

Inkl. Zugseil

liefern und montieren.
Menge: 600,000 m

**28.1.3.500 Aluminiumrohr M20**
DIN EN 50086, Maße DIN EN 60423,
nicht flammenausbreitend, einwandig,
glatt, starr Klassifizierungscode 4456,
Druckfestigkeit schwer,
Schlagfestigkeit schwer,
Dauergebrauchs- und Installationstemperatur min. -45°C max. +250°C,
verlegen offen

einschließlich: Muffen, Bögen
und allen erforderlichen Hilfsmaterialien.
(Schellen / Schrauben / Endtüllen)

liefern und montieren.
Menge: 75,000 m

**28.1.3.510 Aluminiumrohr M25**
DIN EN 50086, Maße DIN EN 60423,
nicht flammenausbreitend, einwandig,
glatt, starr Klassifizierungscode 4456,
Druckfestigkeit schwer,
Schlagfestigkeit schwer,
Dauergebrauchs- und Installationstemperatur min. -45°C max. +250°C,
verlegen offen

einschließlich: Muffen, Bögen
und allen erforderlichen Hilfsmaterialien.
(Schellen / Schrauben / Endtüllen)

liefern und montieren.
Menge: 180,000 m

**28.1.3.520 Aluminiumrohr M32**
DIN EN 50086, Maße DIN EN 60423,
nicht flammenausbreitend, einwandig,
glatt, starr Klassifizierungscode 4456,
Druckfestigkeit schwer,
Schlagfestigkeit schwer,
Dauergebrauchs- und Installationstemperatur min. -45°C max. +250°C,
verlegen offen

einschließlich: Muffen, Bögen
und allen erforderlichen Hilfsmaterialien.
(Schellen / Schrauben / Endtüllen)

liefern und montieren.
Menge: 130,000 m

**28.1.3.530 Aluminiumrohr M25 lackiert**
nach DIN EN 50086-2-1 und VDE 0605
sehr schwere Druckfestigkeit,
beidseitig mit Gewinde und einseitig
aufgeschraubter Muffe (AMG-E).
Material: Aluminium Stranggepresst
Mindestdruckfestigkeit: 4000N / 5 cm
Temperaturbereich: -45°C bis + 250°C
Klassifizierungscode: 5556

Die Montage erfolgt Aufputz in offener Verlegung.

Inkl. Steck- Schraubmuffen, Abstandsschellen,
Schrauben und Endtüllen

Die Befestigung erfolgt auf Beton- Hohlkörperuntergründen oder Stahl- Edelstahlkonstruktionen.

Lackiert nach RAL

liefern und montieren.
Menge: 8,000 m

**28.1.3.540 Elektroinstallationskanal 40 mm tief, 60 mm breit**
Elektroinstallationskanal als Leitungsführungskanal,
schlagfest, UV- und chemikalienbeständig bestehend aus Unterteil mit einschraubbarer Trennwand, mit Aufkantung. Zur Kabelhalterung, anstellbaren Kabelhalteklammern, an beliebiger Stelle einsetzbar und mit formschlüssigem, aufrastbarem Oberteil.
Richtungsänderungen von 90° sind mit Haubenformstücken auszuführen, offene Kanalenden sind mit aufsteckbaren Endplatten zu verschließen.

Material: glasfaserverstärktes Polyester
Farbe: lichtgrau RAL 7035
Lieferlänge: 2 m
Befestigungsabstand: max. 0,7 m

einschl. Muffe/Bogen und Befestigungsmaterial,
liefern und montieren.
Menge: 10,000 m

**28.1.3.550 Elektroinstallationskanal 50 mm tief, 150 mm breit**
Elektroinstallationskanal als Leitungsführungskanal,
schlagfest, UV- und chemikalienbeständig bestehend aus Unterteil mit einschraubbarer Trennwand, mit Aufkantung. Zur Kabelhalterung, anstellbaren Kabelhalteklammern, an beliebiger Stelle einsetzbar und mit formschlüssigem, aufrastbarem Oberteil.
Richtungsänderungen von 90° sind mit Haubenformstücken auszuführen, offene Kanalenden sind mit aufsteckbaren Endplatten zu verschließen.

Material: glasfaserverstärktes Polyester
Farbe: lichtgrau RAL 7035
Lieferlänge: 2 m
Befestigungsabstand: max. 0,7 m

einschl. Muffe/Bogen und Befestigungsmaterial
liefern und montieren.
Menge: 6,000 m

**28.1.3.560 Elektroinstallationskanal 15 mm tief, 15 mm breit weiß**
Elektroinstallationskanal als Leitungsführungskanal,
schlagfest, UV- und chemikalienbeständig bestehend aus Unterteil mit einschraubbarer Trennwand, mit Aufkantung. Zur Kabelhalterung, anstellbaren Kabelhalteklammern, an beliebiger Stelle einsetzbar und mit formschlüssigem, aufrastbarem Oberteil.
Richtungsänderungen von 90° sind mit Haubenformstücken auszuführen, offene Kanalenden sind mit aufsteckbaren Endplatten zu verschließen.

Material: glasfaserverstärktes Polyester
Farbe: weiß RAL 9010
Lieferlänge: 2 m
Befestigungsabstand: max. 0,7 m

einschl. Muffe/Bogen und Befestigungsmaterial
liefern und montieren.
Menge: 10,000 m

**28.1.3.570 Brüstungskanal 65 mm tief, 170 mm breit weiß**
Brüstungskanal als Leitungsführungs- und Geräteeinbaukanal, bestehend aus Unterteil mit Aufnahme für einhängbare Trennwand und Geräteeinbaudosen, mit Schnellbefestigung, anstellbaren Kabelhalteklammern und formschlüssigem Oberteil.
Richtungsänderungen von 90° sind mit Haubenformstücken auszuführen, offene Kanalenden sind mit aufsteckbaren Endplatten zu verschließen.

Farbe RAL 9010

einschl. Bogen und Befestigungsmaterial
liefern und montieren.
Menge: 16,000 m

**28.1.3.580 Brüstungskanal Alu 90x110x2500mm**
als Leitungsführungs- und Geräteeinbaukanal
bez. Aufbau, bestehend aus Unterteil mit Aufnahme für einhängbare Trennwand und Geräteeinbaudosen, mit Schnellbefestigung, anstellbaren Kabelhalteklammern und formschlüssigem Oberteil.
Richtungsänderungen von 90° sind mit Haubenformstücken auszuführen, offene Kanalenden sind mit aufsteckbaren Endplatten zu verschließen.

inkl. Sonderlänge auf 250cm
inkl. Sonderlackierung nach RAL
inkl. 2 Abdeckplatten

einschl. Bogen und Befestigungsmaterial
liefern und montieren.
Menge: 2,000 St

*Hinweis: Vorbemerkung E30*
Vorbemerkung E30

Verlegesysteme Funktionserhalt

Kabeltragsystem für den Funktionserhalt nach DIN 4102 Teil 12 als Normtragekonstruktion der Funktionserhaltsklassen E 30 und E 90, für alle entsprechend der Norm gefertigten und geprüften Kabel und Leitungen mit integriertem Funktionserhalt. Die Einheitspreise der angebotenen Systeme enthalten die komplette Lieferung und betriebsfertige Montage, inkl. systemgebundenem Zubehör.
Die angegebenen Systemlängen sind mit max. Stütz- und Befestigungsabständen gemäß der Zulassung benannt. Zu Formteilen ist ein max. Abstand von 150 mm einzuhalten. Es sind ausreichend Befestigungspunkte anhand der Zulassung unter Berücksichtigung der max. Stützabstände einzukalkulieren. Bei Deckenabhängungen ist die Auswahl der Montagebauteile entsprechend der Länge der Abhängungen zu berücksichtigen. Es sind ausschließlich brandschutztechnisch geprüfte und zugelassene Befestigungssysteme zu verwenden. Die senkrechte Kabelverlegung erfolgt direkt auf der Wand. Die in der DIN 4102 Teil 12 geforderte Zugentlastung bei durchgehender senkrechter Verlegung im Abstand von max. 3,5 m ist zu berücksichtigen. Die Kabelanlage ist nach Fertigstellung normgerecht zu kennzeichnen. Dem System entsprechende Prüfzeugnisse, allgemeine bauaufsichtliche Prüfzeugnisse und gutachterliche Stellungnahmen sind dem Auftraggeber vorzulegen.

**28.1.3.590 Einzelverlegesysteme E90 Bügelschelle 16-22**
Für die Einzelverlegung von E 90
Brandschutzkabeln für Notbeleuchtungssysteme.
Mit sämtlichem Zubehör, z.B. Profilschiene und
Langwanne, sowie den erforderlichen Befestigungsmaterial nach E90 geprüft nach DIN 4102 Teil 12.

Befestigungsabstand der Schienen
max. 60 cm

liefern und montieren.
Menge: 25,000 St

**28.1.3.600 Einzelverlegesysteme E90 Bügelschelle 28-34**
Für die Einzelverlegung von E 90
Brandschutzkabeln für Notbeleuchtungssysteme.
Mit sämtlichem Zubehör, z.B. Profilschiene und
Langwanne, sowie den erforderlichen Befestigungsmaterial nach E90 geprüft nach DIN 4102 Teil 12.

Befestigungsabstand der Schienen
max. 60 cm

liefern und montieren.
Menge: 40,000 St

**28.1.3.610 Sammelhalter E90 1,1Kg/m**
Für Verlegung von E 90 Brandschutzkabeln
inkl. Langwanne, sowie den erforderlichen
Befestigungsmaterial nach E90 geprüft
nach DIN 4102 Teil 12.

Befestigungsabstand max. 50 cm

liefern und montieren.
Menge: 250,000 St

**28.1.3.620 Kabelrinne Nennbreite 200mm/Seitenhöhe 60mm E30**
feuerverzinkt nach dem Tauchverfahren
gemäß DIN EN ISO 1461.
Kabelrinne für den Funktionserhalt E30.
Deckenabhängung mit Hängestiel
300 mm lang; max. Belastung 0,1 kN/m,
max. Stützabstand 1,2 m.
Deckenmontage mit Brandschutzbügel für die
Gewindestangensicherung senkrecht zur Decke
als zweiten Befestigungspunkt;
Wand- und Stielausleger,
Rinne, verzinkt, Montage 1-lagig,
Materialstärke 1,5 mm; inkl. Verbindungsmaterial

Sämtliche Schnittkanten werden nachverzinkt
und mit Kantenschutz versehen.

inkl. E30 Befestigung, Ausleger- Abhängesystem,
Bögen, T-Kreuzstücken, Gelenkverbindungen und
Trennstegen

liefern und montieren.
Menge: 40,000 m

**28.1.3.630 Kabelrinne Nennbreite 300mm/Seitenhöhe 60mm E30**
feuerverzinkt nach dem Tauchverfahren
gemäß DIN EN ISO 1461.
Kabelrinne für den Funktionserhalt E30.
Deckenabhängung mit Hängestiel
300 mm lang; max. Belastung 0,1 kN/m,
max. Stützabstand 1,2 m.
Deckenmontage mit Brandschutzbügel für die
Gewindestangensicherung senkrecht zur Decke
als zweiten Befestigungspunkt;
Wand- und Stielausleger;
Rinne, verzinkt, Montage 1-lagig,
Materialstärke 1,5 mm; inkl. Verbindungsmaterial

Sämtliche Schnittkanten werden nachverzinkt
und mit Kantenschutz versehen.

inkl. E30 Befestigung, Ausleger-Abhängesystem,
Bögen, T-Kreuzstücken, Gelenkverbindungen und
Trennstegen

liefern und montieren.
Menge: 20,000 m

**28.1.3.640 Steigetrasse Nennbreite 200mm E30**
feuerverzinkt nach dem Tauchverfahren
gemäß DIN EN ISO 1461
für Wandbefestigung mit Injektions- Ankerhülsen
und Gewindestangen, mittelschwere Ausführung mit
Sprossen aus U-Profil, Funktionserhalt E30

Die Montage erfolgt auf Beton- oder Mauerziegelwänden.

inkl. Befestigungsmaterial, Schutzkappen,
Wandbügel und Verbinder

liefern und montieren.
Menge: 6,000 m

**28.1.3.650 Bügelschelle 16-22mm, Stahl E30**
feuerverzinkt nach dem Tauchverfahren
gemäß DIN EN ISO 1461
zur Montage in Steigeleiter

Spannbereich 16-22 mm

inkl. Gegenwanne

liefern und betriebsfertig montieren.
Menge: 50,000 St

**28.1.3.660 Bügelschelle 40-46mm, Stahl E30**
feuerverzinkt nach dem Tauchverfahren
gemäß DIN EN ISO 1461
zur Montage in Steigeleiter

Spannbereich 40-46 mm

inkl. Gegenwanne

liefern und betriebsfertig montieren.
Menge: 40,000 St

**28.1.3.670 Bügelschelle 58-64mm, Stahl E30**
feuerverzinkt nach dem Tauchverfahren
gemäß DIN EN ISO 1461
zur Montage in Steigeleiter

Spannbereich 58-64 mm

inkl. Gegenwanne

liefern und betriebsfertig montieren.
Menge: 20,000 St

**28.1.3.680 Mehraufwand Umverlegung Kabelrinne**
Mehraufwand zur Umverlegung von Kabelrinnen
bis 500 mm Breite, Anpassungsarbeiten an
gewerkespezifische Gegebenheiten.

Einheitspreis je anzupassenden Meter.
Inkl. Befestigungsmaterial.
Menge: 40,000 m

**28.1.3.690 Mehraufwand Umverlegung Rohr**
Mehraufwand zu dem Umverlegen von Rohren bis DN 32.
Anpassungsarbeiten an gewerkespezifische Gegebenheiten.

Einheitspreis je anzupassenden Meter.
Inkl. Befestigungsmaterial.
Menge: 30,000 m

**28.1.3.700 Bohrung im Beton von 35-45 mm/30cm**
für Leitungsführungen o. ä. inkl. Schuttentsorgung
Menge: 60,000 St

**28.1.3.710 Bohrung im Mauerwerk von 35-45 mm/30cm**
für Leitungsführungen o. ä. inkl. Schuttentsorgung
Menge: 60,000 St

**28.1.3.720 Kernbohrung D=50mm/30cm**
für Leitungsführungen o. ä. in WU Beton
inkl. Schuttentsorgung
inkl. Beschichtung der Metallflächen
in der Bohrung
Menge: 20,000 St

**28.1.3.730 Kernbohrung D=100mm/30cm**
für Leitungsführungen o. ä. in WU Beton
inkl. Schuttentsorgung
inkl. Beschichtung der Metallflächen
in der Bohrung
Menge: 10,000 St

**28.1.3.740 Kernbohrung D=150mm/30cm**
für Leitungsführungen o. ä. in WU Beton
inkl. Schuttentsorgung
inkl. Beschichtung der Metallflächen
in der Bohrung
Menge: 15,000 St

**28.1.3.750 Universalabdichtung d=150 mm 1x 12-75mm**
Ringraumdichtung zur Abdichtung von Kabeln in Kernbohrungen oder Futterrohren. Geteilte Ausführung zur Abdichtung von neu zu installierenden oder bereits verlegten Kabeln. Geprüft nach FHRK-Prüfgrundlage mit FHRK-Qualitätssiegel.

Maße:
Dichtbreite: 40 mm;
Pressplatten: 5 mm
Werkstoff:
Pressplatten, Schrauben, Muttern und Scheiben:
Edelstahl rostfrei V2A
Gummi: EPDM

Anwendungsbereich:
Wassereinwirkungsklasse DIN 18533:
W1-E, W2.1-E und W2.2-E;
WU-Richtlinie: Beanspruchungsklasse 1 und 2
Dichtheit: gas- und wasserdicht; radonsicher

Werkstoffkombination: A2/EPDM
Futterrohr/Kernbohrung Øi (mm): 150
Anzahl Kabel/Medium insgesamt: 1
Durchgänge: 1
Medienrohr Øa (mm): 12-75

Komplett mit allem systemgebundenen Zubehör
liefern und montieren.
Menge: 12,000 St

**28.1.3.760 Universalabdichtung d=150 mm 10x 4-30mm**
Universalringraumdichtung mit Segmentringtechnik,
geteilter Dichteinsatz mit Segmentringen ø 4-30 mm.
Zum Einsetzen in vorhandene Futterrohre oder Betonkernbohrungen mit ø innen 150 mm.
Geeignet zum gas- und wasserdichten Abdichten von
4 bereits verlegten Kabeln mit ø außen 8-30 mm und
6 bereits verlegten Kabeln mit ø außen 4-16,5 mm.
Durch die integrierten Blindstopfen auch zum
Verschluss von Reserveöffnungen geeignet.
Alle Metallteile rostfrei aus Edelstahl V2A (AISI 304L),
1 Vollgummieinlage aus EPDM,
Dichtbreite 40 mm, Pressplatten 5 mm,
mind. 1 bar druckdicht, gegen drückendes Wasser.
Zum Einsatz bei WU-Beton Beanspruchungsklasse 1.

Komplett mit allem systemgebundenen Zubehör
liefern und montieren.
Menge: 4,000 St

**28.1.3.770 Universalabdichtung d=150 mm 3x 22-54mm**
Universalringraumdichtung mit Segmentringtechnik,
geteilter Dichteinsatz mit Segmentringen ø 22-54 mm.
Zum Einsetzen in vorhandene Futterrohre oder Betonkernbohrungen mit ø innen 150 mm.
Geeignet zum gas- und wasserdichten Abdichten von
3 bereits verlegten Kabeln mit ø außen 22-54 mm.
Durch die integrierten Blindstopfen auch zum
Verschluss von Reserveöffnungen geeignet.
Alle Metallteile rostfrei aus Edelstahl V2A (AISI 304L),
1 Vollgummieinlage aus EPDM,
Dichtbreite 40 mm, Pressplatten 5 mm,
mind. 1 bar druckdicht, gegen drückendes Wasser.
Zum Einsatz bei WU-Beton Beanspruchungsklasse 1.

Komplett mit allem systemgebundenen Zubehör
liefern und montieren.
Menge: 8,000 St

**28.1.3.780 Universalabdichtung d=100 mm 8x 4-16,5mm**
Universalringraumdichtung mit Segmentringtechnik,
geteilter Dichteinsatz mit Segmentringen ø 4-16,5 mm.
Zum Einsetzen in vorhandene Futterrohre oder Betonkernbohrungen mit ø innen 100 mm.
Geeignet zum gas- und wasserdichten Abdichten von
8 bereits verlegten Kabeln mit ø außen 4-16,5 mm.
Durch die integrierten Blindstopfen auch zum
Verschluss von Reserveöffnungen geeignet.
Alle Metallteile rostfrei aus Edelstahl V2A (AISI 304L),
1 Vollgummieinlage aus EPDM,
Dichtbreite 40 mm, Pressplatten 5 mm,
mind. 1 bar druckdicht, gegen drückendes Wasser.
Zum Einsatz bei WU-Beton Beanspruchungsklasse 1.

Komplett mit allem systemgebundenen Zubehör
liefern und montieren.
Menge: 2,000 St

**28.1.3.790 Rohranschluss-Deckel mit 1 Stutzen Kaltschrumpfmuffe**
Snap-In-System-Deckel HSI 150
mit Bajonettverschluss und Rohranschlussmuffe.
Komplett mit 1 Kaltschrumpfmuffe zum gas- und
wasserdichten Anschluss (bis 2 bar) von gewellten
Kabelschutzrohren Ø außen 150 mm.
Menge: 2,000 St

**28.1.3.800 Systemdeckel 3 Stutzen**
Systemdeckel wie vor, jedoch
mit 3 Stutzen für Kabeldurchmesser 32 - 56 mm
liefern und montieren
Menge: 3,000 St

**28.1.3.810 Systemdeckel 7 Stutzen**
Systemdeckel wie vor, jedoch
mit 7 Stutzen für Kabeldurchmesser 19 - 31 mm
liefern und montieren
Menge: 2,000 St

**28.1.3.820 Systemdeckel geschlossen**
Systemdeckel wie vor, jedoch geschlossen
liefern und montieren
Menge: 3,000 St

**28.1.3.830 Luftdichtungsmanschette 8-12mm**
Luftdichtungsmanschetten/Leitungsmanschetten
- dauerhaftes Abdichten bei Durchdringungen von
  Leitungen oder Rohren durch luftdichte
  Schichten/extrem starke Klebekraft
  Für innen und außen (Vlies-Butyl)
- Verarbeitungstemperatur ab -5° C
- Temperaturbeständigkeit von -30° C bis +90° C,
- UV-beständig, halogenfrei

Leitungs- Durchmesser 8-12mm

Komplett liefern und montieren.
Menge: 80,000 St

**28.1.3.840 Stemmarbeiten in Mauerwerk 5x5cm**
für Leitungsführungen o. ä. inkl. Schuttentsorgung
Menge: 20,000 m

**28.1.3.850 Durchbruch in Mauerwerk 20x10x25cm (BxHxT)**
für Leitungsführungen o. ä. inkl. Schuttentsorgung
Menge: 4,000 St

**28.1.3.860 Stemmarbeiten in Beton 5x5cm**
für Leitungsführungen o. ä. inkl. Schuttentsorgung
Menge: 20,000 m

##### 28.1.4 Leitungen / Kabel

*Hinweis: Vorbemerkung Kabel*
Vorbemerkungen zum Leistungstitel Kabel

Die nachfolgend aufgeführten Kabel und Leitungen sind für die Gebäudeinstallation und die komplette Verkabelung der MSR-Technik. Anhand von Kabelzuglisten müssen die Leitungen von Fremdgewerken verlegt werden. Es ist eine aufwendige Verlegung zu kalkulieren.

Des Weiteren auf ca. 2500m² (ca. 70%) der Erdgeschossfläche eine Holzkassettendecke vorgesehen. Der Kabelzug in diesen Bereichen ist in offenen Schächte (70x150mm) zu verlegen.

Dies ist bei der Kalkulation zu berücksichtigen.

**28.1.4.10 NYM-J 3x1,5 mm²**
Kunststoffmantelleitung
gemäß DIN VDE 0250 Teil 204.
Nennspannung 300/ 500 V
Prüfspannung 2000 V

Die Verlegeart ist auf Rinnen,
in Kabelkanälen, in Leerrohren
und auf Steigetrassen.

inkl. Befestigungsmaterial
(außer Bügelschellen)

liefern und verlegen
Menge: 6500,000 m

**28.1.4.20 NYM-J 3x2,5 mm²**
Kunststoffmantelleitung
gemäß DIN VDE 0250 Teil 204.
Nennspannung 300/ 500 V
Prüfspannung 2000 V

Die Verlegeart ist auf Rinnen,
in Kabelkanälen, in Leerrohren
und auf Steigetrassen.

inkl. Befestigungsmaterial
(außer Bügelschellen)

liefern und verlegen
Menge: 6000,000 m

**28.1.4.30 NYM-J 3x4,0 mm²**
Kunststoffmantelleitung
gemäß DIN VDE 0250 Teil 204.
Nennspannung 300/ 500 V
Prüfspannung 2000 V

Die Verlegeart ist auf Rinnen,
in Kabelkanälen, in Leerrohren
und auf Steigetrassen.

inkl. Befestigungsmaterial
(außer Bügelschellen)

liefern und verlegen
Menge: 400,000 m

**28.1.4.40 NYM-J 5x1,5 mm²**
Kunststoffmantelleitung
gemäß DIN VDE 0250 Teil 204.
Nennspannung 300/ 500 V
Prüfspannung 2000 V

Die Verlegeart ist auf Rinnen,
in Kabelkanälen, in Leerrohren
und auf Steigetrassen.

inkl. Befestigungsmaterial
(außer Bügelschellen)

liefern und verlegen
Menge: 7000,000 m

**28.1.4.50 NYM-J 5x2,5 mm²**
Kunststoffmantelleitung
gemäß DIN VDE 0250 Teil 204.
Nennspannung 300/ 500 V
Prüfspannung 2000 V

Die Verlegeart ist auf Rinnen,
in Kabelkanälen, in Leerrohren
und auf Steigetrassen.

inkl. Befestigungsmaterial
(außer Bügelschellen)

liefern und verlegen
Menge: 3000,000 m

**28.1.4.60 NYM-J 5x4 mm²**
Kunststoffmantelleitung
gemäß DIN VDE 0250 Teil 204.
Nennspannung 300/ 500 V
Prüfspannung 2000 V

Die Verlegeart ist auf Rinnen,
in Kabelkanälen, in Leerrohren
und auf Steigetrassen.

inkl. Befestigungsmaterial
(außer Bügelschellen)

liefern und verlegen
Menge: 200,000 m

**28.1.4.70 NYM-J 5x6 mm²**
Kunststoffmantelleitung
gemäß DIN VDE 0250 Teil 204.
Nennspannung 300/ 500 V
Prüfspannung 2000 V

Die Verlegeart ist auf Rinnen,
in Kabelkanälen, in Leerrohren
und auf Steigetrassen.

inkl. Befestigungsmaterial
(außer Bügelschellen)

liefern und verlegen
Menge: 500,000 m

**28.1.4.80 NYM-J 5x10 mm²**
Kunststoffmantelleitung
gemäß DIN VDE 0250 Teil 204.
Nennspannung 300/ 500 V
Prüfspannung 2000 V

Die Verlegeart ist auf Rinnen,
in Kabelkanälen, in Leerrohren
und auf Steigetrassen.

inkl. Befestigungsmaterial
(außer Bügelschellen)

liefern und verlegen
Menge: 250,000 m

**28.1.4.90 NYM-J 7x1,5 mm²**
Kunststoffmantelleitung
gemäß DIN VDE 0250 Teil 204.
Nennspannung 300/ 500 V
Prüfspannung 2000 V

Die Verlegeart ist auf Rinnen,
in Kabelkanälen, in Leerrohren
und auf Steigetrassen.

inkl. Befestigungsmaterial
(außer Bügelschellen)

liefern und verlegen
Menge: 400,000 m

**28.1.4.100 NYY-J 12x1,5 mm²**
Kunststoffmantelleitung gemäß VDE 0271
Nennspannung 0,6/ 1,0 kV

Die Verlegeart ist auf Rinnen,
in Kabelkanälen, in Leerrohren
und auf Steigetrassen
oder Erdreich.

inkl. Befestigungsmaterial
(außer Bügelschellen)

liefern und verlegen
Menge: 500,000 m

**28.1.4.110 NYY-J 3x2,5 mm²**
Kunststoffmantelleitung gemäß VDE 0271
Nennspannung 0,6/ 1,0 kV

Die Verlegeart ist auf Rinnen,
in Kabelkanälen, in Leerrohren
und auf Steigetrassen
oder Erdreich.

inkl. Befestigungsmaterial
(außer Bügelschellen)

liefern und verlegen
Menge: 500,000 m

**28.1.4.120 NYY-J 5x1,5 mm²**
Kunststoffmantelleitung gemäß VDE 0271
Nennspannung 0,6/ 1,0 kV

Die Verlegeart ist auf Rinnen,
in Kabelkanälen, in Leerrohren
und auf Steigetrassen
oder Erdreich.

inkl. Befestigungsmaterial
(außer Bügelschellen)

liefern und verlegen
Menge: 100,000 m

**28.1.4.130 NYY-J 5x2,5 mm²**
Kunststoffmantelleitung gemäß VDE 0271
Nennspannung 0,6/ 1,0 kV

Die Verlegeart ist auf Rinnen,
in Kabelkanälen, in Leerrohren
und auf Steigetrassen
oder Erdreich.

inkl. Befestigungsmaterial
(außer Bügelschellen)

liefern und verlegen
Menge: 1500,000 m

**28.1.4.140 NYY-J 5x4,0 mm²**
Kunststoffmantelleitung gemäß VDE 0271
Nennspannung 0,6/ 1,0 kV

Die Verlegeart ist auf Rinnen,
in Kabelkanälen, in Leerrohren
und auf Steigetrassen
oder Erdreich.

inkl. Befestigungsmaterial
(außer Bügelschellen)

liefern und verlegen
Menge: 600,000 m

**28.1.4.150 NYY-J 5x10 mm²**
Kunststoffmantelleitung gemäß VDE 0271
Nennspannung 0,6/ 1,0 kV

Die Verlegeart ist auf Rinnen,
in Kabelkanälen, in Leerrohren
und auf Steigetrassen
oder Erdreich.

inkl. Befestigungsmaterial
(außer Bügelschellen)

liefern und verlegen
Menge: 600,000 m

**28.1.4.160 NYCWY 4x16/sm16 mm²**
Kunststoffmantelleitung gemäß VDE 0271
Nennspannung 4 kV

Die Verlegeart ist auf Rinnen,
in Kabelkanälen, in Leerrohren
und auf Steigetrassen.

inkl. Befestigungsmaterial
(außer Bügelschellen)

liefern und verlegen
Menge: 160,000 m

**28.1.4.170 NYCWY 4x25/sm16 mm²**
Kunststoffmantelleitung gemäß VDE 0271
Nennspannung 4 kV

Die Verlegeart ist auf Rinnen,
in Kabelkanälen, in Leerrohren
und auf Steigetrassen.

inkl. Befestigungsmaterial
(außer Bügelschellen)

liefern und verlegen
Menge: 320,000 m

**28.1.4.180 NYCWY 4x35/sm16 mm²**
Kunststoffmantelleitung gemäß VDE 0271
Nennspannung 4 kV

Die Verlegeart ist auf Rinnen,
in Kabelkanälen, in Leerrohren
und auf Steigetrassen.

inkl. Befestigungsmaterial
(außer Bügelschellen)

liefern und verlegen
Menge: 380,000 m

**28.1.4.190 NYCWY 4x50/sm25 mm²**
Kunststoffmantelleitung gemäß VDE 0271
Nennspannung 4 kV

Die Verlegeart ist auf Rinnen,
in Kabelkanälen, in Leerrohren
und auf Steigetrassen.

inkl. Befestigungsmaterial
(außer Bügelschellen)

liefern und verlegen
Menge: 275,000 m

**28.1.4.200 NYCWY 4x70/sm35 mm²**
Kunststoffmantelleitung gemäß VDE 0271
Nennspannung 4 kV

Die Verlegeart ist auf Rinnen,
in Kabelkanälen, in Leerrohren
und auf Steigetrassen.

inkl. Befestigungsmaterial
(außer Bügelschellen)

liefern und verlegen
Menge: 140,000 m

**28.1.4.210 NYCWY 4x95/sm50 mm²**
Kunststoffmantelleitung gemäß VDE 0271
Nennspannung 4 kV

Die Verlegeart ist auf Rinnen,
in Kabelkanälen, in Leerrohren
und auf Steigetrassen.

inkl. Befestigungsmaterial
(außer Bügelschellen)

liefern und verlegen
Menge: 230,000 m

**28.1.4.220 NYCWY 4x120/sm70 mm²**
Kunststoffmantelleitung gemäß VDE 0271
Nennspannung 4 kV

Die Verlegeart ist im Erdreich.

inkl. Befestigungsmaterial
(außer Bügelschellen)

liefern und verlegen
Menge: 820,000 m

**28.1.4.230 NYCWY 4x150/sm70 mm²**
Kunststoffmantelleitung gemäß VDE 0271
Nennspannung 4 kV

Die Verlegeart ist auf Rinnen,
in Kabelkanälen, in Leerrohren
und auf Steigetrassen.

inkl. Befestigungsmaterial
(außer Bügelschellen)

liefern und verlegen
Menge: 340,000 m

**28.1.4.240 Trassenwarnband**
Warnband/Warnnetz zum Schutz von erdverlegten Kabeln, Rohren und Rohrleitungen.
Trassenwarnband aus einem Polyethylenband/-gitternetz 300 mm breit, orange

liefern und verlegen.
Menge: 200,000 m

**28.1.4.250 NSGAFÖU 1 x 185 mm²**
Sonder-Gummileitungen NSGAFÖU
nach DIN VDE 0100 Teil 430 und 520 als kurzschluss- und erdschlusssichere Verbindungen innerhalb von Schaltanlagen eingesetzt werden.

Außenmantel Farbe: schwarz
Temperaturbereich: max. Leitertemperatur +90 °C

Technische Daten:
Nennspannung: Uo/U = 1,8/3 kV
Höchstzulässige Betriebsspannungen: in Dreh- und
Einphasenwechselstromanlagen Uo/U = 2,1/3,6 kV;
Gleichstromanlagen Uo/U = 2,7/5,4 kV;
Prüfwechselspannung 6 kV
Mindestbiegeradius: 4 x Außendurchmesser

Die Verlegeart ist auf Rinnen,
in Kabelkanälen, in Leerrohren
und auf Steigetrassen.

inkl. Befestigungsmaterial
(außer Bügelschellen)

liefern und verlegen
Menge: 300,000 m

**28.1.4.260 J-Y(ST)Y...LG 4x2x0,6 mm²**
Installationskabel gemäß VDE 0815
Nennspannung 300 V

Die Verlegeart ist auf Rinnen,
in Kabelkanälen, in Leerrohren
und auf Steigetrassen.

inkl. Befestigungsmaterial
(außer Bügelschellen)

liefern und verlegen
Menge: 75,000 m

**28.1.4.270 J-Y(ST)Y...LG 6x2x0,6 mm²**
Installationskabel gemäß VDE 0815
Nennspannung 300 V

Die Verlegeart ist auf Rinnen,
in Kabelkanälen, in Leerrohren
und auf Steigetrassen.

inkl. Befestigungsmaterial
(außer Bügelschellen)

liefern und verlegen
Menge: 100,000 m

**28.1.4.280 J-Y(ST)Y...LG 2x2x0,8 mm²**
Installationskabel gemäß VDE 0815
Nennspannung 300 V

Die Verlegeart ist auf Rinnen,
in Kabelkanälen, in Leerrohren
und auf Steigetrassen.

inkl. Befestigungsmaterial
(außer Bügelschellen)

liefern und verlegen
Menge: 6800,000 m

**28.1.4.290 J-Y(ST)Y...LG 4x2x0,8 mm²**
Installationskabel gemäß VDE 0815
Nennspannung 300 V

Die Verlegeart ist auf Rinnen,
in Kabelkanälen, in Leerrohren
und auf Steigetrassen.

inkl. Befestigungsmaterial
(außer Bügelschellen)

liefern und verlegen
Menge: 1000,000 m

**28.1.4.300 J-Y(ST)Y...LG 12x2x0,8 mm²**
Installationskabel gemäß VDE 0815
Nennspannung 300 V

Die Verlegeart ist auf Rinnen,
in Kabelkanälen, in Leerrohren
und auf Steigetrassen.

inkl. Befestigungsmaterial
(außer Bügelschellen)

liefern und verlegen
Menge: 450,000 m

**28.1.4.310 A-2Y(L)2Y STIII Bd 2x2x0,8 mm²**
für Erdverlegung gemäß VDE 0816
Prüfspannung 500/ 2000 V

Die Verlegeart ist im Erdreich.

liefern und verlegen
Menge: 800,000 m

**28.1.4.320 A-2Y(L)2Y STIII Bd 4x2x0,8 mm²**
für Erdverlegung gemäß VDE 0816
Prüfspannung 500/ 2000 V

Die Verlegeart ist im Erdreich.

liefern und verlegen
Menge: 200,000 m

**28.1.4.330 A-2Y(L)2Y STIII Bd 10x2x0,8 mm²**
für Erdverlegung gemäß VDE 0816
Prüfspannung 500/ 2000 V

Die Verlegeart ist im Erdreich.

liefern und verlegen
Menge: 250,000 m

**28.1.4.340 LiYCY 2x2x0,75 mm²**
Geschirmte Datenleitung mit Farbcode
nach DIN 47100
Temperaturbereich verlegt: -40 bis +80°C
Nennspannung 500 V

Die Verlegeart ist auf Rinnen,
in Kabelkanälen, in Leerrohren
und auf Steigetrassen.

inkl. Befestigungsmaterial
(außer Bügelschellen)

liefern und verlegen
Menge: 120,000 m

**28.1.4.350 LiYCY 4x1,0 mm²**
Geschirmte Datenleitung mit Farbcode
nach DIN 47100
Temperaturbereich verlegt: -40 bis +80°C
Nennspannung 500 V

Die Verlegeart ist auf Rinnen,
in Kabelkanälen, in Leerrohren
und auf Steigetrassen.

inkl. Befestigungsmaterial
(außer Bügelschellen)

liefern und verlegen
Menge: 500,000 m

**28.1.4.360 LiYCY 7x1,0 mm²**
Geschirmte Datenleitung mit Farbcode
nach DIN 47100
Temperaturbereich verlegt: -40 bis +80°C
Nennspannung 500 V

Die Verlegeart ist auf Rinnen,
in Kabelkanälen, in Leerrohren
und auf Steigetrassen.

inkl. Befestigungsmaterial
(außer Bügelschellen)

liefern und verlegen
Menge: 500,000 m

**28.1.4.370 LiYCY 12x1,0 mm²**
Geschirmte Datenleitung mit Farbcode
nach DIN 47100
Temperaturbereich verlegt: -40 bis +80°C
Nennspannung 500 V

Die Verlegeart ist auf Rinnen,
in Kabelkanälen, in Leerrohren
und auf Steigetrassen.

inkl. Befestigungsmaterial
(außer Bügelschellen)

liefern und verlegen
Menge: 50,000 m

**28.1.4.380 LiYCY (TP) 2x2x0,75 mm²**
Paarverseilte, geschirmte Datenleitung
mit Farbcode nach DIN 47100
Temperaturbereich verlegt: -40 bis +80°C
Nennspannung 500 V

Die Verlegeart ist auf Rinnen,
in Kabelkanälen, in Leerrohren
und auf Steigetrassen.

inkl. Befestigungsmaterial
(außer Bügelschellen)

liefern und verlegen
Menge: 50,000 m

**28.1.4.390 YCYM 2x2x0,8 mm² EIB Busleitung**
gemäß VDE 0815
Prüfspannung 4 kV

Die Verlegeart ist auf Rinnen,
in Kabelkanälen, in Leerrohren
und auf Steigetrassen.

inkl. Befestigungsmaterial
(außer Bügelschellen)

liefern und verlegen
Menge: 500,000 m

**28.1.4.400 Busleitung 2x2x0,64mm²**
2 Doppeladern Bewegter Einsatz
Kupfer verzinnt (AWG 22/7)
Wellenwiderstand 100O hm
Leiterwiderstand max. 62,0 O hm/km

Die Verlegeart ist auf Rinnen,
in Kabelkanälen, in Leerrohren
und auf Steigetrassen.

inkl. Befestigungsmaterial
(außer Bügelschellen)

liefern und verlegen
Menge: 25,000 m

**28.1.4.410 Busleitung Li-2YCY 2x2x0,22mm²**
2 Doppeladern Bewegter Einsatz
Wellenwiderstand 100 Ohm
Induktivität: 0,66 mH/km
Leiterwiderstand 186,0 O hm/km

Die Verlegeart ist auf Rinnen,
in Kabelkanälen, in Leerrohren
und auf Steigetrassen.

inkl. Befestigungsmaterial
(außer Bügelschellen)

liefern und verlegen
Menge: 350,000 m

**28.1.4.420 Busleitung 1x2x0,64**
1x2x0,64
Wellenwiderstand: 100–120 Ohm
Induktivität: ≤ 0,7 mH/km
Leiterwiderstand: ≤ 60 Ω/km (je Leiter, 20 °C)

Die Verlegeart ist auf Rinnen,
in Kabelkanälen, in Leerrohren
und auf Steigetrassen.

inkl. Befestigungsmaterial
(außer Bügelschellen)

liefern und verlegen
Menge: 250,000 m

**28.1.4.430 CAT 7a 1x4P S/FTP AWG 22**
Datenkabel, S/FTP, Kategorie 7A, AWG22, Euroklasse Cca
4P 1200 MHz

Datenkabel für die strukturierte Gebäudeverkabelung.
Einsetzbar für alle ICT-Netzanwendungen bis zur Klasse FA (1000 MHz) gemäß EN 50173-1 und ISO/IEC 11801, darüber hinaus auch für Multimedia-Anwendungen im CATV-Frequenzbereich bis 862 MHz gemäß IEC 15018.
Aufgrund des erhöhten Leiterquerschnitts hervorragend für Power over Ethernet (PoE) / PoE+ geeignet.

Elektrisch und mechanisch hervorragendes Cat.7A-Datenkabel - übertrifft die Anforderungen der ISO/IEC 11801, IEC 61156-5, EN 50173-1 und EN 50288-9-1. Exzellente Schirmwirkung dank Paar- und Geflechtschirm. Reduzierter Außendurchmesser.
Kompatibel mit allen gängigen Stecksystemen nach EN 50173 und ISO/IEC 11801.

Schleifenwiderstand bei 20° C:  116 Ω/km
Betriebskapazität:  43 pF/m
Impedanzmittelwert bei 100 MHz:  100 Ω ±5 Ω
Kopplungswiderstand bei 1/10/30 MHz:  < 5/5/8 mΩ/m
Coupling Attenuation
(Grenzkurvendef. nach IEC 61156):  > 85 dB
Erdunsymmetriedämpfung LCL
bei 1-600 MHz:  > 40 dB
Skew (Laufzeitdifferenz):  15 ns / 100 m

Biegeradien:
beim Einzug:  ≥ 64 mm
fest installiert:  ≥ 32 mm
Einzugskraft:  ≤ 120 N
Querdruckfestigkeit:  ≥ 1000 N/10 cm
Hammerschlag:  ≥ 10 Schläge
Temperaturbereich:
während
Installation:  0° C bis + 50° C
im Betrieb:  -20° C bis + 60° C

Halogenfreiheit, Korrosivität
IEC 60754-1/-2, EN 50267-2-1/-2-2,
VDE 0482-267-2-1/-2-2, AREI-RGIE Art.104-SA

Die Verlegeart ist auf Rinnen, in Kabelkanälen, in Leerrohren und auf Steigetrassen.

inkl. Befestigungsmaterial
(außer Bügelschellen)

inkl. verlegen
Menge: 1500,000 m
DIN 276:2018-12: 444

**28.1.4.440 CAT 7a 2x4P S/FTP AWG 22 Duplex**
Duplex Datenkabel, S/FTP, Kategorie 7A, AWG22, Euroklasse Cca 4P 1200 MHz

Datenkabel für die strukturierte Gebäudeverkabelung.
Einsetzbar für alle ICT-Netzanwendungen bis zur Klasse FA (1000 MHz) gemäß EN 50173-1 und ISO/IEC 11801, darüber hinaus auch für Multimedia-Anwendungen im CATV-Frequenzbereich bis 862 MHz gemäß IEC 15018.
Aufgrund des erhöhten Leiterquerschnitts hervorragend für Power over Ethernet (PoE) / PoE+ geeignet.

Elektrisch und mechanisch hervorragendes Cat.7A-Datenkabel - übertrifft die Anforderungen der ISO/IEC 11801, IEC 61156-5, EN 50173-1 und EN 50288-9-1. Exzellente Schirmwirkung dank Paar- und Geflechtschirm. Reduzierter Außendurchmesser.
Kompatibel mit allen gängigen Stecksystemen nach EN 50173 und ISO/IEC 11801.

Schleifenwiderstand bei 20° C:  116 Ω/km
Betriebskapazität:  43 pF/m
Impedanzmittelwert bei 100 MHz:  100 Ω ±5 Ω
Kopplungswiderstand bei 1/10/30 MHz:  < 5/5/8 mΩ/m
Coupling Attenuation
(Grenzkurvendef. nach IEC 61156):  > 85 dB
Erdunsymmetriedämpfung LCL
bei 1-600 MHz:  > 40 dB
Skew (Laufzeitdifferenz):  15 ns / 100 m

Biegeradien:
beim Einzug:  ≥ 64 mm
fest installiert:  ≥ 32 mm
Einzugskraft:  ≤ 120 N
Querdruckfestigkeit:  ≥ 1000 N/10 cm
Hammerschlag:  ≥ 10 Schläge
Temperaturbereich:
während
Installation:  0° C bis + 50° C
im Betrieb:  -20° C bis + 60° C

Halogenfreiheit, Korrosivität
IEC 60754-1/-2, EN 50267-2-1/-2-2,
VDE 0482-267-2-1/-2-2, AREI-RGIE Art.104-SA

Die Verlegeart ist auf Rinnen, in Kabelkanälen, in Leerrohren und auf Steigetrassen.

inkl. Befestigungsmaterial
(außer Bügelschellen)

inkl. verlegen
Menge: 3400,000 m
DIN 276:2018-12: 444

**28.1.4.450 CAT 7a 1x4P S-FTP AWG 22 Erdkabel**
Datenkabel für die Außenverlegung mit Nagetierschutz und Außenmantel mit UV-Schutz.
Elektrisch und mechanisch hervorragendes Cat.7A -Datenkabel übertrifft die Anforderungen der ISO/IEC 11801-1, IEC 61156-5, EN 50173-1 und EN 50288-9-1.
Exzellente Schirmwirkung dank Paar- und Geflechtschirm.
Kompatibel mit allen gängigen Stecksystemen nach EN 50173 und ISO/IEC 11801-1.

Einsatzgebiet Außenbereich
Installationstemperatur: 0 °C - +50 °C
Betriebstemperatur: -20 °C - +60 °C

Datenkabel, S/FTP, Kategorie 7A, AWG22, Euroklasse Cca
Ader: 1.52 mm Ø, PE-isoliert
Abschirmung Paar: Alu PETP-Folie
Abschirmung: Cu-Geflecht, verzinnt
Außenmantel: FRNC/LS0H, schwarz
Betriebskapazität: 43 pF/m
Erdunsymmetriedämpfung LCL bei 1-600 MHz
GBit\s Bis 10 Gbit/s
Impedanz: bei 100 MHz, ±5Ω 100 Ω
Kategorie: Cat.7A
Kopplungsdämpfung: 85 dB
Kopplungswiderstand 1/10/30 MHz: < 5/5/8 mΩ/m
Schirmung. geschirmt
Schleifenwiderstand bei 20°C: 116 Ω/km
Skew (Laufzeitdifferenz) 15 ns/100 m

Die Verlegeart ist auf Rinnen, in Kabelkanälen, in Leerrohren und auf Steigetrassen.

inkl. Befestigungsmaterial
(außer Bügelschellen)

inkl. verlegen
Menge: 400,000 m
DIN 276:2018-12: 444

**28.1.4.460 LWL-Außenkabel 1x6 fasrig, E9/125**
LWL-Außenkabel, 1x6 fasrig, E9/125,
bewehrt, erdverlegbar, längswasserdicht,
Mantel mit Nagetierschutz (Stahlrillenmantel),
Qualitätsnachweis und Fertigungsgutachten,

Dämpfung bei 1310 nm: <0,36 dB/km,
Dämpfung bei 1490 nm: <0,25 dB/km,
Dämpfung bei 1550 nm: <0,22 dB/km,

chromatische Dispersion bei
1285 … 1330 nm ≤ 3,5 ps/[nm x km]

liefern und betriebsfertig montieren.
Menge: 700,000 m

**28.1.4.470 Sprechstellen-Kabel J02YSCH 4x2x0,56mm FRNC**
Hochwertige Isolation.
Adernquerschnitt 0,56 qmm.
Niedrige Kapazität durch PE-Isolierung.
Schirmung durch AL/PT-Folie mit Beilauflitze
und Cu-Geflechtschirm.

Technische Daten:
Cu-Drähte pro Leiter: 32 x 0,1 mm blank
Leiterwiderstand: <53 Ohm/km
Isolationswiderstand: >1 GOhm x km
Kapazität Leiter/Leiter: 49 pF/m
Wellenwiderstand: 100 Ohm
Leiterquerschnitt: 0,56 qmm
Leiterisolation: PE 1,52
Außenmantel: FRNC
Gesamtdurchmesser: 7 mm
Temperaturbereich: -20°C bis 70°C

Die Verlegeart ist auf Rinnen,
in Kabelkanälen, in Leerrohren
und auf Steigetrassen.

inkl. Befestigungsmaterial
(außer Bügelschellen)

liefern und verlegen
Menge: 50,000 m

**28.1.4.480 Lautsprecherkabel 500 PUR schwarz 2 x 2,5 mm²**
Lautsprecherkabel 500 PUR schwarz 2 x 2,5 mm²

Leiter-Material: Kupfer, blank
Aderisolation: PVC
Aderfarben: rt, sw
Verseilelement: Paarverseilung
Außenmantelmaterial: PUR
Kabelaußendurchmesser: ca. 6,6 mm
Außenmantelfarbe: schwarz
Elektrische Daten
Leiterwiderstand, max.: 12,7 Ohm/km
Technische Daten
Gewicht: ca. 66,9 kg/km
Biegeradius bei Verl.: 33 mmMin.
Temperaturbereich Betrieb min.: -25°C
Temperaturbereich Betrieb max.: +80°C
Cu-Zahl: 28,8 kg/km

Die Verlegeart ist auf Rinnen,
in Kabelkanälen, in Leerrohren
und auf Steigetrassen.

inkl. Befestigungsmaterial
(außer Bügelschellen)

liefern und verlegen
Menge: 400,000 m

**28.1.4.490 Video Koaxkabel 75 Ohm**
Präziser Wellenwiderstand 75 Ohm
Flexibler und widerstandsfähiger
Außenmantel Farbe Grün

Mantel Durchmesser PVC 6,2 mm
Innenleiter Massivdraht Cu 1x0,6 mm
Abschirmung Cu Geflecht, verzinnt

Die Verlegeart ist auf Rinnen,
in Kabelkanälen, in Leerrohren
und auf Steigetrassen.

inkl. Befestigungsmaterial
(außer Bügelschellen)

liefern und verlegen
Menge: 600,000 m

**28.1.4.500 S05RN-F 4G 1,5 für Jalousieverkabelung**
Nach DIN VDE 0282. Speziell für Rollladenbauer.
Für geringe mechanische Beanspruchung in trockenen,
feuchten und nassen Räumen sowie im Freien.

Die Verlegeart ist auf Rinnen,
in Kabelkanälen, in Leerrohren
und auf Steigetrassen.

inkl. Befestigungsmaterial
(außer Bügelschellen)

liefern und verlegen
Menge: 6500,000 m

**28.1.4.510 H05VV5-F 2 x 1,0 mm²**
Feindrähtige Litze aus blanken CU-Drähten, Aderisolation auf PVC-Basis, Adern in Lagen verseilt,
schwarz, mit fortlaufenden weißen Ziffern, eine
Ader grün-gelb als Schutzleiter gekennzeichnet.
Mantel aus Spezialmischung auf PVC-Basis erhöht
Ölbeständig, silbergrau gemäß VDE 0281 Teil 13
und HD21.13S1.

Die Verlegeart ist auf Rinnen,
in Kabelkanälen, in Leerrohren
und auf Steigetrassen.

inkl. Befestigungsmaterial
(außer Bügelschellen)

liefern und verlegen
Menge: 50,000 m

**28.1.4.520 H05VV5-F 3 x 1,5 mm²**
Feindrähtige Litze aus blanken CU-Drähten, Aderisolation auf PVC-Basis, Adern in Lagen verseilt,
schwarz, mit fortlaufenden weißen Ziffern, eine
Ader grün-gelb als Schutzleiter gekennzeichnet.
Mantel aus Spezialmischung auf PVC-Basis erhöht
Ölbeständig, silbergrau gemäß VDE 0281 Teil 13
und HD21.13S1.

Die Verlegeart ist auf Rinnen,
in Kabelkanälen, in Leerrohren
und auf Steigetrassen.

inkl. Befestigungsmaterial
(außer Bügelschellen)

liefern und verlegen
Menge: 3000,000 m

**28.1.4.530 H05VV5-F 4 x 1,0 mm²**
Feindrähtige Litze aus blanken CU-Drähten, Aderisolation auf PVC-Basis, Adern in Lagen verseilt,
schwarz, mit fortlaufenden weißen Ziffern, eine
Ader grün-gelb als Schutzleiter gekennzeichnet.
Mantel aus Spezialmischung auf PVC-Basis erhöht
Ölbeständig, silbergrau gemäß VDE 0281 Teil 13
und HD21.13S1.

Die Verlegeart ist auf Rinnen,
in Kabelkanälen, in Leerrohren
und auf Steigetrassen.

inkl. Befestigungsmaterial
(außer Bügelschellen)

liefern und verlegen
Menge: 180,000 m

**28.1.4.540 H05VV5-F 4 x 1,5 mm²**
Feindrähtige Litze aus blanken CU-Drähten, Aderisolation auf PVC-Basis, Adern in Lagen verseilt,
schwarz, mit fortlaufenden weißen Ziffern, eine
Ader grün-gelb als Schutzleiter gekennzeichnet.
Mantel aus Spezialmischung auf PVC-Basis erhöht
Ölbeständig, silbergrau gemäß VDE 0281 Teil 13
und HD21.13S1.

Die Verlegeart ist auf Rinnen,
in Kabelkanälen, in Leerrohren
und auf Steigetrassen.

inkl. Befestigungsmaterial
(außer Bügelschellen)

liefern und verlegen
Menge: 700,000 m

**28.1.4.550 H05VV5-F 4 x 2,5 mm²**
Feindrähtige Litze aus blanken CU-Drähten, Aderisolation auf PVC-Basis, Adern in Lagen verseilt,
schwarz, mit fortlaufenden weißen Ziffern, eine
Ader grün-gelb als Schutzleiter gekennzeichnet.
Mantel aus Spezialmischung auf PVC-Basis erhöht
Ölbeständig, silbergrau gemäß VDE 0281 Teil 13
und HD21.13S1.

Die Verlegeart ist auf Rinnen,
in Kabelkanälen, in Leerrohren
und auf Steigetrassen.

inkl. Befestigungsmaterial
(außer Bügelschellen)

liefern und verlegen
Menge: 500,000 m

**28.1.4.560 H05VV5-F 4 x 4,0 mm²**
Feindrähtige Litze aus blanken CU-Drähten, Aderisolation auf PVC-Basis, Adern in Lagen verseilt,
schwarz, mit fortlaufenden weißen Ziffern, eine
Ader grün-gelb als Schutzleiter gekennzeichnet.
Mantel aus Spezialmischung auf PVC-Basis erhöht
Ölbeständig, silbergrau gemäß VDE 0281 Teil 13
und HD21.13S1.

Die Verlegeart ist auf Rinnen,
in Kabelkanälen, in Leerrohren
und auf Steigetrassen.

inkl. Befestigungsmaterial
(außer Bügelschellen)

liefern und verlegen
Menge: 200,000 m

**28.1.4.570 H05VV5-F 4 x 6,0 mm²**
Feindrähtige Litze aus blanken CU-Drähten, Aderisolation auf PVC-Basis, Adern in Lagen verseilt,
schwarz, mit fortlaufenden weißen Ziffern, eine
Ader grün-gelb als Schutzleiter gekennzeichnet.
Mantel aus Spezialmischung auf PVC-Basis erhöht
Ölbeständig, silbergrau gemäß VDE 0281 Teil 13
und HD21.13S1.

Die Verlegeart ist auf Rinnen,
in Kabelkanälen, in Leerrohren
und auf Steigetrassen.

inkl. Befestigungsmaterial
(außer Bügelschellen)

liefern und verlegen
Menge: 20,000 m

**28.1.4.580 H05VV5-F 4 x 10,0 mm²**
Feindrähtige Litze aus blanken CU-Drähten, Aderisolation auf PVC-Basis, Adern in Lagen verseilt,
schwarz, mit fortlaufenden weißen Ziffern, eine
Ader grün-gelb als Schutzleiter gekennzeichnet.
Mantel aus Spezialmischung auf PVC-Basis erhöht
Ölbeständig, silbergrau gemäß VDE 0281 Teil 13
und HD21.13S1.

Die Verlegeart ist auf Rinnen,
in Kabelkanälen, in Leerrohren
und auf Steigetrassen.

inkl. Befestigungsmaterial
(außer Bügelschellen)

liefern und verlegen
Menge: 100,000 m

**28.1.4.590 H05VV5-F 5 x 1,5 mm²**
Feindrähtige Litze aus blanken CU-Drähten, Aderisolation auf PVC-Basis, Adern in Lagen verseilt,
schwarz, mit fortlaufenden weißen Ziffern, eine
Ader grün-gelb als Schutzleiter gekennzeichnet.
Mantel aus Spezialmischung auf PVC-Basis erhöht
Ölbeständig, silbergrau gemäß VDE 0281 Teil 13
und HD21.13S1.

Die Verlegeart ist auf Rinnen,
in Kabelkanälen, in Leerrohren
und auf Steigetrassen.

inkl. Befestigungsmaterial
(außer Bügelschellen)

liefern und verlegen
Menge: 1500,000 m

**28.1.4.600 H05VV5-F 7 x 1,5 mm²**
Feindrähtige Litze aus blanken CU-Drähten, Aderisolation auf PVC-Basis, Adern in Lagen verseilt,
schwarz, mit fortlaufenden weißen Ziffern, eine
Ader grün-gelb als Schutzleiter gekennzeichnet.
Mantel aus Spezialmischung auf PVC-Basis erhöht
Ölbeständig, silbergrau gemäß VDE 0281 Teil 13
und HD21.13S1.

Die Verlegeart ist auf Rinnen,
in Kabelkanälen, in Leerrohren
und auf Steigetrassen.

inkl. Befestigungsmaterial
(außer Bügelschellen)

liefern und verlegen
Menge: 700,000 m

**28.1.4.610 H05VV5-F 7 x 2,5 mm²**
Feindrähtige Litze aus blanken CU-Drähten, Aderisolation auf PVC-Basis, Adern in Lagen verseilt,
schwarz, mit fortlaufenden weißen Ziffern, eine
Ader grün-gelb als Schutzleiter gekennzeichnet.
Mantel aus Spezialmischung auf PVC-Basis erhöht
Ölbeständig, silbergrau gemäß VDE 0281 Teil 13
und HD21.13S1.

Die Verlegeart ist auf Rinnen,
in Kabelkanälen, in Leerrohren
und auf Steigetrassen.

inkl. Befestigungsmaterial
(außer Bügelschellen)

liefern und verlegen
Menge: 50,000 m

**28.1.4.620 H05VV5-F 12 x 1,5 mm²**
Feindrähtige Litze aus blanken CU-Drähten, Aderisolation auf PVC-Basis, Adern in Lagen verseilt,
schwarz, mit fortlaufenden weißen Ziffern, eine
Ader grün-gelb als Schutzleiter gekennzeichnet.
Mantel aus Spezialmischung auf PVC-Basis erhöht
Ölbeständig, silbergrau gemäß VDE 0281 Teil 13
und HD21.13S1.

Die Verlegeart ist auf Rinnen,
in Kabelkanälen, in Leerrohren
und auf Steigetrassen.

inkl. Befestigungsmaterial
(außer Bügelschellen)

liefern und verlegen
Menge: 300,000 m

**28.1.4.630 LiYCY 2x2x,0,75 mm²**
Geschirmte Datenleitung mit Farbcode
nach DIN 47100
Temperaturbereich verlegt: -40 bis +80°C
Nennspannung 500 V

Die Verlegeart ist auf Rinnen,
in Kabelkanälen, in Leerrohren
und auf Steigetrassen.

inkl. Befestigungsmaterial
(außer Bügelschellen)

liefern und verlegen
Menge: 50,000 m

**28.1.4.640 CY H05VVC4V5-K 2 x 1,0 mm²**
Feindrähtige Litze aus blanken CU-Drähten, Aderisolation auf PVC-Basis Adern, in Lagen verseilt,
schwarz, mit fortlaufenden weißen Ziffern, Innenmantel aus PVC-Mischung, Geflecht aus verzinnten
CU-Drähten, PVC-Spezialaußenmantel mit erhöhter
Ölbeständigkeit, silbergrau gemäß VDE 0281 Teil 13
und HD21.13S1.

Die Verlegeart ist auf Rinnen,
in Kabelkanälen, in Leerrohren
und auf Steigetrassen.

inkl. Befestigungsmaterial
(außer Bügelschellen)

liefern und verlegen
Menge: 900,000 m

**28.1.4.650 CY H05VVC4V5-K 2 x 2,5 mm²**
Feindrähtige Litze aus blanken CU-Drähten, Aderisolation auf PVC-Basis Adern, in Lagen verseilt,
schwarz, mit fortlaufenden weißen Ziffern, eine
Ader grün-gelb als Schutzleiter gekennzeichnet.
Innenmantel aus PVC-Mischung, Geflecht aus
verzinnten CU-Drähten, PVC-Spezialaußenmantel
mit erhöhter Ölbeständigkeit, silbergrau gemäß
VDE 0281 Teil 13 und HD21.13S1.

Die Verlegeart ist auf Rinnen,
in Kabelkanälen, in Leerrohren
und auf Steigetrassen.

inkl. Befestigungsmaterial
(außer Bügelschellen)

liefern und verlegen
Menge: 600,000 m

**28.1.4.660 CY H05VVC4V5-K 4 x 2,5 mm²**
Feindrähtige Litze aus blanken CU-Drähten, Aderisolation auf PVC-Basis Adern, in Lagen verseilt,
schwarz, mit fortlaufenden weißen Ziffern, eine
Ader grün-gelb als Schutzleiter gekennzeichnet.
Innenmantel aus PVC-Mischung, Geflecht aus
verzinnten CU-Drähten, PVC-Spezialaußenmantel
mit erhöhter Ölbeständigkeit, silbergrau gemäß
VDE 0281 Teil 13 und HD21.13S1.

Die Verlegeart ist auf Rinnen,
in Kabelkanälen, in Leerrohren
und auf Steigetrassen.

inkl. Befestigungsmaterial
(außer Bügelschellen)

liefern und verlegen
Menge: 600,000 m

**28.1.4.670 CY H05VVC4V5-K 4 x 4,0 mm²**
Feindrähtige Litze aus blanken CU-Drähten, Aderisolation auf PVC-Basis Adern, in Lagen verseilt,
schwarz, mit fortlaufenden weißen Ziffern, eine
Ader grün-gelb als Schutzleiter gekennzeichnet.
Innenmantel aus PVC-Mischung, Geflecht aus
verzinnten CU-Drähten, PVC-Spezialaußenmantel
mit erhöhter Ölbeständigkeit, silbergrau gemäß
VDE 0281 Teil 13 und HD21.13S1.

Die Verlegeart ist auf Rinnen,
in Kabelkanälen, in Leerrohren
und auf Steigetrassen.

inkl. Befestigungsmaterial
(außer Bügelschellen)

liefern und verlegen
Menge: 70,000 m

**28.1.4.680 CY H05VVC4V5-K 4 x 6,0 mm²**
Feindrähtige Litze aus blanken CU-Drähten, Aderisolation auf PVC-Basis Adern, in Lagen verseilt,
schwarz, mit fortlaufenden weißen Ziffern, eine
Ader grün-gelb als Schutzleiter gekennzeichnet.
Innenmantel aus PVC-Mischung, Geflecht aus
verzinnten CU-Drähten, PVC-Spezialaußenmantel
mit erhöhter Ölbeständigkeit, silbergrau gemäß
VDE 0281 Teil 13 und HD21.13S1.

Die Verlegeart ist auf Rinnen,
in Kabelkanälen, in Leerrohren
und auf Steigetrassen.

inkl. Befestigungsmaterial
(außer Bügelschellen)

liefern und verlegen
Menge: 25,000 m

**28.1.4.690 CY H05VVC4V5-K 4 x 10,0 mm²**
Feindrähtige Litze aus blanken CU-Drähten, Aderisolation auf PVC-Basis Adern, in Lagen verseilt,
schwarz, mit fortlaufenden weißen Ziffern, eine
Ader grün-gelb als Schutzleiter gekennzeichnet.
Innenmantel aus PVC-Mischung, Geflecht aus
verzinnten CU-Drähten, PVC-Spezialaußenmantel
mit erhöhter Ölbeständigkeit, silbergrau gemäß
VDE 0281 Teil 13 und HD21.13S1.

Die Verlegeart ist auf Rinnen,
in Kabelkanälen, in Leerrohren
und auf Steigetrassen.

inkl. Befestigungsmaterial
(außer Bügelschellen)

liefern und verlegen
Menge: 50,000 m

**28.1.4.700 (N)HXCH E30 3x1,5RE mm²**
Halogenfreies Kabel gemäß VDE 0266
Nennspannung 0,6/ 1,0 kV
Funktionserhalt E 30

Die Verlegeart ist auf Rinnen,
in Kabelkanälen, in Leerrohren
und auf Steigetrassen.

inkl. Befestigungsmaterial
(außer Bügelschellen)

liefern und verlegen
Menge: 900,000 m

**28.1.4.710 (N)HXCH E30 5x1,5RE mm²**
Halogenfreies Kabel gemäß VDE 0266
Nennspannung 0,6/ 1,0 kV
Funktionserhalt E 30

Die Verlegeart ist auf Rinnen,
in Kabelkanälen, in Leerrohren
und auf Steigetrassen.

inkl. Befestigungsmaterial
(außer Bügelschellen)

liefern und verlegen
Menge: 250,000 m

**28.1.4.720 (N)HXCH E30 3x2,5RE mm²**
Halogenfreies Kabel gemäß VDE 0266
Nennspannung 0,6/ 1,0 kV
Funktionserhalt E 30

Die Verlegeart ist auf Rinnen,
in Kabelkanälen, in Leerrohren
und auf Steigetrassen.

inkl. Befestigungsmaterial
(außer Bügelschellen)

liefern und verlegen
Menge: 1800,000 m

**28.1.4.730 (N)HXCH E30 5x2,5RE mm²**
Halogenfreies Kabel gemäß VDE 0266
Nennspannung 0,6/ 1,0 kV
Funktionserhalt E 30

Die Verlegeart ist auf Rinnen,
in Kabelkanälen, in Leerrohren
und auf Steigetrassen.

inkl. Befestigungsmaterial
(außer Bügelschellen)

liefern und verlegen
Menge: 700,000 m

**28.1.4.740 (N)HXCH E30 5x4,0RE mm²**
Halogenfreies Kabel gemäß VDE 0266
Nennspannung 0,6/ 1,0 kV
Funktionserhalt E 30

Die Verlegeart ist auf Rinnen,
in Kabelkanälen, in Leerrohren
und auf Steigetrassen.

inkl. Befestigungsmaterial
(außer Bügelschellen)

liefern und verlegen
Menge: 1500,000 m

**28.1.4.750 (N)HXCH E30 3x4RE mm²**
Halogenfreies Kabel gemäß VDE 0266
Nennspannung 0,6/ 1,0 kV
Funktionserhalt E 30

Die Verlegeart ist auf Rinnen,
in Kabelkanälen, in Leerrohren
und auf Steigetrassen.

inkl. Befestigungsmaterial
(außer Bügelschellen)

liefern und verlegen
Menge: 200,000 m

**28.1.4.760 (N)HXCH E30 3x6RE mm²**
Halogenfreies Kabel gemäß VDE 0266
Nennspannung 0,6/ 1,0 kV
Funktionserhalt E 30

Die Verlegeart ist auf Rinnen,
in Kabelkanälen, in Leerrohren
und auf Steigetrassen.

inkl. Befestigungsmaterial
(außer Bügelschellen)

liefern und verlegen
Menge: 50,000 m

**28.1.4.770 JE-H(ST)H...BD E 30 2x2x0,8 mm²**
Halogenfreie Brandmeldeleitung
gemäß VDE 0815 Nennspannung 225 V
Funktionserhalt E 30

Die Verlegeart ist auf Rinnen,
in Kabelkanälen, in Leerrohren
und auf Steigetrassen.

inkl. Befestigungsmaterial
(außer Bügelschellen)

liefern und verlegen
Menge: 200,000 m

**28.1.4.780 JE-H(ST)H...BD E 30 6x2x0,8 mm²**
Halogenfreie Brandmeldeleitung
gemäß VDE 0815 Nennspannung 225 V
Funktionserhalt E 30

Die Verlegeart ist auf Rinnen,
in Kabelkanälen, in Leerrohren
und auf Steigetrassen.

inkl. Befestigungsmaterial
(außer Bügelschellen)

liefern und verlegen
Menge: 100,000 m

**28.1.4.790 Silflex SiHF 3x1,5qmm²**
für flexiblen Einsatz
Temperaturbereich von - 50 bis +180°C
Nennspannung 300  500 V
in Anlehnung an VDE 0250, Teil 816

Die Verlegeart ist auf Rinnen,
in Kabelkanälen, in Leerrohren
und auf Steigetrassen.

inkl. Befestigungsmaterial
(außer Bügelschellen)

liefern und verlegen
Menge: 20,000 m

**28.1.4.800 Anschluss 3x1,5qmm**
an bauseits beigestellten Geräten, Verteiler und Motoren
mit isolierten Starkstromkabeln, oder -leitungen,
als Schraub-Klemm-Anschluss.
Für Geräte und Einrichtungen, aus dem Lieferumfang des
Bieters werden Anschlussarbeiten nicht separat vergütet.
= Kabel einführen und zugentlasten
= Kabel absetzen und Kabelabschluss
= Kabelbefestigung und Bezeichnung
= Auflegen der Einzeladern

einschließlich Klein-, Befestigungs- und Anschlusszubehör
(Verschraubungen / Endtüllen usw.)
Menge: 8,000 St

**28.1.4.810 Anschluss 5x1,5qmm**
an bauseits beigestellten Geräten, Verteiler und Motoren
mit isolierten Starkstromkabeln, oder -leitungen,
als Schraub-Klemm-Anschluss.
Für Geräte und Einrichtungen, aus dem Lieferumfang des
Bieters werden Anschlussarbeiten nicht separat vergütet.
= Kabel einführen und zugentlasten
= Kabel absetzen und Kabelabschluss
= Kabelbefestigung und Bezeichnung
= Auflegen der Einzeladern

einschließlich Klein-, Befestigungs- und Anschlusszubehör
(Verschraubungen / Endtüllen usw.)
Menge: 10,000 St

**28.1.4.820 Anschluss 7x1,5qmm**
an bauseits beigestellten Geräten, Verteiler und Motoren
mit isolierten Starkstromkabeln, oder -leitungen,
als Schraub-Klemm-Anschluss.
Für Geräte und Einrichtungen, aus dem Lieferumfang des
Bieters werden Anschlussarbeiten nicht separat vergütet.
= Kabel einführen und zugentlasten
= Kabel absetzen und Kabelabschluss
= Kabelbefestigung und Bezeichnung
= Auflegen der Einzeladern

einschließlich Klein-, Befestigungs- und Anschlusszubehör
(Verschraubungen / Endtüllen usw.)
Menge: 20,000 St

**28.1.4.830 Anschluss 5x2,5qmm**
an bauseits beigestellten Geräten, Verteiler und Motoren
mit isolierten Starkstromkabeln, oder -leitungen,
als Schraub-Klemm-Anschluss.
Für Geräte und Einrichtungen, aus dem Lieferumfang des
Bieters werden Anschlussarbeiten nicht separat vergütet.
= Kabel einführen und zugentlasten
= Kabel absetzen und Kabelabschluss
= Kabelbefestigung und Bezeichnung
= Auflegen der Einzeladern

einschließlich Klein-, Befestigungs- und Anschlusszubehör
(Verschraubungen / Endtüllen usw.)
Menge: 2,000 St

**28.1.4.840 Anschluss 5x10qmm**
an bauseits beigestellten Geräten, Verteiler und Motoren
mit isolierten Starkstromkabeln, oder -leitungen,
als Schraub-Klemm-Anschluss.
Für Geräte und Einrichtungen, aus dem Lieferumfang des
Bieters werden Anschlussarbeiten nicht separat vergütet.
= Kabel einführen und zugentlasten
= Kabel absetzen und Kabelabschluss
= Kabelbefestigung und Bezeichnung
= Auflegen der Einzeladern

einschließlich Klein-, Befestigungs- und Anschlusszubehör
(Verschraubungen / Endtüllen usw.)
Menge: 3,000 St

**28.1.4.850 Anschluss 4x120/70qmm**
an bauseits beigestellten Geräten, Verteiler und Motoren
mit isolierten Starkstromkabeln, oder -leitungen,
als Schraub-Klemm-Anschluss.
Für Geräte und Einrichtungen, aus dem Lieferumfang des
Bieters werden Anschlussarbeiten nicht separat vergütet.
= Kabel einführen und zugentlasten
= Kabel absetzen und Kabelabschluss
= Kabelbefestigung und Bezeichnung
= Auflegen der Einzeladern

Inkl. Einzug in die Trafostation
Inkl. 3x NH3 Sicherungseinsätze 400A

einschließlich Klein-, Befestigungs- und Anschlusszubehör
(Verschraubungen / Endtüllen usw.)
Menge: 6,000 St

**28.1.4.860 Anschluss 2x2x0,8qmm**
an bauseits beigestellten Geräten, Verteiler und Motoren
mit isolierten Starkstromkabeln, oder -leitungen,
als Schraub-Klemm-Anschluss.
Für Geräte und Einrichtungen, aus dem Lieferumfang des
Bieters werden Anschlussarbeiten nicht separat vergütet.
= Kabel einführen und zugentlasten
= Kabel absetzen und Kabelabschluss
= Kabelbefestigung und Bezeichnung
= Auflegen der Einzeladern

einschließlich Klein-, Befestigungs- und Anschlusszubehör
(Verschraubungen / Endtüllen usw.)
Menge: 5,000 St

**28.1.4.870 Montage bauseitiger Geräte**
Montage von bauseits bereitgestellten Geräten, wie z. B.
- Außentemperaturfühler
- Steuergeräte
- Transformatoren für Beleuchtung

inkl. Montage auf Beton- Holz- Stahl- oder verputztem
Untergrund, sowie Anschluss- und Montagematerial

liefern und betriebsfertig montieren
Menge: 8,000 St

**28.1.4.880 Mehraufwand Einzel- Kabeldurchführung**
Im Projekt ist flächig eine Holzkassettendecke mit
einzelnen Kabelschächten vorgesehen. Im Zuge der
Verschließung der Schächte sind in Zusammenarbeit
mit dem Holzbauer die Kabel einzeln auszufädeln.

Mehraufwand Einzel- Kabeldurchführung.

Einheitspreis je Durchführung.
Menge: 280,000 St

**28.1.4.890 Mehraufwand Einzel- Kabelverlegung**
Im Projekt ist flächig eine Holzkassettendecke mit
einzelnen Kabelschächten vorgesehen.In Zusammenarbeit
mit dem Holzbauer sind die Kabel zu verlegen.

Mehraufwand je Meter Kabel bis 5x2,5
Menge: 4500,000 m

**28.1.4.900 Bohrungen in PVC-Gehäuse**
Erstellen von Bohrungen in bauseits bereitgestellten
PVC-Gehäusen, zur Einführung von Leerrohren

Bohrungen bis einschl. M32

inkl. Bohrung, Einführen der Leerrohre, öffnen der
Gehäuseabdeckung nach dem Ausschalen und
abschneiden von Rohrenden.
Menge: 20,000 St

**28.1.4.910 Mehraufwand Unterputzverlegung in Mauerwerk**
Mehraufwand zu den o. g. Kabelpositionen für die
Unterputzverlegung in Sammel- oder Einzelschlitze
inkl. Stemmarbeiten
inkl. Befestigungsmaterial
inkl. Schuttentsorgung
inkl. Schlitz flächig mit Zementputz verschließen
Menge: 150,000 m

**28.1.4.920 Mehraufwand Unterputzverlegung in Beton**
Mehraufwand zu den o. g. Kabelpositionen für die
Unterputzverlegung in Sammel- oder Einzelschlitze
inkl. Stemmarbeiten
inkl. Befestigungsmaterial
inkl. Schuttentsorgung
inkl. Schlitz flächig mit Zementputz verschließen
Menge: 250,000 m

**28.1.4.930 Mehraufwand für Einzelverlegung**
in Nagel- oder Druckschellen
inkl. Befestigungsmaterial
Menge: 2500,000 m

**28.1.4.940 Mehraufwand verlegen in Sonderkonstruktionen**
Mehraufwand für verlegen in Sonderkonstruktionen
Mehraufwand für Leitungen in Sonderkonstruktionen
verlegen (Einfädeln der Leitungen in die Außenfassade
für Beleuchtungszwecke, Mehraufwand der Verlegung
für Leitungen die zu den RWA-Antrieben oder
MSR-Technik führen.
Bis 5x2,5 mm².
Menge: 400,000 m

**28.1.4.950 Mehraufwand Umverlegung**
Im Bereich der Verteiler bzw. in Abhängigkeit des
Baufortschritts müssen die Leitungen in Teilbereichen der Endverlegung umverlegt werden,
inkl. Befestigungsmaterial.

Der Einheitspreis gilt je lfm bis 12x2,5mm².
Menge: 300,000 m

**28.1.4.960 Verbindungsmuffe für Steuerkabel bis 3 Adern**
schrumpfbare Verbindungsmuffe für mehradrige,
kunststoffisolierte Steuerkabel
0,5 bis 2,5 qmm - 0,6/ 1 KV
mit allem erforderlichen Systemzubehör,
wie Verbinder usw.

liefern und betriebsfertig montieren
Menge: 16,000 St

**28.1.4.970 Verbindungsmuffe für Steuerkabel bis 12 Adern**
schrumpfbare Verbindungsmuffe für mehradrige,
kunststoffisolierte Steuerkabel
1,0 bis 2,5 qmm - 0,6/ 1 KV
mit allem erforderlichen Systemzubehör,
wie Verbinder usw.

liefern und betriebsfertig montieren
Menge: 12,000 St

##### 28.1.5 Brandschottungen

*Hinweis: Vorbemerkung Brandschottungen*
Technische Vorbeschreibung

Die Fachfirma muss gemäß den technischen Bestimmungen die jeweiligen Zulassungen zu den nachfolgenden Brandschutzmaßnahmen haben und von einer akkreditierten Stelle zertifiziert sein.

**28.1.5.10 Kabelbrandschottung S 90 für Kernbohrungen bis Ø 250mm**
Für temporäre, oder permanente Brandabschottung
von Kabeln und Kabeltrassen nach DIN 4102 Teil 9 für
eine Feuerwiderstandsdauer von 90 Minuten (S 90).
Brandwände und Decken Öffnung Kernbohrungen bis
Ø 250 mm. Das Brandschutzsystem besteht aus
Brandschutzstein und Brandschutzfüllmasse,
zulässig für gebündelte Verlegung.
Menge: 9,000 St
DIN 276:2018-12: 440

**28.1.5.20 Kombimörtelschottung 200x400x240 (HxBxT), S90**
Herstellen von Abschottungen der Feuerwiderstandsklasse
S 90 nach DIN 4102, Teil 9.

Die Schottung ist aus Brandschutz-Leichtbaumörtel herzustellen, der sowohl pumpfähig ist wie auch manuell eingebracht werden kann.
Mit geringem Aufwand muss eine Nachbelegung von Kabeln möglich sein (z.B. durch Durchbohren des Schotts mit einem spitzen Gegenstand).
Kabel aller Art und Lichtwellenleiter müssen durchgeführt werden können. Bei Wandschotts muss auch die Durchführung von brennbaren und nichtbrennbaren Rohren möglich sein.

Der zur Verwendung kommende Mörtel muss feuchtigkeitsbeständig sein und darf nicht zu Schrumpfung oder Rissbildung neigen. Der Mörtel muss für alle Kabeltrassenarten und Kabelleitern zugelassen sein.

Höhe: 200 mm
Breite: 400 mm
Wand- Deckenstärke: 240 mm
Feuerwiderstandsdauer: S 90

Inkl. Reinigung der Öffnung, flächenbündige Montage, Kennzeichnungsschild, Vorlage der bauaufsichtlichen Zulassung DIBT und systemgebundenes Zubehör

liefern und betriebsfertig montieren
Menge: 8,000 St
DIN 276:2018-12: 440

**28.1.5.30 Brandschutzschaum Kartusche**
Brandschutzschaum zum Verschließen von einzelnen
elektrischen Leitungen und Rohrleitungen durch Wände
oder Decken zur Einhaltung der Leitungsanlagen-Richtlinie.

Kartuscheninhalt: 180 g

Feuerwiderstandsdauer: S 30
Wandstärke: min. 7,5 cm

Feuerwiderstandsdauer: S 90
Wandstärke: min. 10 cm
Deckenstärke: min. 15 cm

inkl. Reinigung der Öffnung, flächenbündige Montage,
Kennzeichnungsschild, Vorlage der bauaufsichtlichen
Zulassung DIBT und systemgebundenes Zubehör

liefern und betriebsfertig montieren
Menge: 8,000 St

**28.1.5.40 Plattenschott 300x200 (BxH), S90**
Herstellen von Wand- und Deckenabschottungen der Feuerwiderstandsklasse S 90 nach DIN 4102, Teil 9.
Die Bauteilöffnung ist von einer Seite mit Brandschutzmasse vorbeschichteten speziellen Mineralfaserplatten zu verschließen. Diese muss bündig und stramm sitzend in die Öffnung mit Brandschutzmasse eingeklebt werden.
Schottfläche und Kabel sind entsprechend Zulassung zu beschichten.

Die Brandschutzbeschichtung (Ablationsbeschichtung) auf Schott und Kabeln muss feuchtigkeits- u. UV-beständig sein und dauerelastisch bleiben. Sie darf daher nicht zu Rissbildung neigen. Beim Einsatz der Brandschutzbeschichtung im Außenbereich muss darüber hinaus ihre Alterungs- und Witterungsbeständigkeit ohne zusätzliche Nachbehandlung nachgewiesen sein. Die Beschichtungslänge auf den Kabeln vor den Schottflächen muss nur 10cm betragen. Das Plattenschott muss einsetzbar sein, in Massivwänden und leichten Trennwänden, ab einer Wanddicke von 10 cm und muss für alle Kabeltypen einschließlich Lichtwellenleiter zugelassen sein.

Eine leichte Nachinstallation von Kabeln ist zu gewährleisten; jeder Schott muss mit einem Kennzeichnungsschild versehen werden.

Höhe: 200 mm
Breite: 300 mm
Feuerwiderstandsdauer: S 90

Inkl. Reinigung der Öffnung, flächenbündige Montage, Abkleben der zu beschichtenden Fläche, Spachtelmasse, Beschichtungsmasse, Kennzeichnungsschild, Vorlage der bauaufsichtlichen Zulassung DIBT u. systemgebundenes Zubehör

liefern und betriebsfertig montieren.
Menge: 9,000 St

**28.1.5.50 Plattenschott 500x400 (BxH), S90**
Herstellen von Wand- und Deckenabschottungen der Feuerwiderstandsklasse S 90 nach DIN 4102, Teil 9.
Die Bauteilöffnung ist von einer Seite mit Brandschutzmasse vorbeschichteten speziellen Mineralfaserplatten zu verschließen. Diese muss bündig und stramm sitzend in die Öffnung mit Brandschutzmasse eingeklebt werden.
Schottfläche und Kabel sind entsprechend Zulassung zu beschichten.

Die Brandschutzbeschichtung (Ablationsbeschichtung) auf Schott und Kabeln muss feuchtigkeits- u. UV-beständig sein und dauerelastisch bleiben. Sie darf daher nicht zu Rissbildung neigen. Beim Einsatz der Brandschutzbeschichtung im Außenbereich muss darüber hinaus ihre Alterungs- und Witterungsbeständigkeit ohne zusätzliche Nachbehandlung nachgewiesen sein. Die Beschichtungslänge auf den Kabeln vor den Schottflächen muss nur 10cm betragen. Das Plattenschott muss einsetzbar sein, in Massivwänden und leichten Trennwänden, ab einer Wanddicke von 10 cm und muss für alle Kabeltypen einschließlich Lichtwellenleiter zugelassen sein.

Eine leichte Nachinstallation von Kabeln ist zu gewährleisten; jeder Schott muss mit einem Kennzeichnungsschild versehen werden.

Höhe: 400 mm
Breite: 500 mm
Feuerwiderstandsdauer: S 90

Inkl. Reinigung der Öffnung, flächenbündige Montage, Abkleben der zu beschichtenden Fläche, Spachtelmasse, Beschichtungsmasse, Kennzeichnungsschild, Vorlage der bauaufsichtlichen Zulassung DIBT u. systemgebundenes Zubehör

liefern und betriebsfertig montieren.
Menge: 12,000 St

**28.1.5.60 Plattenschott 600x400 (BxH), S90**
Herstellen von Wand- und Deckenabschottungen der Feuerwiderstandsklasse S 90 nach DIN 4102, Teil 9.
Die Bauteilöffnung ist von einer Seite mit Brandschutzmasse vorbeschichteten speziellen Mineralfaserplatten zu verschließen. Diese muss bündig und stramm sitzend in die Öffnung mit Brandschutzmasse eingeklebt werden.
Schottfläche und Kabel sind entsprechend Zulassung zu beschichten.

Die Brandschutzbeschichtung (Ablationsbeschichtung) auf Schott und Kabeln muss feuchtigkeits- u. UV-beständig sein und dauerelastisch bleiben. Sie darf daher nicht zu Rissbildung neigen. Beim Einsatz der Brandschutzbeschichtung im Außenbereich muss darüber hinaus ihre Alterungs- und Witterungsbeständigkeit ohne zusätzliche Nachbehandlung nachgewiesen sein. Die Beschichtungslänge auf den Kabeln vor den Schottflächen muss nur 10cm betragen. Das Plattenschott muss einsetzbar sein, in Massivwänden und leichten Trennwänden, ab einer Wanddicke von 10 cm und muss für alle Kabeltypen einschließlich Lichtwellenleiter zugelassen sein.

Eine leichte Nachinstallation von Kabeln ist zu gewährleisten; jeder Schott muss mit einem Kennzeichnungsschild versehen werden.

Höhe: 400 mm
Breite: 600 mm
Feuerwiderstandsdauer: S 90

Inkl. Reinigung der Öffnung, flächenbündige Montage, Abkleben der zu beschichtenden Fläche, Spachtelmasse, Beschichtungsmasse, Kennzeichnungsschild, Vorlage der bauaufsichtlichen Zulassung DIBT u. systemgebundenes Zubehör

liefern und betriebsfertig montieren.
Menge: 24,000 St

**28.1.5.70 Brandschutzverkleidung 3-seitig, 400x700, I90**
Feuerwiderstandsfähige, Kastenförmige Kabeltrassenummantelung I90 aus Brandschutzplatten herstellen.
Platten bestehen aus Zement als Bindemittel, alkaliresistenten Glasfasern zur Bewehrung und Blähglasgranulat als Zuschlagstoff. Sie sind wasserfest und frostbeständig, nichtbrennbar (A1) nach DIN 4102 Teil 1 und enthalten keine brennbaren Bestandteile.
Einschließlich Revisionsöffnungen, so dass ein Nachinstallieren von Leitungen möglich ist. Kabeltrassenhalter sind ebenfalls zu verkleiden. Kabeleinführungen auf der Trasse sind durch Brandschutzmasse zu verschließen.
Die Zulassung ist durch ein Prüfbericht nachzuweisen.

Kabeltrassenabmessungen:
Höhe: bis 400 mm
Breite: bis 700 mm
Ummantelung: 3-seitig

Inkl. Komplett mit allem systemgebundenen Zubehör, Befestigungsmaterial und Kennzeichnungsschild

liefern und betriebsfertig montieren.
Menge: 8,000 m

##### 28.1.6 UP Installationseinsätze

*Hinweis: Vorbemerkung UP Installationseinsätze*
Vorbemerkung zum Leistungstitel UP Installationseinsätze

Die nachfolgend aufgeführten Installationseinheiten müssen - soweit nicht anders gefordert - folgende Qualitätsansprüche erfüllen. Die im LV-Text angegebenen Eigenschaften gelten zusätzlich! Sollen andere, als der Planung zugrunde liegende Fabrikate eingesetzt werden, ist der Nachweis der Gleichwertigkeit auf Grundlage aller geforderten Eigenschaften mit Abgabe des Angebots nachzuweisen.

Alle UP-Einsätze müssen mit Steckklemmen und bruchsicherem Sockel ausgerüstet sein. Der Berührungsschutz nach DIN VDE 0620/05.92 muss auch ohne Abdeckung gewährleistet sein, somit können UP-Einheiten und SELV-Einheiten in Mehrfachkombinationen installiert werden. UP-Einheiten müssen eine isolierte Aufnahme der Montagekrallen aufweisen. Eine leitende Verbindung zwischen Kralle und Tragring ist nicht zulässig, auch wenn keine Krallenmontage erfolgt.

Außerdem ist in die Einheitspreise jeweils
- die Schalterdose tief mit ausreichend Klemmraum inkl. Befestigung
- die Wippe oder Abdeckung
- evtl. Glimmlampe
- der Abdeckrahmen 1-fach
- Befestigung von Steckdosen mit geeigneten Befestigungsschrauben
  an der Schalterdose
- dauerhafte Beschriftung von Steckdosen mit z. B. der
  Sicherungsnummer (EDV- Dosen mit der Patchfeldbelegung)
- das Verdrahten von Installationsschaltungen bei Up Einbaugeräten
- das Verdrahten von bis zu 5- adrigen Leitungen in Up Dosen für Steckdosen
- sowie das komplette Klemmen und Kleinmaterial

einzukalkulieren.

**28.1.6.10 Wippschalter**
Universal Aus- Wechselschalter beleuchtbar
für den Unterputzeinbau
inkl. Schalterdose, Abdeckung und Rahmen
liefern, montieren und verdrahten
Menge: 1,000 St

**28.1.6.20 Taster**
1-poliger Wechsler mit N-Klemme
für den Unterputzeinbau
inkl. Schalterdose, Abdeckung und Rahmen
liefern, montieren und verdrahten
Menge: 23,000 St

**28.1.6.30 Taster mit Beschriftungsfeld**
1-poliger Wechsler mit N-Klemme
für den Unterputzeinbau
inkl. Schalterdose, Abdeckung und Rahmen
liefern, montieren und verdrahten
Menge: 4,000 St

**28.1.6.40 Schlüsseltaster mit Beschriftungsfeld**
1-poliger Wechsler mit N-Klemme
für den Unterputzeinbau
inkl. Schalterdose, Abdeckung und Rahmen
liefern, montieren und verdrahten
Menge: 6,000 St

**28.1.6.50 Jalousie- Wippschalter**
Schalter 1-polig  für den Unterputzeinbau
inkl. Schalterdose, Abdeckung und Rahmen
liefern, montieren und verdrahten
Menge: 1,000 St

**28.1.6.60 1-fach Steckdose mit Klappdeckel aus Metall**
Schuko- Steckdose 16 A 250 VAC
für den Unterputzeinbau
inkl. Schalterdose, Abdeckung und Rahmen
liefern, montieren und verdrahten
Menge: 16,000 St

**28.1.6.70 1-fach Steckdose**
Schuko- Steckdose 16 A 250 VAC
für den Unterputzeinbau
inkl. Schalterdose, Abdeckung und Rahmen
liefern, montieren und verdrahten
Menge: 180,000 St

**28.1.6.80 1-fach Steckdose abschließbar**
Unterputzsteckdose abschließbar
mit durchschleifbarer Schraubklemme
Gehäusematerial PC/ABS,
Flansch ist um 180 Grad drehbar,
mit Beschriftungsfeld,
230V 16A SSD (2P+E)

Maße 90x90 mm
Aufbaumaß: 47 mm

inkl. Befestigungsmaterial für den Unterputzeinbau
inkl. Schalterdose

liefern, montieren und verdrahten
Menge: 1,000 St

**28.1.6.90 CEE-Steckdose 16A**
mit Klappdeckel, UP-Dose und Beschriftungsfeld,
3P+N+E, 400 V, 16 A
wassergeschützt IP44 für den Unterputzeinbau
inkl. Schalterdose, Abdeckung und Rahmen
liefern, montieren und verdrahten
Menge: 2,000 St

**28.1.6.100 CEE-Steckdose 16A abschließbar**
Unterputzsteckdose abschließbar
mit durchschleifbarer Schraubklemme
Gehäusematerial PC/ABS
Flansch ist um 180 Grad drehbar
mit Beschriftungsfeld
400V 16A

Maße 90x90 mm
Aufbaumaß: 47 mm

inkl. Befestigungsmaterial für den Unterputzeinbau
inkl. Schalterdose

liefern, montieren und verdrahten
Menge: 1,000 St

**28.1.6.110 Daten-Anschlussdose 2x 8-polig**
Datendose Cat.6a 2x 8-pol
für anwendungsneutrale Netzwerke
bis zu 250 MHz geschirmte LSA- Plus
Anschlussklemmen als Unterputzeinbau
inkl. Schalterdose, Abdeckung und Rahmen
liefern, montieren und verdrahten
Menge: 45,000 St

**28.1.6.120 Herd-Auslassdose**
inkl. Klemmen für L1/L2/L3/N/PE
inkl. Schalterdose, Abdeckung und Rahmen
liefern, montieren und verdrahten
Menge: 2,000 St

**28.1.6.130 Blindabdeckung**
Blindabdeckung verschraubbar
für den Unterputzeinbau
inkl. Schalterdose, Abdeckung und Rahmen
liefern und montieren
Menge: 3,000 St

**28.1.6.140 Teleskop-Geräteträger**
Teleskop-Geräteträger für Außendämmung
- zur sicheren Befestigung von Leuchten,
  Bewegungsmeldern usw.
- für Isolierstärken von 120-200 mm
- max. Befestigungsfläche 110 x 110 mm
- Gewichtsbelastung bei Wandanbau 30 N

liefern, montieren und verdrahten
Menge: 30,000 St

**28.1.6.150 Mehraufwand UP-Montage in Beton**
Mehraufwand für das Setzen von Unterputzdosen
bis zu einem Ø von 75 mm und einer Tiefe von 100 mm
inkl. evtl. Bohrungen
inkl. Schuttentsorgung
Menge: 70,000 St

**28.1.6.160 Mehrpreis Brandschutzdose**
Mehrpreis für UP Dose in Brandschutzausführung
Menge: 20,000 St

**28.1.6.170 Behindertennotruf up**
für Behinderten-WC bzw. Umkleide komplett mit dazugehöriger Steuerung und Rückstelleinrichtung, Zugschalter und Rückstelltaster einschl. erforderlichem
Zubehör und Inbetriebnahme als Unterputzeinbau
inkl. Schalterdose, Abdeckung und Rahmen
bestehend aus folgenden Komponenten:
- 1 Signalleuchten mit Elektronik incl. Leuchtmittel,
- 1 akustischen Signalgebern und Anschlussklemmen
- 1 Ruf-Abstelltaster
- 2 Zugtaster mit Beruhigungslampe
- 1 Ruftaster mit Beruhigungslampe
- 1 Quittierungskombination
- 1 Stromversorgung inkl. Batteriepufferung

inkl. Notrufaufschaltung auf EIB über pot. Kontakt.

Liefern und betriebsfertig montieren.
Menge: 4,000 St

**28.1.6.180 Unterflurdose inkl. Zubehör**
Unterflur-Geräte- und -Abzweigdose
als systemgebundenes Zubehör zu estrichüberdeckten Rohrinstallationen, mit Schnellverstellung der Dosenhöhe; mit innen liegender stufenloser Höhennivellierung; mit Entkopplungsmöglichkeit für das Dosenoberteil nach der Estrichverlegung; mit Montageschutzdeckel, der bei der Endmontage durch einen Funktionsdeckel oder eine quadratische Kassette ersetzt wird. Der für die Leitungsführung benötigte Doseninnenraum muss bis zu seiner oberen Begrenzung ohne Reduzierung erhalten bleiben. Die Seitenwände sind entsprechend der Rohrgrößen (M20 und M32) perforiert.

Werkstoff: FS
Nivellieraufsatz: Aluminium
Estrichhöhe: 70 ÷ 125 mm
Nenngröße: 250

Inkl. Aufsockelhilfe auf 170mm Estrichaufbauhöhe
Inkl. Montagedeckel für GES 9
Inkl. Geräteeinsatz GES 9 für Belagsdicke bis 5mm
Inkl. Befestigungs- und Klemmmaterial

liefern und montieren.
Menge: 4,000 St

**28.1.6.190 Geräteeinbau Steckdose 3-fach**
Steckdose 0° mit Berührungsschutz,
mit Steckklemmen 2-polig, 16 A 250 V,
für Anschlussleitungen bis 2,5 mm²,
intern gebrückt mit Verbindungsklemmen
nach VDE 0620.

Inkl. Befestigungs- und Klemmmaterial

liefern und montieren.
Menge: 4,000 St

**28.1.6.200 Geräteeinbau Datentechnik 1-fach**
Kat 6 Datenanschlussmodul
RJ45-Steckplatz mit Trägerplatte

Inkl. Befestigungs- und Klemmmaterial
im o. g. Unterflurdose

liefern und montieren
Menge: 8,000 St

##### 28.1.7 AP Installationseinsätze

*Hinweis: Vorbemerkung AP Installationseinsätze*
Vorbemerkung zum Leistungstitel AP Installationseinsätze

Die nachfolgend aufgeführten Installationseinheiten müssen - soweit nicht anders gefordert - folgende Qualitätsansprüche erfüllen. Die im LV-Text angegebenen Eigenschaften gelten zusätzlich! Sollen andere als der Planung zugrundeliegende Fabrikate eingesetzt werden, ist der Nachweis der Gleichwertigkeit auf Grundlage aller geforderten Eigenschaften mit Abgabe des Angebots nachzuweisen.

Alle AP-Einsätze müssen mit Steckklemmen und bruchsicherem Sockel ausgerüstet sein. Der Berührungsschutz nach DIN VDE 0620/05.92 muss auch ohne Abdeckung gewährleistet sein. Das angebotene Schalterfabrikat muss mindestens Schutzart IP 44 aufweisen.

Außerdem ist in die Einheitspreise jeweils
- evtl. Glimmlampe
- dauerhafte Beschriftung von Steckdosen mit z. B. der Sicherungsnummer
- sowie das komplette Klemmen und Kleinmaterial

einzukalkulieren.

**28.1.7.10 Wippschalter**
Universal Aus- Wechselschalter beleuchtbar
für die Aufputzmontage
IP 44 bruchsicher
inkl. Befestigungsmaterial
liefern, montieren und verdrahten
Menge: 1,000 St

**28.1.7.20 Taster**
1-poliger Wechsler mit N-Klemme
für die Aufputzmontage
IP 44 bruchsicher
inkl. Befestigungsmaterial
liefern, montieren und verdrahten
Menge: 26,000 St

**28.1.7.30 Schlüsselschalter ap mit Kontrollleuchte**
für Profil- Halbzylinder mit ca. 40 mm Gesamtlänge
als Aufputzmontage
IP 44 bruchsicher
zur Ansteuerung der Entrauchung
und der Lüftungsgeräte

inkl. LED für Rückmeldung
inkl. Befestigungsmaterial

Komplett liefern und betriebsfertig montieren.
Menge: 1,000 St

**28.1.7.40 1-fach Steckdose**
Schuko-Steckdose 16 A 250 VAC
für die Aufputzmontage IP 44
bruchsicher
inkl. Befestigungsmaterial
liefern, montieren und verdrahten
Menge: 40,000 St

**28.1.7.50 CEE-Steckdose 16A**
mit Klappdeckel und Beschriftungsfeld,
3P+N+E, 400 V, 16 A
wassergeschützt IP44
für die Aufputzmontage IP 44 bruchsicher
inkl. Befestigungsmaterial
liefern, montieren und verdrahten
Menge: 2,000 St

**28.1.7.60 CEE-Steckdose 32A**
mit Klappdeckel und Beschriftungsfeld,
3P+N+E, 400 V, 32 A
wassergeschützt IP44
für die Aufputzmontage IP 44 bruchsicher
inkl. Befestigungsmaterial
liefern, montieren und verdrahten
Menge: 2,000 St

**28.1.7.70 Daten-Anschlussdose 2x 8-polig**
Datendose Cat.6a 2x 8-pol.,
für anwendungsneutrale Netzwerke
bis zu 250 MHz geschirmte LSA-Plus
Anschlussklemmen für die Aufputzmontage IP 44 bruchsicher
inkl. Befestigungsmaterial
liefern, montieren und verdrahten
Menge: 32,000 St

**28.1.7.80 Abzweigdose IP54 85x85x37 mm**
12 Einführmöglichkeiten,
mit außenliegenden Befestigungsstellen
Ui = 400 V

Inkl. aller benötigten Reihenklemmen und
Kabelverschraubungen

montieren und verdrahten
Menge: 350,000 St

**28.1.7.90 Abzweigdose IP54 130x85x37 mm**
Menge: 60,000 St

**28.1.7.100 Abzweigkasten 165 x 165 x 76**
Menge: 12,000 St

**28.1.7.110 Reihenkasten 600 x 300 x 210**
Kombi-Reitergehäuse - Industrie Qualität

Maße: 600 x 300 x 210 mm

2 x NH 00-Reiter-Sicherungs-Lasttrennschalter,
Bemessungsstrom 100 A,
Schellenanschluss 1,5 - 70 mm²,
Abgang universal,
5 x 3-polige D02-Reiter-Sicherungssockel,
E 18-Gewinde,
Bemessungsstrom 63 A,
Schraubanschluss 1,5 - 25 mm²,
auf Sammelschiene 5-polig,
mit 5 Sammelschienenklemmen 16 - 70 mm²,
N-Klemmen 4 - 35 mm²,
PE-Klemmen 4 - 35 mm²,
N-Klemmen 1,5 - 16 mm²,
PE-Klemmen 1,5 - 16 mm²

auf Sammelschienensystem 250 A,
mit transparentem Deckel

komplett liefern, montieren und anschließen.
Menge: 1,000 St

**28.1.7.120 Kleinverteiler 200 x 200 x 122 für FTS**
Kleinverteiler
Maße: 200 x 200 x 122 mm
Kleinverteiler - Industrie Qualität -,
9 Teilungseinheiten, PE/N Klemme,
mit jeweils 2 Klemmstellen 16 mm²,
5 Klemmstellen 6 mm²,
oben 6 elastischen Einführungen,
Abdeck- und Beschriftungsstreifen,
Isolierstopfen, zusätzliche Doppelmembranstutzen

inkl. Hutschiene
inkl. Befestigungs- und Klemmmaterial
inkl. Einführungen
inkl. Aufnahme und Verkabelung bauseitigem
Netzteil für FTS

liefern, montieren und betriebsfertig anschließen
Menge: 8,000 St

**28.1.7.130 Abzweigdose IP 54 rot**
IP65 Verbindungsdose nach DIN VDE 0606 Ui= 690 V,
mit IP 54 Anbaustutzen und Verschlussstopfen M25,
für Sicherheitsbeleuchtung mit rotem Deckel
inkl. aller benötigten Reihenklemmen und
Kabelverschraubungen montieren und verdrahten
Menge: 9,000 St

**28.1.7.140 Abzweigkasten E90 150x150mm**
Kabelabzweig- und Verbindungskasten mit IP66 zertifiziert
nach EN 60670 und IEC 62208 mit elektrischem Funktionserhalt E30 - E90 nach DIN 4102 Teil 12.
Halogenfreies Gehäuse aus Spezialthermoplast, Klemmen
aus hochtemperaturbeständiger Spezialkeramik, Klemmenhalter frei positionierbar, Schnellmontage durch Außenbefestigungslaschen

Maße: 150 x 150 x 85 mm

Inkl. Klemm- und Befestigungsmaterial

montieren und verdrahten
Menge: 1,000 St

**28.1.7.150 Verteiler 100DA**
zur Aufputz-Montage bestehend aus einem Metallgehäuse
und Verteilerleisten, in löt- und schraubfreier
Verbindungstechnik.

einschl. aller Anschlussarbeiten.
Inkl. Wannen
Inkl. LSA Plus Leiste

Ausgebaut für 100 DA

Maße: 330x330x125

Liefern und betriebsfertig montieren und beschriften.
Menge: 1,000 St

**28.1.7.160 Bewegungsmelder Aufputz**
IP 44, Sensorwinkel 180°,
Dämmerungssensor 5-1000lx,
10sec.-17min. verzögert,
incl. Abdeckrahmen
Versorgungsspannung 230 V/ 50 Hz

montieren, verdrahten und parametrieren
Menge: 2,000 St

**28.1.7.170 Nebensignalgerät**
in AP-Flachbauweise, mit elektronischem Drei-Klang-Gong,
mit zwei weiteren Rufunterscheidungen, durch Alpha und
Dauerton, Leiterplatte mit Rufgeneratoren
Betriebsspannung 12 VAC / 16-20 V DC
Lautstärke ca. 90 dB

liefern und montieren

einschließlich Verdrahtungs- und Klemmenmaterial
Einbau und Verdrahtung
Menge: 1,000 St

**28.1.7.180 Steuerkleinverteiler**
Kleinverteiler 200x200x122mm
Zur Steuerung der Baubeleuchtung
Bestückt mit folgendem Ausbau
1x Zeitschaltuhr 24h 2 Kanal
4x Relais 230V
4x B13A Automaten

liefern und montieren

einschließlich Verdrahtungs- und Klemmenmaterial
Einbau und Verdrahtung
Menge: 1,000 St

**28.1.7.190 Heizkonvektor**
wandmontierte Konvektoren
Montageart: Wandgerät
Anschlussleistung von/bis: 2..2 kW
Elektroanschluss: 1/N/PE~230 V
Temperatureinstellung: 0..30 °C
Farbe: weiß
Breite: 740 mm
Höhe: 460 mm
Tiefe: 123 mm
Gewicht: 8,3 kg
Schutzart (IP): IP24
Schutzklasse: I
Mit Überhitzungsschutz: ja
Frostschutzschaltung: ja
Farbvariante: weiß

Liefern und montieren
Menge: 1,000 St

**28.1.7.200 Anschluss Jalousieanlagen**
kompletter Anschluss der Jalousie Anlage
inkl. Endverlegung der Leitung.
inkl. Anschlussstecker- Set

inkl. Klemm- und Befestigungsmaterial
Menge: 60,000 St

**28.1.7.210 Energiesäule 850mm**
Ortsfeste Anschlusssäule abschließbar
2 CEE-Steckdosen, 16 A, 400 Volt, 5-polig
3 Schutzkontaktsteckdosen, 16 A, 230 Volt
1 FI-Schutzschalter 4-polig, 63 A 30 mA
2 Leitungsschutzschalter 3-polig C-16 A
3 Leitungsschutzschalter 1-polig C-16 A.
Schutzart IP X4.

Die Säule besteht aus Aluminiumguss,
Aluminium und Edelstahl,
Farbe Grafit.
Mit abschließbarer Tür

einschließlich Sicherheitsschloss

Mit Anschlussklemmen 5 polig, Klemmbereich bis
16 qmm, 25 qmm massiv.

Mit Montageplatte zum Aufschrauben auf ein Fundament
Höhe über Flur 850 mm, Durchmesser 300mm

inkl. Klemm- und Befestigungsmaterial

liefern, verdrahten und montieren.
Menge: 3,000 St

**28.1.7.220 Energiesäule inkl. 63A CEE**
Ortsfeste Anschlusssäule abschließbar
1 CEE-Steckdosen, 16 A, 400 Volt, 5-polig
1 CEE-Steckdosen, 32 A, 400 Volt, 5-polig
1 CEE-Steckdosen, 63 A, 400 Volt, 5-polig
4 Schutzkontaktsteckdosen, 16 A, 230 Volt

1 FI-Schutzschalter 4-polig 63 A 30 mA
3 Leitungsschutzschalter 1-polig B-16 A
1 Leitungsschutzschalter 3-polig C-16 A.
1 Leitungsschutzschalter 3-polig C-32 A
1 Leitungsschutzschalter 3-polig C-63 A.
Schutzart IP X4.

Schutzart: IP 44 (im ungenutzten Zustand)
IP 44 (im genutzten Zustand)
Material: Säule aus 3mm Edelstahl (1.4301)
Farbe: DB701
Oberfläche: Pulverbeschichtet
Gewicht: 43,50 kg
Abmessungen: Ø: 450 mm
Höhe: 1145 mm
Zuleitung: Unten

Mit Montageplatte zum Aufschrauben auf ein Fundament
Höhe über Flur 850 mm, Durchmesser 300mm

inkl. Klemm- und Befestigungsmaterial

liefern, verdrahten und montieren.
Menge: 1,000 St

**28.1.7.230 CEE Kupplung bis 63A**
CEE-Kupplung, 400V, 63A
Farbe: rot, 5-polig
Schutzart: IP44
inkl. Anschlussarbeiten

Miete, Montage und anschließen
Menge: 2,000 St
DIN 276:2018-12: 444

##### 28.1.8 Haartrockner

**28.1.8.10 Hand- Haartrockner**
Leistungsstufen
Luftgeschwindigkeiten
Sicherheits-Tastschalter „Ein/Aus"
Ondulierdüse
Sicherheits-Temperaturbegrenzer
Wandhalter / elektr. Festanschluss
Schutzkontaktstecker
Nachtlicht am Wandhalter
Sicherheits-Netztrennschalter
Spiralkabel
Umschaltbare Rasiersteckdose
Schutzkontaktstecker am WH
Separate Cool-Taste
Gehäusematerial: Kunststoff
Gehäusefarbe: schwarz

Technische Daten:
Nennleistung: 1.700 - 2000 Watt
Spannung: 220-240V Volt/Hz
Motorart: AC Long-Life Kollektormotor
Abmessungen: 255x89x285 mm
Gewicht: 0.78 Kg

einschl. erforderlichen Klemmen und
Verdrahtungsmaterial

liefern, montieren und verdrahten.
Menge: 8,000 St
DIN 276:2018-12: 444

**28.1.8.20 Schlauch- Haartrockner**
Nennleistung  800 Watt
Spannung  230-240 Volt~, 50/60 Hz
Heizleistung  400 Watt
Motorleistung  400 Watt
Luftgeschwindigkeit  170 km/h
Luftstrom  18 l/s
Schalldruckpegel  72 dB(A)
Laufzeit  (autom. Abschaltung) 240 Sek.
Schutzart (IP)  IP22
Schutzklasse  2
Abmessungen  322 x 182 x 400 mm inkl. Düse;
  322 x 182 x 500 mm inkl. Schlauch

einschl. erforderlichen Klemmen und
Verdrahtungsmaterial

liefern, montieren und verdrahten.
Menge: 2,000 St
DIN 276:2018-12: 444

**28.1.8.30 Händetrockner**
In öffentlichen Räumen müssen manche Geräte den einen oder anderen Schlag oder Tritt einstecken können. Der vandalensichere Highspeed-Händetrockner bietet höchste Sicherheit in öffentlichen Bereichen: hochwertiges Stahlgehäuse mit 1,2 mm Wandstärke, wandbündig, hintergriff- und diebstahlsicher.
Das Gerät überzeugt mit einzigartigen Eigenschaften: modernes Design mit einem schwarzen Düseneinsatz, effektive und schnelle Händetrocknung durch eine optimierte Luftaustrittsdüse, berührungsloser Aktivierung und eine besonders angenehme Trocknung durch einen warmen Luftstrom. Mit Thermo-Schmelzsicherung und Sicherheits-Sensorabschaltung.

Geeignet für öffentliche Toiletteneinrichtungen, Schwimmbäder, etc.

Nennleistung  1.550 Watt
Spannung  230 - 240 Volt-, 50/60 Hz
Heizleistung  550 Watt
Motorleistung  1.000 Watt
Luftgeschwindigkeit  345 km/h
Luftstrom  38 l/s
Schalldruckpegel  71 dB(A)
Relative Trocknungszeit  ca. 17 Sek.
Laufzeit  max. 35 Sek.
Schutzart (IP)  IP23
Schutzklasse  | oder II
Gewicht  4 kg
Abmessungen  280 x 182 x 293 mm

einschl. erforderlichen Klemmen und
Verdrahtungsmaterial

liefern, montieren und verdrahten.
Menge: 8,000 St
DIN 276:2018-12: 444

##### 28.1.9 EIB-Installationssysteme

**28.1.9.10 Spannungsversorgung 640 mA mit Drossel**
Der Ausgang 30 V DC ist unverdrosselt.
Dieser Ausgang kann für die Versorgung weiterer
Funktionsgeräte (z. B. Hilfsspannung für Binäreingänge)
genutzt werden.
zwei Ausgänge BUS (verdrosselt)
ein Ausgang 30 V DC (unverdrosselt)
REG-Gehäuse 7 TE

Versorgung von 2 Buslinien über die Ausgänge
BUS 1 und BUS 2.
Nennstrom max. 640 mA für alle Ausgänge
(l1 + l2 + l3), beliebig aufteilbar, dauerkurzschlussfest.

Netzspannung AC: 161 bis 264 V AC, 50/60 Hz
Betriebsspannung DC: 176 V DC bis 270 V DC
Verlustleistung: typ. < 5 W bei Nennbetrieb
Ausgänge BUS (verdrosselt): Spannung 28 bis 31 V DC
Anschluss KNX-Anschlussklemme
max. Bus-Leitungslänge 350 m je verdrosseltem Ausgang
Ausgang 30 V DC (unverdrosselt): Spannung 30 V DC
Anschluss KNX-Anschlussklemme

liefern, montieren, verdrahten,
programmieren/parametrieren und beschriften
Menge: 8,000 St

**28.1.9.20 Bereichs-/Linienkoppler**
Er verbindet datentechnisch 2x KNX-Linien miteinander und gewährleistet eine galvanische Trennung zwischen diesen Linien.
Die genaue Funktion des Gerätes wird durch die Adressierung und die gewählte Applikation festgelegt.
Linienkoppler LK: Verbindung einer Linie mit einer Hauptlinie (HL) wahlweise mit oder ohne Filterfunktion. Der Koppler ist logisch der untergeordneten Linie zugeordnet.
Bereichskoppler BK: Verbindung einer Hauptlinie (HL) mit einer Bereichslinie (BL) wahlweise mit oder ohne Filterfunktion. Der Koppler ist logisch der untergeordneten Linie zugeordnet.

Verstärker V:
Aufbereitung und Wiederholung von Telegrammen auf einer Linie, keine Filterfunktion. Unterteilung einer Linie in max. 4 unabhängige Liniensegmente, max. 3 parallelgeschaltete Linienverstärker pro Linie.
Für jedes Liniensegment ist eine separate Spannungsversorgung (SV) inklusive Drossel (DR) notwendig.

Versorgung: 21 - 32 V DC über die übergeordnete Linie
Stromaufnahme
übergeordnete Linie: ca. 6 mA
untergeordnete Linie: ca. 8 mA
Anschluss: KNX-Anschlussklemme
Montage: Aufschnappen auf Hutschiene
Umgebungstemperatur: 5 °C bis + 45 °C
Lagertemperatur:  25 °C bis + 70 °C
Schutzart: IP 20 nach EN 60529
Schutzklasse: III nach EN 61140
Einbaubreite: 36 mm (2 TE)

liefern, montieren, verdrahten,
programmieren/parametrieren und beschriften
Menge: 7,000 St

**28.1.9.30 Datenschnittstelle USB REG**
mit integrierter Busankopplung.
Über eine USB-Buchse wird die Ankopplung eines PCs an
den KNX ermöglicht.
Über diese USB-Schnittstelle erfolgt die Programmierung
und die Diagnose der KNX-Geräte sowie der Anschluss an
eine Visualisierung.

Übertragungsrate: max. 19,2 kBaud
Isolation: 2,5 kV zwischen PC und KNX
Anschlüsse:
- USB Buchse für PC-Ankopplung
- KNX-Anschluss durch Anschluss- und
  Abzweigklemme

inkl. Datenkabel

liefern, montieren, verdrahten,
programmieren/parametrieren und beschriften
Menge: 2,000 St

**28.1.9.40 Funktionsmodul REG**
Es ermöglicht eine umfangreiche Steuerungs- und Regelungsaufgaben über den INSTABUS EIB.
Die Sensoren und Aktoren können kostengünstig dezentral an den Bus angeschlossen werden. Die empfangenen Bustelegramme werden interpretiert und gemäß der frei programmierbaren logischen oder mathematischen Funktionen verarbeitet.
Die Ergebnisse werden als Telegramme über den Bus an die Aktoren ausgegeben.
Ein Echtzeit-Multitasking-Betriebssystem übernimmt die Steuerung und Verwaltung der über eine grafische Sprache frei programmierte Funktionselemente. Die integrierte Echtzeituhr erlaubt genaue zeitabhängige Steuerungen.
Eine Bibliothek aus Funktionselementen ermöglicht das Erstellen universeller bedarfsgerechter Anwendungsprogramme, für z. B. komplexe Heizungs-, Licht- und Jalousiesteuerungen.
Mit der Funktionsmodul-Tool-Software können mehr als 50 Funktionselemente, die die verschiedenen, genormten EIB-Datentelegrammen unterstützen, aus der Funktionsbibliothek ausgewählt und zu Anwendungsprogrammen zusammengeschaltet werden.
Danach werden die Programme in das Gerät geladen und in Funktion gesetzt.
Speisung: Über die beiden äußeren Leiterbahnen der Datenschiene wird über einen Datenschienenverbinder REG/4 eine DC 29 V Spannung benötigt.

Stromaufnahme: ca. 40 mA
Programmierbetrieb: ca. 100 mA
Gerätebreite: 3 TE = ca. 54 mm

liefern, montieren, verdrahten,
programmieren/parametrieren und beschriften
Menge: 1,000 St

**28.1.9.50 Schaltaktor 4-fach REG**
mit mechanischer Handbetätigung und Statusanzeige
REG- Gehäuse 4 TE

Ausgang:
Anzahl: 4 Kanäle
Schaltertyp: Schließer, potentialfreie
Relaiskontakte (μ-Kontakt)
Relaistyp: bistabil

Anschluss:
Schraubklemmen:
1,5 - 4 mm² eindrähtig
2 x 1,5 - 2,5 mm² eindrähtig
0,75 - 4 mm² feindrähtig
ohne Aderendhülse
0,5 - 2,5 mm² feindrähtig
mit Aderendhülse

Schaltleistungen:
Kontaktbelastbarkeit: 16 A/230 V AC 1
ohmsche Last: 3600 W
Glühlampen: 2500 W
HV-Halogenlampen: 2500 W
NV-Halogen, Tronic-Trafo: 1500 W
NV-Halogen, konv. Trafo: 1200 W
Leuchtstofflampen unkompensiert: 2500 W
Leuchtstofflampen kompensiert: 1300 W
Leuchtstofflampen Duo-Schaltung: 2300 W

liefern, montieren, verdrahten,
programmieren/parametrieren und beschriften
Menge: 2,000 St

**28.1.9.60 Schaltaktor 8-fach REG**
mit mechanischer Handbetätigung und Statusanzeige
REG-Gehäuse 8 TE.
Die volle Funktionalität wird ab ETS3.0d unterstützt.

Ausgang:
Anzahl: 8 Kanäle
Schaltertyp: Schließer,
potentialfeie Relaiskontakte (μ-Kontakt)
Relaistyp: bistabil

Anschluss Netz:
Schraubklemmen:
1,5 - 4 mm² eindrähtig
2 x 1,5 - 2,5 mm² eindrähtig
0,75 - 4 mm² feindrähtig
ohne Aderendhülse
0,5 - 2,5 mm² feindrähtig
mit Aderendhülse

Schaltleistungen:
Kontaktbelastbarkeit: 16 A / 230 V AC 1
Schaltleistung: nach DIN 60669 16 A / 140 μF,
nach DIN 60947-4-1 16 A
ohmsche Last: 3600 W
Glühlampen: 2500 W
HV-Halogenlampen: 2500 W
NV-Halogenlampen
mit Tronic-Trafos: 1500 W
NV-Halogenlampen
mit konventionellen Trafos: 1200 W
Leuchtstofflampen unkompensiert: 2500 W
Leuchtstofflampen kompensiert: 1300 W
Leuchtstofflampen Duo-Schaltung: 2300 W

liefern, montieren, verdrahten,
programmieren/parametrieren und beschriften
Menge: 24,000 St

**28.1.9.70 Jalousieaktor 4-fach REG**
mit elektronischer Handbetätigung und LED-Statusanzeige.
Die volle Funktionalität wird ab ETS3.0d unterstützt.
REG- Gehäuse 4 TE

Ausgang:
Anzahl: 4 Kanäle AC 230 V, 2 Kanäle DC 24 V
Kontaktart: Schließer, potentialfrei
Relaistyp: monostabil
Versorgung Netz: AC 110 V (10 %)
240 V (+10 %) 50/60 Hz

Anschluss:
Schraubklemmen:
1,5 - 4 mm² eindrähtig
2 x 1,5 - 2,5 mm² eindrähtig
0,75 - 4 mm² feindrähtig
ohne Aderendhülse
0,5 - 2,5 mm² feindrähtig
mit Aderendhülse

Schaltleistungen:
Kontaktbelastbarkeit: 6 A / 230 V AC 1
Schaltleistung: nach DIN EN 60669 6 A / 230 V AC 1
Schaltleistung AC: 6 A / 230 V (50 % Einschaltdauer)
3 A / 230 V (Dauerbelastung)
Schaltleistung DC: 6 A / 12  48 V DC (50 % Einschaltdauer)
3 A / 12  48 V DC (Dauerbelastung)
Schaltleistung: nach DIN EN 60947-4-1 AC 1 6 A

liefern, montieren, verdrahten,
programmieren/parametrieren und beschriften
Menge: 16,000 St

**28.1.9.80 Jahresschaltuhr 4-Kanal**
Die Jahresschaltuhr inkl. DCF Empfänger schaltet in
Abhängigkeit der eingestellten Schaltzeiten Aktoren
am KNX.
Die Schaltuhr verfügt über 324 Speicherplätze und
neun Wochenprogramme.
Der Busankoppler ist in das REG-Gehäuse integriert.

Funktionsmöglichkeiten:
- DCF-Empfänger funkgesteuert
- Zeit-/Datumsübertragung
- Programmierung über PC oder Gerät
- 10 Wochenprogramme mit Prioritätsstufen
- Feiertags-Datenbank
- Tages-, Wochen-, Jahres-, Feiertags-
  und Impulsprogramm
- Zufallsprogramm
- Bedienung ohne Netzanschluss
- 1,5 Jahre Gangreserve

Anschlüsse:
KNX über Anschluss und Abzweigklemme 2050 RT SW
Umgebungstemperatur: - 5 °C bis + 45 °C
Schutzart: IP 20
Abmessungen: REG- Gerät mit 6 TE

liefern, montieren, verdrahten,
programmieren/parametrieren und beschriften
Menge: 1,000 St

**28.1.9.90 Instabus Steuereinheit 2-fach 1-10V REG**
Produktfamilie: Beleuchtung
Produkttyp: Dimmer
REG Gerät zum Schalten und Regeln von elektronischen
Leuchtstofflampen-Vorschaltgeräten mit 1-10 V Steuereingang. Mit Relaishandbetätigung.
Das Gerät kann auch zur 2-fach Konstantlichtregelung
verwendet werden.

Softwaremäßig einstellbare Eigenschaften:
- Schalten, Dimmen und
  Konstantlichtregelung von EVGs,
  einstellbare Dimmgeschwindigkeit,
  Memoryeffekt (Helligkeitsspeicher),
  einschalten auf vorher eingestellten Helligkeitswert
- Dimmgeschwindigkeit in 3 Bereichen einstellbar, zur
  Anpassung an das Leuchtmittel

Eingänge:
2 für Lichtfühler 200 - 1200 Lux
Anschlussleistung Schaltkontakte: max. 230 V AC 16 A

Anschlussleistung:
1-10 V Schnittstellen: max. 30 mA

Anschlüsse:
Instabus über Anschluss- u. Abzweigklemme 1-10 V
über 2x2 Schraubklemmen bis 2,5qmm,
max. 100m Leitungslänge ein Neutralleiter,
ein Außenleiter, zwei geschaltete Außenleiter über
Schraubklemmen bis 2,5 qmm
Schutzart: IP 20
Abmessungen: REG Gerät mit 4 TE

liefern, montieren, verdrahten und
programmieren/parametrieren
Menge: 1,000 St

**28.1.9.100 Instabus KNX DALI- Gatway REG**
Das KNX DALI-Gateway bildet die Schnittstelle zwischen der KNX Installation im Gebäude und einer digitalen DALI-Beleuchtungsanlage und vernetzt so zwei der bedeutendsten Standards zur Gebäudesteuerung miteinander.
Denn sowohl für die Stromversorgung als auch für die Busverdrahtung kann z. B. eine ganz normale 5-adrige NYM-Leitung genutzt werden, die häufig in der bestehenden Elektroinstallation bereits vorhanden ist.
Das KNX DALI-Gateway ermöglicht eine ausgesprochen flexible Adressierung, so dass die damit verbundenen Geräten sowohl einzeln als auch als Teil einer oder mehreren Gruppen angesteuert werden können.
Insgesamt sind das Schalten und Dimmen von bis zu 64 Leuchten in max. 32 Gruppen möglich.

Technische Daten:
Nennspannung:
AC 110 V bis 240 V, 50/60 Hz
DC 110 V bis 240 V

Anschlüsse:
KNX über Anschluss- und Abzweigklemme
DALI über Schraubklemmen
0,5 bis 4 mm2 eindrähtig
0,5 bis 4 mm2 feindrähtig
(ohne Aderendhülse)
0,5 bis 2,5 mm2 feindrähtig
(mit Aderendhülse)

Leitungslängen zwischen Gateway und Betriebsgerät:
1,5 mm2 max. 300 m

Temperaturbereich: -5 °C bis +45 °C

Abmessungen: REG-Gerät mit 4 TE

VDE-Zulassung gemäß:
EN 60669-1
EN 60669-2-1
EN 50428

liefern, montieren, verdrahten und
programmieren/parametrieren
Menge: 4,000 St

**28.1.9.110 Instabus KNX Dimmaktor 1-fach REG**
Der KNX Dimmaktor bildet die Schnittstelle zwischen
der KNX-Installation im Gebäude.

KNX Dimmaktor 1-fach
Nennspannung AC 110/230 V
Netzfrequenz 50/60 Hz
Umgebungstemperatur -5 °C bis +45 °C
Schutzart IP 20
VDE-Zulassung geprüft nach
EN 60669-1, EN 60669-2-1, EN 50428
Anschlussleistung je Ausgang 230 V

Anschlussleistung HV LED Lampen 3 bis 100W

Abmessungen
REG-Gerät mit 4 TE

liefern, montieren, verdrahten und
programmieren/parametrieren
Menge: 1,000 St

**28.1.9.120 Instabus KNX DMX- Gatway REG**
KNX DMX-Gateway
Intelligentes Systemgerät, in REG-Bauform,
zur Ankopplung von DMX512-Systemen an den KNX.
Hierfür wird das Gateway mit dem KNX und dem
DMX512-Bus verbunden.
Das Gateway benötigt eine AC/DC 24V Versorgungsspannung.

- Web-Steuerung mit Diagnosefunktion
- DMX-Master oder DMX-Slave
- Objekte wie Schalten, Dimmen, Wert und Rückmeldung
- bis zu 1024 KNX-Objekte
- bis zu 2000 Verbindungen
- unterstützt alle 512 DMX-Kanäle
- ETS4 Datenbank zur Synchronisierung mit der
  Inbetriebnahme Software DMX-Gate3
- Firmwareupdates möglich

Technische Daten:
-Versorgungsspannung:
  DC 24 V ± 10 % oder AC 24 V ± 10 %, 50...60 Hz
- Leistungsaufnahme: ca. 2 VA
-Versorgungsspannung KNX: DC 21...32 V SELV
- Schutzart: IP 20
- Schutzklasse: III
- Abmessungen: 4 TE (ca. 70 mm)
- Fremdsystemkopplung:
  DMX In (Schraubklemmen)
  DMX Out (Schraubklemmen)
  GND (Schraubklemmen)
- Abschlusswiderstand DMX: 120 (extern)
- Programmierung: 1x Ethernet
  (RJ45, 8/4-polig, 10 MBit/s)

inkl. Spannungsversorgung

liefern, montieren, verdrahten und
programmieren/parametrieren
Menge: 1,000 St

**28.1.9.130 Binäreingang 4-fach 230 V REG**
REG-Gehäuse 2 TE

4 Eingänge AC 110  230 V ~
(unterschiedliche Außenleiter anschließbar)
mit Statusanzeige

Der Binäreingang 4-fach erfasst mit seinen voneinander
unabhängigen Eingängen 110 230 V-Spannungssignale
und sendet entsprechend der geladenen Software-Tele-
gramme auf den KNX-Steuerbus.
Die Eingangssignale werden zwischen den Eingangsklemmen E1 N1 bis E4 N4 angeschlossen.
Das Bezugspotential N muss für jeden Eingang separat
angeschlossen werden.

liefern, montieren, verdrahten,
programmieren/parametrieren und beschriften
Menge: 1,000 St

**28.1.9.140 Binäreingang 8-fach, potentialfrei REG**
REG-Gehäuse 4 TE

Zum Anschluss von 8 konventionellen Tastern oder
potentialfreien Kontakten. Er erzeugt intern eine
galvanisch vom Bus getrennte Signalspannung SELV.
Mit integriertem Busankoppler und steckbaren Schraubklemmen.
Für die Montage auf DIN Hutschiene EN 50022.
Je Eingang wird der Eingangsspannungspegel mit einer
gelben LED angezeigt.

Softwarefunktionen:
Schalten, Dimmen oder Jalousiesteuerung über
1 oder 2 Eingängen.
Positionswerte Jalousiesteuerung (8 Bit) Flanken
mit 1, 2, 4 oder 8 Bit Telegrammen.
Unterscheidung kurze / lange Betätigung
Initialisierungstelegramm.
Zyklisches senden.
Flanken mit 2 Byte Telegrammen.
Sperrfunktionen, Öffner / Schließer, Entprellzeit.

Kontaktspannung: max. 10V getaktet
Leitungslänge: max. 50 m

liefern, montieren, verdrahten,
programmieren/parametrieren und beschriften
Menge: 12,000 St

**28.1.9.150 Wetterstation**
Die Wetterstation liefert die aktuellen Wetterdaten für KNX-Netzwerke. Erfasst wird Helligkeit, Temperatur, Windstärke und Niederschlag. Zusätzlich werden Datum und Uhrzeit empfangen und der Sonnenstand wird berechnet. Alle Werte können zur Steuerung grenzwertabhängiger Schaltausgänge verwendet werden.
Über 8 UND Logik-Gatter und 8 ODER Logik-Gatter lassen sich die Zustände verknüpfen. Die Wettersensoren, die Auswerteelektronik und der Bus-Koppler ist in einem kompakten Gehäuse untergebracht, das mit einem kombinierten Wand-/Masthalter am Gebäude angebracht wird.

Funktionen:
* Helligkeit und Sonnenstand: Die aktuelle Lichtstärke wird
  durch einen Sensor gemessen. Zugleich errechnet die
  Station die Position der Sonne (Azimut und Elevation) aus
  Zeitpunkt und Standort. Die hierfür benötigten Positions-
  Koordinaten (Längen- und Breitengrad) werden über die
  Software ETS eingegeben.
* Windmessung: Die Windstärkemessung erfolgt elektronisch und somit geräuschlos und zuverlässig, selbst bei
  starken Luftverwirbelungen, wie sie z. B. an Gebäude
  ecken auftreten.
  Auch bei Hagel, Schnee und Minustemperaturen funktioniert die Messung einwandfrei.
* Niederschlagserkennung: Niederschlag wird von einer
  beheizten Sensorfläche erkannt. Durch die Heizung werden nur Tropfen und Flocken als Niederschlag erkannt,
  nicht aber Nebel oder Tau. Hört es auf zu regnen oder
  schneien, ist der Sensor schnell wieder trocken und die
  Niederschlagsmeldung endet.
* Temperaturmessung
* Wochen- und Kalenderzeitschaltuhr: Uhrzeit und Datum
  erhält die Wetterstation vom integrierten DCF77-Empfän-
  ger. Die eingebaute Wochenzeitschaltuhr schaltet bis zu
  vier unterschiedl. Zeiträumen pro Tag. Mit der Kalenderzeitschaltuhr lassen sich zusätzlich drei Zeiträume festlegen, in denen täglich bis zu zwei Ein-/Aus-Schaltungen
  erfolgen.
* Schaltausgänge für alle gemessenen und errechneten
  Werte (Grenzwerte einstellbar)
* 8 Logikeingänge in Form von Kommunikationsobjekten
* UND- und ODER- Verknüpfungen (je 4 Eingänge, Ausgang
  jeweils als 1 Bit oder 2× 8 Bit zu konfigurieren)
* 222 Kommunikationsobjekte
* Konfiguration ü. die KNX-Software ETS (ab Version ETS 3
  grafisch optimierte Darstellung der Menüs)
* Passender Gelenk-Ausleger für die flexible Wand-, Mast
  oder Balkenmontage

Technische Daten:
Maße: ca. 96 mm × 77 mm × 118 mm
(B × H × T)

liefern, montieren, verdrahten und
programmieren/parametrieren
Menge: 1,000 St

**28.1.9.160 Wandhalterung Wetterstation**
Wandhalterung für verschiedene Außensensoren.
Die Halterung besteht aus zwei waagerechten
Wandhaltekonsolen mit Befestigungslöchern und
einem senkrecht angeschweißten Stahlmast.
Die komplette Konstruktion ist feuerverzinkt und
witterungsbeständig auszuführen. Nachträgliche
Bohrlöcher sind mit geeigneten Materialien nach
zu verzinken.

Güteklasse Stahl: St 37
Wandabstand Konsolen: 600 mm
Gesamthöhe Mast: 2.000 mm
Ø Mast: 48 mm

Inkl. Montage auf Beton-, Holz-, Stahl-, Hohlkörper-,
verputztem oder Wärmegedämmten Untergrund sowie
allem benötigten Montage- und Befestigungsmaterial
sowie Mastabdeckkappe

liefern und betriebsfertig montieren.
Menge: 1,000 St

**28.1.9.170 KNX/EIB Server**
KNX/EIB HomeServer 4
Schutzart: IP20
Betriebstemperatur 0°C bis 40°C
Leistungsaufnahme: ca15W
Abmessungen: BxHxT 225,5 x 90,5 x 231,5 mm

Parametrierung der allgemeinen Kommunikationsparameter bezüglich KNX, IP und eventuell ISDN, SMS,
WAP, FTP, NTP-Server.
inkl.
- Updates der Smartphone App auf einem Endgerät
  im Zuge eines Firmware-Updates
- KNX Kommunikationsobjekte übernehmen,
  interne Objekte anlegen
- Übernahme der KNX Kommunikationsobjekte
- Übernahme aus der ETS,
- Anlegen von internen Kommunikationsobjekten.
- Ergänzende Zuordnung von Watch- oder
  Zentralgruppenadresse Lichtszene/Sequenz
- Erstellen von Lichtszenenfunktion oder Sequenz.

Allgemeines:
Erstellung der im nachfolgenden beschriebenen Logikfunktionen nach Absprache mit der Bauleitung. Überprüfung der Funktionen und Erstellung eines nachvollziehbaren Prüfprotokolls. Die Funktion komplexerer Schaltungen sind mit Zusatztexten zu erläutern.
Die programmierten Funktionen sind für den Gebäudenutzer in Textform zu erläutern. Automatisch ablaufende Funktionen sind inkl. des auslösenden Ereignisses in einer Übersicht zusammenzufassen, so dass auch selten genutzte Automatikfunktionen nachvollzogen werden können.
Ausdruck der grafischen Darstellung der Funktion und Integration in die Gesamt-Dokumentation.

Wetterstation/Wertanzeige:
Anzeige aktueller Wetterdaten, basierend auf lokal in der Anlage zu Verfügung stehenden Messdaten einer im BV eingesetzten KNX-Wetterstation.

Inbetriebnahme des HomeServer/FacilityServers
in Abstimmung mit der Bauleitung.
Durchführen eines 1 zu 1-Anlagentests.
Protokollierung der Inbetriebnahme.
Archivierung und Übergabe des Projekts auf CD-ROM
in einem allgemein lesbaren Format
(ohne Verschlüsselung, Kennwortschutz, speziellen
Dateiformaten, etc.).

Parametrierung der aktiven Netzwerkgeräte:
Einrichten der IP-Kommunikation der aktiven Netzwerkkomponenten wie DSL-Router/ Kabel-Modem, PCs, PC, Netzwerk-Kameras o.ä. Es werden statische IP-Adressen eingerichtet. Da u. U. über den HomeServer/ FacilityServers div. Fernsteuer-, wie auch Fernprogrammierungsfunktionen auszuführen sind, müssen nach Absprache div. Ports der Firewall des Routers selektiv geöffnet werden.

Einweisung des Nutzers

Inkl. USB-Datenschnittstelle REG

Einbau in 42HE Serverschrank

liefern, montieren und parametrieren
Menge: 1,000 St

**28.1.9.180 KNX IP-Router**
Der IP-Router verbindet KNX/EIB Linien über Datennetzwerke unter Nutzung des Internetprotokolls (IP) miteinander. Der Anschluss an das Datennetzwerk erfolgt über RJ45 Buchsen.

Das Gerät verfügt über zwei RJ45 I Anschlüsse hiermit können mehrere IP-Router oder aber auch andere IP-Geräte in der Verteilung ohne zu Hilfenahme andere aktiven Komponenten verbunden werden. Der IP-Router nutzt den KNXnet / IP-Standard, so dass über ein IP-Netzwerk EIB-Telegramme zwischen Linien weitergeleitet werden. Dadurch können Gebäude- und Liegenschaftsübergreifende Kommunikationen (Vernetzung von Liegenschaften) aufgebaut werden.

Der IP-Router ermöglicht die Programmierung über ein Datennetzwerk. Dem HomeServer dient der IP-Router als Ankopplung an ein EIB/KNX System.
Projektierung und Inbetriebnahme.

Eigenschaften des IP-Routers:
- Verbindung von KNX-Linien über LAN-Datennetzwerke
  unter Nutzung des Internetprotokolls
- Filtern und Weiterleiten von Telegrammen
- Einsatz als Linien- oder Bereichskoppler
- Verwendung als KNX Zeitgeber
- Aufzeichnen von KNX Telegrammen auf microSD Karte
- Versorgung über externe 24 V DC

Betriebsspannung:  DC 24 bis 30 V
IP-Kommunikation:  Ethernet 10/100 BaseT
  (10/100 Mbit/s)
Unterstützte Protokolle:  ARP, ICMP, IGMP, DHCP, AutoIP,
  UDP/IP (Core, Routing, Tunneling,
  Device Management)
microSD Karte:  bis 32 GB
  (nicht im Lieferumfang enthalten)
Anschlüsse:  RJ45-Buchse für IP-Anschluss
  KNX/EIB Anschluss- und
  Abzweigklemme 0595 00
Schutzart:  IP 20
Abmessungen:  REG Gerät mit 2 TE

liefern, montieren und parametrieren.
Menge: 1,000 St

**28.1.9.190 8 Port Fast Ethernet Switch**
NG-FSM-328SEU, 8 Port Fast Ethernet Switch,
8 x10/100 Autosensing,
4x10/100/1000, sowie Slots

liefern und betriebsfertig montieren.
Menge: 1,000 St

**28.1.9.200 Netzwerk-Schrank, 6 HE (19 Zoll)**
Zum Einbau des o.g. KNX-Server und des 8 Port Switch

Netzwerkschrank 19 " 6 HE
Türöffnungswinkel 180°
Drehgriff mit Sicherheitsschließung 3524 E.
Dachblech vorbereitet zur aktiven Belüftung, abgedeckt mit geschlossenem Dom.
Kabeleinführung hinten durch Schiebewinkel mit Gummiklemmenprofil. Erdung aller Flachteile auf Gehäuserahmen, Hausanschlusspunkt hinten im Bodenrahmen.

Lose beigelegt sind:
4 Kabelabfangschienen für innere Ebene
(einsetzbar in Breite und Tiefe),
10 Stück Kabelführungsbügel aus Kunststoff
(105x70 mm),
25 Käfigmuttern M6 (leitend),
25 Innensechsrundschrauben
M6 mit Kunststoff-Unterlegscheiben.

Material: Stahlblech
Abmessungen: B.: 600 mm H.: 358 mm T.: 600 mm

inkl. Kabelkanälen, Klemmen und sämtliches
benötigtes Klemmenmaterial

liefern und betriebsfertig montieren.
Menge: 1,000 St

**28.1.9.210 Anwendersoftware u. Oberflächen TP 21"**
Entsprechend der Festlegungen sowie nachfolgender
Beschreibung der Bildschirmmasken.

Eingangsmenü mit Zugangsberechtigungscode

Auswahlmenü:
Ruf / Programm / Alarm / Text / Licht u. Raum

Menü Licht und Raum:
Lichtsteuerung einzelner Lichtkreise und Gruppen,
Bearbeiten von Grundrissen,
visualisiert die einzelnen Gebäudebereiche (ca. 24)
Darstellung der einzelnen Lichtkreise
(ca. 220 Lichteinschaltpunkte inkl. Dimmfunktion)
(ca. 100 Jalousien)

inkl. Rückmeldung des Schaltzustandes in der
Visualisierung

inkl. Erstellen von 4 verschiedenen definierten Lichtszenen

Anzeigen / sonstige Funktionen:
Störmeldeinformationen und Arbeitsanweisungen auf allen Bediengeräten wird die gleiche Bedienfunktonalität ablaufen. Dies Pos. gilt für alle Geräte.

Inkl. nochmalige Überarbeitung n. der Vorstellung beim AG
Inkl. komplette Parametrierung
Inkl. evtl. notwendige Lizenzen
Menge: 1,000 psch

**28.1.9.220 Berührungsempfindlicher Bildschirm 21" Tischversion**
21" Panel PC mit kapazitivem Touchscreen

Lüfterlos: ja
Displaygröße: 21.5"
Auflösung: 1920 x 1080 (16:9)
Touchscreen: kapazitiv / PCAP / Multitouch
Prozessor: Intel® Core™ i5-7200U 2,50 GHz
RAM: 8 GB
max. RAM: 8 GB
Laufwerk: SSD
Laufwerkskapazität: 128 GB
Raid 1: nein
Erweiterungsslot: nein
Slotarten: MiniPCIe
Netzwerkanschlüsse: 2
Gigabit LAN: 2
Anzahl Grafikports: 2
Grafikanschlüsse: VGA, DVI-I
Serielle Schnittstellen: 2
davon als RS232 nutzbar: 2
davon als RS485 nutzbar: 2
USB 3.2 Gen 1 4
PS/2: PS/2 Tastatur, PS/2 Maus
Betriebssysteme (opt.): Windows10, Linux
IP-Schutz Front: IP65
Netzteil: AC 230V - DC 24V
Stromanschluss: Hohlstecker, Terminal Block
Eingangsspannung: DC12V-24V
Betriebstemperatur: 0°C - 45°C

Inkl. Netzteil
Inkl. notwendige Software

liefern, montieren und parametrieren
Menge: 2,000 St

**28.1.9.230 Tastsensor 2-fach**
Der Tastsensor führt in Verbindung mit einem Busankoppler
auf Tastendruck Befehle aus.
Demontageschutz durch zweifache Verschraubung.
Zwei rote und eine grüne LED.

Der Tastsensor wird auf einen UP Busankoppler aufgesteckt.
Je nach Einsatz sind folgende Softwarevarianten mit der ETS
zu programmieren:
- bis 4 x Schalten mit Statusanzeige (rote LED)
- bis 4 x Schalten mit
  Telegrammempfangsbestätigung (rote LED)
- bis 4x Dimmen
- 2 x Jalousie- und Rollladensteuerung
- bis 4 x Tastfunktionen wie z.B. umschalten (toggeln)
- bis 4 x Dimmwertgeber
- bis 4 x Temperaturwertgeber
- bis 4 x Helligkeitswertgeber
- Abruf von vier Lichtszenen

Alle Funktionen frei kombinierbar.
Betriebsanzeige durch grüne LED.
Beleuchtbar im Sinne der Arbeitsstättenverordnung.

inkl. Schalterdose, Rahmen, Busankoppler up
und Beschriftung

liefern, montieren, verdrahten,
programmieren/parametrieren und beschriften
(mit PC-Ausdruck)
Menge: 12,000 St

**28.1.9.240 Tastsensor 4-fach**
Der Tastsensor führt in Verbindung mit einem Busankoppler
auf Tastendruck Befehle aus.
Demontageschutz durch zweifache Verschraubung.
Zwei rote und eine grüne LED.

Der Tastsensor wird auf einen UP Busankoppler aufgesteckt.
Je nach Einsatz sind folgende Softwarevarianten mit der ETS
zu programmieren:
- bis 8 x Schalten mit Statusanzeige (rote LED)
- bis 8 x Schalten mit
  Telegrammempfangsbestätigung (rote LED)
- bis 8 x Dimmen
- 4 x Jalousie- und Rollladensteuerung
- bis 8 x Tastfunktionen wie z.B. umschalten (toggeln)
- bis 8 x Dimmwertgeber
- bis 8 x Temperaturwertgeber
- bis 8 x Helligkeitswertgeber
- Abruf von acht Lichtszenen

Alle Funktionen frei kombinierbar.
Betriebsanzeige durch grüne LED.
Beleuchtbar im Sinne der Arbeitsstättenverordnung.

inkl. Schalterdose, Rahmen, Busankoppler up
und Beschriftung

liefern, montieren, verdrahten,
programmieren/parametrieren und beschriften
(mit PC-Ausdruck)
Menge: 7,000 St

**28.1.9.250 EIB Präsenzmelder**
Anwesenheitserkennung im Innenbereich.
Er erkennt kleinere Bewegungen im Raum und sendet Datentelegramme über den INSTABUS EIB.
Bei der helligkeitsabhängigen Bewegungserkennung für die Beleuchtungssteuerung überprüft das Gerät ständig die Helligkeit im Raum und bei ausreichend natürlichem Licht schaltet das Gerät den Aktor für das Kunstlicht trotz einer anwesenden Person aus.
Die Nachlaufzeit ist über die ETS einstellbar.
Mit integriertem Busankoppler.
Für Deckenmontage in eine 60er-Einbaudose, optimaler Einsatz bei 2,50 m Höhe.
Mit dem Aufputzgehäuse kann das Gerät auch in nicht abgehängte Decken montiert werden.

Softwarefunktionen KNX:
Bis zu 3 Funktionen gleichzeitig können bei Bewegungserkennung ausgelöst werden (1xPräsenzfunktion). Dynamische Nachlaufzeit, die abhängig von der Raumnutzung ermittelt wird. Zusammenschaltung von großen Systemen (Master-Slave).

Erfassungswinkel: 360 Grad
Reichweite: ein Radius von max. 7 m vom
Montageort (bei einer Montagehöhe von 2,50 m).
Anzahl der Ebenen: 6
Anzahl der Zonen: 136 mit 544 Schaltsegmenten
Lichtfühler: stufenlos von ca. 10 bis 1000 Lux über
die ETS einstellbar

EG-Richtlinien:
Niederspannungsrichtlinie 73/23/EWG und
EMV-Richtlinie 89/336/EWG.

inkl. Schalterdose

liefern, montieren, verdrahten und
programmieren/parametrieren
Menge: 40,000 St

**28.1.9.260 EIB Präsenzmelder IP54 Wandmontage**
KNX-Präsenzmelder mit integriertem KNX-BUS-Ankoppler

Technische Daten:
Spannung: 24 V DC vom KNX-BUS
Abmessungen: 121 x 71 x 85 mm
Farbe: weiß
Stromaufnahme: 12 mA
Erfassungsbereich: horizontal 230 Grad
Reichweite: max. 20 m quer, max. 6 m frontal,
max. 4 m Unterkriechschutz

Überwachte Fläche bei tangentialer Bewegung
bezogen auf:
empfohlene Montagehöhe: 400 m²
Montagehöhe Min./Max./Empfohlen :2 m / 5 m / 2,5 m
Schutzart/-klasse: IP54 / Klasse II
Temperaturmessbereich: -20 °C bis +45 °C
Umgebungstemperatur: -25 °C bis +55 °C
Gehäuse: Polycarbonat, UV-beständig
Anzahl Lichtfühler: 1
Anzahl PIR Sensoren: 3
Orientierungslicht: 5 - 100 % / OFF / 1 min - 255 min
Nachtlicht: 5 - 100 %
Helligkeitssollwert: 5 - 2000 Lux

Farbe: weiß/schwarz (nach Wahl AG)

liefern, montieren, verdrahten und
programmieren/parametrieren
Menge: 10,000 St

**28.1.9.270 Inbetriebnahme**
Inbetriebnahme der gesamten EIB/KNX,
sowie Übergabe und Einweisung des Bedienpersonals.
Menge: 1,000 psch

**28.1.9.280 Dokumentation**
des Installationsbusses bestehend aus:
- Lageplan mit eingezeichneten Busteilnehmern
- Bestückungsplan der Verteiler
- Geräte- Stückliste
- Funktionsliste
- Übergabe aller Systemdaten zusätzlich auf Datenträger
Menge: 1,000 psch

##### 28.1.10 Beleuchtung

*Hinweis: Vorbemerkung Hallenbäder*
Vorbemerkungen zum Leistungstitel für Hallenbäder

Für den Einsatz von Edelstählen in Hallenbädern ist die bauaufsichtliche Zulassung Z-30.3-6 zu beachten. Hallenbäder sind nach DIN EN ISO 12944 Teil 2 in Korrosivitätskategorie C4 eingestuft. Befestigungs- und Verbindungselemente (Schrauben, Schwerlastanker, Dübel) müssen für den Einsatz in Bereichen mit hoher Chlor- / Chlorid- Belastung geeignet sein. Die entsprechenden Nachweise / Zulassungen müssen vor Beginn der Montage der Bauleitung des Arbeitgebers vorgelegt werden.

**28.1.10.10 Typ I, Zylindrische Pendelleuchte Foyer / Gastro 29W DALI**
Zylindrische Pendelleuchte. Gehäuse Aluminium-Druckguss pulverbeschichtet.
Baldachin Stahlblech pulverbeschichtet mit Magnetbefestigung. Werkzeuglos wechselbare Optikbaugruppe mit Linse aus Kunststoff (Polycarbonat) für beste Homogenität des Lichtkegels. Lichtverteilung Korridor ovalstrahlend. Beste Farbwiedergabe Ra>90. Transparente Pendelleitung 5 m (kürzbar) mit integriertem Stahlseil. Betriebsgerät mit besten Eigenschaften bzgl. Flickerfreiheit und Stroboskopeffekt.
Werkzeuglos montierbares Zubehör: Wechseloptiken, Wabenraster, Abdeckscheiben klar und mattiert, Kunststoffring weiß zum Wechseln.

Farbe: verkehrsweiß, matt (RAL 9016)
Durchmesser: 87 mm
Höhe: 195 mm
Pendellänge: 5000 mm
Gewicht: 1.25 kg
Lichtquelle: LED
Sockel: Baldachin
Farbtemperatur: 3000K
Farbwiedergabeindex: 92
Farbtoleranz (McAdam): 2 SDCM
Lebensdauer: 50000 h (L90/B10)
Bemessungsleistung: 29 W
Bemessungsleuchtenlichtstrom: 1950 lm
Ausstrahlwinkel Down: 40° / 28°
Blendungsbewertungsindex RUG (4H 8H): 20.7
Systemeffizienz: 98 lm/W
Lichtaustritt: direkt
Lichtverteilung: symmetrisch
Betriebsgerät: Konverter dimmbar DALI
Spannung: 220 - 240 V / 50 Hz, 60 Hz
Leistungsfaktor: 0.9
Schutzklasse: I
Leuchten an Sicherung B10A: 21
Leuchten an Sicherung B16A: 34
Leuchten an Sicherung C10A: 35
Leuchten an Sicherung C16A: 57
Einschaltstrom / Einschaltzeit: 18 A / 250 µs
Klirrfaktor (THD): 20 %
Schutzart: IP 20
Umgebungstemperatur: 5 °C bis + 25 °C
Schlagschutz: IK06
Glühdrahtprüfung: 650 °C
Konformitätszeichen: CE, EAC

inkl. Reflektor flood weiß

einschl. erforderliche Klemmen und Verdrahtungsmaterial

liefern, einbauen, verdrahten und anschließen.

Fabrikat: RZB
Typ: RZB DEECOS P mini 911527.002.3.76
o. glw.
Menge: 52,000 St

**28.1.10.20 Typ II, Einbauleuchte 78mm 5,6W IP65 DALI**
Deckeneinbau-Spot
Symmetrisch breitstreuende Lichtstärkeverteilung.
LED, 5,6 W Leuchten-Anschlussleistung, 48 V DC,
Leuchten-Lichtstrom 640 lm,
Farbtemperatur 3000 K.
Farbwiedergabeindex (CRI) > 80.
Mit austauschbarem LED-Modul mit Übertemperaturschutz
und einer Lebenserwartung von min. 50.000 Betriebsstunden.
Schutzart IP 65, Schutzklasse III.
Leuchte aus Aluminiumguss, Aluminium und Edelstahl
Beschichtungstechnologie
Farbe weiß
Polymerlinse
Anschlussleitung 2 x 0,5 qmm mit freien Leitungsenden,
Länge 0,5 m.
Abmessungen Ø 78 x 70 mm.
Leuchte für den Einbau in eine Einbauöffnung mit den
Abmessungen Ø 68 x 85 mm

inkl. Netzteil

einschl. erforderlichen Verdrahtungsmaterial
einschl. Befestigungsmaterial

- Für Umgebungstemperatur bis maximal 35°C
- Seewasser- und chlorbeständig

liefern, einbauen, verdrahten und anschließen.

Fabrikat: Bega
Typ: 24789 +13620 + W
o.glw.
Menge: 8,000 St

**28.1.10.30 Typ III, Einbauleuchte LED 163mm Durchmesser 17,0W**
LED-Einbauleuchte
Lichtquelle 15W, 2.350 lm
System 17W 1.998 lm
Effizienz Leuchte (lm/W): 118
Lichtfarbe: 3000K CRI80
Optik: G - Allgemeines Licht
Versorgungseinheit elektronisch

Größe (mm): ø 163 x 81
Gewicht (kg): 1.00
Ausschnitt: 153 mm
Schutzart: IP54 von unten

Netzteil notlichttauglich nach VDE 0108
für DC 216V und AC 230V Spannung geeignet

einschl. erforderlichen Verdrahtungsmaterial
einschl. Befestigungsmaterial

liefern, einbauen, verdrahten und anschließen.

Fabrikat: Iguzzini
Typ: QF55-01
o. glw.
Menge: 92,000 St

**28.1.10.40 Typ IV, LED Einbauleuchte 145mm 19,6W IP65 DALI**
Deckeneinbau-Strahler.
Symmetrisch breitstreuende Lichtstärkeverteilung.
Hocheffiziente und verlustarme Lichtverteilung
durch Reflektor und optischer Linse.
LED, 19,6 W Leuchten-Anschlussleistung,
Leuchten-Lichtstrom 1875 lm,
Halbstreuwinkel 86°,
Farbtemperatur 3000 K.
Farbwiedergabeindex (CRI) > 80.
Mit LED-Netzteil, steuerbar, 220-240 V, 0/50-60 Hz
im externen Gehäuse.
Schutzart IP 65,
Schutzklasse II.
Leuchte aus Aluminiumguss, Aluminium und Edelstahl.
Flacher Abschlussring aus Aluminiumguss,
Farbe weiß
Sicherheitsglas mattiert.
Optische Silikonlinse.

Abmessungen Ø 145 x 90 mm.
Leuchte für den Einbau in eine Einbauöffnung
mit den Abmessungen Ø 128 x 95 mm

einschl. erforderlichen Verdrahtungsmaterial
einschl. Befestigungsmaterial

- Für Umgebungstemperatur bis maximal 35°C
- Seewasser- und chlorbeständig

liefern, einbauen, verdrahten und anschließen.

Fabrikat: BEGA
Typ: 24443 K3 W
o.glw.
Menge: 173,000 St

**28.1.10.50 Typ V, LED-Einbauleuchte 600x600 IP54 Küche**
Quadratische LED-Einbauleuchte
mit transluzenter Abdeckscheibe DW.
Ausführung M73 (600 mm x 600mm).
Ausführung mit raumseitig erhöhter Schutzart IP54.
Für Systemdecken mit sichtbaren Tragschienen.
Der Leuchtenkörper schließt raumseitig mit dem Deckensystem bündig ab.

Das optische System besteht aus einer transluzenten, vergilbungsfreien PMMA-Abdeckung mit hohem Transmissionsgrad. Die Oberfläche der Abdeckung ist glatt und frei von sichtbaren, microprismatischen Strukturen. Mit symmetrisch begrenzt breit strahlender Lichtstärkeverteilung. Ausstrahlungswinkel 68°. Blendungsbewertung nach UGR-Einstufung (EN 12464-1) < 19. Bildschirmgerecht gemäß EN 12464-1 durch begrenzte Leuchtdichten L ≤ 3000cd/m² für Ausstrahlungswinkel oberhalb 65° rundum. Harmonische Lichtwirkung durch gleichmäßig ausgeleuchteten Lichtaustritt. Individuelle Gestaltung der Lichtaustrittsfläche (z.B. durch Druck) und weitere Sonderlösungen auf Anfrage möglich. Leuchtenlichtstrom und Lichtfarbe fest eingestellt.

Bemessungslichtstrom 4200 lm,
Bemessungsleistung 26 W,
maximale Leuchten-Lichtausbeute 162 lm/W.
Lichtfarbe neutralweiß,
ähnlichste Farbtemperatur (CCT) 4000 K,
allgemeiner Farbwiedergabeindex (CRI) Ra > 80.
Farborttoleranz (initial MacAdam) ≤ 3 SDCM.
Mittl. Bemessungslebensdauer L80 (tq 25 °C) = 100.000 h.
Mittl. Bemessungslebensdauer L90 (tq 25 °C) = 50.000 h.

Die Lichtquelle ist entsprechend der Ökodesign-Anforderungen (VO (EU) 2019/2020) austauschbar. Leuchtenkörper aus Aluminium-Strangpressprofil.
Oberfläche weiß beschichtet (ähnlich RAL 9016).
Leuchtenmaße (L x B x H): 596 mm, 596 mm, 22 mm.

Das schmale Flankenprofil schließt bündig mit der Tragschiene ab. Zur Erzeugung eines Tiefeneffektes in der Decke ist der Leuchtenrahmen 3-dimensional profiliert.
Leuchte mit Dämmmaterial bei ta 25°C abdeckbar, ta 35 °C ohne Dämmmaterial ebenfalls nutzbar.

Schutzklasse (EN 61140): II,
Schutzart (DIN EN 60529): IP20,
Schutzart raumseitig: IP54,
Stoßfestigkeitsgrad nach IEC 62262: IK03,
Prüftemp. Glühdrahttest gem. IEC 60695-2-11: 650 °C.
Zulässige Umgebungstemperatur (ta): 25 °C.
Gewicht: 3,4 kg.

einschl. erforderlichen Verdrahtungsmaterial
einschl. Befestigungsmaterial

liefern, einbauen, verdrahten und anschließen.

Fabrikat: Trilux
Typ: ArimoFit M73 DW19 IP 42-840 ET
o.glw.
Menge: 10,000 St

**28.1.10.60 Typ VI, LED-Einbauleuchte 600x600 Büro / Umkleide**
Quadratische LED-Einbauleuchte
mit mikroprismatischer Abdeckung PW.
Ausführung M73 (600 mm x 600mm).
Für Systemdecken mit sichtbaren Tragschienen.
Der Leuchtenkörper schließt raumseitig mit dem Deckensystem bündig ab.

Der Sky-Rahmen bewirkt einen raumatmosphärischen Tiefeneffekt in der klassischen, flachen Moduldecke, die 3-dimensionale Kontur eines Oberlichts wird nachgebildet. Das optische System besteht aus einer hocheffizienten PMMA-Abdeckung mit Mikroprismatik. Die mikrostrukturierte PMMA-Prismen-Oberfläche des optischen Systems wirkt entblendend, ist vergilbungsfrei und trübt nicht ein.
Mit symmetrisch begrenzt breit strahlender Lichtstärkeverteilung. Ausstrahlungswinkel 89°. Blendungsbewertung nach UGR-Einstufung (EN 12464-1) < 19. Bildschirmgerecht gemäß EN 12464-1 durch begrenzte Leuchtdichten L≤ 3000cd/m² für Ausstrahlungswinkel oberhalb 65° rundum. Harmonische Lichtwirkung durch gleichmäßig ausgeleuchteten Lichtaustritt. Individuelle Gestaltung der Lichtaustrittsfläche.

Bemessungslichtstrom 5200 lm,
Bemessungsleistung 33 W,
maximale Leuchten-Lichtausbeute 158 lm/W.
Lichtfarbe neutralweiß,
ähnlichste Farbtemperatur 4000 K,
allgemeiner Farbwiedergabeindex (CRI) Ra > 80.
Farborttoleranz (initial MacAdam) ≤ 3 SDCM.
Mittl. BemessungslebensdauerL80 (tq 25 °C) = 100.000 h.
Mittl. Bemessungslebensdauer L90 (tq 25 °C) = 50.000 h.

Die Lichtquelle ist entsprechend der Ökodesign-Anforderungen (VO (EU) 2019/2020) austauschbar.
Leuchtenkörper aus Aluminium-Strangpressprofil.
Oberfläche weiß beschichtet (ähnlich RAL 9016).

Leuchtenmaße (L x B x H): 596 mm, 596 mm, 22 mm.

Das schmale Flankenprofil schließt bündig mit der Tragschiene ab. Zur Erzeugung eines Tiefeneffektes in der Decke ist der Leuchtenrahmen 3-dimensional profiliert. Leuchte mit Dämmmaterial bei ta 25°C abdeckbar, ta 35 °C ohne Dämmmaterial ebenfalls nutzbar.

Schutzklasse (EN 61140): II,
Schutzart (DIN EN 60529): IP20,
Schutzart raumseitig: IP40,
Stoßfestigkeitsgrad nach IEC 62262: IK03,
Prüftemp. Glühdrahttest gem. IEC 60695-2-11: 650 °C.
Zulässige Umgebungstemperatur (ta): 25 °C.
Gewicht: 3,4 kg.

einschl. erforderlichen Verdrahtungsmaterial
einschl. Befestigungsmaterial

liefern, einbauen, verdrahten und anschließen.

Fabrikat: Trilux
Typ: ArimoFit M73 PW19 52-840 ETDD
o.glw.
Menge: 30,000 St

**28.1.10.70 Typ VII, FR-Anbauleuchte LED 24W**
LED-Feuchtraumleuchte IP 66

Abgehängte Montage über optionales Zubehör möglich.
Mit einer prismierten, lichttechnisch wirksamen, transluzenten PC-Abdeckwanne, direkt strahlend.
Mit breit strahlender Lichtstärkeverteilung.

Bemessungslichtstrom 4400 lm
Bemessungsleistung 24,00 W
Leuchten-Lichtausbeute 183 lm/W
Lichtfarbe neutralweiß,
ähnlichste Farbtemperatur (CCT) 4000 K,
Farborttoleranz (initial MacAdam) ≤ 3 SDCM,
allgemeiner Farbwiedergabeindex (CRI) R a > 80
Leuchtenkörper aus PC
Leuchtenkörper Farbe lichtgrau (RAL 7035)
Maße (L x B): 1552 mm x 102 mm
Zulässige Umgebungstemperatur (ta): -30 °C - +35 °C
Schutzklasse (EN 61140): I
Schutzart (DIN EN 60529): IP66
Stoßfestigkeitsgrad nach IEC 62262: IK08
Prüftemperatur Glühdrahttest
gemäß IEC 60695-2-11: 850 °C

Mit elektronischem Betriebsgerät, schaltbar. Das Produkt
erfüllt die grundlegenden Anforderungen der anwendbaren
EU-Richtlinien und des Produktsicherheitsgesetzes und
trägt die CE-Kennzeichnung.

einschl. erforderlichen Klemmen und Verdrahtungsmaterial

liefern einbauen und verdrahten.
Menge: 86,000 St

**28.1.10.80 Mehraufwand für Leuchtenabhängung**
Mehraufwand für Leuchtenabhängung an Knotenkette
bis zu 1,0 m.
Einheitspreis je Leuchte
inkl. Befestigungsmaterial
Menge: 50,000 St

**28.1.10.90 Typ VIII, TRH Anbauleuchte 600mm Durchmesser**
Dekorative, runde Anbauleuchte mit einem opalen, zylindrischen Diffusor aus PMMA.
Montageart Anbau
Leuchtenoptik
Material und Struktur des abdeckenden Diffusors bewirken eine gleichmäßige und schattenfreie Ausleuchtung der leicht zu reinigenden Leuchtenoberfläche.
Light Engine
Farbtemperatur 4000 K
Bemessungslichtstrom 4000 lm
Anschlussleistung 31,00 W
Lichtausbeute 129 lm/W
LED-Lebensdauer
L80 (25 °C) = 100.000 h L90 (25 °C) = 50.000 h
Farbwiedergabeindex 80
Farbtoleranz 3 SDCM
Photobiologische Klasse
Gruppe 0 - kein Risiko
Leuchtenfarbe RAL9016 Verkehrsweiß

Leuchtenkörper aus Stahlblech.
Elektrische Ausführung
Mit elektronischem Betriebsgerät, schaltbar.
Anschlussart Steckklemme
Bemessungsspannung 220 - 240 V
Bemessungsfrequenz 50/60 Hz
Klirrfaktor (THD) < % 14 %
Schutzart IP40
Schutzklasse I
Schlagfestigkeit IK IK03
Umgebungstemperatur 25 °C
Höhe-Netto 62,50 mm
Außendurchmesser 600 mm
Einbauhöhe 62,50 mm
Gewicht 4,2 kg

Geeignet für 216V DC (Notlicht)

Komplett liefern, montieren und betriebsfertig anschließen.

Fabrikat: Trilux
Typ: Olisq RWD4 DW 40-840 ETDD
Artikelnummer: 8215351
o.glw.
Menge: 4,000 St
DIN 276:2018-12: 445

**28.1.10.100 Typ X, Deckeneinbau-Tiefstrahler Vordach DALI**
Deckeneinbau-Tiefstrahler.
Symmetrisch breitstreuende Lichtstärkeverteilung.
Hocheffiziente und verlustarme Lichtverteilung durch Reflektor und optischer Linse.
LED, 36,7 W Leuchten-Anschlussleistung,
Leuchten-Lichtstrom 4465 lm,
Halbstreuwinkel 76°,
Farbtemperatur 3000 K.
Farbwiedergabeindex (CRI) > 80.
Mit austauschbarem LED-Modul mit einer mittleren Bemessungslebensdauer von > 200.000 Betriebsstunden (L80 B50 bei ta = 25 °C).
Mit LED-Netzteil, DALI-steuerbar
220-240 V, 0/50-60 Hz im externen Gehäuse.
Schutzart IP 65,
Schutzklasse II.
Ballwurfsicher.
Leuchte aus Aluminiumguss, Aluminium und Edelstahl.
Flacher Abschlussring aus Aluminiumguss,
Farbe Weiß.
Sicherheitsglas klar.
Reflektoroberfläche aus eloxiertem Reinstaluminium.
2 Leitungsverschraubungen mit Zugentlastung zur Durchverdrahtung der Netzanschlussleitung von ø 4-10 mm, max. 5 x 1,5 qmm.
0,7 m Verbindungsleitung zwischen Leuchte und Netzteil.
Abmessungen Ø 260 x 150 mm.
Leuchte für den Einbau in eine Einbauöffnung mit den Abmessungen Ø 240 x 160 mm

einschl. erforderlichen Verdrahtungsmaterial
einschl. Befestigungsmaterial

liefern, einbauen, verdrahten und anschließen

Fabrikat: Bega
Typ: 24760K3 +W
o. glw.
Menge: 32,000 St

**28.1.10.110 Mehrpreis für RAL-Lackierung**
Mehrpreis zur o.g. Einbauleuchte für Lackierung
in RAL-Farbton für alle sichtbare Teile.
Menge: 32,000 St

**28.1.10.120 Typ XI, Wandleuchte Außenbereich**
Einseitiger Lichtaustritt.
Asymmetrische Lichtstärkeverteilung.
Effizientes optisches System, das nahezu keinem Verschleiß unterliegt.
Die Farbtemperatur der Leuchte 3000 K LED,
19,3 W Leuchten-Anschlussleistung,
Leuchten-Lichtstrom 2236 lm im Betrieb
bei Farbtemperatur 3000 K.
Leuchten-Lichtstrom 2236 lm im Betrieb
bei Farbtemperatur 3000 K.
Farbwiedergabeindex (CRI) > 80.
Mit austauschbarem BEGA LED-Modul mit Übertemperaturschutz und einer Lebenserwartung von mindestens 50.000 Betriebsstunden.
20-jährige Nachliefergarantie auf das LED-Modul und die Verschleißteile.
LED-Netzteil, DALI-steuerbar, 220-240 V, 0/50-60 Hz.
Schutzart IP 65.
Ballwurfsicher – Die Prüfung der Ballwurfsicherheit erfolgte ausschließlich mit Handbällen gemäß DIN 18032-3: 2018-11.

Leuchte aus Aluminiumguss,
Aluminium und Edelstahl Beschichtungstechnologie
Farbe Grafit.
Sicherheitsglas mit optischer Struktur.
Reflektor aus eloxiertem Reinstaluminium.
Zwei Leitungseinführungen zur Durchverdrahtung der
Netzanschlussleitung bis Ø 10,5 mm, max. 5 x 1,5 qmm.
Die Leuchte ist in jeder Brennlage montierbar.
Abmessungen: 240 x 105 x 200 mm.

Geeignet für 216V DC (Notlicht)

einschl. erforderl. Klemmen und Verdrahtungsmaterial

liefern einbauen und verdrahten

Fabrikat: Bega
Typ: 22386K3+W
o. glw.
Menge: 6,000 St
DIN 276:2018-12: 445

**28.1.10.130 Typ XII, LED-Lichtbandleuchtensystem Schwimmhalle 32m DALI**
LED-Lichtbandleuchtensystem wie vor, jedoch
als Hängeleuchtesystemleuchte aufgeteilt in Anfang, Mitten- und Endleuchten gemäß baulichen Anforderungen.

LED 23W/m,
Leuchten-Lichtausbeute 102lm/W,
Leuchtenlichtstrom 2344lm/m,
Ra 90,
Lichtfarbe 940 (wahlweise 930),
bei einer Umgebungstemperatur +35° C 50.000h,
L80/B10,
MacAdam 3SDCM,
mit EBG DALI dimmbar integriert in der Leuchte (LED Technik Zhaga konform / tauschbar, EBG kameratauglich / flickerfrei);
IP 54 (raumseitig),
Schutzklasse I,
wärmebeständiges Kabel;
Gehäuse aus verzinktem Stahlblech Gehäuse mit entweder mit einem geschlossenem Seitenteil oder mit einem Lichtbandseitenteil für eine Montage "Stoß an Stoß" untereinander zum Verschrauben (Stoßstellen sowie Befestigungsstellen vor Ort mit Dichtungskleber abdichten),
7 pol. Anschlussteckklemme bis 2,5 qmm (5 Pole für den normalen Anschluss und 2 Pole für den DA Anschluss) sowie interne weiterführende DV (so lang bis zum nächsten Klemmanschluss);
LED Elemente mit Linsenabdeckung 12017 (90 tief/ breitstrahlend) montiert auf einen weiß lackierten Montageträger;
im Leuchtenkörper befestigt (für eine symmetrische Lichtlenkung);
Lichtaustritt wahlweise über klare oder satinierte Kunststoffscheibe (Satinice Transmission 70%) mit Stufenfräsungen für Stoßstellen der Scheiben untereinander sowie gegen eine schwarze Dichtung verschraubt mittels sichtbarer VA Schrauben,
anteilige V4A Stahlseilabhänger, bis zu 2,0m
Leuchtenabmessungen: 32000x 150 x 118 mm ( L B H),
beschichtet für chlorhaltige Umgebungsluft:
RAL 9016 (weiß)

Gesamtlänge 32,00m

einschl. erforderlichen Verdrahtungsmaterial
einschl. Befestigungsmaterial

für Umgebungstemperatur bis maximal 35°C

liefern, einbauen, verdrahten und anschließen.

Fabrikat: altenaLicht
Typ: 3.00-000-A010782_P EB-LB/AME-L90-SAT (SB
o. glw.
Menge: 3,000 St

**28.1.10.140 Typ XIII, Pendelmontage- Lichtband Sonderlänge 21300mm**
Einbau Lichtkanal für direkte Beleuchtung
mit Acrylglasprofil bündig
inkl. Dehnungsausgleich

Material: Gehäuse aus Aluminium
Farbe: eloxiert
Leuchtmittel: 19x LED 16,4W 1.125 mm
Lichtleistung: 1740 lm
Lichtfarbe: 3000K
Schutzart: IP 40

inkl. Vorschaltgerät
inkl. Enddeckel
inkl. Anschluss-Set
inkl. Verbindungselemente
inkl. Pendelabhängung bis über Seil bis 2500mm

Breite: 45 mm
Höhe: 60 mm
Länge: ca. 21300 (nach Aufmaß) und Dehnungsausgleich

einschl. erforderliche Klemmen und Verdrahtungsmaterial

liefern, einbauen, verdrahten und anschließen

Fabrikat: LTS
Typ: Lichtkanal 45 LK-P 045.1 AOB
o. glw.
Menge: 2,000 St

**28.1.10.150 Typ XIV, LED-Profilsystem in Teillängen Sauna DALI**
LED-Profilsystem in Teillängen
nach baulicher Anforderung für Anbaumontage.
24W/m und 48V mit 3790lm/m Lampenlichtstrom,
Lichtfarbe 3000K
Farbwiedergabe CRI>90, L90 B10 >100.000H,
inkl. NP-S1 Montageprofil Aluminium (bauseitig oder werkseitig zugeschnitten und mit Ausfräsung im Profilboden für Kabelausleitung),
Lichtverteilung symmetrisch breitstrahlend (diffus) über Abdeckung CSW (andere Linsen kostenneutral nach Wahl), LED-Elemente/Lichteinsatz voll vergossen IP65, mit pat. Flachkabelleiter 4x2,5mm² in Länge des Profils plus 3m, exakte Länge komplett mit externem Konverter 230/48V, DALI Steuergerät 48V/max. 16A Steuermodul (IP20, Ablage im Revisionsbereich)

Querschnitt 22 x 26,2mm,

einschl. erforderlichen Verdrahtungsmaterial
einschl. Befestigungsmaterial

- Für Umgebungstemperatur bis maximal 35°C
- Seewasser- und chlorbeständig

liefern, einbauen, verdrahten und anschließen

Fabrikat: Altena Lichttechnik
Typ: 907.NP-S1-Nova6-ALA-CSW IP65
o. glw.
Menge: 120,000 m

**28.1.10.160 Mehrpreis Profilsystem als Einbau in abg. Decke**
LED UP-Profil Silber eloxiert zum Einbau in Holzdecke
Menge: 120,000 m

**28.1.10.170 Typ XV, Zylindrische Pendelleuchte Umkleide 20W DALI**
Zylindrische Pendelleuchte.
Gehäuse Aluminium-Druckguss pulverbeschichtet. Baldachin Stahlblech pulverbeschichtet mit Magnetbefestigung. Werkzeuglos wechselbare Optikbaugruppe mit Linse aus Kunststoff (Polycarbonat) für beste Homogenität des Lichtkegels. Lichtverteilung Korridor ovalstrahlend. Beste Farbwiedergabe Ra>90. Transparente Pendelleitung 5 m (kürzbar) mit integriertem Stahlseil. Betriebsgerät mit besten Eigenschaften bzgl. Flickerfreiheit und Stroboskopeffekt.  Werkzeuglos montierbares Zubehör: Wechseloptiken, Wabenraster, Abdeckscheiben klar und mattiert, Kunststoffring weiß zum Wechseln. Dekoratives Einbau-Pendelset als Zubehör.
Geeignet für Zubehör Zylinderverlängerungen 0,5 m, 0,75 m oder 1 m.

Farbe: verkehrsweiß, matt (RAL 9016)
Durchmesser: 87 mm
Höhe: 195 mm
Pendellänge: 5000 mm
Gewicht: 1.25 kg
Lichtquelle: LED
Sockel: Baldachin
Farbtemperatur: 3000K
Farbwiedergabeindex: 92
Farbtoleranz (McAdam): 2 SDCM
Lebensdauer: 50000 h (L90/B10)
Bemessungsleistung: 20 W
Bemessungsleuchtenlichtstrom: 1950 lm
Ausstrahlwinkel Down: 40° / 28°
Blendungsbewertungsindex RUG (4H 8H): 20.7
Systemeffizienz: 98 lm/W
Lichtaustritt: direkt
Lichtverteilung: symmetrisch
Betriebsgerät: Konverter dimmbar DALI
Spannung: 220 - 240 V / 50 Hz, 60 Hz
Leistungsfaktor: 0.9
Schutzklasse: I
Leuchten an Sicherung B10A: 21
Leuchten an Sicherung B16A: 34
Leuchten an Sicherung C10A: 35
Leuchten an Sicherung C16A: 57
Einschaltstrom / Einschaltzeit: 18 A / 250 µs
Klirrfaktor (THD): 20 %
Schutzart: IP 20
Umgebungstemperatur: 5 °C bis + 25 °C
Schlagschutz: IK06
Glühdrahtprüfung: 650 °C
Konformitätszeichen: CE, EAC

inkl. Reflektor flood weiß

einschl. erforderliche Klemmen und Verdrahtungsmaterial

liefern, einbauen, verdrahten und anschließen

Fabrikat: RZB
Typ: DEECOS Mini 911520.002.76 + Zubehör
o. glw.
Menge: 40,000 St

**28.1.10.180 Typ XVI, BAP Büroleuchten 1450x300 Pendel**
Vielseitig einsetzbares Leuchtenmodul für Hänge- und Anbauleuchten.
In Kombination mit separat zu bestellenden Zubehören werden die Module zu Einzelleuchten oder Lichtbandanwendungen mit durchgängiger Lichtaustrittsfläche für angebaute oder abgehängte Montage komplettiert.
Mit symmetrisch begrenzt breit strahlender Lichtstärkeverteilung.
Lichtstärkeverteilung: direkt/indirekt
Material Reflektor: PMMA
Blendungsbewertung nach UGR-Einstufung (EN 12464-1)
< 19.
Bildschirmarbeitsplatzgerecht gemäß EN 12464-1,
Leuchtenkörper aus Aluminium-Strangpressprofil.
Kopfstücke aus Aluminium-Druckguss.
Farbe Leuchtenkörper: weiß (ähnlich RAL 9016)
Montageort: Decke ohne Einbauöffnung
Mit elektronischem Betriebsgerät, digital dimmbar
DALI-2-Standard (EN 62386)
Betriebsgerät gemäß Ökodesign-Anforderungen austauschbar.
Touch-Dim Funktion
Mittl. Bemessungslebensdauer L80 (tq 25 °C) = 100.000 h.,
Mittl. Bemessungslebensdauer L90 (tq 25 °C) = 50.000 h.
Leuchtenlichtstrom und Lichtfarbe fest eingestellt.
Bemessungslichtstrom 5400 lm,
Bemessungsleistung 41 W,
maximale Leuchten-Lichtausbeute 151 lm/W.
Leistungsfaktor λ > 0,95,
Farbwiedergabeindex: Ra > 80
Lichtfarbe: neutralweiß
Farbtemperatur: 4000 K
Farborttoleranz (initial MacAdam) ≤ 3 SDCM
Maße (L x B): 1490 mm x 240 mm, Leuchtenhöhe 20 mm.
Schutzklasse (DIN EN 61140): I
Schutzart (DIN EN 60529): IP20
Prüftemperatur Glühdrahttest gemäß IEC 60695-2-11:
650 °C;
Gewicht: 4.1 kg.
ENEC zertifiziert

einschl. erforderliche Klemmen und Verdrahtungsmaterial

liefern, einbauen, verdrahten und anschließen

Fabrikat: Trilux
Typ: Luceos D/H2-L CDP 6500-840 ETDD 01
o. glw.
Menge: 12,000 St

**28.1.10.190 Typ 1, Anbau- Pendelleuchte Foyer JH3**
Pendelleuchte mit einer an traditionelle asiatische Laternen angelehnten Formgebung. Der Leuchtenschirm aus Papier wird durch dekorative Holzelemente ergänzt und verbindet fernöstlich inspirierte Gestaltung mit einer schlichten, zeitlosen Designsprache. Die Leuchte eignet sich für den vielseitigen Einsatz in Wohn- und Aufenthaltsbereichen.

Direktes & indirektes Licht

Baldachin enthalten: Ja
Schutzklasse: II
Schutzart: IP 20
Kabellänge. min. 400 cm inkl. Baldachin
Spannung: 220-240V 50Hz
Sockel: E27
Material: Textilkabel Papier Eiche
Farbe: Elfenbein
Abmessungen Höhe: 65 cm, Durchmesser: 45 cm
Gewicht: 790 g

inkl. E27 Leuchtmittel 3000K 4W

einschl. erforderliche Klemmen und Verdrahtungsmaterial

liefern, einbauen, verdrahten und anschließen

Fabrikat: &Tradition
Typ: Formakami JH3 Artikelnr. 138132
o.glw.
Menge: 2,000 St

**28.1.10.200 Typ 1, Anbau- Pendelleuchte Foyer JH4**
Betrachtet man die von dem spanischen Designer Jaime Hayon entworfene Pendelleuchte auf den ersten Blick, so erinnert sie zunächst an die traditionellen Papierlaternen aus Asien.

Direktes & indirektes Licht

Baldachin enthalten: Ja
Schutzklasse: II
Schutzart: IP 20
Kabellänge: min. 400 cm inkl. Baldachin
Spannung: 220-240V 50Hz
Sockel: E27
Material: Textilkabel Papier Eiche
Farbe: Elfenbein
Abmessungen Höhe: 48 cm, Durchmesser: 50 cm
Gewicht: 790 g

einschl. erforderliche Klemmen und Verdrahtungsmaterial

liefern, einbauen, verdrahten und anschließen

inkl. E27 Leuchtmittel 3000k 4W

Fabrikat: &Tradition
Typ: Formakami JH4 Artikelnr. 138133
o.glw.
Menge: 2,000 St

**28.1.10.210 Typ 1, Anbau- Pendelleuchte Foyer JH5**
Die von Jaime Hayon entworfene Formakami Pendelleuchte JH5 erinnert auf den ersten Blick an die traditionellen asiatischen Reispapier-Laternen, die meist an großen Festen zum Einsatz kommen.

Direktes & indirektes Licht

Baldachin enthalten: Ja
Schutzklasse: II
Schutzart: IP 20
Kabellänge: min. 300 cm inkl. Baldachin
Spannung 220-240V 50Hz
Sockel: E27
Material: Textilkabel Papier Eiche
Farbe: Elfenbein
Abmessungen Höhe: 67 cm, Durchmesser: 70 cm
Gewicht: 790 g

inkl. E27 Leuchtmittel 3000k 4W

Kabellänge min. 400 cm inkl. Baldachin

einschl. erforderliche Klemmen und Verdrahtungsmaterial

liefern, einbauen, verdrahten und anschließen

Fabrikat: &Tradition
Typ: Formakami JH5 Artikelnr. 138134
o.glw.
Menge: 3,000 St

**28.1.10.220 Typ 2, Anbau- Pendelleuchte Theken weiß**
Pendelleuchte mit schlichter, moderner Formensprache und kegelförmigem Leuchtenschirm. Der umlaufende Lichtaustritt am Schirmrand erzeugt eine gleichmäßige und dekorative Lichtwirkung. Die integrierte LED-Lichtquelle sorgt für eine direkte Ausleuchtung nach unten und unterstreicht die klare, grafische Gestaltung der Leuchte.

Die Leuchte zeichnet sich durch eine reduzierte, schlichte Formensprache aus und ist für den Einsatz in modern gestalteten Innenräumen mit minimalistischem und zeitlosem Charakter geeignet. Sie ist in zwei Größen erhältlich (ca. 32 cm bzw. ca. 46,8 cm Durchmesser). Die Leuchte kann sowohl einzeln über Tischen eingesetzt als auch in Kombination mehrerer Leuchten unterschiedlicher Größen oder Ausführungen installiert werden, um gestalterische Lichtkonzepte zu ermöglichen.

Die Leuchte wurde von einem Designstudio entworfen, dessen Gestaltungsansatz moderne Einflüsse mit grundlegenden Prinzipien von Gestaltung und handwerklicher Ausführung verbindet.

Der Farbton ist nicht als reines Neutralweiß ausgeführt, sondern in einem warmen Weiß gehalten.

Farbe: Weiß
Material: Aluminium
Höhe (cm): 23,8
Durchmesser (cm): 32
Nettogewicht (kg): 1,18
Wattage: 12

inkl. Leuchtmittel

Kabellänge min. 400 cm inkl. Baldachin

einschl. erforderliche Klemmen und Verdrahtungsmaterial

liefern, einbauen, verdrahten und anschließen

Fabrikat: Woud
Typ: Artikel Nr.: 70021798
o.glw.
Menge: 12,000 St

**28.1.10.230 Typ 2, Anbau- Pendelleuchte Theken beige**
Pendelleuchte mit kegelförmigem Schirm in der Farbe Beige und umlaufender Lichtabstrahlung am Schirmrand. Die integrierte LED-Lichtquelle sorgt für eine direkte Ausleuchtung nach unten sowie für eine dekorative, grafische Lichtwirkung.

Die Leuchte ist in reduzierter, schlichter Formensprache ausgeführt und für den Einsatz in modern gestalteten Innenräumen geeignet. Sie ist in zwei Größen erhältlich (ca. 32 cm bzw. ca. 46,8 cm Durchmesser). Die Leuchte kann sowohl einzeln als auch in Kombination mehrerer Leuchten eingesetzt werden, um unterschiedliche Licht- und Gestaltungskonzepte zu ermöglichen.

Die Ausführung ist in verschiedenen Farbtönen erhältlich, die für den Einsatz in unterschiedlichen Einrichtungsumgebungen geeignet sind.

Farbe: Beige
Material: Aluminium
Höhe (cm): 23,8
Durchmesser (cm): 32
Nettogewicht (kg): 1,18
Wattage: 12

inkl. Leuchtmittel

Kabellänge min. 400 cm inkl. Baldachin

einschl. erforderliche Klemmen und Verdrahtungsmaterial

liefern, einbauen, verdrahten und anschließen

Fabrikat: Woud
Typ: Artikel Nr.: 70021800
o.glw.
Menge: 12,000 St

**28.1.10.240 Typ 3, Anbau- Pendelleuchte Gastro rosa**
Pendelleuchte aus mundgeblasenem Glas in der Farbe Rosa. Die Leuchte ist mit einer Aufhängung aus eloxiertem Aluminium ausgestattet, deren Farbgebung auf den Leuchtenkörper abgestimmt ist.

Die Kombination aus mattiertem Glas und runder Formensprache erzeugt eine gleichmäßige, weiche Lichtwirkung. Die Leuchte gibt sowohl direktes Licht nach unten als auch diffuses, rundum abstrahlendes Licht in den Raum ab.

Aufgrund des Herstellungsprozesses des Glasdiffusors können materialbedingte Unregelmäßigkeiten in der Wandstärke auftreten. Dadurch kann es zu minimalen Abweichungen in der Ausrichtung kommen; die Aufhängung ist entsprechend justierbar, um eine horizontale Ausrichtung zu ermöglichen.

Geeignet für den Einsatz über Esstischen oder Arbeitsbereichen.

Farbe: Herllrosa
Material: Glas
Höhe (cm): 35
Durchmesser (cm): 23,5
Nettogewicht (kg): 1,9
E27 Fassung
inkl. Leuchtmittel 3000K 4W
Schutzart: IP 20

Kabellänge min. 400 cm inkl. Baldachin

einschl. erforderliche Klemmen und Verdrahtungsmaterial

liefern, einbauen, verdrahten und anschließen

Fabrikat: Fritz Hansen
Typ: Artikel Nr.: 3575105
o.glw.
Menge: 3,000 St

**28.1.10.250 Typ 3, Anbau- Pendelleuchte Gastro grün**
Pendelleuchte aus mundgeblasenem Glas in der Farbe Moss (Moosgrün). Die Leuchte ist mit einer Aufhängung aus eloxiertem Aluminium ausgestattet, deren Farbgebung auf den Leuchtenkörper abgestimmt ist.

Die Kombination aus mattiertem Glas und runder Formensprache erzeugt eine weiche, gleichmäßige Lichtwirkung. Die Leuchte gibt sowohl gerichtetes Licht nach unten als auch ein diffuses, rundum abstrahlendes Licht in den Raum ab.

Aufgrund des handwerklichen Herstellungsprozesses des Glasdiffusors können materialbedingte Abweichungen in der Wandstärke auftreten. Dadurch kann es zu geringfügigen Abweichungen in der Ausrichtung kommen; die Aufhängung ist entsprechend justierbar, um eine horizontale Ausrichtung zu ermöglichen.

Geeignet für den Einsatz über Esstischen oder Arbeitsbereichen.

Farbe: Grün
Material: Glas
Höhe (cm): 35
Durchmesser (cm): 23,5
Nettogewicht (kg): 1,9
E27 Fassung
inkl. Leuchtmittel 3000K 4W
Schutzart: IP 20

Kabellänge min. 400 cm inkl. Baldachin

einschl. erforderliche Klemmen und Verdrahtungsmaterial

liefern, einbauen, verdrahten und anschließen

Fabrikat: Fritz Hansen
Typ: Artikel Nr.: 3575103
o.glw.
Menge: 3,000 St

**28.1.10.260 Typ 4, Anbau- Pendelleuchte Gastro 3 fach**
Pendelleuchte mit mehrschichtig aufgebautem Glasdiffusor zur gezielten Lichtbrechung und -streuung. Das Design besteht aus mehreren Dimensionen und Glasschichten, die eine robuste und zugleich zurückhaltende Formensprache erzeugen.

Die Leuchte kann einzeln oder in Kombination mehrerer Leuchten als Gruppen- oder Kronleuchteranordnung (z. B. 3- oder 5-flammig) eingesetzt werden. Der Glasdiffusor ist mundgeblasen und in mehreren Größen erhältlich.

Ausführungen in verschiedenen Farbtönen, darunter Opalweiß, Braun, Grün und Rauchblau oder gleichwertige Glasfärbungen.

Integrierte dimmbare LED-Lichtquelle für eine warmweiße und funktionale Lichtabgabe.

Technische Daten:
Farbtemperatur: 2200-3000K
Dimmbar: ja
Leuchtmittel: LED
CRI: 90
Lumen: 500
Produktverwendung: Innenbereich
Abmessungen: Klein 20,8 x Ø 15 cm, Mittel 29,5 x Ø 16 cm, Groß 25,4 x Ø 21 cm
Farben: Braun, Weiß, Blau, Grün

Kabellänge min. 400 cm inkl. Baldachin

einschl. erforderliche Klemmen und Verdrahtungsmaterial

liefern, einbauen, verdrahten und anschließen

Fabrikat: Hollands Licht
Typ: Axle
o.glw.
Menge: 4,000 St

**28.1.10.270 Typ 5, Wandleuchten Foyer**
Wandleuchte, E14
weiß matt/weiß

Material Halter/Halterung: Aluminium
Farbe Halter/Halterung: weiß matt
Material Körper/Schirm: Aluminium
Farbe Körper/Schirm: weiß matt/weiß
Abmessungen:
Schirm: Ø 30 H: 24 cm
Breite (cm): 85
Höhe (cm): 50
Tiefe (cm): 30
Form: Konus
Spannung (V): 230
Anzahl Leuchtmittel (Stück): 2
Lichtsteuerung. durch Schalter
Lichtaustritt: unten/oben
Schutzart: IP20
Fassung: E14

Herstellerinformation:
NEMO Srl,
Viale Brianza, 30,
20823 Lentate sul Seveso (MB), Italien,
info@nemolighting.com

inkl. Leuchtmittel E14 6W 3000K

einschl. erforderliche Klemmen und Verdrahtungsmaterial

liefern, einbauen, verdrahten und anschließen

Fabrikat: Nemo Lighting
Typ: Marseille mini white
o.glw.
Menge: 4,000 St

**28.1.10.280 Typ 6, LED Lichtband 96 W DC 24 V | 9.6 W/m 10m**
LED Lichtband 96 W DC 24 V | 9.6 W/m 10m

Technische Daten
Länge 10000 mm
Minimaler Schnitt 62.5 mm
Typ LED Lichtband
Installationsposition Wand - Decke
Installationsumgebung: für Außenbereich geeignet
Lichtquelle LED
Circuit structure topLED
Optik Diffuses
Light emission direction upward
Lampe Nennleistung 96 W DC
Lampenleistung / m 9.6 W / m
Lichtstrom (Lichtquelle) 10960 lm
Lichtstrom (Lichtquelle) / m 1096 lm / m
Ähnlichste Farbtemperatur / Tone 3000 K
Farbwiedergabeindex >90 Ra
Gleichstrom/Gleichspannung CV
Isolierklasse 3
IP IP67
IK IK07
Glühdrahtprüfung 650°
Direkte Montage auf normal entflammbaren Oberflächen Ja
CE Ja
ETL Ja
Leuchte dimmbar DALI - 1-10V
Schwenkbarkeit Nein
Drehbarkeit Nein
Begehbarkeit Nein
Überrollbarkeit Nein
Einschließlich Kabel Ja
Kabellänge 1(M)x0.25 m + 1(F)x0.25
Harzbeschichtung Ja

inkl. DALI Vorschaltgerät

einschl. erforderliche Klemmen und Verdrahtungsmaterial

liefern, einbauen, verdrahten und anschließen

Fabrikat: i-LED
Typ: Rubber 3D 1096Lm/m
o.glw.
Menge: 4,000 St

**28.1.10.290 Montage UW-Strahler**
Durch den Edelstahlbauer werden die Unterwasserscheinwerfer geliefert und eingebaut. Mit dieser Position
müssen die Parametrierung, Anschlussarbeiten und
Montage des Netzteils inkl. Anschluss RGBW UW-Strahler
ausgeführt werden.

einschl. erforderlichen Verdrahtungsmaterial
einschl. Befestigungsmaterial
Menge: 16,000 St

**28.1.10.300 USB-DMX-Controller für UW-Beleuchtung**
Durch den Edelstahlbauer werden die
Unterwasserscheinwerfer geliefert und eingebaut.

Mit dieser Position muss das Master Kontrollgerät
geliefert, montiert und programmiert werden.

USB-DMX-Controller zur einfachen Steuerung von
Lichtszenen der RGBW Strahler.
Ansteuerung über 8 pot. frei. Kontakte.

Inkl. IP 65 Gehäuse

einschl. erforderlichen Verdrahtungsmaterial
einschl. Befestigungsmaterial

Fabrikat: Wibre
Typ: 5.0690.09.01 / 5.0690.09.02
o. glw.
Menge: 2,000 St

**28.1.10.310 Mastleuchte Doppelt vor Haupteingang**
Aufsatzleuchte in 2-fach-Anordnung. Asymmetrisch-bandförmige Lichtstärkeverteilung. Dark Sky: Kein Lichtstromanteil im oberen Halbraum. Effizientes optisches System, das nahezu keinem Verschleiß unterliegt. Lichtlenkung durch alterungsbeständiges, polymerfreies optisches System. LED 67 W Leuchten-Anschlussleistung, Leuchten-Lichtstrom 9613 lm, Farbtemperatur 3000 K. Farbwiedergabeindex (CRI) > 80 je Leuchtenkörper. Mit austauschbaren LED-Modulen mit Übertemperaturschutz und einer Lebenserwartung von mindestens 50.000 Betriebsstunden. Mit 2 LED-Netzteilen, DALI-steuerbar, 220-240 V, 0/50-60 Hz. Schutzart IP 66, Schutzklasse II. Leuchte aus Aluminiumguss, Aluminium und Edelstahl,
Farbe Grafit.
Sicherheitsgläser entspiegelt. Reflektoren aus eloxiertem Reinstaluminium. Werkzeugloser Verschluss. Anstellwinkel einstellbar auf 0° oder 15°. Mit zwei fest angeschlossenen Anschlussleitungen X05BQ-F 4 x 1 mm², Länge 10 m. Mastzopfdurchmesser 76 mm, Einstecktiefe 100 mm. Abmessungen: 340 x 75 x 1215 mm. Für Lichtpunkthöhen von 7000 - 9000 mm.

inkl.
Konische Stahl-Lichtmaste 7m Lichtpunkthöhe ohne
sichtbare Schweißnaht · feuerverzinkt
und lackiert in Grafit mit Tür und C-Schiene

einschl. erforderliche Klemmen und Verdrahtungsmaterial

liefern, einbauen, verdrahten und anschließen
Fundament bauseits

Fabrikat: Bega
Typ: 99479 + Zubehör
o.glw.
Menge: 3,000 St

**28.1.10.320 Mastleuchte Doppelt bei Fahrradstellplätze**
Aufsatzleuchte in 2-fach-Anordnung. Asymmetrisch-bandförmige Lichtstärkeverteilung. Dark Sky: Kein Lichtstromanteil im oberen Halbraum. Lichtlenkung durch alterungsbeständiges, polymerfreies optisches System. : Effizientes optisches System, das nahezu keinem Verschleiß unterliegt. LED 34,5 W Leuchten-Anschlussleistung, Leuchten-Lichtstrom 4748 lm, Farbtemperatur 3000 K. Farbwiedergabeindex (CRI) > 80 je Leuchtenkörper. Mit austauschbaren LED-Modulen mit Übertemperaturschutz und einer Lebenserwartung von mindestens 50.000 Betriebsstunden. Mit LED-Netzteil, DALI-steuerbar, 220-240 V, 0/50-60 Hz. Schutzart IP 66, Schutzklasse II. Leuchte aus Aluminiumguss, Aluminium und Edelstahl, Farbe Grafit. Sicherheitsgläser entspiegelt. Reflektoren aus eloxiertem Reinstaluminium. Werkzeugloser Verschluss. Anstellwinkel einstellbar auf 0° oder 15°. Mastzopfdurchmesser 76 mm, Einstecktiefe 100 mm. Mastinnendurchmesser min. 62 / max. 70 mm. Mit zwei fest angeschlossenen Anschlussleitungen X05BQ-F 4 x 1 mm², Länge 8 m. Abmessungen: 255 x 60 x 815 mm. Für Lichtpunkthöhen von 5000 - 8000 mm.

inkl.
Konische Stahl-Lichtmaste 7m Lichtpunkthöhe ohne
sichtbare Schweißnaht · feuerverzinkt
und lackiert in Grafit mit Tür und C-Schiene

einschl. erforderliche Klemmen und Verdrahtungsmaterial

liefern, einbauen, verdrahten und anschließen
Fundament bauseits

Fabrikat: Bega
Typ: 99474 + Zubehör
o.glw.
Menge: 2,000 St

**28.1.10.330 Mastleuchte Einfach**
Aufsatzleuchte. Asymmetrisch-bandförmige Lichtstärkeverteilung. Dark Sky: Kein Lichtstromanteil im oberen Halbraum. Lichtlenkung durch alterungsbeständiges, polymerfreies optisches System. : Effizientes optisches System, das nahezu keinem Verschleiß unterliegt. LED, 67 W Leuchten-Anschlussleistung, Leuchten-Lichtstrom 9613 lm, Farbtemperatur 3000 K. Farbwiedergabeindex (CRI) > 80. Mit austauschbarem LED-Modul mit einer mittleren Bemessungslebensdauer von > 200.000 Betriebsstunden (L80B50 bei ta = 25 °C). Mit LED-Netzteil, DALI-steuerbar, 220-240 V, 0/50-60 Hz. Schutzart IP 66, Schutzklasse II. Leuchte aus Aluminiumguss, Aluminium und Edelstahl, Farbe Grafit. Sicherheitsglas entspiegelt. Reflektor aus eloxiertem Reinstaluminium. Werkzeugloser Verschluss. Anstellwinkel einstellbar auf 0° oder 15°. Mit fest angeschlossener Anschlussleitung X05BQ-F 4 x 1 mm², Länge 10 m. Mastzopfdurchmesser 76 mm, Einstecktiefe 100 mm. Abmessungen: 340 x 75 x 660 mm. Für Lichtpunkthöhen von 7000 - 9000 mm.

inkl.
Konische Stahl-Lichtmaste 7m Lichtpunkthöhe ohne
sichtbare Schweißnaht · feuerverzinkt
und lackiert in Grafit mit Tür und C-Schiene

einschl. erforderliche Klemmen und Verdrahtungsmaterial

liefern, einbauen, verdrahten und anschließen
Fundament bauseits

Fabrikat: Bega
Typ: 99596 + Zubehör
o.glw.
Menge: 6,000 St

**28.1.10.340 Pollerleuchte**
Pollerleuchte. Schwenkbare, asymmetrisch-bandförmige Lichtstärkeverteilung. Dark Sky: Lichtstromanteil im oberen Halbraum < 1%. : Effizientes optisches System, das nahezu keinem Verschleiß unterliegt. LED, 15,5 W Leuchten-Anschlussleistung, Leuchten-Lichtstrom 2016 lm, Farbtemperatur 3000 K. Farbwiedergabeindex (CRI) > 80. Mit austauschbarem LED-Modul mit einer mittleren Bemessungslebensdauer von > 200.000 Betriebsstunden (L80B50 bei ta = 25 °C).
Mit LED-Netzteil, DALI-steuerbar, 220-240 V, 0/50-60 Hz. Schutzart IP 65. Leuchte aus Aluminiumguss, Aluminium und Edelstahl, Farbe Grafit. Sicherheitsglas mattiert. Reflektoroberfläche aus eloxiertem Reinstaluminium. Anstellwinkel stufenlos einstellbar von 0° bis 90°. Ohne Tür. Mit Anschlusskasten zur Durchverdrahtung für zwei Kabel bis 5 x 2,5 qmm. Mit Montageplatte zum Aufschrauben auf ein Fundament .
Abmessungen: 260 x 360 mm.
Höhe der Leuchte über Flur 1200 mm.

einschl. erforderliche Klemmen und Verdrahtungsmaterial

liefern, einbauen, verdrahten und anschließen

Fabrikat: Bega
Typ: 84304K3 + Zubehör
o.glw.
Menge: 13,000 St

##### 28.1.11 Sicherheitsbeleuchtung

*Hinweis: Vorbemerkung Sicherheitsbeleuchtung*
Vorbemerkung zur Sicherheitsbeleuchtung

Das Gebäude soll mit einem Zentralbatteriesystem gemäß neuester Fassung VDE 0108, (Teil 100) ausgestattet werden.

Nachfolgende Vorschriften sind u. a. zu beachten:
- Arbeitsstättenrichtlinien ASR
- Bauverordnung der Bundesländer
- Elektrische Bauverordnung EltBauVO
- DIN VDE 0100-718, EN DIN VDE 0100-100,
- EN 50171 und BGV A3

Gemäß LAR sind Hauptverteiler der Sicherheitsstromversorgung in eigenen Räumen unterzubringen, die den Anforderungen für abgeschlossene elektrische Betriebsstätten entsprechen, bzw. in Funktionserhalt 90 Minuten auszuführen.

Der Transport und die Aufstellung im Untergeschoss zur Einbringung über einen Montageschacht ohne Kran ist zu kalkulieren.

**28.1.11.10 Zentralbatteriesystem**
Zentralbatteriesystem 3 h (Nennbetriebsdauer)
bestehend aus:

Netzanschluss: 400V 3-ph. AC +/- 10%, 50 Hz
Zentralbatteriesystem gemäß VDE 0108 - Teil 100.
Alle Kreise serienmäßig mit Stromkreisüberwachung.
Einzelleuchtenüberwachung unter Einsatz von Adressbausteinen.
Prüfbuch mit Speicherung der Ergebnisse > 4 Jahre.

7" Farb-Touchscreen Display mit TCP/IP-Schnittstelle
zur Visualisierung der Anlagen- und Leuchtenzustände.
Fernzugriff über handelsüblichen Web-Browser möglich.

Gehäuseausführung:
Stahlblech Standgehäuse
Türanschlag: nach Vorgabe
Schutzart: IP20
Gehäusefarbe: RAL 7035
Abmessungen: 1800 x 850 x 600mm (HxBxT)

Technische Daten:
Netzeinspeisung: 400V AC
Systemspg.: 230V AC/DC +-10%
Ladeteil: 6,5A
Anschlussleistung: 3974W
Überbrückungszeit: 3h
UV-Abgänge: 1x Neozed D02 (2-pol.) max. 3 x 35mm²

Stromkreisfeld für max. 4600VA bestückt mit:
24 x Endstromkreis 6,3AT (815VA)
16 x digitale Schalteingänge (pot. frei)

inkl. Aufnahme der nachfolgend beschriebenen Batterien.

Komplett montieren, parametrieren und betriebsfertig
anschließen.
Menge: 1,000 St

**28.1.11.20 Blei-Block-Batterie OGIV im o.g. Schranksystem**
Wartungsfreie, verschlossene OGIV- Blockbatterieanlage.
Lebenserwartung 10 Jahre plus
gemäß Eurobat-Norm für Sondereinsatz geeignet.

Batterieanlage bestehend aus:

18 Batterie-Blöcke
Spannung: 12V
Nennkapazität: 66,6Ah
Inkl. 25% Alterungsreserve
Maße: 309 x 172 x 239mm (LxBxH)

Normgerechte Aufstellung im o.g. Schranksystem. Das System ist in einem eigenen elektrischen Betriebsraum gemäß EltBauVO unterzubringen.

Notwendige, natürliche Belüftung: 0,36m3/h

Komplett montieren, parametrieren und betriebsfertig anschließen.
Menge: 1,000 St

**28.1.11.30 Notlicht-Unterstation**
Notlicht-Unterstation nach VDE 0108-100
mit allen erforderlichen Einbauten.

UV-Einspeiseklemmen 3x35mm²

Stromkreisfeld für max. 4600VA bestückt mit:
16 x Endstromkreis 6,3AT (815VA)
12 x digitale Schalteingänge (pot. frei)

Gehäuseausführung:
Geprüfter und zugelassener Brandschutzschrank.
E30 geprüft in Anlehnung an DIN 4102 Teil 12
I30 geprüft in Anlehnung an DIN 4102 Teil 11
F30 geprüft nach DIN 4102 Teil 2

Schrank inkl. Belüftungs- und Rauchdichtigkeitssystem

Innenmaß: 750 x 250 x 220mm (HxBxT)
Außenmaß: 919 x 419 x 325mm (HxBxT)
Gehäusefarbe: RAL 9010, Kanten farbig abgesetzt
Türanschlag: rechts
Schutzart: IP42
Kabeleinführung: oben
Gewicht: 73kg

Komplett liefern, montieren und betriebsfertig anschließen.
Menge: 1,000 St

**28.1.11.40 Meldetableau mit Anzeige nach VDE 0108**
Meldetableau mit Anzeige nach VDE 0108
„Anlage betriebsbereit"
„Anlage auf Batteriebetrieb"
„Anlage gestört"

Meldungen optisch und akustisch
Ein-/ Aus Schalter zur Steuerung des Dauerlichts

Komplett liefern, montieren und betriebsfähig anschließen.
Menge: 1,000 St

**28.1.11.50 Adressbaustein**
Adressbaustein zur Einzelleuchtenüberwachung
einer einzelnen Leuchte in AC & DC Netzen.
Der Baustein besitzt einen zusätzlichen Schalteingang.

Anschlussspannung: 230 V AC/DC
Adressbereich: 1-20
Leistungsbereich: 4-120 W
Masse (L x B x H): 165 x 35 x 35 mm

Komplett liefern, montieren und betriebsfertig anschließen.
Menge: 12,000 St

**28.1.11.60 Abzweigdose IP54 130x85x37 mm**
16 Einführmöglichkeiten,
mit außenliegenden Befestigungsstellen
Ui = 400 V

inkl. aller benötigten Reihenklemmen
und Kabelverschraubungen

montieren und verdrahten
Menge: 12,000 St

**28.1.11.70 Typ S01, Display-Rettungszeichenleuchten LED**
Nothinweisleuchte
in reduziertem Design mit freistrahlender Displayscheibe.
Zertifiziert nach LEED für nachhaltiges Bauen.
Piktogramme gemäß DIN EN ISO 7010 und DIN ISO 3864.
Aufbau gem. DIN EN 60598-1/-2-22.

Material: Stahlblech
Gehäusefarbe: RAL 9016
Anschluss-Spg.: 230 Volt AC/DC
Erkennungsweite: 24m
Leistung (AC/DC): 7,6VA/3,6W
Leuchtmittel: 3 x 1W Power LED
Montage: Wandmontage, Deckenmontage,
Ösenmontage, Pendelmontage
Ausführung: EVG mit Einzelleuchtenüberwachung
Schutzart: IP41
Schutzklasse: I
Abmessung: H:200 x B:270 x T:75mm

Inkl. Überwachungs- und Steuerbaustein mit
Adress-Schalter.

Komplett liefern, montieren und betriebsfertig anschließen.
Menge: 20,000 St

**28.1.11.80 Typ S02, Rettungszeichenleuchte IP54**
Rettungszeichenleuchte in Feuchtraumausführung zum Anschluss an CPS/LPS- und NEA-Systeme.
Werkzeuglos zu öffnendes Metallgehäuse mit strukturierter Pulverbeschichtung. Verschraubte Gehäuse werden nicht zugelassen, da dies einen erheblichen Mehraufwand bei der Wartung bedeutet. Der konstruktive Aufbau der Leuchte muss die Möglichkeit bieten, das LED-Leuchtmittel werkzeuglos zu tauschen. Universell einsetzbare Pfeilrichtung durch beiliegendes Piktogramm-Set.

Der integrierte Adressbaustein zur Einzelleuchtenüberwachung muss in Stromkreisen mit gemischter Installation (DS/BS) sowie für den Betrieb in AC- und DC-Netzen geeignet sein. Die Kommunikation erfolgt über die Netzzuleitung ohne zusätzliche BUS-Leitung.

Aufbau der Leuchte gemäß DIN EN 60598-1 und -2-22,
DIN EN 1838, DIN 4844-1, DIN EN 55015.
Piktogramme gemäß DIN EN ISO 7010 und DIN ISO 3864.

Gehäusematerial: Aluminium
Gehäusefarbe: RAL 9016
Anschluss-Spg.: 230 Volt AC/DC
Erkennungsweite: 30m
Leistung (AC/DC): 7,6VA/3,6W
Leuchtmittel: LED-Modul
Montage: Wand und Decke
Ausführung: Systemleuchte mit Überwachung
Schutzart: IP 54
Schutzklasse: I
Abmessung: H: 184 mm x B: 344 mm x T: 109 mm
Erkennungsweite 30m

Inkl. Überwachungs- und Steuerbaustein mit
Adress-Schalter.

Komplett liefern, montieren und betriebsfertig anschließen.
Menge: 22,000 St

**28.1.11.90 Typ S1E, Sicherheitsleuchte Einbauspot abg. Decken**
Sicherheitsleuchte in rundem Design zum Anschluss an CPS/LPS- und NEA-Systeme.
Hochwertiges Metallgehäuse (Kunststoffgehäuse nicht zugelassen) mit strukturierter Pulverbeschichtung. Linsentechnik mit symmetrischer Lichtverteilung zur Ausleuchtung von Flucht- und Rettungswegen sowie Flächen. Lichttechnische Eigenschaften bei 3m Montagehöhe (bindend vorgeschrieben):
Abstand Leuchte-Leuchte in Fluchtwegen: >11,50m (1lx).
Abstand Leuchte-Leuchte bei Flächen: 10,5m (0,5lx).

Der integrierte Adressbaustein zur Einzelleuchtenüberwachung muss in Stromkreisen mit gemischter Installation (DS/BS) sowie für den Betrieb in AC- und DC-Netzen geeignet sein. Die Kommunikation erfolgt über die Netzzuleitung ohne zusätzliche BUS-Leitung.

Aufbau der Leuchte gemäß DIN EN 60598-1 und -2-22,
DIN EN 1838 und DIN EN 55015.

Gehäusematerial: Stahlblech
Gehäusefarbe: RAL 9016
Anschluss-Spg.: 230 Volt AC/DC
Leistung (AC/DC): 13,2VA/6,7W
Umgebungstemperatur: -20 bis +40°C
Montage: Einbaumontage
Ausführung: Systemleuchte mit Überwachung
Schutzart: IP 20
Schutzklasse: I
Einbautiefe: 42mm
Deckenausschnitt: Ø 105mm
Abmessung: H:42mm x  (Ø 120mm)

Komplett liefern, montieren, parametrieren und
betriebsfertig anschließen.
Menge: 90,000 St

**28.1.11.100 Typ S1R, Sicherheitsleuchte Anbauspot Holzdecke**
Sicherheitsleuchte in rundem Design zum Anschluss an CPS/LPS- und NEA-Systeme.
Hochwertiges Metallgehäuse (Kunststoffgehäuse nicht zugelassen) mit strukturierter Pulverbeschichtung.  Linsentechnik mit symmetrischer Lichtverteilung zur Ausleuchtung von Flucht- und Rettungswegen sowie Flächen.

Der integrierte Adressbaustein zur Einzelleuchtenüberwachung muss in Stromkreisen mit gemischter Installation (DS/BS) sowie für den Betrieb in AC- und DC-Netzen geeignet sein. Die Kommunikation erfolgt über die Netzzuleitung ohne zusätzliche BUS-Leitung.

Aufbau der Leuchte gemäß DIN EN 60598-1 und -2-22,
DIN EN 1838 und DIN EN 55015.

Gehäusematerial: Stahlblech
Gehäusefarbe: RAL 9016
Anschluss-Spg.: 230 Volt AC/DC
Leistung (AC/DC): 13,2VA/6,7W
Umgebungstemperatur: -20 bis +40°C
Montage: Anbaumontage
Ausführung: Systemleuchte mit Überwachung
Schutzart: IP 20
Schutzklasse: I
Abmessung: H:51mm x  (Ø 165mm)

Komplett liefern, montieren, parametrieren und
betriebsfertig anschließen.
Menge: 60,000 St

**28.1.11.110 Typ S2, Sicherheitsleuchte erhöhter Schutzart**
Robuste LED-Sicherheitsleuchte mit erhöhter Schutzart.
Geeignet für den Einsatz in der Lebensmittelindustrie (IFS-Standard) sowie in chlorhaltiger Umgebung (z.B. Schwimmbäder).
Einbaumontage Sicherheitsleuchte in quadratischem Design zum Anschluss an CPS/LPS- und NEA-Systeme. Gehäusematerial aus UV beständigem, lichtdichtem, farbechtem Polycarbonat mit Flammschutz. Gehäuse ohne Flammschutz werden nicht zugelassen, da diese die Brandlast erhöhen. Diese Sicherheitsleuchte ist mit 4 Hochleistungslinsen ausgestattet. Produkt mit weniger als 4 Linsen werden nicht zugelassen.

Linsen mit symmetrischer Lichtverteilung zur Ausleuchtung von Flucht- und Rettungswegen sowie Flächen.

Der integrierte Adressbaustein zur Einzelleuchtenüberwachung muss in Stromkreisen mit gemischter Installation (DS/BS) sowie für den Betrieb in AC- und DC-Netzen geeignet sein. Die Kommunikation erfolgt über die Netzzuleitung ohne zusätzliche BUS-Leitung.

Aufbau der Leuchte gemäß DIN EN 60598-1 und -2-22,
DIN EN 1838 und DIN EN 55015.

Gehäusematerial: Polycarbonat
Gehäusefarbe: weiß
Anschlussspannung: 230V AC / 176-275V DC
Anschlussleistung (AC/DC): 8,0VA / 4,5W
Leuchtmittel: LED-Modul (635lm)
Montageart: Deckeneinbaumontage
Ausführung: Systemleuchte mit Überwachung
Schutzart: IP 67
Schutzklasse: II
Einbautiefe: 63mm
Deckenausschnitt: 190mm x 190mm
Abmessung: H:68mm x B:210mm x T:210mm

Inkl. Überwachungs- und Steuerbaustein mit
Adress-Schalter.

Komplett liefern, montieren und betriebsfertig anschließen.
Menge: 40,000 St

**28.1.11.120 Typ S3, Sicherheitsleuchte Außenbereich Wandmontage**
Alu-Druckguss Sicherheitsleuchte ist ein Gehäusekörper der um einer direkten Blendung entgegenzuwirken, eine satinierte Glasscheibe besitzt, welche einen Abstrahlwinkel von 45° aufweist.
Konzipiert zur Ausleuchtung von Flächen im Außenbereich.

Schutzart: IP65
Schutzklasse: I
Gehäusematerial: Alu-Druckguß
Gehäusefarbe/Oberfläche: weiß
Anschlussklemme: 3 x 2,5 ¨für Durchgangsverdrahtung
Leuchtmittel: LED
Umgebungstemperatur: -20° C bis +40° C

Maße: 200x200x120mm

Anschlussleistung (AC/DC) 10,0 VA / 5,5 W
Anschlussspannung 230V ± 10 %, 50/60 Hz / 176-275 V DC

Inkl. Überwachungs- und Steuerbaustein mit
Adress-Schalter.

Komplett liefern, montieren und betriebsfertig anschließen.
Menge: 4,000 St

**28.1.11.130 Typ S4, Sicherheitsleuchte Technikbereich**
Sicherheitsleuchte in formschönem Design zum Anschluss an CPS/LPS- und NEA-Systeme.
Für den Einsatz im Außenbereich, Schwimmbädern, Reinräumen, und der Lebensmittelindustrie (IFS-Konform) geeignet. Gehäusematerial aus UV beständigem, farbechtem Polycarbonat. Die Lichthaube ist gegen Vandalismus und Diebstahl zu sichern. Dies ist durch eine entsprechende Verschraubung am Leuchten-Unterteil sicherzustellen. Steckbare Lösungen ohne Verschraubungen sind nicht zugelassen. Symmetrische Ausleuchtung von Flucht- und Rettungswegen sowie Flächen.
Lichttechnische Eigenschaften bei 3 m Montagehöhe (bindend vorgeschrieben):
Abstand Leuchte-Leuchte in Fluchtwegen: 9.60m (1lx).
Abstand Leuchte-Leuchte bei Flächen: 10,20m (0,5lx).

Der integrierte Adressbaustein zur Einzelleuchtenüberwachung muss in Stromkreisen mit gemischter Installation (DS/BS) sowie für den Betrieb in AC- und DC-Netzen geeignet sein. Die Kommunikation erfolgt über die Netzzuleitung ohne zusätzliche BUS-Leitung.

Aufbau der Leuchte gemäß DIN EN 60598-1 und -2-22,
DIN EN 1838 und DIN EN 55015.

Gehäusematerial: Polycarbonat
Gehäusefarbe: weiß
Anschlussspannung: 230V AC / 176-275V DC
Anschlussleistung (AC/DC): 10,0VA / 5,5W
Leuchtmittel: LED-Modul (215lm)
Montageart: Universalmontage
Ausführung: Systemleuchte mit Überwachung
Schutzart: IP 54
Schutzklasse: I
Abmessung: H:136mm x B:356mm x T:79mm

Inkl. Überwachungs- und Steuerbaustein mit
Adress-Schalter.

Komplett liefern, montieren und betriebsfertig anschließen.
Menge: 16,000 St

**28.1.11.140 Bezeichnungsschilder**
Bezeichnungsschilder für Sicherheitsbeleuchtung
nach VDE 0108, bedruckte Ausführung geklebt.
Komplett liefern, montieren und betriebsfertig anschließen.
Menge: 224,000 St
DIN 276:2018-12: 440

**28.1.11.150 Batterieraumwarnschilder**
Batterieraumwarnschilder nach DIN 4844,
komplett liefern, montieren und betriebsfertig anschließen.
Menge: 1,000 St
DIN 276:2018-12: 440

**28.1.11.160 Übersichtsschema**
Übersichtsschema im Format DIN A0 hinter Glas
liefern und montieren.
Menge: 1,000 psch

**28.1.11.170 Inbetriebnahme**
Inbetriebnahme der vorgenannten
Sicherheitsbeleuchtungsanlage mit folgenden
Leistungen:

- Kontrolle der Installation der Geräte/Anlage
  anhand von Installationsplänen
- Programmierung der Geräte/Anlage
- Einweisung des Personals in die Bedienung
  der Geräte/Anlage
Menge: 1,000 psch

##### 28.1.12 Rettungswegtechnik

**28.1.12.10 Kompakt-Fluchttür-Steuerterminal**
AP-Ausführung, Ausbauversion, mit integriertem Netzteil.
Das Steuerterminal ist zur Steuerung einer Tür mit bis zu
2 Verriegelungselementen ausgelegt.

Leistungsmerkmale:
- Zustandsanzeige über LED
Menge: 2,000 St

**28.1.12.20 Fluchttür-Steuermodul**
Kompaktgerät zur Steuerung einer Fluchttür mit bis
zu 2 Verriegelungselementen. Steuerung und Notentriegelung im Gehäuse kombiniert.

Leistungsmerkmale:
- Adernsparende Vernetzung über BUS möglich
- wahlweise Bruch oder Wiederverwendbarkeit der
  Nottasterabdeckung bei Notentriegelung
- wahlweise 12V oder 24V Eingangsspannung
- Diebstahlsicherung der Nottasterabdeckung über
  Schlüsselschalter
- Wahlweise Auf- oder Unterputzmontage
- Hohlwandmontage mit Zubehörset möglich
- Terminal-Modul als Notentriegelung einer Tür bei
  Fluchtrichtung nach beiden Seiten anschließbar
- Relaisbelastbarkeit für bis zu 2 Fluchttüröffner oder
  bis zu 2 Haftmagnete ausgelegt
- Anschluss an Überwachungstableau über BUS oder
  konventionell möglich
- Kurzzeitfreigabe über integrierten Schlüsselschalter
  oder externes Gerät
- Zustandsanzeige über LEDs
- Piezo-Alarmgeber integriert, Lautstärke einstellbar
- Ansteuerung externer Alarmgeber integriert
- Automatische Freischaltung über Gefahrenmeldeanlage möglich
- Meldekontakte ent-, verriegelt und Alarm integriert
- Profilhalbzylinder eingebaut, 3 Schlüssel im Lieferumfang

Technische Daten:
Eingangsspannung: 12 V oder 24 V
Stromaufnahme ohne externe Verbraucher
bei 12 V: 140 mA
bei 24 V: 85 mA
Kontaktbelastbarkeit
Relais: 24 V / 2 A
Betriebstemperaturbereich: 0°C bis +40°C
Schutzart: IP 40
Abmessungen (BxHxT in mm):
Gehäuse: 170 x 85 x 75
UP- Rahmen: 190 x 105 x 12
Farbe: weiß

Komplett liefern, montieren und betriebsfertig
anschließen.
Menge: 2,000 St

**28.1.12.30 Bedienteil mit Kontroll-LED**
im Metallgehäuse für AP-Montage.

Technische Daten:
Betriebsspannung: 24 VDC
akustisches Signal: 70 dB
Temperaturbereich: -20 - +60 C°
Schutzart: IP 32
Abmessungen (BxHxT in mm):
Gehäuse: 115 x 170 x 50
Farbe: grauweiß

Komplett liefern, montieren und betriebsfertig anschließen.
Menge: 2,000 St

**28.1.12.40 Netzteil-Modul für Fluchttür-Terminal- und Steuermodule**
Leistungsmerkmale:
- Unterputzmontage
- Hohlwandmontage mit Zubehör-Set möglich
- Über im Lieferumfang enthaltenes Montageset mit
  Fluchttür-Terminal- und Steuermodulen verbindbar
- Gehäusedeckel plombierbar

Technische Daten:
Eingangsspannung: 105 V  250 VAC
Frequenz: 47 Hz - 63 Hz
Stromaufnahme: 0,2 A
Ausgangsspannung: 24 VDC
max. Ausgangsstrom bei T_u: 40°C 1 A
Betriebstemperaturbereich: 0°C bis +40°C
Schutzart: IP 40
Abmessungen (BxHxT in mm):
Gehäuse: 170x85x75
UP-Rahmen: 190x105x12
Farbe: weiß

Komplett liefern, montieren und betriebsfertig anschließen.
Menge: 2,000 St

**28.1.12.50 Fluchttüröffner**
Mit flachem Schließblech, DIN links Elektromagnetisches
Verriegelungselement für Fluchttüren, das bei einem
Gegendruck von 5000 N sicher entriegelt.

Technische Daten:
Betriebsnennspannung: 24 V DC
Stromaufnahme: 160 mA
Druckfestigkeit gegen
Aufbruch: 7500 N
Arbeitsweis: Ruhestromprinzip

Komplett liefern, montieren und betriebsfertig anschließen.
Menge: 1,000 St

**28.1.12.60 Gegenstück für Fluchttüröffner**
Einsteck-Fallenschloss
Gegenstück zu Fluchttüröffner

Komplett liefern, montieren und betriebsfertig anschließen.
Menge: 1,000 St

**28.1.12.70 Übernahme von Fluchttüröffner**
je Türenanlage
inkl. Verkabelung der Komponenten
inkl. programmtechnische Aufnahme.
Menge: 2,000 St

##### 28.1.13 Rauch- und Wärmeabzugsanlage

**28.1.13.10 RWA-Zentrale Schwimmhalle**
24 V DC / 40 A / 2 Linien / 2 Antriebsgruppen

Leistungsmerkmale:
Kompakte, vernetzbare und notstromversorgte RWA Steuerung mit stabilisierter Ausgangsspannung zur Ansteuerung von 24 V DC Antriebssystemen. Die RWA Zentrale ist geprüft und entwickelt nach ISO ISO 21927-9, VdS 2581, VdS 2593, VdS 2594, VdS 2344 und DIN EN 12101-10 zusätzlich werden die bauaufsichtlichen Anforderungen gemäß DIN 18232-9 erfüllt;
Jede Antriebsgruppe kann bis zu 20 A versorgen und über optionale Hutschienenmodule können Kabelquerschnitte größer 16 mm² realisiert werden.
Je Linie (Entrauchungsabschnitt) dürfen bis zu 8 RWA Bedienstellen und bis zu 14 Brandmelder angeschlossen werden (Es dürfen nur von D+H zugelassene Melder verwendet werden); Meldungen können über zwei potentialfreie Relais ausgegeben werden;
Über das Main/Sub Netzwerk können bis zu 16 Zentralen im Verbund eingesetzt werden; Linien werden im Verbund zusammen ausgelöst und zurückgesetzt, Es ist möglich Linien einzelner RWA-Steuerungen aus dem Verbund zu nehmen um einen eigenständigen Entrauchungsabschnitt zu bilden; Firmwareupdates im Verbund durchführbar;
Batteriezustands überwachte Akku- Notstromversorgung für min. 72 h;
Temperaturgeführte Akkuladung;
Parametrierung der RWA- und Lüftungsfunktionen über Dipschalter ohne Software möglich;
Schaltbare RWA-Funktionen: Störung = Alarm;
Zwei-Rauchmelder Abhängigkeit;
RWA-Nachtaktung und Rauchmelder-Fernrückstellung;
Gruppenstörung gleich Alarm, Leitungsüberwachung auf Kurzschluss und Unterbrechung;
Steckplatz für Zusatzmodul;
Kombination einer RWA-/ Hausalarmfunktion möglich; Komfortlüftungsfunktionen;
Anschlussmöglichkeit für optische und akustische Alarmmittel; Für tägliche Lüftung nutzbar;
Lüftungszeit und Öffnungsweite einstellbar;
Wind- / Regengeber ohne Zusatzmodul anschließbar;

Technische Daten:
Versorgung: 230 V AC / 50 Hz / 1010 VA
Standbyleistung: < 6 W
Ausgang: 24 V DC / 40 A
Betriebsart
-Überwachung: Dauerbetrieb
-Alarm / Lüftung: Kurzzeitbetrieb (30 % ED)
- Netzwerk (Main/Sub)
Schutzart: IP 54
Temperaturbereich: -5 °C bis +40 °C
Linie / Gruppe: 2 / 2
Gehäuse: Kunststoff
Farbe: Lichtgrau (~ RAL 7035)
Abmessungen (BxHxT): 400 x 500 x 245 mm

Inkl. Aufschaltung der Rauchmelder
Inkl. Aufschaltung der Handmelder
Inkl. pot. Kontakt zur Ansteuerung über BMA
Inkl. pot. Kontakt zur Störmeldeüberwachung

Komplett liefern, montieren und betriebsfertig anschließen.
Menge: 1,000 St

**28.1.13.20 Akku 26Ah 12V**
Akku 12V / 26Ah ± 15%
VdS-anerkannt, BxHxT: 166x125x175mm

Leistungsmerkmale:
Im Zentralengehäuse integrierte Akkus zur 72-stündigen
Notstromversorgung von D+H Zentralen.

Technische Daten:
Spannung: 12 V DC
Akku-Kapazität: 26 Ah ± 15 %
Abmessungen: ca. 166 x 125 x 175 mm

Lieferumfang:
1 Einzelpack (1 Akku)

Komplett liefern, montieren und betriebsfertig anschließen.
Menge: 2,000 St

**28.1.13.30 RWA-Bedienstelle gelb - RT 45**
RWA-Bedienstelle gelb

Bedienstelle zum manuellen Auslösen eines RWA-Systems im Brandfall. Die Bedienstelle ist gemäß pr EN 12101-9 und VdS 2592 entwickelt worden in einem formschönen und besonders robustes Aluminiumgehäuse. Taster ist als Hauptbedienstelle und Nebenbedienstelle verwendbar.

Funktionen: RWA "AUF", RWA "Zurücksetzen"
Anzeigen: Betriebsbereitschaft, RWA Alarm ausgelöst,
Störungsanzeige

Technische Daten:
Versorgung: 24VDC (18-28V)
Abmessungen BxHxT: 129 x 138 x 39 mm
Gehäuse: Aluminium-Aufputzgehäuse
Farbe: gelb, RAL 1004

Lieferumfang: abschließbares Gehäuse mit Bedieneinheit, Beschriftungsbogen, Schlagscheibe und Schlüssel

Komplett liefern, montieren und betriebsfertig anschließen.
Menge: 3,000 St

**28.1.13.40 Optischer Rauchmelder**
Optischer Rauchmelder - SD-O 371
nach dem Streulicht-Prinzip

Leistungsmerkmale:
Automatische Selbstüberwachung auf Funktion
und Zustand;
Individualanzeige bei Alarm;
Ruhewertnachführung;
Einfache Montage durch abnehmbaren Sockel

Technische Daten:
Nennspannung: 24 V DC
Überwachungsfläche: max. 110 m²
Überwachungshöhe: max. 12 m
Alarmanzeige: LED rot
Luftgeschwindigkeit: 0 - 25,4 m/s
Temperaturbereich: -20 °C bis +72 °C
Luftfeuchte: ≤ 95 %
Schutzart: IP 40
Anschlussklemmen: 0,6 mm Ø bis 2 mm²
Gehäuse: ABS
Farbe: Weiß (~ RAL 9010)
Spezifikation: EN 54-7
VdS-Anerkennung: G 213066

Lieferumfang: Melder inkl. Sockel

Komplett liefern, montieren und betriebsfertig anschließen.
Menge: 3,000 St

**28.1.13.50 Objektabwicklung, Montage, Installation, Einweisung und Übergabe**
Pauschale für die Objektabwicklung, Montage, Installation, Einweisung und Übergabe bestehend aus:
RWA Objektabwicklung
Norm- und objektbezogene Abstimmung und Integration der RWA Antriebstechnik,
Norm- und objektbezogene Abstimmung und Dimensionierung der Steuerung und der RWA-Gesamtanlage.

Definition und Abstimmung der bauseitig zu erbringenden Vorleistungen. Projektierung der bauseitigen Verlegung der Elektroleitungen nach geltenden Richtlinien.
Montage und Installation und Inbetriebnahme der Anlagenkomponenten inkl. anfallender An- und Abfahrtskosten für Fahrzeuge.
Einweisung des Betreibers in die Anlage.
Menge: 1,000 St

**28.1.13.60 RWA-Zentrale Kinderbecken / Küche**
24 V DC / 20 A / 2 Linien / 2 Antriebsgruppen

Leistungsmerkmale:
Kompakte, vernetzbare und notstromversorgte RWA-Steuerung mit stabilisierter Ausgangsspannung zur Ansteuerung von 24 V DC Antriebssystemen.
Die RWA Zentrale ist geprüft und zertifiziert nach ISO ISO 21927-9, VdS 2581, VdS 2593, VdS 2594, VdS 2344 und DIN EN 12101-10 zusätzlich werden die bauaufsichtlichen Anforderungen gemäß DIN 18232-9 erfüllt;
Jede Antriebsgruppe kann bis zu 20 A versorgen und über Hutschienenmodule können Kabelquerschnitte größer 16mm² realisiert werden. Je Linie (Entrauchungsabschnitt) dürfen bis zu 8 RWA Bedienstellen und bis zu 14 Brandmelder angeschlossen werden. Meldungen können über zwei potentialfreie Relais ausgegeben werden;
Über das Main/Sub-Netzwerk können bis zu 16 Zentralen im Verbund eingesetzt werden;
Linien werden im Verbund zusammen ausgelöst und zurückgesetzt. Es ist möglich Linien einzelner RWA-Steuerungen aus dem Verbund zu nehmen um einen eigenständigen Entrauchungsabschnitt zu bilden;
Firmwareupdates im Verbund durchführbar;
Batteriezustands überwachte Akku- Notstromversorgung für min. 72 h;
Temperaturgeführte Akkuladung;
Parametrierung der RWA- und Lüftungsfunktionen über Dipschalter ohne Software möglich;
Schaltbare RWA-Funktionen: Störung = Alarm;
Zwei-Rauchmelder Abhängigkeit;
RWA-Nachtaktung und Rauchmelder-Fernrückstellung;
Gruppenstörung gleich Alarm, Leitungsüberwachung auf Kurzschluss und Unterbrechung;
Steckplatz für Zusatzmodul;
Kombination einer RWA- / Hausalarmfunktion möglich;
Komfortlüftungsfunktionen;
Anschlussmöglichkeit für optische und akustische Alarmmittel; Für tägliche Lüftung nutzbar;
Lüftungszeit und Öffnungsweite einstellbar;
Wind- / Regengeber ohne Zusatzmodul anschließbar.

Technische Daten:
Versorgung: 230 V AC / 50 Hz / 550 VA
Standby-Leistung: < 5 W
Ausgang: 24 V DC / 20 A
Betriebsart
- Überwachung: Dauerbetrieb
- Alarm / Lüftung: Kurzzeitbetrieb (30 % ED)
- Netzwerk (Main/Sub)
Schutzart: IP 54
Temperaturbereich: -5 °C bis +40 °C
Linie / Gruppe: 2 / 2
Gehäuse: Kunststoff
Farbe: Lichtgrau (~ RAL 7035)
Abmessungen (BxHxT): 400 x 500 x 245 mm

Inkl. Aufschaltung der Rauchmelder
Inkl. Aufschaltung der Handmelder
Inkl. pot. Kontakt zur Ansteuerung über BMA
Inkl. pot. Kontakt zur Störmeldeüberwachung

Komplett liefern, montieren und betriebsfertig anschließen.
Menge: 1,000 St

**28.1.13.70 Akku 18Ah 12V**
Akku 12V / 18Ah ±15%
VdS-anerkannt, BxHxT: 181 x 167 x 76 mm

Leistungsmerkmale:
Im Zentralen-Gehäuse integrierte Akkus zur 72-stündigen
Notstromversorgung von D+H Zentralen.

Technische Daten:
Spannung: 12 V DC
Akku-Kapazität: 18 Ah ± 15 %
Abmessungen: ca. 181 x 167 x 76 mm

Lieferumfang:
1 Einzelpack (1 Akku)

Komplett liefern, montieren und betriebsfertig anschließen.
Menge: 2,000 St

**28.1.13.80 RWA-Bedienstelle gelb - RT 45**
RWA-Bedienstelle gelb

Bedienstelle zum manuellen Auslösen eines RWA-Systems im Brandfall. Die Bedienstelle ist gemäß pr EN 12101-9 und VdS 2592 entwickelt worden in einem formschönen und besonders robustes Aluminiumgehäuse. Taster ist als Hauptbedienstelle und Nebenbedienstelle verwendbar.

Funktionen: RWA "AUF", RWA "Zurücksetzen"
Anzeigen: Betriebsbereitschaft, RWA Alarm ausgelöst,
Störungsanzeige

Technische Daten:
Versorgung: 24VDC (18-28V)
Abmessungen BxHxT: 129 x 138 x 39 mm
Gehäuse: Aluminium-Aufputzgehäuse
Farbe: gelb, RAL 1004

Lieferumfang: abschließbares Gehäuse mit Bedieneinheit, Beschriftungsbogen, Schlagscheibe und Schlüssel.

Komplett liefern, montieren und betriebsfertig anschließen.
Menge: 3,000 St

**28.1.13.90 Optischer Rauchmelder**
Optischer Rauchmelder - SD-O 371
nach dem Streulicht-Prinzip

Leistungsmerkmale:
Automatische Selbstüberwachung auf Funktion
und Zustand;
Individualanzeige bei Alarm;
Ruhewertnachführung;
Einfache Montage durch abnehmbaren Sockel;

Technische Daten:
Nennspannung: 24 V DC
Überwachungsfläche: max. 110 m²
Überwachungshöhe: max. 12 m
Alarmanzeige: LED rot
Luftgeschwindigkeit: 0 - 25,4 m/s
Temperaturbereich: -20 °C bis +72 °C
Luftfeuchte: ≤ 95 %
Schutzart: IP 40
Anschlussklemmen: 0,6 mm Ø bis 2 mm²
Gehäuse: ABS
Farbe: Weiß (~ RAL 9010)
Spezifikation: EN 54-7
VdS-Anerkennung: G 213066

Lieferumfang: Melder inkl. Sockel

Komplett liefern, montieren und betriebsfertig anschließen.
Menge: 3,000 St

**28.1.13.100 Objektabwicklung, Montage, Installation, Einweisung und Übergabe**
Pauschale für die Objektabwicklung, Montage, Installation, Einweisung und Übergabe bestehend aus:
RWA Objektabwicklung
Norm- und objektbezogene Abstimmung und Integration
der RWA Antriebstechnik,
Norm- und objektbezogene Abstimmung und Dimensionierung der Steuerung und der RWA-Gesamtanlage.

Definition und Abstimmung der bauseitig zu erbringenden Vorleistungen. Projektierung der bauseitigen Verlegung der Elektroleitungen nach geltenden Richtlinien.
Montage und Installation und Inbetriebnahme der Anlagenkomponenten inkl. anfallender An- und Abfahrtskosten für Fahrzeuge.
Einweisung des Betreibers in die Anlage.
Menge: 1,000 St

**28.1.13.110 Aufnahme RWA-Antriebe**
Aufnahme der RWA- Antriebe in die Steuerungstechnik
der RWA-Zentralen
inkl. Anschlussarbeiten am Antrieb
(inkl. Verdrahtungsmaterial)
inkl. Anschlussarbeiten an der Zentrale
inkl. Endverlegung der Leitung
inkl. programmtechnische Aufnahme
Menge: 8,000 St

**28.1.13.120 Kompakt- RWA-Zentrale TH 8A**
Kompakt RWA-Zentrale
24 V DC / 8 A

VdS-anerkannt nach EN12101-10

Technische Daten:
Versorgung: 230 V AC / 50 Hz, 240 VA
Ausgang: 24 V DC, max. 80 A
Restwelligkeit: < 2 Vss
Betriebsart
- Überwachung: Pulsbetrieb
- Alarm / Lüftung: Kurzzeitbetrieb (30 % ED)
Schutzart: IP 54
Temp.-Bereich :-5 °C - +40 °C
Gehäuse: Stahlblech
Farbe: RAL 7035, lichtgrau
Abmessungen BxHxT: 400 x 300 x 120 mm

Inkl. pot. Kontakt zur Ansteuerung über BMA
Inkl. pot. Kontakt zur Störmeldeüberwachung

Lieferumfang:
Zentrale im abschließbaren AP-Gehäuse;
Ersatzschlüssel;
Kabelabfangschiene;
PE-Rangierverteiler;
ohne Akkus

Komplett liefern, montieren und betriebsfertig anschließen.
Menge: 1,000 St

**28.1.13.130 Akku 3,4Ah 12V**
Akku 12V / 3,4Ah ±15%
VdS-anerkannt

Leistungsmerkmale:
Im Zentralengehäuse integrierte Akkus zur 72-stündigen
Notstromversorgung von D+H Zentralen.

Technische Daten:
Spannung: 12 V DC
Akku-Kapazität: 3,4Ah ± 15 %
Abmessungen: ca. BxHxT: 134 x 66 x 67 mm

Lieferumfang:
1 Einzelpack (1 Akku)

Komplett liefern, montieren und betriebsfertig anschließen.
Menge: 2,000 St

**28.1.13.140 RWA- Bedienstelle gelb - RT 45**
RWA-Bedienstelle gelb

Bedienstelle zum manuellen Auslösen eines RWA-Systems im Brandfall. Die Bedienstelle ist gemäß pr EN 12101-9 und VdS 2592 entwickelt worden in einem formschönen und besonders robustes Aluminiumgehäuse. Taster ist als Hauptbedienstelle und Nebenbedienstelle verwendbar.

Funktionen: RWA "AUF", RWA "Zurücksetzen"
Anzeigen: Betriebsbereitschaft, RWA Alarm ausgelöst,
Störungsanzeige

Technische Daten:
Versorgung: 24VDC (18-28V)
Abmessungen BxHxT: 129 x 138 x 39 mm
Gehäuse: Aluminium-Aufputzgehäuse
Farbe: gelb, RAL 1004

Lieferumfang: abschließbares Gehäuse mit Bedieneinheit, Beschriftungsbogen, Schlagscheibe und Schlüssel

Komplett liefern, montieren und betriebsfertig anschließen.
Menge: 2,000 St

**28.1.13.150 Objektabwicklung, Montage, Installation, Einweisung und Übergabe**
Pauschale für die Objektabwicklung, Montage, Installation, Einweisung und Übergabe bestehend aus:
RWA Objektabwicklung
Norm- und objektbezogene Abstimmung und Integration
der RWA Antriebstechnik,
Norm- und objektbezogene Abstimmung und Dimensionierung der Steuerung und der RWA-Gesamtanlage.

Definition und Abstimmung der bauseitig zu erbringenden Vorleistungen. Projektierung der bauseitigen Verlegung der Elektroleitungen nach geltenden Richtlinien.
Montage und Installation und Inbetriebnahme der Anlagenkomponenten inkl. anfallender An- und Abfahrtskosten für Fahrzeuge.
Einweisung des Betreibers in die Anlage.
Menge: 1,000 St

**28.1.13.160 Inbetriebnahme**
Der gesamten RWA-Anlage inkl. der 24V Antriebe sowie
Übergabe und Einweisung des Bedienpersonals.
Menge: 1,000 psch

**28.1.13.170 Dokumentation**
Kundenspezifische Dokumentation
- Topologie
- Alarmorganisation
- Textzuordnungen
- Steuerzuordnungen
Menge: 1,000 psch

##### 28.1.14 ELA-Anlage

*Hinweis: Vorbemerkung ELA-Anlage*
Technische Vorbeschreibung

Sprachalarmierung & Steuerung

Beschallungssystem
Die Anlage ist nicht Bestandteil der akustischen Alarmierungssysteme im Gebäude.

Eine Vorrangschaltung der Alarmierungssysteme (Brandmeldeanlage) ist zwingend vorzusehen.

Im Alarmierungsfall erfolgt eine Signalübertragung durch einen potentialfreien Kontakt der Brandmeldeanlage wodurch die Lautsprecher-Stromkreise im gesamten Gebäude abgeschaltet werden.

**28.1.14.10 19" Drehrahmen- Gestellschrank**
mit Schwenkrahmen und Fronttür

19"-Schrank mit Kabelabfangschiene, Blendrahmen, 40 HE Schwenkrahmen und Kompletterdungsset.
Inkl. Wandhalter, Distanzstück für PS-Dach und Arretierung für Schwenkrahmen.
Geräteträger für rückwärtige Aufnahme des Anschlussfeldes. Einschließlich des erforderlichen Befestigungs- und Montagematerials (Gleitschienen, Käfigmuttern etc.).
Mechanischer Schrankaufbau, Schrank Systemverdrahtung, Netzeingang als Anschlussblock gemäß VDE und Netzverteilsystem.
Zusätzlich verstärkter Boden zum abfangen erhöhter Traglasten.

Technische Daten:
Schutzgrad: IP 30
Schwerlasteinbausatz und Sonderauflaufkeile
Frontseitige abschließbare Sichttüre
Scharniere und Drehgriff mit Sicherheitsschließung.
Optimaler Luftdurchsatz,
perforierte Fläche mit Lufteintrittsöffnung >78 %.
Abmessungen (BxHxT): 800 x 2000 x 800 mm
Farbe: RAL 7035 Struktur Standard

Betriebsfertig montieren.
Menge: 1,000 St
DIN 276:2018-12: 454

**28.1.14.20 Stromversorgung**
24 V Stromversorgungsmodul
- 24V DC / 10A 240W
- primäre Netzstromversorgung: 100 – 240V AC
- Montage auf Hutschiene (DIN TS35)
Abmessungen (BxHxT): 85 x 121 x 124 mm
Gewicht 1,1 kg

Inkl. sämtliches Systemzubehör

Komplett montieren, parametrieren und
betriebsfertig anschließen.
Menge: 1,000 St
DIN 276:2018-12: 454

**28.1.14.30 Linien Ausgangsverteiler**
Ausgangsverteiler
für alle 100 V- & Steuerkontaktleitungen.
Reihen-Trenn-Klemmenblock / Reihenklemmenblock
auf Hutschienen zur Installation auf der Abgangsseite
im 19"-ELA-Gestellschrank für bis zu 20 Lautsprecherlinien und 10 Steuerkontakte.

Montagewinkel für den 19"-Einbau müssen mitgeliefert
werden.

Inkl. Sämtliches Systemzubehör

Komplett montieren, parametrieren und betriebsfertig
anschließen.
Menge: 2,000 St
DIN 276:2018-12: 454

**28.1.14.40 Netzanschlussfeld**
Reihenklemmenblock auf Hutschiene
zum Anschluss für bis zu 3 Spannungszuleitungen 230V
im 19"-ELA-Gestellschrank mit Schwenkrahmen,
und deren Verteilung auf die Verbraucher.

Montagewinkel für den 19"-Einbau müssen mitgeliefert
werden.

Inkl. Sämtliches Systemzubehör

Komplett montieren, parametrieren und betriebsfertig
anschließen.
Menge: 1,000 St
DIN 276:2018-12: 454

**28.1.14.50 Matrix-Netzwerk-Controller**
Matrix-Netzwerk-Controller

Zentrale Steuereinheit für ein sprachgesteuertes Beschallungs- und Sprachalarmsystem.
2x Mikrofon-/Line Eingänge
Anschluss bis zu 16 Sprechstellen
bis zu 4 simultane, systemweite Audiokanäle
Nachrichtenspeicher für 2 simultane Nachrichten
Audiobandbreite von 50Hz-20 kHz,
Dynamikbereich/Signal-Rausch-Verhältnis > 100dB,
Parametrischer Echtzeit-EQ pro Eingang
Parametrischer u. Grafischer Echtzeit-EQ pro Ausgang
Kompressor/Limiter pro Ein- und Ausgang
Delay/Verzögerung bis zu 10 Sek. auf allen Audiokanälen
Zertifizierung nach EN 54-16 oder gleichwertig für Sprachalarmierungssysteme.

Ausführung für den Einbau in 19"-Schranksysteme.
Montagewinkel für 19"-Einbau sind beizustellen.

Inkl. Sämtliches Systemzubehör

Komplett montieren, parametrieren und betriebsfertig
anschließen.
Menge: 1,000 St
DIN 276:2018-12: 454

**28.1.14.60 Router**
Router
Zone Router ist eine Zonenerweiterung für ein Sprachalarm- und Beschallungssystem, die das Hinzufügen von 24 Zonen, 20 GPIs, 24 GPOs und 2 Steuerrelais zum System ermöglicht und über den CAN-Bus vom Systemcontroller gesteuert und überwacht wird.
Bis zu 20 externe Router können an einen Controller angeschlossen werden und ein Router kann bis zu 4000W Lautsprecherlast mit einer maximalen Last von 500W auf jeder Zone, 1000W pro 6 Zonen, bewältigen.
Der Systemrouter ist EN54-16 zertifiziert oder gleichwertig und ist rack-montierbar, 2U hoch.
Das interne Überwachungssystem überwacht die Funktionen und den Betrieb sowohl des Geräts selbst als auch der angeschlossenen Geräte und ermöglicht das Wiederaussetzen eines Ersatzverstärkerkanals und ersetzt einen Verstärkerkanal, der einen Fehler gemeldet hat.
Fehlerbedingungen werden dem angeschlossenen Systemcontroller zu Betriebssteuerungs- und Protokollierungszwecken gemeldet und der Router unterstützt die Einzelleitungszuweisung oder redundante Gruppe A/B-Schaltung.
Die Routing von mindestens 4 Kanälen in acht 100V Audioeingänge zu 24 Lautsprecher-Line-Ausgänge ist möglich und die Lautsprecherlinienausgänge sind in Cluster von 6 unterteilt. Jeder Cluster ermöglicht den gleichen oder einen anderen Zweikanal-Betriebsmodus, um kontinuierliche und/oder unterschiedliche Musik in verschiedene Zonen zu gewährleisten.
Jeder Router-Cluster kann auch als 2-in-6-Matrix (4 Kanal-Eingangmatrix zu 2-in-6-Cluster) arbeiten.
Die integrierte Lautsprecherüberwachung beseitigt die Anforderung der Verstärkerleistung für die Überwachung, was zu einem sehr geringen Stromverbrauch.

Montagewinkel für den 19"-Einbau müssen mitgeliefert werden.

Inkl. Sämtliches Systemzubehör

Komplett montieren, parametrieren und betriebsfertig anschließen.
Menge: 1,000 St
DIN 276:2018-12: 454

**28.1.14.70 500W-Verstärker**
Der Verstärker ist ein Audioverstärker für Evakuierungszwecke mit 2 x 500 W Ausgangsleistung. Er kann mit Netzstrom oder einer DC-Stromversorgung betrieben werden. Die Ausgangsspannung ist galvanisch getrennt und wird ständig auf Erdschluss überwacht. Ein Energiesparmodus und temperaturgeregelte Lüfter reduzieren den Energieverbrauch und Geräuschpegel. Die Steuerungs- und Überwachungsfunktionen werden über ein digitales Kommunikationssystem (z. B. Systembus) ausgeführt. Der Verstärker ist für den Betrieb in einem Evakuierungssystem ausgelegt. Die Verstärker werden für gewöhnlich über einen Controller gesteuert und mithilfe von Konfigurationssoftware des Systems konfiguriert.

Der Leistungsverstärker zeichnet sich durch folgende Merkmale aus:
• Potenzialfreie 100 V- oder 70-V-Leistungsausgänge
• Verstärkerblöcke mit hohem Wirkungsgrad
• Leerlauf und kurzschlussfeste Ausgänge
• Netzbetrieb mit 120/240 V (50/60 Hz) und/oder
  24VDC-Notstromversorgung
• Elektronisch symmetrische Eingänge
• Temperaturüberwachungsfunktion
• Prozessorsteuerung aller Funktionen
• Überwachung des Prozessorsystems durch Watchdog-Schaltung
• Nichtflüchtiger FLASH-Speicher für Konfigurationsdaten
• Interne Überwachungsfunktion
• Integrierte Audiorelais
• Leitungsüberwachungsfunktion
• Erdschluss-Überwachungsfunktion

Der Leistungsverstärker ist prozessorgesteuert und mit umfangreichen Überwachungsfunktionen ausgestattet. Eine Leitungsüberwachung sowohl für das Systemnetzwerk als auch für die Audioübertragung ermöglicht die Erkennung und Meldung von Leitungsunterbrechungen und Kurzschlüssen.

Systemübersicht:
1 Clipping-Anzeigeleuchte
2 Kombinierte Fehlerwarnleuchte
3 Eingelassene Taste
4 Erdschlussfehler-Anzeigeleuchte
5 Audiosignal-Anzeigeleuchte
6 Netzwerkanzeigeleuchte
7 Standby-Anzeigeleuchte
8 Betriebsanzeigeleuchte

Montagewinkel für den 19"-Einbau müssen mitgeliefert werden.

Inkl. Sämtliches Systemzubehör

Komplett montieren, parametrieren und betriebsfertig anschließen.
Menge: 6,000 St
DIN 276:2018-12: 454

**28.1.14.80 Tuner CD/MP3/SD/USB-Player/UKW, 1HE**
Professioneller 19" CD/USB/SD - MP3-Player mit UKW-Radioempfänger (RDS-fähig). Geschwindigkeitseinsteller (Pitch Control) für das CD-Laufwerk, 1 HE.

Große hinterleuchtete Silikontasten, LED Indikator für ausgewählte Quellen (SD/USB/und CD), Slot-In-Laufwerk, Anti-Shock-Funktion, USB Port und SD-Kartenslot für MP3-Wiedergabe, Geschwindigkeitsänderung + 12%, Single-Play-Funktion, Datei- und Ordnersuchfunktion, CD-, CD-R-CDR/W-Formate für MP3/WMA und CD Wiedergabe, zweizeiliges Display, hochwertiger digitaler UKW-Tuner mit RDS-Funktion, UKW-Empfang (Stereo) mit getrenntem Display.

Inkl. Sämtliches Systemzubehör

Komplett montieren, parametrieren und betriebsfertig anschließen.
Menge: 1,000 St
DIN 276:2018-12: 454

**28.1.14.90 19"-Leerfeldplatte 2HE**
zum Abdecken des freien Raumes im Gestellschrank
und für spätere Erweiterungen als Platzreserve
Abmessungen (BxH): 483 x 90 mm/2HE

Betriebsfertig montieren.
Menge: 2,000 St
DIN 276:2018-12: 454

**28.1.14.100 19"-Leerfeldplatte 1HE**
zum Abdecken des freien Raumes im Gestellschrank
und für spätere Erweiterungen als Platzreserve
Abmessungen (BxH): 483 x 45 mm/1HE

Betriebsfertig montieren.
Menge: 3,000 St
DIN 276:2018-12: 454

**28.1.14.110 Anschlussdose**
Mit Western-Steckverbindung zum Anschluss der
Tischsprechstelle

Betriebsfertig montieren.
Menge: 4,000 St
DIN 276:2018-12: 454

**28.1.14.120 Mikrofon Sprechstelle**
Die Mikrofon Sprechstelle ist die Notfall-/ Alarmsprechstelle eines Sprachalarm- und Beschallungssystems.
Die Notfall-/Alarmsprechstelle verfügt standardmäßig über ein permanent überwachtes Schwanenhals-Mikrofon mit Popschutz, insgesamt 20 Tasten, eine beleuchtete Anzeige und einen integrierten Lautsprecher.
Standardmäßig ist sie zudem werkseitig mit zwei Alarmtasten mit Schutzabdeckungen und einem Schlüsselschalter ausgestattet.
Durch den Anschluss von bis zu 5 Sprechstellenerweiterungen mit jeweils 20 parametrierbaren Auswahltasten kann die Sprechstelle an die Anforderungen des Benutzers angepasst werden.

Weitere Eigenschaften:
• Fünf Menü‑/Funktionstasten (vorparametriert)
   - eine grüne oder eine gelbe Anzeigeleuchte je Taste
• 15 Auswahltasten (parametrierbar)
   - 2 Anzeigeleuchten (grün/rot) je Taste
• Numerische Zonenauswahl (kann bei der Systemkonfiguration aktiviert werden)
• Beschriftung mit Klarsichtabdeckung
   - Änderung der Beschriftung jederzeit möglich
• Freistehend oder als Tisch-/Rack-Einbaugerät verwendbar
• Interne Überwachung mit Fehlerprotokollierung
   - entspricht allen relevanten nationalen und internationalen Normen
• Einfache Konfiguration mithilfe eines Konfigurationstools des Systems oder eines Konfigurationsassistenten

Software:
Systemübersicht
1 Auswahltasten
2 Alarmtasten
3 Bereich für werkseitig montierten Schlüsselschalter
  und Alarmtasten
4 Sprachalarm-Kontrollleuchte
5 Kombinierte Fehlerwarnleuchte

Inkl. Sämtliches Systemzubehör

Komplett montieren, parametrieren und betriebsfertig anschließen.
Menge: 2,000 St
DIN 276:2018-12: 454

**28.1.14.130 12" - Touch-Panel-PC**
Bedienmöglichkeit für Schwimmmeister / Saunameister

Berührungsempfindlicher Touch-Panel PC mit Bedienbildschirmdiagonale 12,1". Einbauversion als kompakte Einheit
zum einfachen Anschluss an den Systemnetzwerkbus des
Netzwerkcontrollers üb. ein LAN10/100 Mbit Buchse mit
Standard LAN-Steckverbinder. Systemstecker für Stromversorgung.
Anschluss weiterer Geräte per 2x USB oder RS232 möglich.
Touch Panel im Einbaugehäuse, integriertes Laufwerk als
Compact Flash Speicher und Hauptspeicher mit bis zu
256 MB SDRAM.
Kundenspezifische Oberflächen können über die systembezogene Konfigurations- und Visualisierungssoftware am
PC erstellt werden.
Die Bedienoberfläche wird im Gerät gespeichert und dargestellt. Die Integration von vorliegenden Grafikdateien wie
z.B. Raumgrundrisse oder Logos ist möglich.
Die Speicherkapazität ist durch Compact Flash erweiterbar.
Alle Funktionen können gleichzeitig Texte, Schriften,
Graphiken und Gerätesymbole darstellen.
Aktiver oder nicht aktiver Zustand (Rückmeldung) wird über
Änderung von Farbe, Form oder der Symbole dargestellt.

Technische Daten:
Display: 12,1" TFT
Abmessungen (BxHxT): 395 x 315 x 56,2 mm
Abmessung UP Kasten: 368 x 288 x 46 mm (Optional)
Aspect Ratio: 4:3 SVGA
Auflösung: 800x600 Bildpunkte
Touch Screen: Resistiv analog
Helligkeit: 300 cd/m²
Hauptspeicher: bis zu 256 MB SDRAM durch
Compact Flash erweiterbar
Steckplätze: 2x USB Port1 x RS-232
Ethernet-Verbindung: CAT5 mit 10/100 Mbit
Stromversorgung: 24 V DC
Kühlung: Lüfterlos, passiv
EMC: FCC47 CFR Part 15, Class A level
CE: EN61000-6-2, EN 55022/A (CISPR22)
Prüfungen: CE, FCC, cULus
Schutzklasse Front: IP65 (NEMA 250 Type 12 und 13)
Schock 15 g, 11 ms (Betrieb); 50 g, 11 ms (Lagerung)
Temperatur: 0 .. 50 Grad C (Betrieb)
Feuchtigkeit: 5 .. 95 % nicht kondensierend
MTBF: >40000 h
Betriebssystem: Embedded Betriebssystem

Inkl. Einbaurahmen
Inkl. Network-Interface Module Rs
Inkl. Digitales Konfiguration-Module

zur Synchronisation der beiden Touch-Panel PCs

Liefern und betriebsfertig montieren.
Menge: 1,000 St

**28.1.14.140 Wandbedienfeld 8 Zonen**
Das Matrix-Wandbedienfeld muss zum Anschluss an den 8-Kanal-DSP-Matrix-Mixer im einheitlichen, ästhetischen Design dienen.
Die Quellenwahl und Lautstärkeregelung muss über kapazitive Tasten bedient werden. Die Kommunikation des Gerätes, das über Standard-Cat-5-Kabel vom Matrix-Mixer mit Strom versorgt werden muss, muss über RS485 erfolgen. Die Wandbedienfelder müssen in Reihenschaltung (Daisy-Chain) miteinander verbunden werden.

Die Grundausstattung des Matrix-Wandbedienfeldes muss folgende Merkmale erfüllen:
- Kapazitive Touch-Funktion
- Auswahl der Quelle
- Lautstärkeeinstellung
- Stromversorgung über den 8-Kanal-Matrix-Mixer
- Durchschleifverbindung für den Anschluss an weitere
  Wandbedienfelder oder Sprechstellen.

Es müssen folgende technische Daten erfüllt sein:

Elektrik:
Netzteil:
- Spannungsbereich: 30 bis 50V DC
- Stromaufnahme: 0,5W
- Anschlüsse: 2x
- RS485, durchgeschleift: RJ45

Mechanik:
- Basisabmessungen (BxHxT): 100 x 130 x 30mm
- Montage: Aufputz-Montagehalterung
- Farbe: schwarz (RAL 9017), silber (RAL 9006)
- Gewicht: ca. 0,13kg

Umgebungsbedingungen:
- Betriebstemperatur: -10°C bis +45°C
- Lagertemperatur: -40°C bis +70°C
- Relative Feuchtigkeit: <95%

Inkl. Sämtliches Systemzubehör

Komplett montieren, parametrieren und betriebsfertig anschließen.
Menge: 1,000 St
DIN 276:2018-12: 454

**28.1.14.150 Vorverstärker**
Ein universell einsetzbarer UP-AP Mono-Vorverstärker mit zwei Mikrofon- und einem LINE-Eingang (mischbar), eingebautem MP3-Player (SD-Card), einem USB-Interface und Bluetooth-Empfänger.

Universelle Anwendung, einfachste Bedienung und eine hohe Übersteuerungsfestigkeit zeichnen den Vorverstärker aus.

Auf der Frontseite befindet sich das USB-Interface zum Anschluss an den PC (Laptop), ein Slot für die SD-Speicherkarte, ein Display und die Bedienungselemente (PREV-NEXT, START-STOP, PAUSE und REPEAT-Tasten).
Mit der IR-Fernbedienung lassen sich alle Funktionen fernsteuern, außerdem kann man zwischen der SD-Card-Schnittstelle und dem USB-Eingang umschalten.

Lautstärke und Entzerrung werden mit VOL-LINE und LOW/HIGH-EQ auf der Frontseite geregelt. Ein Mischbetrieb der RCA-Eingänge (LINE) und USB/SD-Ports ist möglich.

Technische Daten:
Mik.-Eingänge: symm. 2 x Mik.-Eingänge
(0,5 - 5 mV / 1 kOhm), XLR-Norm
Line-Eingänge: unsymm. 1 x Line-Eingänge 0 dB,
0.775 V / 10 kOhm, CINCH
Klirrfaktor: unter 0,3 %
Klangregelung: +/- 12 dB
Frequenzgang: 40 Hz - 20.000 Hz
Display: 99 Titel Anzeige mit max. 9:59:59 Zeit-Angabe
Ausgänge: 1 x symm. 0 dB bzw. +6 dB
Phantomspeisung: 18 V

Inkl. Fernbedienung
Inkl. Sämtliches Systemzubehör

Komplett montieren, parametrieren und betriebsfertig anschließen.
Menge: 1,000 St
DIN 276:2018-12: 454

**28.1.14.160 Funk-Handsender-Mikrofon-Set**
Lavalier Funkset
Highlights & Details
Lavaliermikrofon mit Nierencharakteristik
Liefert vollen und präzisen Klang
Inkl. Kleidungsclip
11 MHz Bandbreite
8 Gruppen mit bis zu 22 Kanälen
440 Wählbare Frequenzen
823-865 MHz

Bauart: Ansteck
Übertragungsart: Funk
Frequenz-Gang: 100 - 150 000 Hz
Charakteristik: Niere/Cardioid/Unidirectional
Impedanz: 3700 Ω
Kabellänge (Details): 143 cm
Schnittstellen: XLR
Sendefrequenz: 823 - 865 MHz
Produkt-Art: Funkmikrofonsystem

Inkl. Montageset
Inkl. Sämtliches Systemzubehör

Komplett montieren, parametrieren und
betriebsfertig anschließen.
Menge: 1,000 St
DIN 276:2018-12: 454

**28.1.14.170 Funk-Antenne inkl. Koax-Kabel**
Passive logarithmische periodische Antenne,
470-960MHz

Die PLPA ist eine passive Richtantenne, die das gewünschte HF-Signal erhöht und gleichzeitig unerwünschte HF-Signale ablehnt. PLPA wird auf einem Standard-Mikrofonständer mit Gewinde montiert, um eine einfache Platzierung zu ermöglichen. PLPA soll die Systemreichweite erweitern und sollte in Verbindung mit hochwertigen, verlustarmen Koaxialkabeln verwendet werden, z. B. aus herstellerspezifischen Koaxialkabeln, die in verschiedenen Längen erhältlich sind. Die HF-Verstärkung an der Antenne kann weiter erhöht werden, indem ein HF-Verstärker / Antennenverstärker mit kurzem Koax in Reihe geschaltet wird.

Features:
•  Erweitert die Systempalette
•  Hoher Wirkungsgrad mit 10 dB passiver Verstärkung
•  Montage am Standard-Mikrofonstativ mit Gewinde

Technische Daten:
•  Antennentyp: Passive UHF-Richtantenne
•  Frequenzband: 470 bis 960 MHz
•  Effektiver Arbeitswinkel: 100 Grad
•  Antennenverstärkung: 10 dB
•  HF-Steckverbinder: Bnc
•  Farbe: Schwarz
•  Nettogewicht: 388 g (13,6 Unzen)
•  Bruttogewicht: 1 lb 13,6 oz. (840 g)

Inkl. 30m BNC-Koaxialkabel 50 Ohm
Inkl. sämtliches Systemzubehör

Komplett montieren, parametrieren und betriebsfertig anschließen.
Menge: 2,000 St
DIN 276:2018-12: 454

*Hinweis: Vorbemerkung Lautsprechersysteme*
Lautsprechersysteme

**28.1.14.180 Typ 3 Hochleistungslautsprecher 40W**
Schwimmhalle

Aufbaulautsprecher

Farben:
- Schwarz (ähnlich RAL 9005),
- Alternativ weiß (ähnlich RAL 9003)

Gehäusematerial:
Technische Kunststoffe, hoch UV-beständig
Abdeckgitter:
Stahl, pulverbeschichtet
Schutz gegen Eindringen IP55
Betriebstemperaturbereich -25 °C bis 70 °C
Produktabmessungen (H×B×T)
Lautsprecher (254 mm × 171 mm × 174 mm),
Lautsprecher mit Halterung
Nettogewicht 3,1 kg,
Lautsprecher mit Gitter und Halterung

Frequenzbereich (-10 dB) 70 - 17.000 Hz
Erfassungsbereich, Horizontal 130°
Berechneter maximaler Schalldruckpegel @ 1 m 105 dB
Nennimpedanz 8 Ω (Übertrager überbrückt)
Dauerbelastbarkeit 40 W
Empfindlichkeit (SPL/1 W bei 1 m) 89 dB
Transformator Anzapfungen, 100V, 5, 10, 20, 40 W,
Erfassungsbereich, vertikal 125°

inkl. Deckenhalterung

für chlorhaltige Umgebung geeignet.

Komplett liefern und betriebsfertig montieren.
Menge: 20,000 St

**28.1.14.190 Typ 2 Hochleistungslautsprecher 20W**
Foyer / Umkleide

Aufbaulautsprecher

Farben:
- Schwarz (ähnlich RAL 9005),
- Alternativ weiß (ähnlich RAL 9003)

Gehäusematerial:
Technische Kunststoffe, hoch UV-beständig
Abdeckgitter:
Stahl, pulverbeschichtet
Schutz gegen Eindringen IP55
Betriebstemperaturbereich -25 °C bis 70 °C
Produktabmessungen (H×B×T)
Lautsprecher (183 mm × 113 mm × 114 mm),
Lautsprecher mit Halterung
Nettogewicht 1,4 kg,
Lautsprecher mit Gitter und Halterung

Frequenzbereich (-10 dB) 83 - 19.000 Hz
Erfassungsbereich, Horizontal 145°
Berechneter maximaler Schalldruckpegel @ 1 m 100 dB
Nennimpedanz 8 Ω (Übertrager überbrückt)
Dauerbelastbarkeit 16 W
Empfindlichkeit (SPL/1 W bei 1 m) 87 dB
Transformator Anzapfungen, 100V, 5, 10, 20W
Erfassungsbereich, vertikal 125°

inkl. Deckenhalterung

für chlorhaltige Umgebung geeignet.

Komplett liefern und betriebsfertig montieren.
Menge: 40,000 St

**28.1.14.200 Typ 1 Einbaulautsprecher**
Runder Deckeneinbaulautsprecher
Lautsprecher: 165 mm - Breitband
Leistungsaufnahme: 100V-6-3-1,5W
Übertragungsbereich: 70-18 000 Hz
Schalldruck 1W/1M: 95 dB
Schalldruck 6W/1M: 103 dB
Schalldruck 1W/1M max.: 106 dB (3,2 kHz)
Schalldruck 6W/1M max.: 114 dB (3,2 kHz)
Abstrahlverhalten: 180° (1,5 kHz)
Maße: 220 mm x 95 mm
Einbautiefe in Flachbauweise: 65 mm
Deckenausschnitt: 200 mm
Geeignete Deckenstärke: 1 mm - 35 mm
Gewicht: 1,4 kg
Material: Metall

Feuchtraum geeignet.

Komplett montieren, parametrieren und
betriebsfertig anschließen.
Menge: 80,000 St
DIN 276:2018-12: 454

**28.1.14.210 Typ 5 Aufbaulautsprecher Technik**
Wand / Deckenaufbau-Lautsprecher
mit 6 Watt Leistung

Lautsprecher: 120 mm - Breitband
Leistungsaufnahme: 100V-6-3-1,5W
Übertragungsbereich: 80-15 000 Hz
Schalldruck 1W/1M: 93 dB (97dB/1 kHz)
Schalldruck 6W/1M: 101 dB (105dB/1,5 kHz)
Abstrahlverhalten: 180° (1kHz)
Maße: 230 x 170 x 80 mm
Gewicht: 1,2 kg
Farbe: weiß

Feuchtraum geeignet

Komplett montieren, parametrieren und
betriebsfertig anschließen.
Menge: 12,000 St
DIN 276:2018-12: 454

**28.1.14.220 Typ 4 Druckkammerlautsprecher Technik**
Lautsprecher: Druckkammer
Leistungsaufnahme: 100V-15-7,5-3.75W
Übertragungsbereich: 320-8 000 Hz
Schalldruck 1W/1M max.: 110 dB (Peak 111,5dB/2 kHz)
Schalldruck 15W/1M max.: 121,5 dB (Peak 123,5dB/2 kHz)
Abstrahlverhalten: 110° (1 kHz)
Schutzgrad: IP 66
Maße: 200 mm x 235 mm
Gewicht: 1,3 kg
Material: ABS
Farbe: weiß

Hoher Schalldruck
Schrauben aus korrosionsbeständigem Edelstahl
Wetterfest & Staubfest IP 66
Witterungsbeständiges Kunststoffgehäuse
Drei 100V-Abgriffe über Kabel
Schrauben nach DIN ISO 4762

Komplett montieren, parametrieren und betriebsfertig
anschließen.
Menge: 14,000 St
DIN 276:2018-12: 454

**28.1.14.230 Typ 6 Lautsprecher Außenbereich**
100 W - Aufbaulautsprecher in wahlweise 100 Volt / 8 Ohm -Technik zur Festinstallation.
Aufbaulautsprecher

Passiv equalisierter Lautsprecher mit einem 5,25"-Bass und 2x 2,25" Mid-High Driver in einem abgestimmten Bassreflexgehäuse für eine natürliche und unverzerrte Wiedergabe von Sprache und Musik.
Besonders breite Abstrahlung für eine gleichmäßige Schallverteilung.
Drehbare Hochtoneinheit für vertikalen und horizontalen Betrieb. Wetterfeste Ausführung.

Anschlussfeld in die Halterung integriert, lackierfähig.

Technische Daten:
Belastbarkeit:  100 Watt @ 8 Ohm
Trafoabgriffe:  100,50, und 25, Watt / 100 V
Abstrahlwinkel:  180° H x 75" V
  (-6dB @ 1 - 4 kHz)
Übertragungsbereich:  65 Hz - 16 kHz
Empfindlichkeit:  85 dB-SPL, 1W, 1m
  (pink noise)
Maximaler Schalldruck:  111dB-SPL ( Peak) @ 1m
Abmessungen:  27,6 cm x 38,1 cm, 17,8 cm
  ( inkl. Halterung )
Gewicht:  6 kg
Farbe:  weiß / schwarz

montieren und betriebsfertig anschießen
Menge: 8,000 St
DIN 276:2018-12: 454

**28.1.14.240 Mast 6m Stahl lackiert**
Freibad

Mast mit Lichtpunkthöhe 6m mit 76mm Zopf in
lackierter Ausführung mit Revisionstür und Klemmraum
zur Befestigung der beschriebenen Musikhörner

inkl. Traverse

Inkl. Befestigungsmaterial

Komplett liefern und betriebsfertig montieren.
Menge: 4,000 St

**28.1.14.250 Masthalter**
Freibad

Masthalterung für 76mm Zopf in feuerverzinkter
und lackierter Ausführung zum Anbau nachfolgend
beschriebenes Musikhorn

Inkl. Befestigungsmaterial

Komplett liefern und betriebsfertig montieren.
Menge: 4,000 St

**28.1.14.260 Cobreflex Sektoralhorn**
Freibad

COBREFLEX II B ,EV
Sektoralhorn, 80°x60° (2 kHz)

Komplett liefern und betriebsfertig montieren.
Menge: 4,000 St

**28.1.14.270 EV Treiber f. Cobreflex-Horn**
ID60DT, EV Treiber 60W 25V/70,7/100V
f. Cobreflex-Horn

Komplett liefern und betriebsfertig montieren.
Menge: 4,000 St

**28.1.14.280 Mehrpreis für RAL-Lackierung**
Mehrpreis zum o.g. Lautsprecher für Lackierung
in RAL-Farbton für alle sichtbare Teile.
Menge: 2,000 St

**28.1.14.290 Handmegaphon 25 Watt**
Handmegaphon 25 Watt

Die wassergeschützten Transistor Handmegaphone sind für den anspruchsvollen Einsatz in Sicherheitsdiensten sowie im Rettungs- und Einsatzdienst entwickelt worden.

Insbesondere sind sie für den Einsatz im Außenbereich sowie bei Anwendungen im Wasser- und Seebereich geeignet.

Klare Sprachverständlichkeit, die Unempfindlichkeit gegenüber Wasser sowie ein robustes Gehäuse machen diese Megaphone für den mobilen Einsatz geeignet. Der transparente Trichter ermöglicht eine gute Rundumsicht. Das Gerät ist handlich, leicht und einfach zu bedienen.

Pistolengriff mit Trageriemen
Leistung: max. 25 Watt
Reichweite: Im freien Gelände bis 1000 m
Batterie-Lebensdauer: Bis zu 6 Stunden
Stromquelle: 6 Batteriezellen Typ C
Gewicht: 1,1 kg

Maße (Ø x L): 20,8 x 32,0 cm

Artikelversandgewicht: 1,30 kg
Menge: 1,000 St
DIN 276:2018-12: 454

**28.1.14.300 Professionelle Texterstellung**
Erstellung und Aufnahme einer Evakuierungsdurchsage
und fünf Warndurchsagen nach Kundenvorgabe,
Abspeicherung und Programmierung im System.
Aufnahme muss in Studioqualität sein.

Komplett liefern und betriebsfertig installieren.
Menge: 1,000 psch

**28.1.14.310 Programmierung der ELA Zentrale**
Programmierung des Systems entsprechend Vorgaben
des Auftraggebers.
Programmierung von Sonderfunktionen
u.a.:
- Sprechstellenfunktionen
- Damping-Funktionen bei Funkmikrofonbetrieb
- Benennungen der Beschallungszonen und
  Zuspielquellen
- Funktionen der Wandbedienfelder

inkl. u. U. erforderlicher Software-Anpassung vor Ort.
Menge: 1,000 psch
DIN 276:2018-12: 454

**28.1.14.320 Inbetriebnahme**
dazu muss die Anlage vollständig und mängelfrei installiert und mit einem Protokoll dokumentiert sein.
Inbetriebnahme der vom Hersteller gelieferten Anlage und zusammenhängender Teile nach Anschluss und Fertigmontage, mit Funktionskontrolle aller externen Komponenten (Lautsprecher, Vorverstärker usw.) sowie allen internen Komponenten in der Zentrale.

Folgende akustischen Parameter müssen gemessen bzw. dokumentiert werden:
- Lautsprecherimpedanz der einzelnen
  Lautsprecherkreise
- Stromaufnahme bei Netzbetrieb
  (Normalbetrieb und Volllast)
- Stromaufnahme bei Notstrom (Betrieb und Volllast)
- Überprüfung und Einstellung aller Lautstärkepegel
  und erforderlichen Parameter
- Einpegelung/ Einstellung aller Anlagenteile
  und Gesamtanlage.
- Einmessen und Aktivierung der Linienüberwachung
- Erstellen der Messprotokolle
Menge: 1,000 psch
DIN 276:2018-12: 454

**28.1.14.330 Einweisung**
Einweisung der Bedienperson(en) in die Tonanlage
Im zeitlichen Zusammenhang mit der Inbetriebnahme
1 Termin mit 4 h

Komplett durchführen.
Menge: 1,000 psch
DIN 276:2018-12: 454

**28.1.14.340 Dokumentation**
Bei Übergabe der Anlage sind die Bedienungsanleitung der gesamten Anlage sowie die Anleitungen aller eingebauten Geräte mitzuliefern. Die Programmierung der Anlage ist auf Datenträger zu hinterlegen. Stromlaufpläne des gesamten Systems sind 3-fach beizulegen.
Sowohl ein Betriebsbuch für Betrieb und Instandhaltung der Anlage als auch die Bescheinigung der Konformitätserklärung gehören zum Lieferumfang. Die Systemgebrauchsanweisung muss enthalten:
Die praktische Bedienung des Systems die durchzuführenden Maßnahmen bei Auftreten eines Fehlers im System.
Menge: 1,000 psch
DIN 276:2018-12: 454

##### 28.1.15 EDV-Technik

**28.1.15.10 Netzwerk-Schrank, 6 HE (19 Zoll)**
Netzwerkschrank 19 " 6 HE
zwei 482,6 mm (19 Zoll) Befestigungsebenen und Seitenwänden.
Die symmetrische Profilrahmenkonstruktion des Netzwerkschrankes besteht aus gewalzten und vertikal 16-fach gekanteten Hohlprofilen, mit Lochungen im DIN-Maßraster von 25 mm.
Im Rahmenprofil integrierte Systemlochung ermöglicht einfaches Einhängen und Sichern der Ausbauelemente nach dem Prinzip der Plug-and-play-Technik. Die vertikalen Rahmenprofile besitzen jeweils zwei in der Tiefe versetzt angeordnete Montageebenen, welche sich einzeln zur flexiblen Befestigung der Ausbaukomponenten heranziehen lassen, bzw. gemeinsam als Basis eines doppelwandigen Ausbaus genutzt werden können, der hierbei gebildete Innenraum lässt sich, z. B. zu Dämmungs- oder Klimatisierungszwecken, nutzen. Der Einsatz eines Profilhalbzylinders (40/45 mm) nach DIN 18254 ist möglich.
Türöffnungswinkel 180°. Rücktür aus 2 mm Stahlblech, mit geschäumter Dichtung, mit herausnehmbaren Vierkantrohrrahmen mit Lochung im DIN-Maßraster von 25 mm, Stangenverschluss vierfach verriegelt. Drehgriff mit Sicherheitsschließung 3524 E. Scharniere mit unverlierbaren Scharnierstiften, Türanschlag wechselbar ohne Ausbau der Verschlussstangen,
Türöffnungswinkel 130°. Steckbare Seitenwände mit Sicherheitsschließung 3524 E. Zöllige Befestigungsebene vorne und hinten, L-förmige Profilschienen an Tiefenstreben mit integrierten Markierungspunkten befestigt. Ebenenabstand 700 mm, stufenlos tiefenvariabel. Dachblech vorbereitet zur aktiven Belüftung, abgedeckt mit geschlossenem Dom.
Kabeleinführung hinten durch Schiebewinkel mit Gummiklemmenprofil. Erdung aller Flachteile auf Gehäuserahmen, Hausanschlusspunkt hinten im Bodenrahmen.

Lose beigelegt sind:
4 Kabelabfangschienen für innere Ebene
(einsetzbar in Breite und Tiefe),
10 Stück Kabelführungsbügel aus Kunststoff (105x70 mm)
25 Käfigmuttern M6 (leitend),
25 Innensechsrundschrauben
M6 mit Kunststoff-Unterlegscheiben.
Material: Stahlblech

Abmessungen:
B.: 600 mm H.: 358 mm T.: 600 mm

inkl. Kabelkanälen, Klemmen und sämtliches
benötigtes Klemmenmaterial.

liefern und betriebsfertig montieren.
Menge: 1,000 St

**28.1.15.20 Netzwerk-Schrank, 21 HE (19 Zoll)**
Vormontierter Netzwerkschrank 19 " 21 HE

Gehäuse:
Dreiteiliges Wandverteilergehäuse, bestehend aus:
Wandelement mit 2 senkrechten Montageschienen und einer waagrechtmontierten C-Profilschiene zur Kabelabfangung, austauschbare Flanschplatten, oben geschlossen, unten mit Bürsteneinsatz zur Kabeleinführung, mit montierter Potentialausgleichschiene,
Schwenkteil mit 2 Stück stufenlos tiefenverstellbaren 482,6 mm (19.) Profilschienen, auf C-Schienen montiert, mit umlaufender 25 mm Profillochung in Front- und Rückrahmen, seitlich rechts oben und links unten je ein Austrittsfilter zur passiven Gehäusebelüftung montiert, vorbereitet zur Aufnahme eines aktiven Lüftererweiterungssatz,
Design-Sichttür mit Komfort-griff für Verschlusseinsätze, mit Komfortgriff für Profilhalbzylinder, Verschluss-System mit Zweipunktverriegelung,
Gehäuse komplett sternpunktförmig geerdet, 4 St. Wandbefestigungshalter 10mm beigelegt

Schutzart: IP 54 nach EN 60 529
Belastbarkeit Schwenkteil: 75kg

Material:
Gehäuse: Stahlblech 1,5mm
Sichtscheibe: ESG 3 mm
Oberflächenausführung: Elektrophorese tauchgrundiert,
lackiert, Gehäuse RAL 7035, Sichttür RAL 7035/7015

Abmessungen
(B x H x T): 600 x 1012 x 600 mm (21 HE)

inkl. Kabelkanälen, Klemmen und sämtliches benötigtes
Klemmenmaterial.

liefern und betriebsfertig montieren.
Menge: 1,000 St

**28.1.15.30 Server-Schrank, 42 HE (19 Zoll)**
Vormontierter Serverschrank 19 " 42 HE

zwei 482,6 mm (19 Zoll) Befestigungsebenen und Seitenwänden.
Die symmetrische Profilrahmenkonstruktion des Netzwerkschrankes besteht aus gewalzten und vertikal 16-fach gekanteten Hohlprofilen, mit Lochungen im DIN-Maßraster von 25 mm.
Im Rahmenprofil integrierte Systemlochung ermöglicht einfaches Einhängen und Sichern der Ausbauelemente nach dem Prinzip der Plug-and-play-Technik. Die vertikalen Rahmenprofile besitzen jeweils zwei in der Tiefe versetzt angeordnete Montageebenen, welche sich einzeln zur flexiblen Befestigung der Ausbaukomponenten heranziehen lassen, bzw. gemeinsam als Basis eines doppelwandigen Ausbaus genutzt werden können, der hierbei gebildete Innenraum lässt sich, z. B. zu Dämmungs- o. Klimatisierungszwecken, nutzen. Der Einsatz eines Profilhalbzylinders (40/ 45 mm) nach DIN 18254 ist möglich.
Türöffnungswinkel 180°.
1 x Fronttür mit 4mm-Sicherheitsglas, abschließbarer Türgriff mit Zylinderschloss. Rücktür aus 2 mm Stahlblech, mit geschäumter Dichtung, mit herausnehmbaren Vierkantrohrrahmen mit Lochung im DIN-Maßraster von 25 mm, Stangenverschluss vierfach verriegelt. Drehgriff mit Sicherheitsschließung 3524 E. Scharniere mit unverlierbaren Scharnierstiften, Türanschlag wechselbar ohne Ausbau der Verschlussstangen, Türöffnungswinkel 130°.
Steckbare Seitenwände mit Sicherheitsschließung 3524 E. Zöllige Befestigungsebene vorne und hinten, L-förmige Profilschienen an Tiefenstreben mit integrierten Markierungspunkten befestigt. Ebenenabstand 700 mm, stufenlos tiefenvariabel. Dachblech vorbereitet zur aktiven Belüftung, abgedeckt mit geschlossenem Dom. Kabeleinführung hinten durch Schiebewinkel mit Gummiklemmenprofil. Ein Bodenblech vorne als Sichtblende montiert, hinterer Bereich offen.
100 mm Sockel mit vorn und hinten belüftete Blenden, seitliche Blenden geschlossen in RAL 7035. Erdung aller Flachteile auf Gehäuserahmen, Hausanschlusspunkt hinten im Bodenrahmen.

Lose beigelegt sind:
4 Nivellierfüße zum Ausgleich von Bodenunebenheiten,
4 Distanzbolzen (20 mm) zur Dachanhebung,
4 Kabelabfangschienen für innere Ebene
  (einsetzbar in Breite und Tiefe),
10 Stück Kabelführungsbügel aus Kunststoff (105x70 mm),
50 Käfigmuttern M6 (leitend),
50 Innensechsrundschrauben
M6 mit Kunststoff-Unterlegscheiben.
Material: Stahlblech

Abmessungen:
B.: 800 mm H.: 2000 mm + 100 mm T.: 1000 mm

inkl. Kabelkanälen, Klemmen und sämtliches benötigtes
Klemmenmaterial

liefern und betriebsfertig montieren.
Menge: 3,000 St

**28.1.15.40 LWL Spleißbox 1HE 6 SC duplex 9/125ym OS2**
6x SC duplex Kupplungen blau Singelmode
in Frontplatte montiert
12x SC-Pigtail 9/125ym OS 2 12 farbig angesteckt
und in Spleißkassette geführt + spleißfertig abgesetzt
Inkl. 1x Spleißkassette mit Spleißhalter für Crimpspleißschutz und Deckel
Spleißbox in leichter Bauform, Gehäuse Aluminium
Frontplatte Stahlblech pulverbeschichtet RAL 7035
mit Ziffern in Siebdruck
Laserwarnsymbol auf Frontplatte
4 Kabeleinführungen (2xM20 + 2xM25)

liefern und betriebsfertig montieren.
Menge: 8,000 St

**28.1.15.50 LWL-Hutschienenbox, bestückt, SM, 6 SC**
LWL-Hutschienenbox, bestückt, SM, 6 SC DX mit Pigtails und Kupplungen

Die vorkonfektionierte Glasfaser Hutschienenbox ist mit ihren vorinstallierten Adapter und Pigtail schnell einsatzbereit und gewährleistet eine minimale Einrichtungszeit. Es bietet zuverlässigen Schutz für verbindungen in verschiedenen Anwendungen.
Einsatzbereite Lösung Platzsparende DIN-Schienen-Montage Ermöglicht eine schnelle Einrichtung und minimiert die Ausfallzeiten während des Einsatzes.
Langlebige und robuste Konstruktion Gewährleistet organisiertes Fasermanagement.

Die Glasfaser Hutschienenbox ist ein spezielles, kompaktes Gehäuse für die effiziente Verwaltung, Verteilung und den Schutz von Glasfaserkabeln in Industrie- und Telekommunikationsumgebungen. Sie ist für die Montage auf einer DIN-Schiene konzipiert und damit ideal für die Installation in Schaltschränken, Schalttafeln und Verteilerkästen. Die Box wird vorkonfiguriert mit den wichtigsten Glasfaserkomponenten, einschließlich Adaptern, Pigtails und Spleißschalen, geliefert und bietet eine sofort einsatzbereite Lösung, die eine schnelle Installation ermöglicht und eine zuverlässige Konnektivität gewährleistet. Das platzsparende Design sorgt dafür, dass es sauber neben anderen Geräten montiert werden kann, ohne den Installationsraum zu überfüllen. Die Kabelmanagementfunktionen tragen dazu bei, die Integrität der Glasfaserverbindungen aufrechtzuerhalten und eine Signalverschlechterung zu verhindern.

Technische Details:
Anzahl der Anschlüsse : 6
Geeignet zum Spleißen von Installationskabeln
Kapazität: bis zu 12 Fasern
Fasertyp : Singlemode
Faserklasse: OS2
Faseraufbau : 9/125 µm
Ausgestattet mit SC-Dx Adapter und SC Pigtail
Adapter : SC Duplex mit Keramikhülsen
Länge des Faserpigtail : 2 m
Durchmesser der Faserpigtail: 0,9 mm
Gehäuse : Stahl
Farbe : Grau (RAL 7035)
Kabeleinführung : Zwei Kabeleinführungsöffnungen
und eine M20-Verschraubung
Zugentlastung : durch Kabelverschraubung
Temperatur - Betrieb °C -20 °C + 60 °C
Temperatur - Lagerung °C -20 °C + 60 °C
Abmessungen : 135 x 38 x 141 mm

Lieferumfang:
1 x LWL-Hutschienenbox, OS2, bestückt,
mit SC-Adapter und Pigtail

liefern und betriebsfertig montieren.
Menge: 4,000 St

**28.1.15.60 OTDR-Messung**
OTDR Messung, 1310 nm Betriebsmessung,
gefilterte 1625 nm oder 1650 nm für Betriebsmessung,
CWDM-Wellenlängen von 1271 nm bis 1611 nm
mit einem Kanalabstand von 20 nm zur Inbetriebnahme
und Fehlerdiagnose, Messung Dynamikbereich, Messung
Totzonen, Messung Pulsbreite, mit Vorlauf- und
Nachlauffaser

inkl. Prüfprotokoll erstellen
Menge: 72,000 St

**28.1.15.70 12 Port LWL SFP Switch**
Gerätetyp Switch - 12 Anschlüsse - verwaltet - stapelbar
Art: Desktop, an Rack montierbar
Untertyp: Gigabit Ethernet
Ports: 12 x Kombi-Gigabit-SFP
Leistung Switching-Kapazität: 24 Gbps
Übertragungsleistung: 17.8 Mpps
Größe der MAC-Adresstabelle: 16.000 Einträge
Routing Protocol: IGMPv2, IGMP, IGMPv3
Remoteverwaltungsprotokoll: SNMP 1, RMON 1, RMON 2, RMON 3, RMON 9, Telnet, SNMP 3, SNMP 2c, HTTP, SSH, SSH-2, CLI

Leistungsmerkmale:
Flusskontrolle, Auto-Negotiation, ARP-Unterstützung, Trunking, VLAN-Unterstützung, Auto-Uplink (Auto MDI/ MDI-X), IGMP Snooping, Traffic Shaping, Port-Spiegelung, Weighted Round Robin (WRR)-Warteschlange, MAC-Adressenfilter, Broadcast Storm Control, IPv6-Unterstützung, IP-Adressenfilterung, Firmware aktualisierbar, Weighted Fair Queuing (WFQ), Digital Diagnostics Monitoring Interface (DDMI), ZyXEL iStacking Technology, Spanning Tree Protocol (STP)-Unterstützung, Rapid Spanning Tree Protocol (RSTP)-Unterstützung, Virtual Route Redundancy Protocol (VRRP)-Unterstützung, VLAN Stacking, Multiple Spanning Tree Protocol (MSTP)-Unterstützung, DHCP-Snooping, Unterstützung für Access Control List (ACL), Quality of Service (QoS), RADIUS-Unterstützung, Bandbreitensteuerung, DHCP-Relais, Link Aggregation Control Protocol (LACP), Port Security, Remote Switch Port Analyzer (RSPAN), IP-MAC-Einbindung, DHCP-Client, Management Information Base (MIB), Multicast VLAN Registration (MVR), Strict Priority Queuing (SPQ), Verhindern von Schleifenbildung, Generic VLAN Registration Protocol (GVRP), DiffServ Code Point (DSCP)

Unterstützung Produktzertifizierungen:
IEEE 802.3, IEEE 802.3u, IEEE 802.3z, IEEE 802.1D, IEEE 802.1Q, IEEE 802.3ab, IEEE 802.1p, IEEE 802.3x, IEEE 802.3ad (LACP), IEEE 802.1w, IEEE 802.1x, IEEE 802.1s, IEEE 802.1ad, IEEE 802.3ah, IEEE 802.1ag, IEEE 802.3az

Stromversorgung Wechselstrom: 120/230 V (50/60 Hz)

Abmessungen (Breite x Tiefe x Höhe):
43.8 cm x 22.5 cm x 4.45 cm

Gewicht: 3.4 kg

Inkl. SFP LWL Transceiver-Module

liefern und betriebsfertig montieren.
Menge: 1,000 St

**28.1.15.80 LWL-Patchcord**
SC - SC Stecker, Singlemode duplex
Dämpfung IL: <0,3 dB,
Dämpfung RL: > 50,0 dB,
mit Messprotokoll,
Farbe: Gelb
Länge: 1,0 m

liefern und betriebsfertig montieren.
Menge: 72,000 St

**28.1.15.90 Patchpanel 19"**
Patchpanel 19", 24xRJ45, Cat. 6a,
Gleichspannungsfestigkeit nach IEC 60512-4-1
(1kV Kontakt zu Kontakt; 1,5kV Kontakt zu Schirm),
Großflächige, sichere Anschlusstechnik für Schirm
und Beidraht durch Schirmband mit Metallgewebe

liefern und betriebsfertig montieren.
Menge: 8,000 St

**28.1.15.100 Fernmeldeverteilerfeld**
Fernmeldeverteilerfeld (Patchpanel) für
Telefonanwendungen Class C gemäß
ISO / IEC 11801, bzw. DIN EN 50173, ungeschirmt
16 MHz- fähig auf allen Paarkombinationen

25 x RJ 45, ungeschirmt, 4 pol.

Liefern, anschließen und betriebsfertig montieren.
Menge: 5,000 St

**28.1.15.110 Rangierblende 1HE**
Rangierblende 1HE zur sauberen Verlegung
der Patchkabel im 19Zoll EDV- Schrank

Inkl. Befestigung

Liefern und montieren.
Menge: 8,000 St

**28.1.15.120 Patchkabel**
Patchkabel, Kat. 6, 2 x RJ45,
geschirmt nach IEC 61935-2,
aufgespritzter Knickschutz,
Farbe, Kabel u. Knickschutztüllen.
Wahl des AG, Länge: 2,0 m

liefern und betriebsfertig montieren.
Menge: 80,000 St

**28.1.15.130 24 Port Ethernet Switch Gigabit**
Web-Managed Gigabit-Switch, 24 Ports + 4 SFP-Combo

Liefern, montieren und betriebsfertig anschließen eines Web-Managed Gigabit-Ethernet-Switches für den Einsatz in strukturierten Datennetzwerken.

Technische Mindestanforderungen:
24 × RJ45-Ports 10/100/1000Base-T (Gigabit Ethernet)
4 × Combo-Ports für SFP-Module
Unterstützung von Virtual LAN (VLAN) nach Port und/oder MAC-Adresse
Unterstützung von Guest-, Voice- und Private-VLAN
Zugriffskontrolllisten (ACL) auf Layer-3- und Layer-4-Basis
Authentifizierung über externe Server
(z. B. RADIUS und TACACS+)
Quality-of-Service-Funktionen (QoS) zur Priorisierung unterschiedlicher Datenströme
Policy-basierte Class-of-Service
Multicast-Funktionen inkl. IGMP Snooping v3, Fast Leave und Multicast VLAN Registration (MVR)
Unterstützung von IPv6
Unterstützung von IEEE 802.3az
(Energy Efficient Ethernet)

Bauform / Ausstattung:
19"-Rackmontage (48,3 cm) geeignet
Internes Netzteil
Abmessungen ca.:
Breite: ca. 430 mm
Tiefe: ca. 180 mm
Höhe: ca. 44 mm

Lieferumfang:
1 × Web-Managed Gigabit-Switch
4 × SFP-LWL-Transceiver-Module
Montagematerial für 19"-Rack

Liefern und betriebsfertig montieren.
Menge: 3,000 St

**28.1.15.140 24 Port Ethernet Switch PoE Gigabit**
Web-Managed Gigabit-Switch (24x 10/100/1000),
4x Combo für SFP)

Smart-managed Switch mit 24 Gigabit-Ports
und 4 Combo-Ports für SFP-Module

Sicherheits-Funktionen:
Virtuelles LAN (VLAN) kann anhand von Port- oder MAC-Adressen konfiguriert werden. Zudem sind vordefinierte Gast-, Voice- und private VLANs verfügbar.
Basierend auf Layer 3- und Layer 4-Policies (ACL) sowie dem Support multipler RADIUS- und TACACS+ -Server unterstützen die Switches eine sichere Authentifizierung für größere Netzwerke. Bereit für moderne Triple-Play-Netzwerke bietet die neue 1910-Serie eine große Bandbreite an QoS-Funktionen. Ob Daten-, VoIP- oder sogar IPTV-Anwendungen gebraucht werden, spielt keine Rolle:
Policy-basierte Class-of-Service sorgt für eine hochstehende Übertragungsqualität. Zusätzlich garantieren verschiedene Multicast-Optionen wie IGMP-Snooping v3, Fast-Leave und MVR ein verlässliches Netzwerk mit Echtzeit-Datenverkehr wie IPTV und/oder IP-Überwachung.

IEEE 802.3az EEE und IPv6

Energiemanagement mit IEEE 802.3az und IEEE802.3at
PoE Plus

Da operative Zusatzkosten wie etwa Stromrechnungen ständig steigen und das ökologische Bewusstsein mehr in den Vordergrund rückt, sind Unternehmen bestrebt, unnötige Energieverschwendung zu verhindern.
Die integrierten IEEE 802.3az Energy Efficient Ethernet (EEE) Funktionen können den Energieverbrauch von Ethernet-Geräten senken durch Definition von Modi für niedrigen Stromverbrauch und Anpassung der Betriebszeiten, um die entsprechenden Kosten effektiv einzusparen.

Anschlüsse / Schnittstellen:
LAN
10/100/1000 (Gigabit-Ethernet)
Anschluss
20x RJ45

Allgemeines:
Typ 20 Port Switch + 4x Gigabit SFP
Format 48,3 cm (19")
Netzteil intern

Maße:
Länge 440 mm
Breite 350 mm
Höhe 44 mm

Inkl. SFP LWL Transceiver-Module

liefern und betriebsfertig montieren
Menge: 2,000 St

**28.1.15.150 Switch, Fast Ethernet, 8x RJ45 POE, 2x SC-Singelmode**
FL SWITCH 1100T-8POE-2SFP
Industrial Ethernet Switch Phoenix Contact
PoE+ Ethernet Switch gemäß IEEE 802.3af/at,
mit 8 PoE-RJ45-Ports mit 10/100/1000 MBit/s an allen Ports, 2 SFP-Ports, automatischer Erkennung der Übertragungsgeschwindigkeit, Autocrossing-Funktion und QoS mit einem Leistungsbudget von 120 W

Funktion: Unmanaged Switch PoE
Funktion: 100 BASE-TX
Funktion: Priorisierung nach Quality-of-Service
Funktion: Gigabit Ethernet 1000Base-T
Quality-of-Service (QoS) (IEEE 802.1p)
Anzahl der Ports (Ethernet): 2 (SFP-Ports)
Anzahl der Ports (Power over Ethernet): 8
(RJ45-PoE-Ports)
Übertragungsgeschwindigkeit (Ethernet):
10/100/1000 MBit/s (vollduplex)
Übertragungsgeschwindigkeit (Power over Ethernet):
10/100/1000 MBit/s
Schutzart: IP30
Umgebungstemperatur (Betrieb): -40 °C + 70 °C
Montageart: Tragschienenmontage
Anschlussart (Ethernet): RJ45
Anschlussart (Power over Ethernet): RJ45
Anschlussart (Versorgung): Push-in-Federanschluss
Produkteigenschaft: Erweiterter Temperaturbereich
Breite: 65 mm
Höhe: 141 mm
Tiefe: 107 mm
Versorgungsspannung: 24 V DC

inkl. SFP-Modul

liefern und betriebsfertig montieren.
Menge: 4,000 St

**28.1.15.160 Schaltnetzteil 24 V DC**
Schaltnetzteil 24 V DC
Frequenz AC [Hz] 47 - 64
Betriebsspannungstoleranz [%] 10
Betriebsspannungstoleranz 2 [%] 10
Betriebsspannung [V] automatische Bereichsumschaltung
Nennspannung AC [V] < 230
Eingangsspannungsbereich AC [V] 200...240;
Ausgangsspannung DC [V] 24...28
Schutzklasse I; (IEC 61140)
Überspannungsschutz ja; (< 39 DC)
Ausgangsspannung [V] einstellbar;
Ausgangsspannung gemäß SELV, PELV
Max. Ausgangsstrom bei min.
Ausgangsspannung [A] 5
Gehäuse Quaderförmig
Umgebungstemperatur [°C] -25 - +70
Montageart Tragschienenmontage; (TH35 (EN 60715))
Abmessungen [mm] 124 x 40 x 122,5
Werkstoffe

liefern und betriebsfertig montieren.
Menge: 4,000 St

**28.1.15.170 Messung Datendose**
Prüfmessung der einzelnen Datenleitungen
inkl. Dose
inkl. Prüfprotokoll erstellen
Menge: 160,000 St

**28.1.15.180 Steckdosenleiste 9-fach Schuko**
230 V AC, 50/60 Hz, 9-fach, Schuko mit Entstörfilter,
Überspannungsschutz und Meldekontakt.
Die Betriebsbereitschaft wird durch eine grüne Lampe an der Leiste angezeigt. Mit dem Relais-Meldekontakt kann die Unterspannung und eine Störung durch Überspannung, über das CMC im Netzwerk (SNMP-Trap) gemeldet werden.
Passend für I/O Unit, Access Unit oder Climate Unit.
Zusätzlich wird für eine Anbindung der CMC-Steckdosenleiste an das CMC-TC System an der Processing Unit II, ein digitales Eingangsmodul und ein Anschlusskabel RJ 10 benötigt.

Technische Daten:
Anzahl Steckdosen: 9 St.
Länge der Leiste: 650 mm
Bemessungsspannung: 230 V AC, 50/60 Hz
Nennstrom: 16 A
Relais Alarmausgang: RJ 11-Buchse
Relais Belastbarkeit: 50 Volt DC 100 mA
Überspannungsschutz:
Ableiter der Anwendungsklasse: D
Stoßstromfestigkeit je Leiter: 2,5 kA
Maximale Stoßstromfestigkeit: 8 kA

liefern und betriebsfertig montieren.
Menge: 5,000 St

**28.1.15.190 Steckdosenleiste 8-fach Kaltgerätestecker**
Einfacher Anschluss der 8-fach-Leiste
an USV-Anlagen mit Kaltgerätesteckern
Steckdosen: 8
Länge: 480 mm
Max. Belastbarkeit (Leistung): 2500 W
Max. Strombelastbarkeit: 10 A
Kindersicherung: Ja
Überspannungsschutz: Ja
Kabellänge: 3 m
Besonderheiten:
Mit Kaltgerätesteckern speziell für USV ausgelegt,
19"-Fassung 1,5 HE

liefern und betriebsfertig montieren
Menge: 1,000 St

**28.1.15.200 19 Zoll USV 2000VA**
Die USV für höchste Sicherheit in Industrie und Rechenzentrum - Rackversion 19"
basiert auf der Doppelwandler-Technologie (VFI-SS-111) und bewirkt eine vollständige Entkopplung der Verbraucher vom Stromversorgungsnetz.

Doppelwandlertechnik, höchste Sicherheitsstufe,
Klassifizierung VFI-SS-111,
Hot-Swap-Batterie:
Batteriewechsel im laufenden Betrieb.
Erweitertes Batteriemanagement (EBM+) für höchste Lebenserwartung.
Skalierbare Überbrückungszeit durch externe Batteriepakete.
Sequenzielle Lastabschaltung durch getrennt,
schaltbare Ausgangssteckdosen,
RS-232- und USB-Schnittstelle,
Slot für optionale Schnittstellenkarten,
(SNMP-Adapter, Relaiskarte usw.)
Not-Aus-Schnittstelle,
Programmierbare Ein- und Ausgangskontakte.
Inklusive Shutdown-, Management- und Monitoringsoftware DataWatch.

Leistung: 2000VA/ 1800W
Typ Überbrückungszeit (50% Last): 18 Min

Technische Daten:
Leistung: 2000 VA
Ausgangsspannung: 230 VAC
Eingangsspannung: 230 VAC

Allgemeines:
Ausgang Kaltgerätebuchsen (IEC 320 C13)
Eingang Kaltgerätestecker

Maße:
Breite 438 mm
Tiefe 610 mm
Höhe 86,5 mm

Gewicht: 29,0 kg

Spannungsversorgung:
Spannungseingang (Netz): 180 - 240 V AC
Netzfrequenz: 50/60 Hz

liefern und betriebsfertig montieren.
Menge: 1,000 St

**28.1.15.210 Montage bauseitiger IP-Kamera für KI- System**
Das KI- Videoüberwachungssystem wird durch den AG geliefert
und in Betrieb genommen.

Mit dieser Position ist die Montage und der Anschluss
inkl. Befestigungsmaterial auszuführen.
Menge: 8,000 St

##### 28.1.16 Videoanlage

**28.1.16.10 Management System, Zentrale 19" Einheit**
Darstellung, Aufzeichnung und Wiedergabe für bis zu 24 IP Kameras

- Ausgelegt für 20 IP Full HD Kameras
- H.264 Komprimierung zur Reduktion des Speichervolumens.
- Gleichzeitige Möglichkeit von Aufnahme, Wiedergabe und Livebetrachtung über mehrere Bedienstationen ohne gegenseitige Beeinflussung.
- Systemmeldung bei Störung oder Videoausfall.
- Max. Bildrate des Systems - 600 Bilder pro Sekunde.
- Auswertung je nach Typ in Video Echtzeit.
- Integr. frei konfigurierbare Bewegungserkennung je Kamera Eingang.
- Speicherung der Videobilder unabhängig vom Systemausbau in einem zentralen Archiv.
- Das Archivformat ist ein Multiformat.
- Freie Segmentbildung innerhalb des Systems für z.B Permanent -Aufzeichnung, Alarmaufzeichnung, Verdachtsaufzeichnung usw.
- Speicherstatusübersicht je Segment für Belegungsgrad, Bildanzahl, ältestes und jüngstes Bild, sowie mittlere Bildgröße.
- Manuelle Löschmöglichkeit von Bildern oder Sequenzen aus einem Segment im Zuge einer Auswertung.
- Manuelles Löschen über Zeiträume oder autom.
- Ringspeicher Funktion, autom. überschreiben der ältesten Datei, Bilder, Sequenz.
- Auslösung von Aufzeichnungen gesteuert über Kontakteingänge, Bewegungserkennung, Alarme, Zeitpläne etc. Die Ereignisse sind beliebig verknüpfbar.
- Je Kamera können bewegungssensitive Flächen definiert werden.
- Die Einstellung unterschiedlicher Bildraten pro Kamera und Aufzeichnungsereignis für Vorlauf- und Alarmaufzeichnung ist möglich.
- unterschiedlichen Bildraten geschrieben werden.
- Zwischen den Archivsegmenten können Bilder oder Bildsequenzen z.B. zur Langzeitsicherung übertragen werden.
- Ein Wechsel der Aufzeichnungsart gesteuert über den Zeitplan oder über Kontakteingänge ist möglich.
- Suche im Zentralarchiv des Systems nach Kriterien wie Kameranummern ist genauso möglich wie die Suche nach Datum, Uhrzeit,
- Ereignis und Bewegung Suche
- Über eine Taste ist eine sofortiger autom. Rücklauf vom jüngsten zum ältesten Bild einer Kamera möglich, ohne weitere Detailangaben über alle Archivsegmente hinweg. Hierbei ist die Wiedergabe Geschwindigkeit im Wiedergabefenster beliebig veränderbar. Ein Zoomfenster ist hierbei vorhanden.
- Exportfunktion der ausgewerteten Daten in Formaten wie JPEG, bmp oder AVI ist über eine USB-Schnittstelle möglich.
- Export über einen DVD-Brenner intern bzw. extern.
- In einem Ereignisfall kann unabhängig der Aufzeichnung eine sofortige Alarmanzeige von frei konfigurierbaren Bildsequenzen inkl. Voralarmzeit ermöglicht werden. Dem Bedienpersonal kann somit sofort nach einer Alarmsituation die betreffenden Videobilder mit dem Alarmvorlauf angezeigt werden.
- Die jeweilige Zuordnung von Bildsequenzen zu Stationen ist frei konfigurierbar.
- Aufzeichnung erfolgt über integr.2x 2TB Festplatte.
- Interne 500GB Festplatte für Betriebssystem, Windows 10 prof. mit 4GB Arbeitsspeicher und höher.
- Moderner Intel Prozessor I7
- Berechtigungsunterteilung in Berechtigungshierarchien, freie Zuordnung von Funktionen zur jeweiligen Berechtigung.
- Kontaktschaltpunkte, Ereignisschaltpunkte, Reaktion auf Alarmergebnisse, weiter Leitung per E-Mail usw.
- Höchste Sicherheit durch Dongle und Verschlüsselung von Daten.
- Zu jedem Alarmbereich frei definierbare Objekteigenschaft, Sensitivität des Videosensors, Objektgröße etc.
- Statusanzeige der Auswertung, Livebilder etc.
- Aktuelle Auswertergebnisse in der grafischen Benutzeroberfläche.
- Verwaltungsdatenbank über TCP/IP. Datenbank Auslesung über Netzwerk möglich.
- Auflösung des Systems für IP-Kamera Anwendungen > Full HD
- Anbindung von IP Speed Dome Kameras - Dabei ist die Auflösung frei wählbar.
- Schnittstelle FAST Ethernet, Gigabit Anbindung an Netzwerke wie vor beschreiben. Abfragemöglichkeit von Live und Archivbildern.
- 19" Gehäuse Ausführung in schwarz, 230V AC Versorgung
- Betriebstemperatur 5C° bis 40°C

Inkl. Anschluss von 2 KVM Extender

montieren, parametrieren und betriebsfertig anschließen.
Menge: 1,000 St
DIN 276:2018-12: 456

**28.1.16.20 Visualisierungs- Monitor über Extender Etherntverbindung**
KVM-Verlängerung für USB-Eingabegeräte und VGA-Grafik (150 m)

Diese KVM-Verlängerung mit USB-Anschlüssen ermöglicht den Zugriff auf ein Computersystem über eine bis zu 150 m entfernte Konsole mit USB-Tastatur, USB-Maus und Monitor. Sie verfügt über eine automatische Signalkompensation sowie Schutzmechanismen gegen elektrostatische Entladungen und Überspannungen.

Das System bietet unter anderem folgende Eigenschaften:
1) Integrierter Schutz gegen elektrostatische Entladungen bis 8 kV / 15 kV sowie Überspannungsschutz bis 2 kV.
2) Unterstützung von Grafikauflösungen bis zu
1920 × 1200 für eine hohe Bildqualität.
3) Verbindung über kostengünstige Cat-5e Netzwerkkabel, die eine flexible und praktikable Installation ermöglichen.
4) Automatische Erkennung der Übertragungsdistanz mit entsprechender Anpassung der Signalverstärkung.
5) Einsatz eines speziellen integrierten Schaltkreises zur Unterstützung einer stabilen und kompatiblen Signalübertragung.

Inkl. Einbau und Verdrahtung
Inkl. Anschlusskabel für Monitor, Maus und Tastatur

montieren und betriebsfertig anschließen.
Menge: 1,000 St
DIN 276:2018-12: 456

**28.1.16.30 TFT - Monitor 24"**
Energieeffizienzklasse: A
Leistungsaufnahme im Ein-Zustand: 19W
Jährlicher Energieverbrauch: 28kWh
Bildschirmdiagonale: 59,9 cm (23,6")
Auflösung: 1920x1080 Pixel
Bildschirmtyp: matte Oberfläche (non-glare)
Seitenverhältnis: 16:9
Kontrastverhältnis:
Statischer Kontrast von 1.000:1 (typ.)
Dynamischer Kontrast von 30.000.000:1

Helligkeit:
250 cd/m² (typ.)

Blickwinkel:
(CR>10) 178° H/V (typ.)

Sonstiges:
Reaktionszeit: 15 ms (typ.)

inkl. Dreh- und Schwenkfuß
inkl. Maus und Tastatur

einschließlich Verkabelungsmaterial
aufstellen Inbetriebnahme
Menge: 1,000 St
DIN 276:2018-12: 456

**28.1.16.40 Full HD IP Dome Kamera**
1/3" Tag/Nacht Full HD IP Dome Kamera,
CCD-Kamera mit 1/3"-Bildwandler mit Wide Dynamic Range sowie seriellen Schnittstellen zur Steuerung und Einstellung sämtlicher Kameraparameter über ein Management System oder Zentraleinheit. Durch die Fernkonfigurierbarkeit der Kamera können softwarebezogene Systemänderungen, Upgrades, Funktionserweiterungen, sowie die integr. Privatzonen eingestellt werden. Die Kamera verfügt im Grundausbau unter anderem über eine digitale Rauschunterdrückung, Schrifteinblendung und Spitzlichtaustastung NSA+, ist wetterfest und ideal geeignet in kritischen Bereichen durch den Vandalismus Schutz. Die Tag / Nacht Kamera mit IR Schwenkfilter liefert hervorragende Überwachungs-Ergebnisse selbst bei schlechter Beleuchtung.

Besonderheiten der Kamera:
Spitzlicht und Gegenlicht Austastung NSA+
Integr. Videodetektion einstellbar
RS485 und RS232 Schnittstelle zur Fernparametrierung
Schnittstelle zur freien Fern Konfiguration
von Steuer Ein-/Ausgängen u. Schärfeanpassung
Alarmausgangsrelais und Steuerkontakte
Vorrüstung für Videobildanalyse Funktion

Sensortyp: 1/3" Super HAD
Pixel Anzahl: 1920x1080p
Tag/Nacht: IR-Schwenkfilter, IR tauglich
Signalverarbeitung: Digital

OSD-Menü:
Einstellung der Wide Dynamic Range WDR
Spitzlicht und Gegenlicht Austastung
Vor Ort Service Eingabe, Fernbestätigung
Einstellung der zonenabhängigen BLC

Texteinblendung: Schrifteinblendung ins Videobild möglich Einblendung beliebig

Privatzonen: Einstellung mehrere Privatzonen in das Videobild

Spektralbereich: 400nm bis 1100nm Wellenlänge in Farbe 400nm bis 750nm Wellenlänge in S/W

Lichtempfindlichkeit: 0,01Lux bei F1,4
Steigerung durch LSS, x2...x250

Weißabgleich: Einstellbar, man. oder autom.
Signal Rauschabstand: >50dB (AGC aus)
Synchronisation erfolgt Intern

Schwarzwert Haltung: manueller Schwarzwert, oder Automatik Bewertung: Mittelwert/Spitzwert

Netzwerk: 10/100 Base-T, ONVIF fähig
Video Codec: H.264/MPEG4 - Multistream
Übertragungsrate: Bis zu 25Bilder/sek. gesamt
SD-Card Slot: Ja

Steuerkontakte: Relaisausgang für Alarm, konfigurierbar
über Zentraleinheit, mit Anschlusskabel
2-polige Anschlussklemme, Komfort Anschluss
über RS485 und RS232 Schnittstelle

Smeareffekt: 0,004%
Elektronischer Shutter: 1/50 - 1/100000 Sek.
Vandalimusgeschützt: Ja

Objektiv: Variooptik, IR korrigiert und asphärisch.
Optik Wahl nach Kamera Standortfestlegung
festzulegen durch den AN vor Bestellung

Objektivvergütung: IR-korrigiert und asphärisch, F1,2
Mit Objektiv Stecker

Messfenster: Jedes Element ist frei editierbar und die Summe der gesetzten Elemente ist das Messfenster

Spiegelbild Funktion: Fernkonfiguration und direkt an Kamera, Spiegelbild Einstellung, speziell bei Überkopfmontagen

Spannungsversorgung: 12V DC/24V AC/PoE

Temperaturbereich: -10°C bis +50°C
Wetterfest: IP66, aus Alu
Abmessung: 120Dx86Hmm
Montagebefestigung: An Wand und Decke

montieren, parametrieren und betriebsfertig anschließen.
Menge: 8,000 St
DIN 276:2018-12: 456

**28.1.16.50 Masthalterung für o.g. Kamera**
Masthalterung / Konstruktion mit 763mm Zopf zur Befestigung
der Kamera am Mast

inkl. Lackierung nach RAL
Menge: 3,000 St
DIN 276:2018-12: 456

**28.1.16.60 Inbetriebnahme**
der gesamten Videoanlage, mit gemeinsamer Funktionsprüfung und Abnahme sowie Übergabe und Einweisung
des Bedienpersonals.
Menge: 1,000 psch
DIN 276:2018-12: 456

**28.1.16.70 Systemtechniker**
Zusatzleistungen
bzw. Arbeiten, die in Zusammenhang mit dem vorliegenden auszuführenden Projekt, z. B. für Anpassungsmaßnahmen notwendig werden, jedoch im Leistungsverzeichnis, oder der Leistungsbeschreibung nicht enthalten, bzw. den Festpreis- und Pauschalpositionen nicht zugeordnet sind, werden nach folgenden Kriterien zu den anzugebenden Stundeneinheitspreisen erbracht und abgerechnet.
Die Anerkenntnis solcher Leistungen erfolgt auf den Grundlagen

= vorherige Anmeldung durch den Auftragnehmer
= vorherige Beauftragung bzw. ausdrückliche
  Anordnung durch den Auftraggeber
= regelmäßig bzw. wöchentliche
  Anerkenntnis/Abzeichnung der von Auftragnehmer
  geführten Aufzeichnungen über Art und Umfang der
  zusätzlichen Leistungen durch den Auftraggeber

Die Stundenverrechnungssätze beinhalten sämtliche Gemein- und Nebenkosten, wie Sozialleistungen, Auslösungen, Fahrgelder, Werkzeuge etc.

Es werden ausschließlich die auf der Baustelle geleisteten Arbeitsstunden vergütet.
Menge: 6,000 Std
DIN 276:2018-12: 456

##### 28.1.17 ITK-System

**28.1.17.10 ITK-System**
ITK-System

Full-IP System im 19"-Gehäuse (schwarz, 1HE) mit bis zu 30 VoIP-Kanälen (6 im Grundausbau, 24 weitere via kostenpfl. opt. Lizenz) und bis zu 40 Benutzern (10 im Grundausbau, 30 weitere via kostenpfl. opt. Lizenz).
Unterschiedliche Status via LED Anzeige. LAN- Anschluss für SIP intern und SIP extern.
Individualisierbare MoH, Aktivierung 2.
Netzwerk-Schnittstelle über optional erhältliche ETH Plus Lizenz, integr. Voiceboxsystem inkl. Voice to Mail (4 Voiceboxen im Grundausbau, erweiterbar auf 40 via Lizenz), Faxbox System via opt. Lizenz (Faxempfang inkl. Fax to Mail, max. 3 Faxboxen), Audio-Informations-System (1-kanalig, optional per Lizenz erweiterbar auf 4 Kanäle), optionales Anruf-Management-System (AMS) per Lizenz, TAPI-Serverfunktionalität (opt. Lizenzen zur Erhöhung der unterstützten TAPI-Lines v. 3 Stück per Default auf max. 43 und CSTA Erweiterung), Unterstützung DECT IP-System.
Türbildanzeige auf Systels, DECT IP-Geräten und im CTI Client.
SmartHome Server on Board inklusive Unterstützung der SmartConnectBox (ext. Relais u. Sensoren).
Konfiguration via LAN. Integr. Updateserver mit hinterlegten FW-Ständen für angeschl. Systemtelefone.

Komplett liefern und parametrieren nach Kundenvorgabe.
Menge: 1,000 St
DIN 276:2018-12: 451

**28.1.17.20 5 zusätzlichen Benutzer (Lizenzen)**
5 zusätzlichen Benutzer (Lizenzen)

Erweiterung zur Freischaltung und vollwertigen Verwendungsmöglichkeit von jeweils 5 zusätzlichen Benutzern (max. 40). User Lizenzen sind grundsätzlich kumulierbar und addieren sich je nach Ausgangssituation zu Bestandslizenzen hinzu! Bitte beachten Sie, dass die gleichzeitige Nutzung von mehreren  Usern/Benutzern eine entsprechende Anzahl von möglichen VoIP-Kanälen voraussetzt!

Komplett liefern und parametrieren nach Kundenvorgabe.
Menge: 1,000 St
DIN 276:2018-12: 451

**28.1.17.30 Steuerungsmöglichkeit von benutzerbezogenen Funktionen (Lizenzen)**
Steuerungsmöglichkeit
von benutzerbezogenen Funktionen (Lizenzen)

CTI/UC Bedien- und Steuerungs-Software für alle ES PURE-IP Systeme ab Firmwareversion 2.2!
Systemübergreifende Einmal-Lizenz zur dauerhaften Freischaltung der Steuerungsmöglichkeit von benutzerbezogenen Funktionen wie Anrufvarianten, Rufprofilen oder Umleitungen sowie der generellen Möglichkeit der PC-Wahl für ein Endgerät.
Systemübergreifender Kalender, Chaträume, Präsenzstatus, Belegt-Anzeige, Kamerabildanzeige, Mehrkontenfähigkeit, SmartHome Steuerung.
Dashboard für Windows PC oder MAC mit Netzwerkzugang.

Komplett liefern und parametrieren nach Kundenvorgabe.
Menge: 1,000 St
DIN 276:2018-12: 451

**28.1.17.40 IP-Telefon mit Display**
IP- Telefon mit Display

Für ES- und HyperVoice Systeme (jeweils ab Version 3.0g).
Bewegliches und beleuchtetes Grafikdisplay, Steuerkreuz für effektive Bedienung, Annäherungssensor (Display, Tonruf), Soft-Keys, flaches Design und wandmontagefähig ohne zusätzlichen Halter, Aufstellbügel für 2 untersch. Neigungswinkel, self-labeling Beschriftungsfeld (inkl. Umschaltung einer Ebenenanzeige).
10 Funktionstasten mit 20 Funktionen auf 2 Ebenen mit Status LED für beide Ebenen bei Umschaltung.
Hauptdisplay und self-labeling Beschriftungsfeld
inkl. Darkmode.
Busylight (2farbig), individualisierbare Klingelmelodien via WEB Frontend. Anschlussmöglichkeit von schnurgeb. Headsets, DHSG Varianten oder BT-Headsets via optionalem BT-Modul 50.
Vollumfängliche CTI Steuerung via TAPI und Dashboard PC-Client.
Anbindung via LAN. Für PoE Betrieb (Power over Ethernet) geeignet bzw. separates Netzteil erforderlich!

inkl. Steckernetzteil

Komplett liefern und parametrieren nach Kundenvorgabe.
Menge: 1,000 St
DIN 276:2018-12: 451

**28.1.17.50 IP-Telefon mit großem Display**
IP- Telefon mit großem Display

Für ES- (ab Version 2.2) und HyperVoice Systeme.
Bewegliches und beleuchtetes TFT-Farbdisplay mit optimierter Widgetdarstellung, Tastaturbeleuchtung, Steuerkreuz für effektive Bedienung, Annäherungssensor (Display, Tonruf, Tastenbeleuchtung), Soft-Keys, flaches Design und wandmontagefähig ohne zusätzlichen Halter, Aufstellbügel für 2 untersch. Neigungswinkel, selflabeling Beschriftungsfeld (inkl. Umschaltung einer Ebenenanzeige).
10 Funktionstasten mit 20 Funktionen auf 2 Ebenen mit Status LED für beide Ebenen bei Umschaltung, Hauptdisplay und self labeling Beschriftungsfeld inkl. Darkmode, Busylight (2farbig), Anzeige von Türbild und Kontaktfoto, individualisierbare Klingelmelodien via WEB Frontend.
Anschlussmöglichkeit von schnurgeb. Headsets, DHSG Varianten oder BT-Headsets via optionalem BT-Modul 50.
Vollumfängliche CTI Steuerung via TAPI und Dashboard PC-Client.
Anbindung via LAN.
Für PoE Betrieb (Power over Ethernet) geeignet bzw. separates Netzteil erforderlich!

inkl. Steckernetzteil

Komplett liefern und parametrieren nach Kundenvorgabe.
Menge: 1,000 St
DIN 276:2018-12: 451

**28.1.17.60 DECT IP-Basis**
DECT IP-Basis

Aktualisierte Hardwareausführung, DECT IP-Basis pro zur Bildung von Mehrzellen-Systemen!

Mixed Mode:
volle Kompatibilität zur Erweiterung von bestehenden Mehrzellen-Systemen (>/= 2 DECT IP-Basen)! Perfekt geeignet zum Einsatz an ES- und HyperVoice Systemen! Vereinfachte Wandmontagefähigkeit, Anbindung über LAN, Stromversorgung über PoE!

Systemgrenzen:
max. 254 Basen, 10 SIP Registrare, bis zu 1000 DECT IP-Geräte (Anzahl Handgeräte in Abhängigkeit v. vorgeschaltetem Kommunikationssystem). Handoverfunktion im komplettem System (unterbrechungsfreie Verbindungsübergabe), Repeaterunterstützung (opt. Zubehör, max. 100).
Zentrale Administration des Systems ohne separaten DECT Master/Manager, privates und zentrales Telefonbuch (lokale Kontakte pro Gerät oder Zugriff auf einen CTI-Server).
Vollwertige CTI Unterstützung für angemeldete DECT IP Handgeräte und Headsets (Typ IP / Infinity). Support der Kontakt- und Türbildanzeige an Handgeräten (keine Bilddarstellung an DECT 33 IP / 44 IP und DECT Headset IP / Infinity).

Ready for:
erweiterte Systemgrenzen 4000 Basen/16.000 DECT IP-Endgeräte (in Abhängigkeit vom verwendeten SIP-Registrar), Möglichkeit der DECT- und LAN-Systemsynchronisation, TLS-Verschlüsselung (in Abhängigkeit vom verwendeten SIP-Registrar).
Funktionserweiterungen erfolgen mit kommenden DECT Systemversionen!

Für die mobile Telekommunikation ist eine DECT-IP-Basis vorgesehen.
Eine Funktechnische Ausleuchtung wird zeigen ob der Einsatz einer Basis genügt. Gegebenenfalls sind weitere Basis-Stationen nötig.

Komplett liefern und parametrieren
Menge: 8,000 St
DIN 276:2018-12: 451

**28.1.17.70 IP65- Gehäuse für o.g. DECT Basis**
Menge: 4,000 St
DIN 276:2018-12: 451

**28.1.17.80 DECT-Handgerät**
DECT-Handgerät

DECT-Handgerät für DECT IP-Systeme!
Gehäusegummiummantelung,
staubdicht,
stoß- und wasserfest nach Schutzklasse IP65!
Nur 12,2 cm groß, 2" Farbdisplay, Bluetooth 4.1
(Headsetanbindung),
Einsatzbereich -10 bis +55 Grad.
Zentrale Notruftaste für individuelle Anwendungen.
CLIP Funktion (Name und Nummer),
lokales Telefonbuch (249 Kontakte),
Zugriff auf zentrales Telefonbuch des DECT IP-Systems,
Lauthören, Freisprechen, Vibrationsalarm,
Anruflistenfunktion,
Headsetbuchse 3,5 mm,
optionales Headset-Adapterkabel für DECT IP-Geräte.

Komplett liefern und parametrieren.
Menge: 2,000 St
DIN 276:2018-12: 451

**28.1.17.90 USV 1500VA Rack 2HE**
USV 1500VA Rack 2HE
Machen Sie sich keine Sorgen mehr über Systemschäden und Datenverluste aufgrund von Stromausfällen. Ausfälle der Stromversorgung können vermieden werden.
Erhöhen Sie die Verlässlichkeit Ihrer IT und schützen Sie wertvolle Computerinvestitionen und Daten mit USV-Geräten (unterbrechungsfreie Stromversorgungen) von APC.
Die APC Smart UPS ist eine USV-Lösung, die von APC (American Power Conversion) entwickelt wurde, um eine zuverlässige Stromversorgung zu gewährleisten und somit vor Stromschwankungen und Stromausfällen zu schützen. Mit der APC Smart UPS USV Anlagen können Sie sicher sein, dass Ihre Geräte jederzeit geschützt und betriebsbereit sind, auch bei Stromausfällen oder anderen Stromproblemen.

Bauform:  Rack
Technologie:  Line-Interactive
Anschlussart (Ausgang):  4 x Kaltgerätestecker
  IEC-320 C13
Anschlussart (Eingang):  1 x Kaltgerätestecker
  IEC-320 C14
Max Leistung:  1000 W
Max Scheinleistung:  1500 VA
Nennspannung:  230 V
Schnittstellen:  SmartSlot, USB, Seriell,
  SmartConnect
Netzwerkfähig:  Möglich
Laufzeit (50%):  25,9 Min.
Laufzeit (Volllast):  7,2 Min.
Länge:  457 mm
Breite:  432 mm
Höhe:  89 mm (2 HE)
Gewicht:  29 kg

Komplett liefern und parametrieren.
Menge: 1,000 St
DIN 276:2018-12: 451

**28.1.17.100 24-Port Gigabit Ethernet L2+ PoE+ Switch**
24-Port Gigabit Ethernet L2+ PoE+ Switch, 24x PoE+ Ports @740W, mit 2x 10Gb SFP+ Uplinks und 2x Combo SFP Ports, Broadcom Chip

Der S3410-24TS-P 24-Port managed PoE+ Switch ist mit 24x 10/10/10/100/1000BASE-T Ports, 2x 1Gb RJ45/SFP Combo Ports und 2x 1/10Gb SFP+ Uplinks ausgestattet.
24x RJ45-Ports unterstützen sowohl IEEE 802.3af PoE als auch IEEE 802.3at PoE+ (bis zu 30 W pro Port) für die Stromversorgung von angeschlossenen IP-Telefonen, Wireless Access Points oder anderen standardkonformen PoE- und POE+-Endgeräten.
Er unterstützt 4 Einheiten für virtuelles Stacking. Dieser Managed Enterprise Switch bietet eine Switching-Kapazität von 128 Gbit/s und eine Weiterleitungsrate von 96 Mpps.
Er ist mit zwei redundanten, im laufenden Betrieb austauschbaren Netzteilen und zwei intelligenten Lüftern ausgestattet, die eine hervorragende Verarbeitungsleistung und Netzwerkzuverlässigkeit gewährleisten.
Sicherer und einfacher Zugang für Benutzer und loT mit FS Airware Cloud. Dieser Access-Switch bietet eine kompakte und kostengünstige Lösung für Campusnetzwerke, KMUs und Unternehmensnetzwerke.

Anschlüsse 24x 10/100/1000BASE-T RJ45,
2x 1G RJ45/SFP Combo | 2x 1G/10G SFP+
PoE Standard IEEE 802.3af/at
Schalterchip BCM56150
Stapeln Unterstützung
Switching-Kapazität 128 Gbit/s
ARP-Tabelle 1.000
Weiterleitungsrate 96 Mpps
Anzahl der VLANs 4K
Stromverbrauch (Dual-Power) 740 W
MAC-Adresse 16 K
Flash-Speicher 512 MB
Jumbo Frame 9,216
Paketpuffer 1,5 MB
Gesamtzahl der IPv4/IPv6-Routen 500
Stromversorgung 1+1 Hot-Swap-fähig
Verwaltung WEB, SNMPv1/v2/v3, RMON, Syslog, sFlow
Lüfteranzahl 2 Eingebaut
Abmessungen (HxBxT): 44 x 440 x 320 mm
(1,73'' x 17,32'' x 12,59'')
Luftstrom Von links nach rechts
Montage Rackmontage
Max. Stromverbrauch 38 W (850 W mit PoE)

Komplett liefern und parametrieren.
Menge: 1,000 St
DIN 276:2018-12: 451

**28.1.17.110 DECT Ausleuchtung**
Dienstleistung zur Ermittlung der Senderstandorte und Leistungsfähigkeit Ausstattung von vorgegebenen Flächen mit einem komplett abdeckenden DECT-Netzwerk.
- Erfassung der optimalen Standorte der DECT-Sender auf
  Basis eines Gebäudeplanes der abzudeckenden Flächen
- Bereitstellung der Messergebnisse vor Ort.
Menge: 1,000 psch
DIN 276:2018-12: 451

##### 28.1.18 Sprechanlage

**28.1.18.10 Briefkastenanlage freistehend 2-fach**
Briefkastenanlage freistehend 2-fach

BRIEFKASTENANLAGE, 972 x 1.204 x 128,
mit Verkleidung
BASIC B, Rechteckrohrst., 2-teilig, zum Aufschrauben,
mit Installationsk. re. und Zubehör, DIN EN 13724
Farbe Gehäuse: RAL-Farbe Abstimmung mit Architekt

Inkl. RSA2-kompakt-Namensschild und Klingelknopf aus
ALU, anstelle Serienausstattung aus Kunststoff für 2-tlg

Inkl. Sprechstellenfeld mit 2 Klingeltaster

komplett liefern und montieren.
Menge: 1,000 St

**28.1.18.20 Einbau-Lautsprechermodule**
EB-Lautsprecher
Einbaulautsprecher

Merkmale:
- Einbaulautsprecher zur Montage in Briefkastenanlagen,
  Sprechfächer, Türseiteneinbauten oder Frontplatten.
- An die vorhandenen Schraubklemmen können bis zu acht
  mechanische Klingeltaster angeschlossen werden.
- Signalübertragung und Versorgung des Lautsprechers
  über den verpolungssicheren und kurzschlussfesten
  2-Draht-Bus.
- Kleine Bauform
- Wetterfester Lautsprecher
- Hochwertiges Elektretmikrofon
- Wechselspannungsabfrage der Klingeltasten-Anschlüsse
  zur Vermeidung von Oxidation an den Tastenkontakten.
- Absicherung der Anschlussklemmen gegen
  Falschanschluss.
- Bis zu acht mechanische Klingeltaster anschließbar.
- Farbkamera für Türstation anschließbar.
- Freisprechfunktion (sprachgesteuertes Gegensprechen
  mit Echo- und Hintergrund- und Geräuschunterdrückung).
- Sprechlautstärke einstellbar
- Einmann-Inbetriebnahme durch einfache Inbetriebnahme-
  Prozedur.
- Akustisches Quittiersignal bei Ruftastenbetätigung.

Technische Daten:
Spannungsversorgung: DC 26 V ± 2 V (über 2-Draht-Bus)
Anschlüsse
- 2-Draht-Bus: 2 x Schraubklemme
- Zusatzversorgung: 2 x Schraubklemme
- mech. Klingeltaster: 8 x Schraubklemme
- gemeinsame Masse der Klingeltaster: 1 x Schraubklemme
- Verbindungskabel: 2 x Steckerleiste
- Video: 1 x Steckerleiste
Schutzart: IP44
Umgebungstemperatur: -25 °C bis +70 °C

Abmessungen in mm: B 101 x H 67 x T 27

Inkl. Aufschaltung der Klingeltasten
Inkl. Einbau in o.g. Briefkasten

Komplett liefern, montieren, parametrieren und anschließen.
Menge: 1,000 St

**28.1.18.30 Steuergerät für Sprechanlage**
Steuergerät Video

Merkmale:
Steuergerät zur Versorgung der Audio- und
Videokomponenten des Türkommunikationsbusses.

- Versorgung des verpolungssicheren und kurzschlussfesten 2-Draht-Busses bei Verwendung von Video-
  Komponenten wie Farbkamera, TFT-Farbdisplay.
- Bis zu 2 Türstationen mit Farbkamera und 28 Wohnungsstationen mit TFT-Farbdisplay via Steuergerät Video
  versorgbar.
- Insgesamt können bis zu 15 Farbkameras vom Steuergerät Video angesteuert werden (5 Türstationen Video
  und 10 TKS-Kamera-Gateways), von denen zwei Türstationen mit Farbkamera vom Steuergerät Video mit
  Spannung versorgt werden können. Die weiteren Farbkameras müssen mit jeweils einer eigenen Spannungsversorgung für Türkommunikation betrieben werden.
- Selbstrückstellende elektronische Kurzschluss- und
  Überlasterkennung der Betriebsspannungen und des
  Busanschlusses.
- Tasten für System- und Türöffnerprogrammierung.
- LED-Statusanzeigen für Betrieb, Überlast,
  Systemprogrammierung und Türöffnerprogrammierung.
- AC 12 V Ausgang zur Spannungsversorgung eines
  handelsüblichen Türöffners.
- Relaisausgang zum Schalten eines Türöffners mit eigener
  Spannungsversorgung.
- Türöffnerschaltzeit stufenlos von 1 bis 10 s einstellbar.

Technische Daten:
Nennspannung
- primär: AC 230 V, 50 Hz
- sekundär: SELV 26 DC V ± 2 V
Nennstrom sekundär
- Dauerlast: 700 mA Dauerlast
- Spitzenlast: 1,15 A Spitzenlast (max. 5 s)
- Überlastabschaltung: Überlastabschaltung ab 900 mA
Anschlussquerschnitt: 0,6 mm bis 2,5 mm²
Ausgang Türöffner: AC 12 V, max. 1,1 A / ED 25 %
Relaisausgang: AC 250 V, 2 A
Leitungslänge von Kamera bis
zum entferntesten TFT-Display
- ohne Videoverstärker: max. 150 m
- mit Videoverstärker: max. 300 m
Gesamtleitungslänge im reinen Audiobetrieb: max. 700 m
Umgebungstemperatur: -5 °C bis +45 °C

Teilungseinheiten (TE): 8

Komplett liefern, montieren, parametrieren und anschließen.
Menge: 1,000 St

**28.1.18.40 Spannungsversorgung**
Spannungsversorgung für Türkommunikation
DC 24 V 300 mA

Merkmale:
- Spannungsversorgung DC 24 V zur Versorgung von
  Türkommunikations-Komponenten.
- Versorgung der Farbkamera in großen Objekten.
- Versorgung der Ruftastenausleuchtung in großen Objekten.
- Versorgung des TKS-TK-Gateways, wenn das Steuergerät
  Video verwendet wird.
- Versorgung von Keyless In Codetastatur.

Technische Daten:
Nennspannung
- primär: AC 230 V, 50 Hz
Nennspannung sekundär
- sekundär: DC 24 V SELV
Nennstrom sekundär: 0,3 A
Sicherung: Feinsicherung 250 V, 160 mA
Umgebungstemperatur: -5 °C bis +40 °C

Abmessungen:
Teilungseinheiten (TE): 5
Menge: 1,000 St

**28.1.18.50 TK-IP-Gateway mit 10 Lizenzen**
TKS-IP-Gateway
10 Lizenzen

Technische Daten:
Nennspannung: DC 24 V
Leistungsaufnahme
- Gesprächsbetrieb: 5,0 W
- Stand-by: 1,6 W
Anschlüsse
- Spannungsversorgung: 2 x Schraubklemme
- 2-Draht-Bus OUT: 2 x Schraubklemme
- 2-Draht-Bus IN: 2 x Schraubklemme
- Netzwerk-Anschluss: 1 x RJ45, 10/100 Mbit
Unterstützte Auflösung: CIF mit Standard-Bildauflösung
Umgebungstemperatur: -5 °C bis +50 °C
- Lizenz für 10 gleichzeitig aktive Teilnehmer
- Spannungsversorgung extern
- Inbetriebnahme und Wartung durch Web-Interface
  möglich
- Anbindung von IP-Telefonen sowie PC-basierten
  Endgeräten möglich
- Erweiterung durch Logikbausteine und Firmwareupdates möglich

Lieferumfang:
- 2 GB microSDHC-Karte im Lieferumfang enthalten.

Abmessungen:
Teilungseinheiten (TE): 6
Menge: 1,000 St

**28.1.18.60 Türstation UP**
Türstation 3fach
Wassergeschützt Unterputz IP44
Farbe Alu

Merkmale:
- Montage in handelsüblichen Unterputz-Gerätedosen.
- Modularer Aufbau, somit einfache Montage und
  Erweiterbarkeit um weitere Komponenten wie Ruftasten,
  Info-Modul, Farbkamera, Keyless In.
- Signalübertragung und Versorgung der Audio- und
  Videokomponenten über verpolungssicheren und
  kurzschlussfesten 2-Draht-Bus.
- Einmann-Inbetriebnahme durch einfache
  Inbetriebnahme-Prozedur.
- Wetterfester Lautsprecher.
- Hochwertiges Elektretmikrofon.
- Freisprechfunktion (sprachgesteuertes Gegensprechen
  mit Echo- und Hintergrund- und Geräuschunterdrückung).
- Ruftastenausleuchtung in LED-Technologie, Lichtfarbe
  Weiß. Durch die wartungsfreie u- stromsparende LED-
  Technologie wird eine gleichmäßige, gut sichtbare
  Ruftastenausleuchtung erreicht.
- Akustisches Quittiersignal bei Ruftastenbetätigung.
- Sprechlautstärke einstellbar.
- Spritzwasserdichte Ruftastenabdeckung aus
  schlagfestem Kunststoff.
- Namensschild des Ruftasters ohne Werkzeug und ohne
  Rahmendemontage austauschbar.
- Professionelle Beschriftung
- Binäreingang zum Anschluss eines potenzialfreien
  Tasters (Schließer) als Ruftaster.
- Ruftaster 3fach

Technische Daten:
Spannungsversorgung: über 2-Draht-Bus
Anschlüsse Busankoppler
- 2-Draht-Bus: 2 x Schraubklemme
- Zusatzversorgung: 2 x Schraubklemme
- Binäreingang: 2 x Schraubklemme
- Verbindungskabel: 2 x Steckerleiste
- Video: 1 x Steckerleiste
Anschlüsse Sprecheinsatz
- Verbindungskabel: 2 x Steckerleiste
Schutzart: IP44
Einbautiefe: 30 mm

Abmessungen in mm:
Namensschilder: B 62 x H 18

Temperaturbereich: -25°C bis +70°C

Liefern und betriebsfertig montieren.
Menge: 1,000 St

**28.1.18.70 Ruftaster für Türstation**
Ruftaster 3-fach für Türstation
Wassergeschützt Unterputz IP44
Programmneutral

Merkmale:
- Montage in eine handelsübliche Unterputz-Gerätedose.
- Modularer Aufbau, somit einfache Montage und
  Erweiterbarkeit.
- Signalübertragung und Versorgung der Audio- und
  Videokomponenten über verpolungssicheren und
  kurzschlussfesten 2-Draht-Bus.
- Erweiterung der Türstation um weitere Ruftasten
  (es können bis zu 14 Ruftaster an eine Türstation
  angeschlossen werden).
- Ruftastenausleuchtung in LED-Technologie,
  Lichtfarbe Weiß. Durch die wartungsfreie und stromsparende LED-Technologie wird eine gleichmäßige,
  gut sichtbare Ruftastenausleuchtung erreicht.
- Spritzwasserdichte Ruftastenabdeckung aus
  schlagfestem Kunststoff.
- Namensschild ohne Werkzeug und ohne Rahmendemontage austauschbar.
- Professionelle Beschriftung

Technische Daten:
Spannungsversorgung: über Verbindungskabel
Anschluss Verbindungskabel: 2 x Steckerleiste
Schutzart: IP44
Umgebungstemperatur: -25 °C bis +70 °C
Einbautiefe: 30 mm

Abmessungen in mm:
Namensschilder: B 62 x H 18
Menge: 2,000 St

**28.1.18.80 Türkommunikations-Schaltaktor**
Türkommunikations- Schaltaktor
Türkommunikations-System REG
Schaltaktor zum Schalten von Licht,
Ansteuern eines Türöffners an Nebentüren oder
anderen Funktionen über den Türkommunikations-Bus.

Der Schaltaktor hat folgende Produktmerkmale:
- Ansteuerung eines potentialfreien
  Schaltkontaktes 230 V / 10 A über den 2-Draht-Bus.
- Der Schaltaktor ist ansteuerbar über:
  die Tasten Tür und Licht an der Wohnungsstation,
  die Ruftaste an der Türstation,
  die Ruftaste an der Wohnungsstation,
  die Tasten eines Telefons (in Verbindung mit
  TKS- TK- Gateway 1290 00).
- Der Schaltaktor lässt sich in fünf
  verschiedenen Betriebsarten betreiben:
  Schalten, Timer/sek., Timer/min., Impuls und Türöffner.
- Impulsfunktion zur Ansteuerung
  vorhandener Treppenhausautomaten.
- Binäreingang zum Schalten von Funktionen
  über einen angeschlossenen mechanischen Taster.
- Schaltzeit, abhängig von der eingestellten Funktion
  stufenlos einstellbar von 1 s bis 10 s bzw. 1 min bis 10 min.
  Der Schaltaktor ist für den Einbau in die Unterverteilung
  vorgesehen. Ist dies nicht möglich, handelsüblichen
  Aufputzverteiler verwenden.
- Mit dieser Komponente ist der Aufbau von
  Türkommunikationsanlagen mit mehr als
  30 Teilnehmern möglich.

Spannungsversorgung: 26 V DC ± 2 V (Busspannung)
potentialfreier Relaiskontakt: 10 A bei 230 V AC
potentialfreier Relaiskontakt: 2 A bei 30 V DC
Anzahl einlernbarer Ruftaster: max. 16
Abmessungen: REG Gerät mit 2 TE
Temperaturbereich: -5 °C bis +45 °C
Menge: 1,000 St

**28.1.18.90 Türtelefon AP**
Das Außen- Telefon ist ein hochwertiges Türfreisprechtelefon aus Metall und wird an einem Gebäudezugang installiert.
Es wird direkt an die Telefonanlage angeschlossen
und ermöglicht die Kommunikation zur Tür und das
Türöffnen von jedem beliebigen Telefon aus.

Dieses Gerät wird Aufputz installiert.

Türstation für Personen-Eingang
SIP-Telefon
Bauweise: modular aus Aluminium
Einsatzumfeld: professionell/industriell
Lautstärkeklasse / Umgebung: 3 = laute Umgebung
Größe der Türstation: Größe 2 senkrecht, 210 x 120 x 76 mm
Montage: Aufputz
Beleuchtete Elemente: Beschriftungsfelder
Enthaltenes Zubehör: Aufputz-Gehäuse

Funktionselemente:
2 Ruftasten mit wechselbaren Beschriftungsfeldern

Hauptfunktionen:
Anwählen einer Rufnummer durch Drücken einer Ruftaste
Öffnen der Tür von innen durch Eingabe eines MFV-Codes

liefern, montieren und betriebsfertig verdrahten.
Menge: 1,000 St

**28.1.18.100 Türtelefon UP**
Das Außen- Telefon ist ein hochwertiges Türfreisprechtelefon aus Metall und wird an einem Gebäudezugang installiert.
Es wird direkt an die Telefonanlage angeschlossen
und ermöglicht die Kommunikation zur Tür und das
Türöffnen von jedem beliebigen Telefon aus.

Dieses Gerät wird Unterputz installiert.

Türstation für Personen-Eingang
SIP-Telefon
Bauweise: modular aus Aluminium
Einsatzumfeld: professionell/industriell
Lautstärkeklasse / Umgebung: 3 = laute Umgebung
Größe der Türstation: Größe 2 senkrecht, 210 x 120 x 76 mm
Montage: Unterputz
Beleuchtete Elemente: Beschriftungsfelder
Enthaltenes Zubehör: Unterputz-Gehäuse

Funktionselemente:
2 Ruftasten mit wechselbaren Beschriftungsfeldern

Hauptfunktionen:
Anwählen einer Rufnummer durch Drücken einer Ruftaste
Öffnen der Tür von innen durch Eingabe eines MFV-Codes

liefern, montieren und betriebsfertig verdrahten.
Menge: 1,000 St

**28.1.18.110 Inbetriebnahme / Dokumentation**
Inbetriebnahme der gesamten Topologie der Sprechanlage,
sowie Speicherung der Programmdaten auf CD, Diese wird
mit den Revisionsunterlagen übergeben.
Menge: 1,000 psch

##### 28.1.19 Uhrensystem

**28.1.19.10 Hauptuhr 230 V Netzbetrieb**
2 Nebenuhrlinie,
Minuten- und Sekundenimpuls frei programmierbar,
Impulslänge von 0,2 bis 5 Sekunden einstellbar.
Signalstromkreise 2
Linienspannung 12 / 24 V
Gesamtausgangsleistung 250 mA bei 24 V
Impulsspeicher mit Nachlaufeinrichtung
Datensicherung 1 Jahr
Klartext  Bedienerführung im LCD Display
Inkl. abgesetzte DCF77 Antenne IP68

liefern, montieren, verdrahten und
programmieren/parametrieren
Menge: 1,000 St

**28.1.19.20 Trainingsuhr 642 x 642**
Diese Trainingsuhr ermöglicht die Anzeige von Zwischenzeiten im Schwimmtraining und beim Einschwimmen.
Die Zeiten nimmt jeder Schwimmer selbst. Das 4-farbige Zeigerkreuz zeigt die abgelaufene Zeit, eine Umdrehung entspricht 60 Sekunden.

Gehäuse:
642 x 642 mm, Tiefe ca. 160 mm, witterungsbeständiges Metallgehäuse aus Aluminium, einseitig, Stöße und Gehrungen sauber verschweißt,
Gehäuseoberfläche 2-Schicht-Einbrennlackierung, Farbe Lichtgrau (RAL 7035).
Außerordentlich stabile und robuste Ausführung inkl. Beleuchtungseinrichtung. Das Gehäuse ist wetterfest und absolut korrosionsfrei, Schutzart IP 54 (EN 60 529).

Nebenuhr, impulsgesteuert 24 V,
sekündliche Fortschaltung

montieren und verdrahten.
Menge: 1,000 St

**28.1.19.30 Feuchtraum-Außenuhr 642 x 642 mm**
mit einem Außenmaß 642 x 642 mm
witterungsbeständiges Aluminiumgehäuse
mit stoßgeschütztem Plexiglas
mit LED Hinterleuchtung
Nebenuhr: 12/ 60 V Minutenimpuls (Netzbetrieb)
IP54
Mit arabischen Zahlen

montieren und verdrahten.
Menge: 2,000 St

**28.1.19.40 Feuchtraum-Außenuhr 442 x 442 mm**
mit einem Außenmaß 442 x 442 mm
witterungsbeständiges Aluminiumgehäuse
mit stoßgeschütztem Plexiglas
mit LED Hinterleuchtung
Nebenuhr: 12/ 60 V Minutenimpuls (Netzbetrieb)
IP54
Mit arabischen Zahlen

montieren und verdrahten.
Menge: 1,000 St

**28.1.19.50 Innen-Uhr 30 cm**
Wanduhr Durchmesser 300mm
im Metallgehäuse
mit Metallic-Lackierung Weißaluminium RAL 9006

Schutzart IP 31 (EN 60 529).

Zifferblatt:
sehr deutliches, auch aus größeren Entfernungen
zweifelsfrei ablesbares Metallzifferblatt, Rundschliff
silber eloxiert, mit schwarzen Feinstrichziffern.
Zifferblattdruck nach DIN 41 091.

Zeiger:
Schwarze Balkenzeiger
für Stunden- und Minutenanzeige,
roter Sekundenzeiger.

Stoßgeschütztem Plexiglas (Ø 300 mm)
Nebenuhr, Minutenimpuls 1260 V

montieren und verdrahten.
Menge: 2,000 St

##### 28.1.20 Erdung und Potenzialausgleich

**28.1.20.10 NYM-J 1x6mm²**
Kunststoffmantelleitung gemäß VDE 0250
Nennspannung 300/ 500 V

Die Verlegeart ist in Kabelkanälen,
Rinnen und Leerrohren.

liefern verlegen und verdrahten
Menge: 150,000 m

**28.1.20.20 NYM-J 1x16mm²**
Kunststoffmantelleitung gemäß VDE 0250
Nennspannung 300/ 500 V

Die Verlegeart ist in Kabelkanälen,
Rinnen und Leerrohren.

liefern verlegen und verdrahten
Menge: 250,000 m

**28.1.20.30 NYY-J 1x25 mm²**
Energie Erdkabel
gemäß DIN VDE 0276 Teil 603
bzw. HD 603.1 und IEC 60502
Nennspannung 0,6/ 1 KV
Prüfspannung 4 KV

Die Verlegeart ist auf Rinnen,
in Kabelkanälen, in Leerrohren
und auf Steigetrassen.

inkl. Befestigungsmaterial
(außer Bügelschellen)

liefern verlegen und verdrahten
Menge: 500,000 m

**28.1.20.40 H07 V-K 1x6 mm²**
PVC- Einzelader
nach DIN VDE 0281 Teil 3
Temperatur : -5°C bis +70°C
Nennspannung 750 V
Prüfspannung 2500 V

Aderfarbe: grün / gelb

Die Verlegeart ist auf Rinnen,
in Kabelkanälen, in Leerrohren
und auf Steigetrassen.

inkl. Befestigungsmaterial
(außer Bügelschellen)

liefern verlegen und verdrahten
Menge: 100,000 m

**28.1.20.50 H07 V-K 1x10 mm²**
PVC- Einzelader
nach DIN VDE 0281 Teil 3
Temperatur : -5°C bis +70°C
Nennspannung 750 V
Prüfspannung 2500 V

Aderfarbe: grün / gelb

Die Verlegeart ist auf Rinnen,
in Kabelkanälen, in Leerrohren
und auf Steigetrassen.

inkl. Befestigungsmaterial
(außer Bügelschellen)

liefern verlegen und verdrahten
Menge: 200,000 m

**28.1.20.60 Haupt-Potentialausgleichsschiene**
Potentialausgleichsschienen Industrie
für den Hauptpotentialausgleich nach DIN VDE 0100
Teil 410/540 und den Blitzschutz-Potentialausgleich
nach DIN EN 62305-3 (VDE 0185-305-3).
Auch für den Einsatz in Ex-Bereichen geeignet
(gegen Selbstlockern der Schrauben gesichert).
12 Anschlüsse mit Isolatoren
Werkstoff: Cu
Abmessungen (l x b x t1):505x40x5 mm
Querschnitt: 200 mm²
Abdeckung: aus NIRO V2A

inkl. Montage auf Beton- Holz- Stahl- oder verputztem
Untergrund, Beschriftung, Befestigungs- und Anschlussschrauben, Anschluss der Potentialausgleichsleitungen
sowie allem erforderlichen Montage-, Anschluss- und
Verdrahtungsmaterial

liefern, montieren und betriebsfertig verdrahten
Menge: 1,000 St

**28.1.20.70 Potentialausgleichsschiene**
nach VDE 0100, mit Abdeckklappe aus Kunststoff,
Anschluss von:
- 1 Rundstahl bis 10 mm Durchmesser
- 1 Flachstahl bis 30 x 3,5 mm und min.
  8 Leiter je 25 mm²

einschließlich Verdrahtungs- und Klemmenmaterial
liefern, montieren und verdrahten
Menge: 18,000 St

**28.1.20.80 Erdungsanschluss bis 10mm²**
Erdungsanschluss herstellen an Metall- Gebäudekonstruktionen incl. Gewindebohrung, Schrauben,
Muttern und Kabelschuh bis zu einem
Kabelquerschnitt von 10 mm²

Komplett liefern, montieren und betriebsfertig anschließen.
Menge: 15,000 St

**28.1.20.90 Erdungsanschluss bis 25mm²**
Erdungsanschluss herstellen an Metall- Gebäudekonstruktionen incl. Gewindebohrung, Schrauben,
Muttern und Kabelschuh bis zu einem
Kabelquerschnitt von 16 - 25 mm²

Komplett liefern, montieren und betriebsfertig anschließen.
Menge: 6,000 St

**28.1.20.100 Erdungsbandschelle 50-100mm**
Erdungsbandrohrschelle
aus Stahl für Rohrnennweiten
von 50 - 100 mm
bestehend aus Spannband und Spannkopf
für Leitungsanschlüsse bis 6 mm²

Komplett liefern, montieren und betriebsfertig anschließen.
Menge: 25,000 St

**28.1.20.110 Erdungsbandschelle 150-200mm**
Erdungsbandrohrschelle
aus Stahl für Rohrnennweiten
von 150 - 200 mm
bestehend aus Spannband und Spannkopf
für Leitungsanschlüsse bis 16 mm²

Komplett liefern, montieren und betriebsfertig anschließen.
Menge: 10,000 St

**28.1.20.120 Wandschrank (H x B x T): 800 x 800 x 215**
Wandschrank (H x B x T): 800 x 800 x 215
Leerschrank,
Anbaumöglichkeit: oben und unten und seitlich,
Montageart: Aufputz, Unterputz, teilversenkt,
für den Innenbereich, mit Tür,
Schutzklasse II (schutzisoliert),
Schutzart IP44,
IK-Code IK07,
Bemessungsstrom In 250 A,
pulverbeschichtet, in RAL 9016,
Gehäuse aus Stahlblech,
Doppeltür,
Tür aus Stahlblech,
Türöffnungswinkel 120 Grad,
Leitungseinführung oben über Membranflansch montiert,
seitlich über Flanschöffnung vorgeprägt,
Rasteinheit 5 RE,
Feldbreite 3,
Platzeinheiten 180,
vorbereitet für den Ausbau mit Zähler-, Verteilerfelder, Kombi-Sets, CombiLine-Module auf EDF-Montagegerüst.

Komplett mit allem systemgebundenen Zubehör wie Kabeleinf.-Platten, Abfangschienen und Befestigungs- schellen, Blindabdeckstreifen und Abdeckungen.

Inkl. Baugruppen für Reihenfederklemmen und Reiheneinbaugeräte, Plantasche, Schwenkhebel zum Einbau von Profilhalbzylindern, graviertem Bezeichnungsschild, Anschlussmaterial, Installationsklemmen, Anschluss, Trennwände, Abschottungen und Gerätelegende als Klebefolie oder laminiert (PC-Ausdruck).

Liefern, montieren, verdrahten und anschließen alle
Zu- und Ableitungen inkl. Zubehör.
Menge: 1,000 St

**28.1.20.130 Kleinverteiler 3 TE 100 x 150 x 96 mm**
Kleinverteiler, 3 Teilungseinheiten,
PE/N Klemme, mit jeweils 1 Klemmstelle 16 mm²,
3 Klemmstellen 6 mm²,
oben 3 elastischen Einführungen,
Abdeck- und Beschriftungsstreifen, Isolierstopfen,
zusätzliche Doppelmembranstutzen

Inkl. Reihenklemmen und Befestigungsmaterial

Komplett liefern, montieren und betriebsfertig anschließen.
Menge: 4,000 St

**28.1.20.140 Kleinverteiler 14TE 315x300x155mm**
Kleinverteiler 1-reihig, 14 Teilungseinheiten,
oben elastische Einführungen, Abdeck- und
Beschriftungsstreifen,
mit zusätzlichen Doppelmembranstutzen
und weiterem Zubehör
schraubenlose PE/N-Klemmschiene
mit jeweils 3 schraubbaren Klemmstellen,
Klemmstellen 2,5 - 16 mm²,
14 schraubenlosen Klemmstellen 1,5 - 4 mm²

Inkl. Reihenklemmen und Befestigungsmaterial

Komplett liefern, montieren und betriebsfertig anschließen.
Menge: 2,000 St

**28.1.20.150 Kleinverteiler 36TE 583x295x129mm**
Kleinverteiler 3-reihig, 42 Teilungseinheiten,
oben elastische Einführungen, Abdeck- und
Beschriftungsstreifen,
mit zusätzlichen Doppelmembranstutzen
und weiterem Zubehör
schraubenlose PE/N-Klemmschiene
mit jeweils 3 schraubbaren Klemmstellen,
Klemmstellen 2,5 - 16 mm²,
14 schraubenlosen Klemmstellen 1,5 - 4 mm²
Schutzart: IP54

Länge: 129 mm
Breite: 583 mm
Höhe: 295 mm

Inkl. Reihenklemmen und Befestigungsmaterial

Komplett liefern, montieren und betriebsfertig anschließen.
Menge: 2,000 St

**28.1.20.160 Überspannungs-Ableiter 230V**
Überspannungs-Ableiter 230V
2-poliger, modularer, steckbarer Überspannungs-Ableiter

für einphasige 230 V-TN-Systeme, Breite 2TE
Ableiter Typ 2 nach EN 61643-11
Defektanzeige
Höchste Dauerspannung: 275 V ac
Schutzpegel: <= 1,5 kV
Nennableitstoßstrom: 20 kA
Kurzschlussfestigkeit: 50 kAeff
Energetische Koordination nach DIN EN 62305-4
Ableiter der Red/Line-Familie

einschließlich Verdrahtungs- und Klemmenmaterial
Einbau und Verdrahtung.
Menge: 9,000 St

**28.1.20.170 Überspannungs-Ableiter 400V**
Überspannungs-Ableiter 400V
4-poliger, modularer, steckbarer Überspannungs-Ableiter

für 230/400 V TN-S-Systeme, Breite 4TE
Ableiter Typ 2 nach EN 61643-11
Defektanzeige
Höchste Dauerspannung: 275 V ac
Schutzpegel: <= 1,5 kV
Nennableitstoßstrom: 20 kA
Kurzschlussfestigkeit: 50 kAeff
Energetische Koordination nach DIN EN 62305-4
Ableiter der Red/Line-Familie

einschließlich Verdrahtungs- und Klemmenmaterial
Einbau und Verdrahtung.
Menge: 4,000 St

**28.1.20.180 Schwachstrom Überspannungsschutz für 2 Doppeladern**
Schwachstrom Überspannungsschutz für 2 Doppeladern
Platzsparendes Überspannungs-Ableiter-Modul zum Schutz von 2 Doppeladern eigensicherer Messkreise und Bussysteme, erfüllt Anforderungen nach FISCO. ATEX. Isolationsfestigkeit & gt; 500 V Ader-Erde. LifeCheck erkennt thermische oder elektrische Überlastzustände nach denen der Ableiter auszutauschen ist.
Überspannungs-Ableiter für eigensichere Messkreise und Bussysteme. Höchstes Ableitvermögen für zwei-, drei- oder vierpolige Schnittstellen. Niedriger Schutzpegel, auch für Endgeräteschutz geeignet.
Umfangreiche Zulassungen: ATEX, IECEx, CSA Hazloc.
Ableiter teilbar in Schutzmodul und Basisteil. Einfacher und kraftloser Modulwechsel möglich. Alle Schutzkomponenten im Schutzmodul integriert. Ableiter mit integriertem RFID-LifeCheck zur vorbeugenden Ableiter-Überwachung verfügbar. Funktionales und ansprechendes Gerätedesign. Hutschienenmontage mit integrierter Erdung. Minimaler Platzbedarf, 2 Doppeladern auf 12 mm Baubreite. Vibrations- und schockgeprüft für den sicheren Betrieb.

Basisteil als sehr platzsparende, vierpolige, universelle Durchgangsklemme zur Aufnahme eines Ableiter-Moduls, ohne Signaltrennung bei gezogenem Schutzmodul. Die sichere Erdung des Ableiter-Moduls wird über den Hutschienen-Tragfuß mittels einer Schnappbefestigung hergestellt. Da sich keinerlei Bauelemente der Schutzschaltung im Basisteil befinden, beschränken sich Wartungsarbeiten auf die Schutzmodule.
Universelle Basisteile für Ableiter-Module.
Zwei Basisteile mit bzw. ohne Signaltrennung bei gezogenem Ableiter-Modul Anschluss von bis zu vier Adern

einschließlich Verdrahtungs- und Klemmenmaterial,
Einbau und Verdrahtung.
Menge: 6,000 St

**28.1.20.190 Schwachstrom Überspannungsschutz für 10 Doppeladern**
Schwachstrom Überspannungsschutz für 10 Doppeladern
Blitzstromtragfähiges DRL-Steckmagazin 10 DA für nahezu alle Anwendungen und erweiterbar mit DRL-Schutzstecker zum Kombi-Ableiter. Die integrierten Trennleistenkontakte erlauben bei gestecktem Schutz das Prüfen, Messen und patchen. Die dreipoligen Gasentladungsableiter verfügen über eine fail-safe-Funktion mit optischer Anzeige bei Defekt.
Variabler Schutz von 1 – 10 DA für LSA-Systeme der Baureihe 2/10 Integrierte LSA-Trennleistenfunktion im Blitzstrom-Ableiter bietet zudem Schutz beim Prüfen, Trennen und Patchen Modulares System aus Blitzstrom- und Überspannungs-Ableitern, kombinierbar zum Kombi-Ableiter

Trennleisten- Rangiermodul zur Hutschienenmontage TL2 10DA CC
Trennleisten- Rangiermodul zur Hutschienmontage, bestückt mit LSA-Trennleiste der Baureihe 2/10, sowie Zugfederklemmen für den variablen Aderanschluss.
Geeignet zum Einstecken LSA-Ableitern.

einschließlich Verdrahtungs- und Klemmenmaterial
Einbau und Verdrahtung.
Menge: 2,000 St

**28.1.20.200 Überspannungs-Ableiter für Datenkabel**
Überspannungs-Ableiter für Datenkabel
Überspannungs-Ableiter Klasse E
voll geschirmt
der Ableiterklasse Type 2 / P1
geprüft nach EN 61643-21,
universell einsetzbar nach EN 50173
für alle Datendienste bis 57 V DC
zum Schutz von 4 Adernpaaren
von Datennetzwerk-Schnittstellen
über RJ 45-Buchsen, für Verteiler-
oder Einzelplatzanwendung,
platzsparend, Baubreite 19 mm.

inkl. 2x RJ 45 Stecker auf Kabel konfiguriert

einschließlich Verdrahtungs- und Klemmenmaterial
Einbau und Verdrahtung.
Menge: 8,000 St

##### 28.1.21 Blitzschutz

*Hinweis: Vorbemerkung Blitzschutz*
Vorbemerkung zum Leistungstitel Blitzschutz

Der Blitz- und Überspannungsschutz ist unter Beachtung folgender Normenreihen auszuführen:

- DIN VDE 0185
- DIN VDE 0845
- DIN VDE 0100 Teil 443/534
- VdS 2031

Gem. VdS 2010 "Risikoorientierter Blitz- und Überspannungsschutz" ist das Gebäude in Blitzschutzklasse III gemäß DIN VDE 0185 einzustufen.

**28.1.21.10 Erdwiderstandsmessungen durchführen**
Durchführung von Messungen zur Feststellung des
Erdübergangswiderstandes der Anschlussleitungen,
der Erdleitung bzw. der Fundamenterde gem.
DIN VDE 0100 Teil 610,
einschl. Lieferung des Messprotokolls pro Messstelle.
Menge: 30,000 St

**28.1.21.20 Trennstellen**
Trennstellen, passend für Rund- und Bandleiter,
ALU AIMgSi, für Messzwecke in der Gebäudeableitung,
inkl. Erdeinführung zum Verbinden der Ableitung mit
der Erdungsanlage komplett mit Verbindungsklemme,
Korrosionsschutzbinde, Nummerierung der Trennstelle

Komplett liefern, montieren und betriebsfertig anschließen.
Menge: 60,000 St

**28.1.21.30 Anschlusseinheit**
Anschluss an Attiken, Fassadenelemente und
Metallkonstruktionen, usw.
inkl. Verbindungsmaterial, Anschlussklemmen
und allem Zubehör

Komplett liefern, montieren und betriebsfertig anschließen.
Menge: 120,000 St

**28.1.21.40 Universalklemme**
Universalklemme zur Montage von Fang- und Ableitungen,
umsetzbar als T-, Kreuz-, Parallel-, Stoß- und Anschlussklemme ALU AIMgSi 8-10 mm inkl. allem Zubehör

Komplett liefern, montieren und betriebsfertig anschließen.
Menge: 240,000 St

**28.1.21.50 Universalklemme für verschiedene Metalle**
Universalklemme zur Verbindung von verschiedenen
Metallen inkl. allem Zubehör

Komplett liefern, montieren und betriebsfertig anschließen.
Menge: 80,000 St

**28.1.21.60 Überbrückungsband**
zum Verbinden von Metallverkleidungen oder als
Dehnungsausgleich zum Nieten oder Schrauben

inkl. Lackierung nach RAL

Komplett liefern, montieren und betriebsfertig anschließen.
Menge: 60,000 St

**28.1.21.70 Ableitung ALU auf Alufassade**
Ableitung an Wänden
ALU- Draht AIMgSi
Durchmesser: 8 mm
gem. DIN EN 50164-2

inkl. Befestigungsmaterial auf Alufassade

Komplett liefern, montieren und betriebsfertig anschließen.
Menge: 120,000 m

**28.1.21.80 Ableitung ALU Kunststoffummantelung**
Ableitung an Wänden/ Verblendungen,
ALU- Draht AIMgSi
inkl. Kunststoffummantelung
Durchmesser: 8 mm
gem. DIN EN 50164-2

inkl. Befestigungsmaterial unter Wärmeschutz

Komplett liefern, montieren und betriebsfertig anschließen.
Menge: 150,000 m

**28.1.21.90 Hochspannungsfeste isolierte Ableitung**
Hochspannungsfeste isolierte Ableitung,
nach DIN EN 62305-3

Farbe: grau
Leiter: Cu
Mantel: PVC
Querschnitt Seele 19 mm²
Außendurchmesser 23 mm

inkl. Befestigungsmaterial an Wänden und Fassaden

Komplett liefern, montieren und betriebsfertig anschließen.
Menge: 30,000 m

**28.1.21.100 Fangleitung**
Fangleitung auf flachem Dach,
ALU- Draht AIMgSi
Durchmesser: 8 mm
gem. DIN EN 50164-2

inkl. Befestigungsmaterial

Komplett liefern, montieren und betriebsfertig anschließen.
Menge: 800,000 m

**28.1.21.110 Edelstahl Runddraht V4A**
Zum verlegen im Erdreich
Material NIRO (V4A) Edelstahl
Durchmesser: 10 mm

inkl. Befestigungsmaterial

Komplett liefern, montieren und betriebsfertig anschließen.
Menge: 550,000 m

**28.1.21.120 Auffangspitzen**
aus ALU AIMgSi
zum Aufstecken auf Leitungsenden der Fangleitung

Komplett liefern, montieren und betriebsfertig anschließen.
Menge: 50,000 St

**28.1.21.130 Fangstange 1500 mm**
Fangstange auf flachem Dach,
ALU AIMgSi
Durchmesser: 16 mm
gem. DIN 48 802
inkl. Betonsockel
(Gewicht entspr. Fangstangenlänge)

Komplett liefern, montieren und betriebsfertig anschließen.
Menge: 6,000 St

**28.1.21.140 Fangstange 2000 mm**
Fangstange auf flachem Dach,
ALU AIMgSi
Durchmesser: 16 mm
gem. DIN 48 802
inkl. Betonsockel
(Gewicht entspr. Fangstangenlänge)

Komplett liefern, montieren und betriebsfertig anschließen.
Menge: 14,000 St

**28.1.21.150 Dehnungsausgleichsstück**
Dehnungsausgleich für Rundleiter Rd zum
temperaturbedingten Längenausgleich
inkl. zwei Verbinder

Komplett liefern, montieren und betriebsfertig anschließen.
Menge: 60,000 St

**28.1.21.160 Freilegen von Armierung (Beton)**
Freilegen von Armierungseisen im Sockelbereich
bzw. Attikabereich zum Anschluss von Erdungspunkten für Ableitungen oder Erdeinführungen.

inkl. Aufstemmen von Betonmauerwerk bis die
Armierung freigelegt ist, Anschweißen von Erdungspunkten, Korrosionsschutz und Verschließen der
aufgestemmten Öffnung sowie Erdungsmessung.

liefern und betriebsfertig montieren.
Menge: 2,000 St

**28.1.21.170 Betondachstützen**
zur Befestigung der Gebäudeauffang- und
Verbindungsleitung gem. DIN 18501

Komplett liefern, montieren und betriebsfertig anschließen.
Menge: 800,000 St

**28.1.21.180 Messen/Prüfen/Dokumentation**
Messen und Prüfen der Blitzschutz- und Erdungsanlage,
gem. den in den Vorbemerkungen aufgelisteten Vorschriften.
Gemessene Widerstandswerte auflisten
inkl. Prüfbericht DIN 48831,
Anlagenbeschreibung DIN 48830
Anlagendokumentation DIN 48820
in 3-facher Ausfertigung

Komplett erstellen und liefern.
Menge: 1,000 psch

**28.1.21.190 Abnahme der Anlage**
Abnahme und Prüfung der Anlage durch einen Sachkundigen.
Menge: 1,000 psch

##### 28.1.22 Montagehilfen

**28.1.22.10 Gelenkarmbühne**
Zur Montage der Verkabelung in der Halle wird eine
Gelenkarmbühne, Arbeitshöhe bis 9 m, benötigt.

Geländegängig für Freibereich geeignet

Der Einheitspreis ist je Woche inkl. 2x An- und Abfahrt.
Menge: 16,000 St

**28.1.22.20 Rollgerüst bis 8,72m**
Zur Montage der Elektroinstallation im
Deckenbereich ist in Teilen ein Rollgerüst notwendig.

Arbeitshöhe: 8,72 m
Gerüsthöhe: 7,95 m
Standhöhe: 6,72 m

2x Alu-Bordbrett 2,85 m
2x Alu-Stirnbordbrett 1,50 m
1x Basisrohr 2,85 m
6x Alu Diagonale 3,35 m
2x Alu-Durchstiegsbrücke 2,85 m
2x Alu-Belagbrücke 2,85 m
16x Federstecker
12x Alu-Geländer 2,85 m
2x Alu-Standleiter 1,50 m x 1,00 m
6x Alu-Standleiter 1,50 m x 2,00 m
4x Lenkrolle mit Feststeller
2x Stahl Fahrbalken ausziehbar 2,30 m

Der Einheitspreis ist je Woche inkl. mehrfachem (ca. 25x)
Auf- und Abbau durch tieferliegende Unterzüge.

Vergütet werden nur genutzte Zeiten.
Menge: 50,000 St

**28.1.22.30 Rollgerüst bis 6,19m**
Zur Montage der Elektroinstallation im
Deckenbereich ist in Teilen ein Rollgerüst notwendig.

Arbeitshöhe: 6,19 m
Gerüsthöhe: 5,42 m
Standhöhe: 4,19 m

2x Alu-Bordbrett 2,85 m
2x Alu-Stirnbordbrett 1,50 m
4x Alu Diagonale 3,35 m
1x Alu-Durchstiegsbrücke 2,85 m
1x Alu-Belagbrücke 2,85 m
8x Federstecker
8x Alu-Geländer 2,85 m
2x Alu-Standleiter 1,50 m x 1,00 m
4x Alu-Standleiter 1,50 m x 2,00 m
4x Lenkrolle mit Feststeller

Der Einheitspreis ist je Woche inkl. mehrfachem (ca. 25x)
Auf- und Abbau durch tieferliegende Unterzüge.

Vergütet werden nur genutzte Zeiten.
Menge: 50,000 St

**28.1.22.40 Rollgerüst bis 4,19m**
Zur Montage der Elektroinstallation im
Deckenbereich ist in Teilen ein Rollgerüst notwendig.

Arbeitshöhe: 4,19 m
Gerüsthöhe: 3,42 m
Standhöhe: 2,19 m

2x Alu-Bordbrett 2,85 m
2x Alu-Stirnbordbrett 1,50 m
2x Alu Diagonale 3,35 m
1x Alu-Durchstiegsbrücke 2,85 m
1x Alu-Belagbrücke 2,85 m
4x Federstecker
6x Alu-Geländer 2,85 m
2x Alu-Standleiter 1,50 m x 1,00 m
2x Alu-Standleiter 1,50 m x 2,00 m
4x Lenkrolle mit Feststeller

Der Einheitspreis ist je Woche inkl. mehrfachem (ca. 25x)
Auf- und Abbau durch tieferliegende Unterzüge.

Vergütet werden nur genutzte Zeiten.
Menge: 50,000 St

**28.1.22.50 Mehraufwand Bodenschutz für Rollgerüste**
Im späteren Ausbauzustand muss zur Nutzung der
Rollgerüste jeweils der Boden mit Schutzmatten bzw.
USB-Platten geschützt werden.

Einheitspreis ist je 6m² und Woche

Mehrkosten je Rollgerüst je Woche.
Menge: 100,000 St

##### 28.1.23 Baustrom/Baubeleuchtung

*Hinweis: Vorbemerkung Baustrom*
Vorbemerkung zum Leistungstitel Baustrom

Im Gebäude werden die Verkehrswege unfallsicher beleuchtet.
Für die Ausbaugewerke werden Verteiler mit entsprechenden Steckvorrichtungen aufgestellt.

Die Arbeitsplatzbeleuchtung bzw. die örtlich erforderlichen Anschlüsse sind von den Ausbaufirmen selbst zu schaffen.

Die Verteilungen sowie die Beleuchtungskörper sind dem Baufortschritt entsprechend zu montieren. Die einzelnen Montageorte werden von der Bauleitung festgelegt. Das Verteilungsnetz ist als 5- Leiternetz konzipiert.

Die Versorgung erfolgt von einem bauseitigen Hauptverteiler.

Der Errichter der elektrischen Anlage ist für deren Sicherheit und für die Einhaltung der VDE-Bestimmungen verantwortlich.

Zur Sicherung eines ordnungsgemäßen Zustandes sind routinemäßige Überprüfungen vorzunehmen und die Betriebszustände (Erdungswiderstände, Isolationswerte, etc.) zu protokollieren.

Bei Änderung bzw. Erweiterungen der elektrischen Anlage muss die Prüfung im geänderten bzw. erweiterten Teil erfolgen.

Für die Baustromversorgung ist insbesondere zu beachten:

- VDE 0100 Paragraph 55 N
- VDE 0612

Die gesamte Anlage ist über die Bauzeit zu überlassen. Wertminderungen durch Abnutzung sind in den Preisen zu berücksichtigen.

Die Preise enthalten:

- Miete
- Montage
- Demontage

**28.1.23.10 Anschluss Trafostation**
An der bestehenden Trafostation muss die Abgangsleitung
für die Baustromversorgung angeschlossen werden.
(5x95mm2)
Inkl. Abklärung und Koordination mit den Netzbetreibern /
Energieversorgungsunternehmen.
Inkl. Klemmmaterial.
Menge: 1,000 psch

**28.1.23.20 Haupt- Baustromverteiler**
- Stahlblechgehäuse mit Türen verschließbar
- Schutzart: IP 43
- Stabiles Untergestell, geeignet für freie Aufstellung.
- Der Verteiler muss mit einem Hauptschalter mit einer
  Nennstromstärke von 160 A abgesichert sein.
- Für die Abgänge auf die einzelnen Baustromverteiler
  oder Krananlage müssen Sicherungslasttrennschalter
  NH00 inklusive Sicherungseinsätzen oder gleichwertige
  Schutzorgane) eingebaut sein.
  Des Weiteren müssen noch mehrere Abgangsmöglichkeiten für 16-A-/32-A-/CEE-Stromkreise zur Verfügung
  stehen.
- Getrennte PE und N-Schienen
- inkl. Klemmleisten
- Verteiler nach VDE 0100 und 0612.

inkl. geeigneter Messeinrichtung zur Verbrauchserfassung
inkl. Erdungsspieß
inkl. Anklemmarbeiten am Übergabepunkt

komplett montieren und betriebsfertig anschließen
Menge: 1,000 St

**28.1.23.30 Baustromverteiler**
Verteilerschränke in fabrikfertiger Ausführung

- Stahlblechgehäuse mit Türen verschließbar
  und Vorrichtung zum Einhängen eines
  Vorhängeschlosses.
- Schutzart mind. IP 43, muss auch bei
  angeschlossenen Kabeln/Leitungen
  eingehalten werden
- Stabiles Untergestell, geeignet für freie
  Aufstellung.
- Transportösen am Gehäuse zum Aufhängen
  bei Estricharbeiten.
- Sämtl. Steckdosen mit Klappdeckeln
  (CEE 16 A / 32 A / 63 A sowie Schutzkontakt-
  Steckdosen in geeigneter Anzahl)
- Sämtl. Sicherungselemente komplett bestückt.
- Getrennte PE und N-Schienen
- Verteiler nach VDE 0100 und 0612.

inkl. Anklemmarbeiten am Übergabekasten

komplett montieren und betriebsfertig anschließen
Menge: 4,000 St

**28.1.23.40 Pot-Schiene**
Potentialausgleichsschiene in schwerer Ausführung,
verzinkt, Anschlüsse
ca. 8 Rundleiter, 1 Erdband

Miete, verlegen und anschließen.
Menge: 3,000 St

**28.1.23.50 Abzweigdosen**
Aufputz-Abzweigdosen in Schutzart IP 54,
mit Klemmbock Klemmbereich für Leiterquerschnitte
bis ca. 2,5 mm²
80 x 80 x 35 mm,
komplett montieren und verklemmen.

Miete, verlegen und anschließen.
Menge: 20,000 St

**28.1.23.60 Leuchtstoffleuchten**
Freistrahlende Leuchtstoffleuchten,
Schutzart IP 54,
Leuchten mit ca. 58 W Leistungsaufnahme
Gehäuse aus glasfaserverstärktem Kunststoff,
komplett mit Doppeleinführung und Klemmen
zum Durchverdrahten an Wänden oder Decken
montieren, auch abgehängt,
einschl. Leuchtmittel.

Miete, verlegen und anschließen.
Menge: 60,000 St

**28.1.23.70 500W Halogenstrahler**
Schutzart IP 54,
Gehäuse aus Aluminium Druckguss,
komplett mit Klemmen Wänden- oder Deckenmontage,
einschl. Leuchtmittel.

Miete, verlegen und anschließen.
Menge: 2,000 St

**28.1.23.80 Einzelbatterie-Sicherheitsleuchte**
zur Rettungswegkennzeichnung
Schutzart: IP 54
Schutzklasse: 1
Erkennungsweite: 26 m
Halterung Kunststoff schwarz,
Abdeckung Kunststoff opal,
Rettungszeichen einseitig,
3 Folien beigelegt T 16 8 W/ 3h

Miete, verlegen und anschließen.
Menge: 4,000 St

**28.1.23.90 Schalter ap**
Installationsschalter VDE 0632 mit VDE- Verbandszeichen,
Anschlussklemmen schraubenlos,
in Aufputzausführung,
mit Gehäuse,
einschl. Befestigung mit Schrauben als Tastschalter
wasserdicht mit eingebauter Kontrolllampe
1-polig, 10A, 250 V WS

Miete, Montage und anschließen.
Menge: 3,000 St

**28.1.23.100 CEE Kupplung bis 16A**
CEE-Kupplung, 400V, 16A
Farbe: rot, 5-polig
Schutzart: IP44
inkl. Anschlussarbeiten

Miete, Montage und anschließen.
Menge: 2,000 St
DIN 276:2018-12: 444

**28.1.23.110 CEE Kupplung bis 32A**
CEE-Kupplung, 400V, 32A
Farbe: rot, 5-polig
Schutzart: IP44
inkl. Anschlussarbeiten

Miete, Montage und anschließen.
Menge: 2,000 St
DIN 276:2018-12: 444

**28.1.23.120 CEE Kupplung bis 63A**
CEE-Kupplung, 400V, 63A
Farbe: rot, 5-polig
Schutzart: IP44
inkl. Anschlussarbeiten

Miete, Montage und anschließen.
Menge: 2,000 St
DIN 276:2018-12: 444

**28.1.23.130 Steuerkleinverteiler**
Kleinverteiler 200x200x122mm
zur Steuerung der Baubeleuchtung
bestückt mit folgendem Ausbau:
1x Zeitschaltuhr 24h 2 Kanal
4x Relais 230V
4x B13A Automaten

Miete, Montage und anschließen.
Menge: 2,000 St

**28.1.23.140 Gummischlauchleitung H07RN-F 5 x 95**
provisorisch feste verlegen
(inkl. mechanischer Schutz) und anschließen,
inkl. Klemm- und Befestigungsmaterial.

Miete, verlegen und anschließen.
Menge: 180,000 m

**28.1.23.150 Gummischlauchleitung H07RN-F 5 x 16**
in schwerer Ausführung provisorisch verlegen
und anschließen.
Inkl. Klemm- und Befestigungsmaterial.

Miete, verlegen und anschließen.
Menge: 150,000 m

**28.1.23.160 Gummischlauchleitung H07RN-F 3 x 1,5**
in schwerer Ausführung provisorisch verlegen
und anschließen.
Inkl. Klemm- und Befestigungsmaterial.

Miete, verlegen und anschließen.
Menge: 800,000 m

**28.1.23.170 Gummischlauchleitung H07RN-F 5 x 1,5**
in schwerer Ausführung provisorisch verlegen
und anschließen.
Inkl. Klemm- und Befestigungsmaterial.

Miete, verlegen und anschließen.
Menge: 1500,000 m

**28.1.23.180 Anschluss 5x95qmm**
Anschluss 5x 95qmm an bauseits beigestellten Geräten, Verteiler und Motoren mit isolierten Starkstromkabeln, oder -leitungen, als Schraub-Klemm-Anschluss.
Für Geräte und Einrichtungen, aus dem Lieferumfang des Bieters werden Anschlussarbeiten nicht separat vergütet.
= Kabel einführen und zugentlasten
= Kabel absetzen und Kabelabschluss
= Kabelbefestigung und Bezeichnung
= Auflegen der Einzeladern

einschließlich Klein-, Befestigungs- und Anschlusszubehör (Verschraubungen / Endtüllen usw.).
Menge: 4,000 St

##### 28.1.24 Dienstleistungen

**28.1.24.10 Vorhaltung von Aufenthalts- und Lagerräumen**
Vorhaltung von Aufenthalts- und Lagerräumen während
der gesamten Bauzeit für den Bedarf des Auftragnehmers
in einem im zugewiesenen Bereich.
Inkl. notwendiger Infrastruktur
Inkl. An- und Abtransport
Inkl. einmaliger Versetzung während der Bauzeit
Menge: 1,000 psch

**28.1.24.20 Begleitung Sachverständigen Abnahme**
Die Sachverständigen Begleitung und Abnahmen wird durch den nachfolgenden Prüfer ausgeführt.

Elektro: Jörg Schmidt; Dipl. Ing. (FH)
49(0)1577/5742812
Intellegens; Elektrotechnische Prüfgesellschaft mbH
j.s@vetc.de

Mit dieser Position muss die Baubegleitung sowie die jeweiligen Abnahmen abgestimmt, organisiert und mit begleitet werden. Auch sind evtl. Änderungen in der Montageplanung nach Vorgabe des Prüfers zu integrieren.
Menge: 40,000 h

**28.1.24.30 Bilddokumentation Brandschutz**
Der fachgerechte Einbau der im Leistungsverzeichnis
beschriebenen Brandschutz Komponenten ist mit
Bildern und Bescheinigungen des fachgerechten
Einbaus zu dokumentieren.
Die jeweiligen Brandschutzdurchführungen sind im
bereitgestellten Grundrissplan mit Positionsnummer
einzutragen.

Die Unterlagen sind in Papierform 3-fach sowie
1-fach auf Datenträger mit den Revisionsunterlagen
zu übergeben.
Menge: 1,000 psch

**28.1.24.40 Inbetriebnahme Anlage**
Inbetriebnahme der kompletten Anlage mit allen Komponenten der allgemeinen Elektrotechnik, wie in der Leistungsbeschreibung elektrotechnische Anlagen aufgeführt.
Menge: 1,000 psch

**28.1.24.50 Projektierung/Koordination**
Projektierung der Schaltanlagen
(Schaltplanerstellung, Aufbau, Steuerungstechnik usw.)
gem. den E-Techn. und spezifischen Vorbemerkungen für
die allgemeine Elektrotechnik. Die Schaltpläne sind zur
Genehmigung beim Planer einzureichen. Koordination/
Abstimmung der Verkabelungs- und Anschlussarbeiten
mit dem Auftragnehmer der MSR-Technik.
Menge: 1,000 psch

**28.1.24.60 Pflichtenhefterstellung**
Das Pflichtenheft dient als beiderseitig verbindliche
Grundlage für die Projektrealisierung.
Der Auftragnehmer hat im Wesentlichen folgende
Leistungen zu erbringen:

- Klärung und Beschreibung der
  Steuerfunktionen (EIB-Steuerung)
- Klärung und Beschreibung von
  anwenderspezifischen Funktionen
- Klärung und Beschreibung der ELA-,
  Sibe- und BMA-Funktionen

In dem Pauschalpreis ist eine zweimalige Überarbeitung
des Pflichtenhefts zu berücksichtigen.
Menge: 1,000 psch

**28.1.24.70 Erstellen Dokumentation**
Übergabe folgender Unterlagen an den AG
(2-fach Papier, 1-fach digital):
- Mängelfreie Abnahme-, Prüf- und
  Genehmigungsunterlagen
- Bedienungs-, Betriebs- und Wartungsanweisungen
  einschl. Hinweis zum Eingriff im Störungsfall.
- Anlage- und Funktionsbeschreibung sowohl der
  gesamten Anlage als auch der Einzelaggregate
  bzw. komplexer Bauteile mit Übersichtsplänen,
  technischen Datenblättern und Schemen.
- Listen über vorzuhaltende Ersatzteile und spezielle
  Hilfsmittel sowie deren Bezugsquellen.
- Revisions- Installations- und Verteilerpläne
- Stromkreis Messprotokolle
- Sicherheitstechnische Messprotokolle
- Errichter Bestätigung
- Erstprüfung nach VDE 0100-600
Menge: 1,000 psch

##### 28.1.25 Stundenlohnarbeiten

*Hinweis: Vorbemerkung Stundenlohnarbeiten*
Zusatzleistungen
bzw. Arbeiten, die in Zusammenhang mit dem vorliegenden auszuführenden Projekt, z. B. für Anpassungsmaßnahmen notwendig werden, jedoch im Leistungsverzeichnis, oder der Leistungsbeschreibung nicht enthalten, bzw. den Festpreis- und Pauschalpositionen nicht zugeordnet sind, werden nach folgenden Kriterien zu den anzugebenden Stundeneinheitspreisen erbracht und abgerechnet.
Die Anerkenntnis solcher Leistungen erfolgt auf den Grundlagen:

= vorherige Anmeldung durch den Auftragnehmer
= vorherige Beauftragung bzw. ausdrückliche Anordnung durch den
  Auftraggeber
= regelmäßig bzw. wöchentliche Anerkenntnis/Abzeichnung der von
  Auftragnehmer geführten Aufzeichnungen über Art und Umfang der
  zusätzlichen Leistungen durch den Auftraggeber

Die Stundenverrechnungssätze beinhalten sämtliche Gemein- und Nebenkosten, wie Sozialleistungen, Auslösungen, Fahrgelder, Werkzeuge etc.

Es werden ausschließlich die auf der Baustelle geleisteten Arbeitsstunden vergütet.

**28.1.25.10 Programmierer**
Menge: 16,000 Std
DIN 276:2018-12: 440

**28.1.25.20 Fachmonteur**
Menge: 160,000 Std
DIN 276:2018-12: 440

**28.1.25.30 Monteur**
Menge: 160,000 Std
DIN 276:2018-12: 440

#### 28.2 PV-Anlagen

*Hinweis: 1. Leistungsbeschreibung PV-Anlage*
1. Leistungsbeschreibung PV-Anlagen

1.0 Anlagenbeschreibung
Auf das Flachdach des Neubaus soll eine PV-Anlage montiert werden. In den nachfolgend beschriebenen Positionen sind die komplette Montage, Verkabelung und Inbetriebnahme mit einzukalkulieren. Kleinmaterial wird nicht separat vergütet. Es ist bei der Kalkulation zu beachten, dass das Gebäude eine Höhe von ca. 7-9 m aufweist.

- 250,00 kWp Flachdachanlage in Ost-West Ausrichtung
- 100,00 kWp PVT Flachdachanlage in Ost/West/Nord Ausrichtung
  (Lieferung Heizungsbauer)

Die Anlage mit insgesamt 250,00 kWp ist in drei nutzbare Dachflächen aufgeteilt. Bei der Montage der PV-Anlage ist darauf zu achten, dass diverse Dachaufbauten wie Lüfter und Sekuranten auszusparen sind. Die Montage der Module erfolgt in Ost-West Ausrichtung.
Der Transport inkl. der Montage der kompletten PV-Anlage ist in die nachfolgende Position mit einzukalkulieren. Es ist zu berücksichtigen, dass keine Krananlagen bauseits zur Verfügung stehen.
Der AN ist für den Transport auf das ca. 7,0 bzw. 9,0 m hohe Flachdach selbst verantwortlich. Gerüst wir bauseits zu Verfügung gestellt.

Es wird eine Überschusseinspeisung in das öffentliche Netz des Energieversorgers vorgesehen. Bei der Montage der Unterkonstruktion ist der Blitzschutzbauer miteinzubeziehen. Das Systemgewicht sollte eine Flächenbelastung von 20 kg – pro m² nicht überschreiten.
Beim Aufbau der Unterkonstruktion ist auf eine möglichst ökonomische Montage zu achten. Alle mechanischen Bearbeitungen (Sägen, Bohren, Schneiden), bei denen Späne entstehen, die die Dachhaut gefährden sind auf dem Dach möglichst zu vermeiden.

Dachaufbau:
Die Unterkonstruktion muss für folgenden Dachaufbau geeignet sein:
- Untergrund: Holz-Element-Dachdecke bzw. Trapezblech, im Gefälle verlegt
- Voranstrich: bituminös
- Dampfsperre/Notabdichtung: Elastomerbitumen, Kaltselbstklebebahn
- Wärmedämmung: PIR, WLS 025, 200 -400 mm
- Dachabdichtung: Foliendach, Bahnen, Kunststoffbahnen (EPDM)

Zum Schutz der Dachhaut sind zusätzlich Bautenschutzmatten zu verwenden.

Es wird eine Überschusseinspeisung in das öffentliche Netz des Energieversorgers vorgesehen.

##### 28.2.1 PV-Anlage Flachdach

**28.2.1.10 PV-Module**
Module nach Angaben des Bieters mit den nachfolgend
aufgeführten Mindest-Leistungsdaten:

Gesamtleistung der Anlage: 250kWp

Nennleistung je Module: 440Wp bis 450Wp
max. Systemspannung [V]: 1.000
L x B x H Rahmen ca. [mm]: 1.760 x 1.120 x 40
Modul-Wirkungsgrad: min. 22 %
Hersteller-Leistungsgarantie:
10 Jahre auf 90 %,
25 Jahre auf 80 %
Anschluss Stecker MC4 gemäß IEC62852,
Schutzart: IP68
Anschlussleitung: min 4mm²,
L= 1,2m nach EN50618
Anschlussdose gemäß IEC62790,
Hersteller-Produktgarantie: min. 12 Jahre
Zertifikate IEC 61215, TÜV, Safety class II, CE

inkl. Halterung auf Unterkonstruktion
inkl. Klemmen u. sämtliches benötigtes Klemmenmaterial
inkl. Transport auf die Flachdachfläche

montieren, verdrahten und anschließen.

Der Pauschalpreis gilt auf die Gesamtmodulanzahl.
Die Abrechnung erfolgt auf die tatsächliche Montage.
Menge: 1,000 psch
DIN 276:2018-12: 442

**28.2.1.20 Komplettgestell für o.g. Module**
Unter- und Befestigungskonstruktion für die oben aufgeführten PV-Module in Ost/West-Ausrichtung mit 10° Neigung für den nachfolgend aufgeführten Dachaufbau:

Die Unterkonstruktion muss für folgenden Dachaufbau geeignet sein:
- Untergrund: Holz-Element-Dachdecke bzw. Trapezblech,
  im Gefälle verlegt
- Dampfsperre/Notabdichtung: Elastomerbitumen,
  Kaltselbstklebebahn
- Wärmedämmung: PIR, WLS 025, 200 -400 mm
- Dachabdichtung: Foliendach, Bahnen,
  Kunststoffbahnen(EPDM)

Das Systemgewicht sollte eine Dachbelastung von 20 kg  pro m² nicht überschreiten.

Mechanische Tragfähigkeit entsprechend den neuesten Anforderungen der DIN 1055 (Nachweis im Auftragsfall). Die Verbindungselemente mit dem tragenden Bauteil müssen die in dem PV-Generator auftretenden Kräfte dauerhaft übertragen.
Korrosionsbeständigkeit sämtlicher Materialien.
Austauschbarkeit einzelner Module.
Einfache und gefahrlose Montage und Wartung möglich.

Inkl. Befestigungstechnik für o.g. Dachaufbau
inkl. Erdungsbänder bei nicht durchgängigen Verbindungen
inkl. Verschraubungsmaterial
inkl. Klemmen u. sämtliches benötigtes Klemmenmaterial

montieren, verdrahten und anschließen.
Menge: 1,000 psch
DIN 276:2018-12: 442

**28.2.1.30 Solarkabel 1x6mm**
Solarkabel 1x6 mm schwarz
Qualitätskabel, UV-, Ozonbest., halogenfrei

inkl. Klemmen und sämtliches benötigtes Klemmenmaterial
inkl. Befestigungsmaterial (Kabelbinder etc.)

montieren, verdrahten und anschließen.
Menge: 6500,000 m
DIN 276:2018-12: 442

**28.2.1.40 MC Buchse**
MC Buchse
für Kabelaußendurchmesser 4,9-7,1 mm

montieren, verdrahten und anschließen.
Menge: 50,000 St
DIN 276:2018-12: 442

**28.2.1.50 MC Stecker**
MC Stecker
für Kabelaußendurchmesser 6,4-9 mm

montieren, verdrahten und anschließen.
Menge: 50,000 St
DIN 276:2018-12: 442

**28.2.1.60 Kabelrinne Nennbreite 100 mm/Seitenhöhe 60 mm, Stahl**
Kabelrinne Nennbreite 100 mm/Seitenhöhe 60 mm, Stahl
Inkl. Deckel für Flachdachmontage
feuerverzinkt nach dem Tauchverfahren
gemäß DIN EN ISO 1461 gelocht mit Speziallochprägung
zur Bodenverstärkung und gratloser Kabelauflagefläche,
im Regelabstand 1.0 m aufgestellt, abgehängt oder an
Wand befestigt.
Sämtliche Schnittkanten werden nachverzinkt und mit
Kantenschutz versehen.

Inkl. Transport auf das Flachdach.

liefern und betriebsfertig montieren.
Menge: 240,000 m
DIN 276:2018-12: 442

**28.2.1.70 Bogen 90 Grad passend zu o.g. Rinne**
Bogen 90 Grad passten zur o.g. Rinne
inkl. Deckel feuerverzinkt
nach dem Tauchverfahren gemäß DIN EN ISO 1461.
Sämtliche Schnittkanten werden nachverzinkt und
mit Kantenschutz versehen.

inkl. Verbinder und Befestigungsmaterial

liefern und betriebsfertig montieren.
Menge: 12,000 St
DIN 276:2018-12: 442

**28.2.1.80 Rinnenbefestigungs-Set auf Flachdach**
Rinnenbefestigungs-Set
inkl. FangFix-Stein zur Montage der o.g. Kabelrinne
auf Flachdach mit Kunststoffbahnen (EPDM).

Inkl. Transport auf das Flachdach.

Liefern und betriebsfertig montieren.
Menge: 240,000 St
DIN 276:2018-12: 442

**28.2.1.90 Überspannungsschutzgerät für PV AC-Seite**
Mehrpoliger Kombiableiter modular,
Anforderungsklasse B+C Typ 1 + Typ 2
bestehend aus Basisteil und gesteckten Schutzmodulen.
Ermöglicht Endgeräteschutz.
Zum Schutz von Niederspannungs-Verbraucheranlagen
vor Überspannungen, auch bei direkten Blitzeinschlägen.

Signalisierung am Gerät: optisch
Fernsignalisierung: ja
Max. Leiterquerschnitt flexibel
(feindrähtig) 35 mm²
Baugröße: 8 TE
Montageart Hutschiene TH35
Spezifische Energie (W/R) 2500 kJ/Ohm
Folgestromlöschfähigkeit 50 kA
Schutzpegel N-PE 1,5 kV
Schutzpegel L-PE 1,5 kV
Schutzpegel L-N 1,5 kV
Schutzpegel 1,5 kV
Nennspannung AC 230 V
Höchste Dauerspannung AC 264 V
Blitzstoßstrom (10/350 µs) 100 kA
Polzahl: 4

inkl. AP- Gehäuse

einschließlich Verdrahtungs- und Klemmenmaterial,
Einbau und Verdrahtung.
Menge: 6,000 St
DIN 276:2018-12: 442

**28.2.1.100 Wechselrichter**
Wechselrichter nach Angaben des Bieters mit den nachfolgend aufgeführten Mindest- Leistungsdaten:

Höchstleistung pro Wechselrichter: max. 50 kWp
Gesamtleistung: 250 kWp

Trafolose Konvertierung von Gleich- in Wechselstrom mit sinusförmigem Ausgangsstrom, 3-phasige Netzeinspeisung, Wechselrichter ist optimiert für die Wechselrichtung bei fixer Strangspannung sowie für eine modulbasierte Leistungsmaximierung.

Erfüllt die Sicherheitsanforderungen nach IEC-62103
(EN50178) sowie IEC-62109.
Konformität mit EEG 2012 ff., VDE-AR-N 4105
(bei Anbindung an Niederspannungsebene),
BDEW MS-Richtlinie
(bei Anbindung an Mittelspannungsebene),
VDE 0126-1-1, G83/G59
Konformität mit IEC61000-6-2, IEC61000-6-3,
IEC61000-3-11, IEC61000-3-12, FCC Teil 15 Klasse B
Konformität mit AS-4777, EN 50438, CEI-021, CEI-012
und/oder CEI-016

Einsatz des Wechselrichtersystems gewährleistet die Konformität mit der Anwendungsrichtlinie VDE-AR-E 2100-712 für das Gesamtsystem aus Wechselrichtern und PV-Generator ohne zusätzliche bauliche oder technische Zusatzmaßnahmen.
Integrierter elektronischer DC-Trennschalter gemäß IEC 60947-3:1999 + Corrigendum: 1999 + A1:2001 + Corrigendum 1:2001 + A2:2005 inkl. Spannungsreduzierung auf Modulebene; Strangspannung nach Trennung < 120VDC

Reduktion der Stranggleichspannung (PV-Generator zu Wechselrichter) im Fehlerfall auf < 120Vdc.
Serienmäßig integriertes Kommunikationspaket mit Datenlogger, Webserver und Monitoring-Plattform;
Darstellung von Ertragsdaten, Spannungen und Strömen auf Modul-; Strang-; Wechselrichter- und Generatorebene; inklusive individuell anpassbarem Meldungssystem mit Benachrichtigungsfunktion per Email; Datenkommunikation modulseitig über DC-Strangleitung.
Serienmäßig integrierte Datenschnittstellen Ethernet;
RS485; und 8-polige Analogschnittstelle mit 4 Eingängen zum Einbund von Steuereinheiten aus der Netzseite (z. B. Rundsteuerempfänger). Direktanschluss eines Rundsteuerempfängers möglich.
Bei Vorhandensein von integrierten Kuppelschaltern.
Direkte Ansteuerung durch Überwachungseinheit des NA-Schutzes möglich.
DC-Leitungslängen von bis zu 700m möglich.
Lichtbogenerkennung und Abschaltung entspr. UL1699b.
Integration von DC-Sicherheitseinrichtungen bei Konformität mit UTE-C15-712-1 (Überspannungsschutz/ Strangsicherungen).
Austauschbare/r Lüfter zur Kühlung des Wechselrichters.
Standardgarantie 12 Jahre.
Bauliche Schutzart (mind. IP 65) des Wechselrichters erlaubt eine Montage im Gebäude und im Freien ohne zusätzliche bauliche Maßnahmen.
EU-Wirkungsgrad mind. 98 %,
Maximaler Wirkungsgrad mindestens 98,1 %
Erfüllt RoHS-Richtlinie
Standardmäßige DC-AC-Ratio von 135% oder
größer möglich

inkl. Kommunikationsschnittstelle zum EZA- Regler
inkl. Klemmen u. sämtliches benötigtes Klemmenmaterial

montieren, verdrahten, parametrieren und anschließen.
Menge: 1,000 psch
DIN 276:2018-12: 442

**28.2.1.110 Standmontagegestell mit Überdachung für Flachdachaufstellung**
Standmontagegestell mit Überdachung für Flachdachaufstellung

Der PV-shelter ist ein innovativer, wandmontierter Montagerahmen, der speziell für die Installation von Wechselrichtern entwickelt wurde. Mit einer Breite von 108 cm bietet er ausreichend Platz für Wechselrichter mit einer maximalen Montagebreite von 100 cm. Diese effektive Lösung sorgt nicht nur für eine saubere und organisierte Montage, sondern schützt Ihre Wechselrichter auch vor Witterungseinflüssen. Der PV-shelter besteht aus hochwertigem Magnelis®-Stahl, einem Material, das für seine Langlebigkeit und Korrosionsbeständigkeit bekannt ist. Die Lieferung erfolgt in Einzelteilen, was eine einfache Handhabung und Montage ermöglicht. Enthalten sind eine umfassende Montageanleitung, Ballastplatten sowie das notwendige Befestigungsmaterial für Ihre Wechselrichter.

Ein weiterer Vorteil der wandmontierten Konstruktion ist der gewährleistete Windwiderstand. Durch die Platzierung des PV-shelters an der Wand wird die Stabilität erhöht, was besonders in windreichen Regionen von Bedeutung ist. Die durchdachte Konstruktion sorgt dafür, dass Ihre Wechselrichter sicher und zuverlässig installiert werden können, ohne dass Sie sich um zusätzliche Beschädigungen sorgen müssen.

Robuste Bauweise: Der Montagerahmen aus Magnelis®-Stahl bietet hervorragenden Schutz gegen Korrosion und verlängert die Lebensdauer Ihrer Installation.
Einfacher Aufbau: Die Lieferung in Einzelteilen mit einer klaren Montageanleitung erleichtert den Aufbau, sodass auch weniger erfahrene Nutzer die Installation problemlos durchführen können.
Windwiderstand: Durch die wandmontierte Design wird ein optimaler Windwiderstand erreicht, was insbesondere in windanfälligen Regionen von Vorteil ist.
Vielseitige Anwendung: Der PV-shelter ist ideal für verschiedene Wechselrichter-Modelle und lässt sich flexibel an unterschiedlichen Wänden installieren.

Produktspezifikationen:
Breite: 108 cm
Maximale Montagebreite für Wechselrichter: 100 cm
Material: Magnelis®-Stahl
Lieferumfang: Einzelteile, Montageanleitung, Ballastplatten, Befestigungsmaterial

inkl. Klemmen u. sämtliches benötigtes Klemmenmaterial

montieren und verdrahten.
Menge: 5,000 St
DIN 276:2018-12: 442

**28.2.1.120 Kleinverteiler 36TE 583x295x129mm für EZA Regelung**
Kleinverteiler 3-reihig,
42 Teilungseinheiten,
oben elastische Einführungen,
Abdeck- und Beschriftungsstreifen,
mit zusätzlichen Doppelmembranstutzen
und weiterem Zubehör,
schraubenlose PE/N-Klemmschiene
mit jeweils 3 schraubbaren Klemmstellen,
Klemmstellen 2,5 - 16 mm²,
14 schraubenlosen Klemmstellen 1,5 - 4 mm²
Schutzart: IP54

Länge: 129 mm
Breite: 583 mm
Höhe: 295 mm

Inkl. Reihenklemmen und Befestigungsmaterial

Komplett liefern, montieren und betriebsfertig anschließen.
Menge: 1,000 St

**28.2.1.130 Datenlogger mit Display**
Datenlogger mit Display zur Überwachung von bis zu
30 Wechselrichtern,
serienmäßig mit Netzleitungsmodem.

Die stufenweise Reduzierung der Einspeiseleistung
über das TRE mit 100%, 60% und 30% muss ebenfalls
über dieses Gerät realisiert werden.

inkl. Kommunikation:  für die jeweilig o. g. Wechselrichter
inkl. Klemmen und sämtl. benötigtes Klemmenmaterial.

Montieren, verdrahten, parametrieren und anschließen.
Menge: 1,000 St
DIN 276:2018-12: 442

**28.2.1.140 Netzeinspeiseüberwachungsrelais**
Das Netzeinspeiseüberwachungsrelais CM-UFD.M31
überwacht Spannung und Frequenz in Ein- und Dreiphasennetzen.
Es entspricht in Verbindung mit Wechselrichtern mit integrierter Inselnetzerkennung den Bedingungen für den NA-Schutz nach VDE-AR-N 4105:2018-11 (Erzeugungsanlagen am Niederspannungsnetz), bzw. VDE-AR-N 4110:2018-11 ((Erzeugungsanlagen am Mittelspannungsnetz).
Für den Einsatz in Altanlagen sind auch die Einstellwerte nach der VDE-AR-N 4105:2011, bzw. BDEW (Einspeisung auf Mittelspannungsnetz) wählbar.
In einem Alarmspeicher werden die letzten 99 Abschaltursachen und deren jeweiliger Zeitpunkt abgelegt. Es erfolgt außerdem eine Überwachung der angeschlossenen Kuppelschalter, Vektorsprungerkennung und eine ROCOF Frequenzgradientenüberwachung.

Spannungsüberwachungsgerät
Mit abnehmbaren Klemmen:  Nein
1-Phasen-Unterspannung möglich:  Ja
3-Phasen-Unterspannung möglich:  Ja
1-Phasen-Überspannung möglich:  Ja
3-Phasen-Überspannung möglich:  Ja
1-Phasen-Fenster möglich:  Ja
3-Phasen-Fenster möglich:  Ja
Spannungsmessbereich 1:  von 0V bis 540V
Spannungsart des Messbereichs:  AC
Bemessungssteuerspeisespannung AC 50 Hz:  von 24V bis 240V
Bemessungssteuerspeisespannung AC 60 Hz:  von 24V bis 240V
Bemessungssteuerspeisespannung DC:  von 24V bis 240V
Spannungsart zur Betätigung:  AC/DC
Ansprechwert Spannung:  von 0V bis 540V
Anzahl der Kontakte als Wechsler:  3

Breite: 108mm
Höhe: 90mm
Tiefe: 67mm

inkl. Stromwandler für Stromschienensystem im Bereich Netzeinspeisung
inkl. Kommunikation: für die jeweilig o. g. Wechselrichter
inkl. 24V DC USV

montieren, verdrahten, parametrieren und anschließen.
Menge: 1,000 St
DIN 276:2018-12: 442

##### 28.2.2 PV-Anlage über PVT-Module vom Heizungsbauer

*Hinweis: 1. Leistungsbeschreibung PVT-Anlage*
1. Leistungsbeschreibung PVT-Anlage

PVT-Anlage
1. Von Seiten des Heizungsbauer werden PVT-Module auf mehreren Teilflächen mit einer Gesamtleistung von 100,00kWp und Ausrichtungen nach Nord, West und Süden installiert. Die Verkabelung der Module innerhalb der Konstruktion wird durch den Elektroinstallateur ausgeführt. Der Übergabepunkt wird jeweils  über MC Stecker/Buchse an der Rückseite der Module realisiert.
2. Seitens des AN ist eine detaillierte Abstimmung mit dem Heizungsbauer (Modullieferanten) durchzuführen.
3. Der Transport inkl. der Montage der Wechselrichter ist in die nachfolgende Position mit einzukalkulieren. Es ist zu berücksichtigen, dass keine Krananlagen bauseits zur Verfügung stehen.
4. Es wird eine Überschusseinspeisung in das öffentliche Netz des Energieversorgers vorgesehen.

**28.2.2.10 Solarkabel 1x6mm**
Solarkabel 1x6 mm schwarz
Qualitätskabel, UV-, Ozonbest., halogenfrei

inkl. Klemmen und sämtliches benötigtes Klemmenmaterial
inkl. Befestigungsmaterial (Kabelbinder etc.)

montieren, verdrahten und anschließen.
Menge: 2100,000 m
DIN 276:2018-12: 442

**28.2.2.20 MC Buchse**
MC Buchse
für Kabelaußendurchmesser 4,9-7,1 mm

montieren, verdrahten und anschließen.
Menge: 20,000 St
DIN 276:2018-12: 442

**28.2.2.30 MC Stecker**
MC Stecker
für Kabelaußendurchmesser 6,4-9 mm

montieren, verdrahten und anschließen.
Menge: 20,000 St
DIN 276:2018-12: 442

**28.2.2.40 Überspannungsschutzgerät für PV AC-Seite**
Mehrpoliger Kombiableiter modular,
Anforderungsklasse B+C Typ 1 + Typ 2
bestehend aus Basisteil und gesteckten Schutzmodulen.
Ermöglicht Endgeräteschutz.
Zum Schutz von Niederspannungs-Verbraucheranlagen
vor Überspannungen, auch bei direkten Blitzeinschlägen.

Signalisierung am Gerät: optisch
Fernsignalisierung: ja
Max. Leiterquerschnitt: flexibel
(feindrähtig) 35 mm²
Baugröße: 8 TE
Montageart: Hutschiene TH35
Spezifische Energie (W/R): 2500 kJ/Ohm
Folgestromlöschfähigkeit: 50 kA
Schutzpegel N-PE: 1,5 kV
Schutzpegel L-PE: 1,5 kV
Schutzpegel L-N: 1,5 kV
Schutzpegel: 1,5 kV
Nennspannung AC: 230 V
Höchste Dauerspannung AC. 264 V
Blitzstoßstrom (10/350 µs): 100 kA
Polzahl: 4

inkl. AP- Gehäuse

einschließlich Verdrahtungs- und Klemmenmaterial,
Einbau und Verdrahtung.
Menge: 2,000 St
DIN 276:2018-12: 442

**28.2.2.50 Wechselrichter**
Wechselrichter nach Angaben des Bieters mit den nachfolgend aufgeführten Mindest- Leistungsdaten:

Höchstleistung pro Wechselrichter: max. 50 kWp
Gesamtleistung: 100 kWp

Trafolose Konvertierung von Gleich- in Wechselstrom mit sinusförmigem Ausgangsstrom, 3-phasige Netzeinspeisung, Wechselrichter ist optimiert für die Wechselrichtung bei fixer Strangspannung sowie für eine modulbasierte Leistungsmaximierung.

Erfüllt die Sicherheitsanforderungen nach IEC-62103
(EN50178) sowie IEC-62109.
Konformität mit EEG 2012 ff., VDE-AR-N 4105
(bei Anbindung an Niederspannungsebene),
BDEW MS-Richtlinie
(bei Anbindung an Mittelspannungsebene),
VDE 0126-1-1, G83/G59
Konformität mit IEC61000-6-2, IEC61000-6-3,
IEC61000-3-11, IEC61000-3-12, FCC Teil 15 Klasse B
Konformität mit AS-4777, EN 50438, CEI-021, CEI-012
und/oder CEI-016

Einsatz des Wechselrichtersystems gewährleistet die Konformität mit der Anwendungsrichtlinie VDE-AR-E 2100-712 für das Gesamtsystem aus Wechselrichtern und PV-Generator ohne zusätzliche bauliche oder technische Zusatzmaßnahmen.
Integrierter elektronischer DC-Trennschalter gemäß IEC 60947-3:1999 + Corrigendum: 1999 + A1:2001 + Corrigendum 1:2001 + A2:2005 inkl. Spannungsreduzierung auf Modulebene; Strangspannung nach Trennung < 120VDC

Reduktion der Stranggleichspannung (PV-Generator zu Wechselrichter) im Fehlerfall auf < 120Vdc.
Serienmäßig integriertes Kommunikationspaket mit Datenlogger, Webserver und Monitoring-Plattform;
Darstellung von Ertragsdaten, Spannungen und Strömen auf Modul-; Strang-; Wechselrichter- und Generatorebene; inklusive individuell anpassbarem Meldungssystem mit Benachrichtigungsfunktion per Email; Datenkommunikation modulseitig über DC-Strangleitung.
Serienmäßig integrierte Datenschnittstellen Ethernet;
RS485; und 8-polige Analogschnittstelle mit 4 Eingängen zum Einbund von Steuereinheiten aus der Netzseite (z. B. Rundsteuerempfänger). Direktanschluss eines Rundsteuerempfängers möglich.
Bei Vorhandensein von integrierten Kuppelschaltern:
Direkte Ansteuerung durch Überwachungseinheit des NA-Schutzes möglich.
DC-Leitungslängen von bis zu 700m möglich.
Lichtbogenerkennung und Abschaltung entspr. UL1699b.
Integration von DC-Sicherheitseinrichtungen bei Konformität mit UTE-C15-712-1 (Überspannungsschutz/ Strangsicherungen).
Austauschbare/r Lüfter zur Kühlung des Wechselrichters.
Standardgarantie 12 Jahre.
Bauliche Schutzart (mind. IP 65) des Wechselrichters erlaubt eine Montage im Gebäude und im Freien ohne zusätzliche bauliche Maßnahmen.
EU-Wirkungsgrad mind. 98 %,
Maximaler Wirkungsgrad mindestens 98,1 %
Erfüllt RoHS-Richtlinie
Standardmäßige DC-AC-Ratio von 135% oder
größer möglich

inkl. Kommunikationsschnittstelle zum EZA- Regler
inkl. Klemmen u. sämtliches benötigtes Klemmenmaterial

montieren, verdrahten, parametrieren und anschließen.
Menge: 1,000 psch
DIN 276:2018-12: 442

**28.2.2.60 Standmontagegestell mit Überdachung für Flachdachaufstellung**
Standmontagegestell mit Überdachung für Flachdachaufstellung

Der PV-shelter ist ein innovativer, wandmontierter Montagerahmen, der speziell für die Installation von Wechselrichtern entwickelt wurde. Mit einer Breite von 108 cm bietet er ausreichend Platz für Wechselrichter mit einer maximalen Montagebreite von 100 cm. Diese effektive Lösung sorgt nicht nur für eine saubere und organisierte Montage, sondern schützt Ihre Wechselrichter auch vor Witterungseinflüssen. Der PV-shelter besteht aus hochwertigem Magnelis®-Stahl, einem Material, das für seine Langlebigkeit und Korrosionsbeständigkeit bekannt ist. Die Lieferung erfolgt in Einzelteilen, was eine einfache Handhabung und Montage ermöglicht. Enthalten sind eine umfassende Montageanleitung, Ballastplatten sowie das notwendige Befestigungsmaterial für Ihre Wechselrichter.

Ein weiterer Vorteil der wandmontierten Konstruktion ist der gewährleistete Windwiderstand. Durch die Platzierung des PV-shelters an der Wand wird die Stabilität erhöht, was besonders in windreichen Regionen von Bedeutung ist. Die durchdachte Konstruktion sorgt dafür, dass Ihre Wechselrichter sicher und zuverlässig installiert werden können, ohne dass Sie sich um zusätzliche Beschädigungen sorgen müssen.

Robuste Bauweise: Der Montagerahmen aus Magnelis®-Stahl bietet hervorragenden Schutz gegen Korrosion und verlängert die Lebensdauer Ihrer Installation.
Einfacher Aufbau: Die Lieferung in Einzelteilen mit einer klaren Montageanleitung erleichtert den Aufbau, sodass auch weniger erfahrene Nutzer die Installation problemlos durchführen können.
Windwiderstand: Durch die wandmontierte Design wird ein optimaler Windwiderstand erreicht, was insbesondere in windanfälligen Regionen von Vorteil ist.
Vielseitige Anwendung: Der PV-shelter ist ideal für verschiedene Wechselrichter-Modelle und lässt sich flexibel an unterschiedlichen Wänden installieren.

Produktspezifikationen:
Breite: 108 cm
Maximale Montagebreite für Wechselrichter: 100 cm
Material: Magnelis®-Stahl
Lieferumfang: Einzelteile, Montageanleitung, Ballastplatten, Befestigungsmaterial

inkl. Klemmen u. sämtliches benötigtes Klemmenmaterial

montieren und verdrahten.
Menge: 2,000 St
DIN 276:2018-12: 442
